# ABASTECIMIENTO GALLEGO

- Formato: FIEBDC-3/2007
- Programa: SISPRE 8.06.01 WINDOWS
- Tipo: presupuesto
- Comentario: OBRA
- Fecha de los precios: 05/08/2008
- Divisa: EUR
- Gastos generales: 13 %
- Beneficio industrial: 6 %
- IVA: 21 %
- Código: PREEJEMAT (03/06/2013)
Importe: 4625996.97

## 1 CONDUCCION GRAVEDAD: MALPICA-DEPOSITO REGULACION BOMBEO
Importe: 562144.40

### 1.1 Movimiento de tierras
Importe: 78308.02

**01101008** M3 Excavación zanja (03/06/2013, 03/02/2005)
7634.951 M3 × 3.30 = 25195.34
Excavación mecánica en zanjas y pozos en cualquier tipo de terreno y en cualquier profundidad, incluso despeje y desbroce del terreno, formación de caballeros, localización previa de infraestructuras, posibles entibaciones, agotamientos, carga y transporte de sobrantes a acopio intermedio, lugar de empleo o vertedero controlado

| Código | Ud | Descripción | Rendimiento | Precio | Importe |
|---|---|---|---|---|---|
| A100 | H | Hora de Capataz. (mano de obra; 25/11/2013, 14/05/1981) | 0.0020 | 19.05 | 0.04 |
| A500 | H | Hora de Peón Ordinario. (mano de obra; 25/11/2013, 11/02/1992) | 0.0200 | 15.17 | 0.30 |
| B010 | H | Retroexcavadora s/cadenas de 1 m3. (maquinaria; 10/07/2013, 11/02/1992) | 0.0200 | 52.00 | 1.04 |
| B015 | H | Retroexcavadora con martillo rompedor. (maquinaria; 05/05/2007, 14/05/1981) | 0.0200 | 65.00 | 1.30 |
| B055 | H | Camión basculante de 20 tn. (maquinaria; 10/07/2013, 11/02/1992) | 0.0100 | 41.00 | 0.41 |
| B195 | H | Motobomba de agotamiento. (maquinaria; 04/2000, 14/05/1981) | 0.0010 | 18.00 | 0.02 |
| %COIQ | % | Costes Indirectos (6.00; 2.00) | 6 % | 3.11 | 0.19 |
|  |  | Total |  |  | 3.30 |

| Medición | Uds. | Largo | Ancho | Alto | Parcial |
|---|---|---|---|---|---|
| Eje 1, s/med. auxiliar |  |  |  |  |  |
| PK 0 a 1204 | 1.000 | 3044.059 |  |  | 3044.059 |
| PK 1298 a 2990 | 1.000 | 3446.802 |  |  | 3446.802 |
| Fosos de ataque perforación | 2.000 | 15.000 | 3.500 | 2.000 | 210.000 |
| Sobreexcavaciones cruces tuberías, localizaciones |  |  |  |  |  |
| en zona urbana | 12.000 | 10.000 | 2.000 | 1.000 | 240.000 |
| saneos, regularizaciones, modificación taludes estabilidad | 0.100 | 6940.900 |  |  | 694.090 |
| Total |  |  |  |  | 7634.951 |

**011010041** M3 Excavación tierra vegetal (19/06/2013, 03/02/2005)
1458.763 M3 × 1.21 = 1765.10
Excavación mecánica en capa de tierra vegetal, acopio lateral en caballeros sin contaminar con el resto material excavado, para su posterior reposición, incluso carga y transporte del material sobrante a lugar de empleo a vertedero controlado.

| Código | Ud | Descripción | Rendimiento | Precio | Importe |
|---|---|---|---|---|---|
| B055 | H | Camión basculante de 20 tn. | 0.0050 | 41.00 | 0.21 |
| B010 | H | Retroexcavadora s/cadenas | 0.0150 | 52.00 | 0.78 |
| A500 | H | Hora de Peón Ordinario. | 0.0100 | 15.17 | 0.15 |
| %COIQ | % | Costes indirectos. | 6 % | 1.14 | 0.07 |
|  |  | Total |  |  | 1.21 |

| Medición | Uds. | Largo | Parcial |
|---|---|---|---|
| Eje 1, s/med. auxiliar |  |  |  |
| PK 0 a 1204 | 1.000 | 658.270 | 658.270 |
| PK 1298 a 2990 | 1.000 | 800.493 | 800.493 |
| Total |  |  | 1458.763 |

**02101080** M3 Relleno grava 3-6 mm. (03/06/2013, 03/02/2005)
2004.306 M3 × 11.56 = 23169.78
Cama y relleno con material granular, grava silícea de canto rodado 3/6 mm. en zanjas, para asiento y protección de tuberías de agua y saneamiento, según secciones de planos, incluso adquisición en gravera natural, carga, transporte, descarga, extendido y nivelación.

| Código | Ud | Descripción | Rendimiento | Precio | Importe |
|---|---|---|---|---|---|
| C6200 | M3 | Gravillín 3-6 en obra (material; 03/06/2013) | 1.0100 | 8.72 | 8.81 |
| A100 | H | Hora de Capataz. | 0.0050 | 19.05 | 0.10 |
| A500 | H | Hora de Peón Ordinario. | 0.1000 | 15.17 | 1.52 |
| B007 | H | Retroexcavadora-mixta s/ruedas (maquinaria; 03/06/2013) | 0.0100 | 38.00 | 0.38 |
| B005 | H | Retroexcavadora s/ruedas de 0,4 m3. (maquinaria; 03/06/2013, 11/02/1992) | 0.0020 | 48.00 | 0.10 |
| %COIQ | % | Costes indirectos. | 6 % | 10.91 | 0.65 |
|  |  | Total |  |  | 11.56 |

| Medición | Uds. | Largo | Ancho | Alto | Parcial |
|---|---|---|---|---|---|
| eje 1 | 1.000 | 2990.000 | 1.050 | 0.700 | 2197.650 |
| A ded. Tubería | -1.000 | 2990.000 | 3.140 | 0.040 | -375.544 |
| saneos, regularizaciones, modificaciones anchos base | 0.100 | 1822.000 |  |  | 182.200 |
| Total |  |  |  |  | 2004.306 |

**02101052** M3 Relleno ordinario zanja (18/06/2013, 05/2000, 03/02/2005)
5437.301 M3 × 2.46 = 13375.76
Relleno ordinario de zanja, con material seleccionado de la excavación, incluso transporte, extendido, nivelación, humectación y compactación al 95 % P.M. en tongadas de 30 cm.

| Código | Ud | Descripción | Rendimiento | Precio | Importe |
|---|---|---|---|---|---|
| B007 | H | Retroexcavadora-mixta | 0.0200 | 38.00 | 0.76 |
| B010 | H | Retroexcavadora s/cadenas | 0.0050 | 52.00 | 0.26 |
| B040 | H | Camión cisterna de 10 m3. (maquinaria; 04/2000, 11/02/1992) | 0.0150 | 40.00 | 0.60 |
| B087 | H | Compactador de 500 Kg. (maquinaria) | 0.0200 | 20.00 | 0.40 |
| A500 | H | Hora de Peón Ordinario. | 0.0200 | 15.17 | 0.30 |
| %COIQ | % | Costes indirectos. | 6 % | 2.32 | 0.14 |
|  |  | Total |  |  | 2.46 |

| Medición | Uds. | Largo | Ancho | Alto | Parcial |
|---|---|---|---|---|---|
| Excavación en zanja, s/med auxiliar | 1.000 | 7634.951 |  |  | 7634.951 |
| A deducir prisma gravilla |  |  |  |  |  |
| eje 1 | -1.000 | 2990.000 | 1.050 | 0.700 | -2197.650 |
| Total |  |  |  |  | 5437.301 |

**01101036** M3 Extendido y nivelación t.v (19/06/2013, 03/02/2005)
1458.763 M3 × 1.25 = 1823.45
Extendido y nivelación de la tierra vegetal procedente la excavación acopiada en caballeros, incluso acopios intermedios, posterior carga, descarga, extendido y nivelación.

| Código | Ud | Descripción | Rendimiento | Precio | Importe |
|---|---|---|---|---|---|
| B020 | H | Tractor bulldozer. (maquinaria) | 0.0050 | 68.00 | 0.34 |
| B005 | H | Retroexcavadora s/ruedas | 0.0100 | 48.00 | 0.48 |
| B055 | H | Camión basculante de 20 tn. | 0.0050 | 41.00 | 0.21 |
| A500 | H | Hora de Peón Ordinario. | 0.0100 | 15.17 | 0.15 |
| %COIQ | % | Costes indirectos. | 6 % | 1.18 | 0.07 |
|  |  | Total |  |  | 1.25 |

| Medición | Uds. | Largo | Parcial |
|---|---|---|---|
| Eje 1, s/med. auxiliar |  |  |  |
| PK 0 a 1204 | 1.000 | 658.270 | 658.270 |
| PK 1298 a 2990 | 1.000 | 800.493 | 800.493 |
| Total |  |  | 1458.763 |

**01101034** Ml Entibación metálica H<5,0 m. (01/07/2013, 21/06/2005)
58.000 Ml × 27.53 = 1596.74
Entibación metálica de zanja formada por módulos de anchura variable y altura mayor de 2,50 m. y menor de 5,00 m., p.p. de medios auxiliares, gatos, tubo telescópico, tensores de tornillos, totalmente instalada y retirada a la conclusión del tramo.

| Código | Ud | Descripción | Rendimiento | Precio | Importe |
|---|---|---|---|---|---|
| ACC50 | M2. | Panel entibación y pp. gato y tensores (material) | 7.0000 | 1.13 | 7.91 |
| A200 | H | Hora de oficial de primera (mano de obra; 25/11/2013) | 0.3000 | 18.38 | 5.51 |
| A500 | H | Hora de Peón Ordinario. | 0.3000 | 15.17 | 4.55 |
| B060 | H | Camión grúa con brazo telescopico (maquinaria) | 0.2000 | 40.00 | 8.00 |
| %COIQ | % | Costes indirectos. | 6 % | 25.97 | 1.56 |
|  |  | Total |  |  | 27.53 |

| Medición | Uds. | Largo | Parcial |
|---|---|---|---|
| Entibación pozo ataque perforación | 2.000 | 15.000 | 30.000 |
|  | 2.000 | 4.000 | 8.000 |
| Zonas con profundidades elevadas, llegada a bombeo | 1.000 | 20.000 | 20.000 |
| Total |  |  | 58.000 |

**01201009** M2 Acondicionamiento de parcelas (19/06/2013, 03/02/2005)
19611.990 M2 × 0.28 = 5491.36
Acondicionamiento de parcelas agrícolas afectadas, tras la reposición de la capa de tierra vegetal de zanja, laboreo con subsolador sobre tractor, despedregado manual en caso necesario y correcta nivelación para recuperar el estado inicial del terreno.

| Código | Ud | Descripción | Rendimiento | Precio | Importe |
|---|---|---|---|---|---|
| B022 | H | Tractor con trailla (maquinaria) | 0.0060 | 35.00 | 0.21 |
| A500 | H | Hora de Peón Ordinario. | 0.0030 | 15.17 | 0.05 |
| %COIQ | % | Costes indirectos. | 6 % | 0.26 | 0.02 |
|  |  | Total |  |  | 0.28 |

| Medición | Uds. | Largo | Ancho | Parcial |
|---|---|---|---|---|
| Eje 1, s/med. auxiliar |  |  |  |  |
| PK 0 a 1204 | 1.000 | 1204.000 | 6.000 | 7224.000 |
| PK 1298 a 2990 | 1.000 | 825.866 | 15.000 | 12387.990 |
| Total |  |  |  | 19611.990 |

**01501001** Ml Corte de pavimento asfáltico (03/02/2005)
208.000 Ml × 1.07 = 222.56
Corte de pavimento asfáltico con máquina corte-asfalto.

| Código | Ud | Descripción | Rendimiento | Precio | Importe |
|---|---|---|---|---|---|
| A500 | H | Hora de Peón Ordinario. | 0.0300 | 15.17 | 0.46 |
| B155 | H | Máquina corte-asfalto. (material) | 0.0300 | 18.25 | 0.55 |
| %COIQ | % | Costes indirectos. | 6 % | 1.01 | 0.06 |
|  |  | Total |  |  | 1.07 |

| Medición | Uds. | Largo | Parcial |
|---|---|---|---|
| cruces de viales: |  |  |  |
| Eje 1 |  |  |  |
| Cruce entrada Universidad, 0+250 a 0+270 | 2.000 | 20.000 | 40.000 |
| Cruce intersección. 0+546 a 0+579 | 2.000 | 33.000 | 66.000 |
| Cruce vial, 0+800 a 0+815 | 2.000 | 15.000 | 30.000 |
| Cruce viales, 0+858 a 0+869 | 2.000 | 11.000 | 22.000 |
| Cruce viales, 1+145 a 1+155 | 2.000 | 10.000 | 20.000 |
| Cruce viales, 1+178 a 0+192 | 2.000 | 15.000 | 30.000 |
| Total |  |  | 208.000 |

**01501002** Ml Corte de pavimento de hormigón (03/02/2005)
45.000 Ml × 1.94 = 87.30
Corte de pavimento de hormigón con máquina de corte-hormigón.

| Código | Ud | Descripción | Rendimiento | Precio | Importe |
|---|---|---|---|---|---|
| A500 | H | Hora de Peón Ordinario. | 0.0550 | 15.17 | 0.83 |
| B155 | H | Máquina corte-asfalto. | 0.0550 | 18.25 | 1.00 |
| %COIQ | % | Costes indirectos. | 6 % | 1.83 | 0.11 |
|  |  | Total |  |  | 1.94 |

| Medición | Uds. | Largo | Parcial |
|---|---|---|---|
| cruces de viales: |  |  |  |
| Eje 1 |  |  |  |
| Cruces H, en terrizo: 0+295, 0+520, 0+740, 0+940, 1+110 | 10.000 | 4.500 | 45.000 |
| Total |  |  | 45.000 |

**01201012** M2 Demolición de pavimento asfáltico (05/07/2013, 28/06/2004)
520.000 M2 × 4.28 = 2225.60
Demolición de pavimento asfáltico existente hasta 25 cm. de espesor, incluso precortes, carga, y transporte a centro gestor autorizado

| Código | Ud | Descripción | Rendimiento | Precio | Importe |
|---|---|---|---|---|---|
| B005 | H | Retroexcavadora s/ruedas | 0.0250 | 48.00 | 1.20 |
| B055 | H | Camión basculante de 20 tn. | 0.0600 | 41.00 | 2.46 |
| A500 | H | Hora de Peón Ordinario. | 0.0250 | 15.17 | 0.38 |
| %COIQ | % | Costes indirectos. | 6 % | 4.04 | 0.24 |
|  |  | Total |  |  | 4.28 |

| Medición | Uds. | Largo | Ancho | Parcial |
|---|---|---|---|---|
| cruces de viales: |  |  |  |  |
| Eje 1 |  |  |  |  |
| Cruce entrada Universidad, 0+250 a 0+270 | 1.000 | 20.000 | 5.000 | 100.000 |
| Cruce intersección. 0+546 a 0+579 | 1.000 | 33.000 | 5.000 | 165.000 |
| Cruce vial, 0+800 a 0+815 | 1.000 | 15.000 | 5.000 | 75.000 |
| Cruce viales, 0+858 a 0+869 | 1.000 | 11.000 | 5.000 | 55.000 |
| Cruce viales, 1+145 a 1+155 | 1.000 | 10.000 | 5.000 | 50.000 |
| Cruce viales, 1+178 a 0+192 | 1.000 | 15.000 | 5.000 | 75.000 |
| Total |  |  |  | 520.000 |

**01201013** M2 Demolición de pavimento de hormigón (05/07/2013, 28/06/2004)
112.500 M2 × 5.19 = 583.88
Demolición de pavimento de hormigón existente de 15 cm. de espesor, incluso precortes, carga, y transporte a centro gestor autorizado

| Código | Ud | Descripción | Rendimiento | Precio | Importe |
|---|---|---|---|---|---|
| B095 | H | Compresor de 2 martillos. (maquinaria; 15/05/1997, 14/05/1981) | 0.0500 | 21.94 | 1.10 |
| B010 | H | Retroexcavadora s/cadenas | 0.0200 | 52.00 | 1.04 |
| B055 | H | Camión basculante de 20 tn. | 0.0600 | 41.00 | 2.46 |
| A500 | H | Hora de Peón Ordinario. | 0.0200 | 15.17 | 0.30 |
| %COIQ | % | Costes indirectos. | 6 % | 4.90 | 0.29 |
|  |  | Total |  |  | 5.19 |

| Medición | Uds. | Largo | Ancho | Parcial |
|---|---|---|---|---|
| cruces de viales: |  |  |  |  |
| Eje 1 |  |  |  |  |
| Cruces H, en terrizo: 0+295, 0+520, 0+740, 0+940, 1+110 | 5.000 | 4.500 | 5.000 | 112.500 |
| Total |  |  |  | 112.500 |

**01101045** M3 Demolición fábrica hormigón (05/07/2013, 03/02/2005)
95.000 M3 × 29.17 = 2771.15
Demolición de fábrica de hormigón en masa o armado, incluso apuntalamiento, carga y transporte a centro gestor autorizado

| Código | Ud | Descripción | Rendimiento | Precio | Importe |
|---|---|---|---|---|---|
| B095 | H | Compresor de 2 martillos. | 0.2000 | 21.94 | 4.39 |
| B010 | H | Retroexcavadora s/cadenas | 0.1500 | 52.00 | 7.80 |
| B055 | H | Camión basculante de 20 tn. | 0.3000 | 41.00 | 12.30 |
| A500 | H | Hora de Peón Ordinario. | 0.2000 | 15.17 | 3.03 |
| %COIQ | % | Costes indirectos. | 6 % | 27.52 | 1.65 |
|  |  | Total |  |  | 29.17 |

| Medición | Uds. | Largo | Ancho | Alto | Parcial |
|---|---|---|---|---|---|
| Refuerzos enterrados | 1.000 | 10.000 |  |  | 10.000 |
| Canalizaciones, etc | 1.000 | 300.000 | 0.500 | 0.500 | 75.000 |
| Rígolas y bordillos | 1.000 | 10.000 |  |  | 10.000 |
| Total |  |  |  |  | 95.000 |

### 1.2 Tuberías
Importe: 384308.65

**30508188** Ml Tubería de f.d. Ø 400 mm. C-30 (03/06/2013, 14/01/2005)
2897.000 Ml × 100.35 = 290713.95
Tubería de fundición dúctil para abastecimiento tipo NATURAL, Ø 400 mm. Clase de Presión C-30, según norma UNE EN 545:2011, con revestimiento exterior de aleación de cinc y aluminio, ZINALIUM, de masa mínima 400 g/m² en proporción 85/15 y con capa de acabado de pintura epoxi de color azul de espesor medio superior a 100 um., y revestida interiormente con mortero de cemento de alto horno aplicado por vibrocentrifugación, cemento empleado conforme a la norma UNE EN 197-1:2000, incluso p.p. de junta automática flexible tipo Standard de elastómero en EPDM bilabial según norma UNE EN 681-1:1996, con una desviación angular mínima de 3º, cinta de señalización, desinfección antes de su puesta en servicio, totalmente colocada y probada.

| Código | Ud | Descripción | Rendimiento | Precio | Importe |
|---|---|---|---|---|---|
| F13060 | Ml | Tubería de f.d. Ø 400 mm. C-30 (material; 10/07/2013) | 1.0000 | 85.15 | 85.15 |
| B060 | H | Camión grúa con brazo telescopico | 0.0900 | 40.00 | 3.60 |
| A200 | H | Hora de oficial de primera | 0.0900 | 18.38 | 1.65 |
| A500 | H | Hora de Peón Ordinario. | 0.0900 | 15.17 | 1.37 |
| F3500 | Ml | Cinta de señalización. (material) | 1.0000 | 0.14 | 0.14 |
| %FUAB6 | % | Pruebas | 3 % | 91.91 | 2.76 |
| %COIQ | % | Costes indirectos. | 6 % | 94.67 | 5.68 |
|  |  | Total |  |  | 100.35 |

| Medición | Uds. | Largo | Parcial |
|---|---|---|---|
| EJE 1 | 1.000 | 2990.000 | 2990.000 |
| Entrada en caseta bombeo | 1.000 | 12.000 | 12.000 |
| A deducir: |  |  |  |
| Perforación | -1.000 | 105.000 | -105.000 |
| Total |  |  | 2897.000 |

**305081881** Ml Tubería de f.d. Ø 400 mm. C-30 en perforación (03/06/2013, 14/01/2005)
105.000 Ml × 157.66 = 16554.30
Tubería de fundición dúctil para abastecimiento tipo NATURAL, Ø 400 mm. Clase de Presión C-30, según norma UNE EN 545:2011, con revestimiento exterior de aleación de cinc y aluminio, ZINALIUM, de masa mínima 400 g/m² en proporción 85/15 y con capa de acabado de pintura epoxi de color azul de espesor medio superior a 100 um., y revestida interiormente con mortero de cemento de alto horno aplicado por vibrocentrifugación, cemento empleado conforme a la norma UNE EN 197-1:2000, incluso p.p. de junta automática flexible tipo Standard de elastómero en EPDM bilabial según norma UNE EN 681-1:1996, colocada en zona de perforación horizontal, incluso p.p. de collares espaciadores de PE-AD que garantizan el aislamiento eléctrico, desinfección antes de su puesta en servicio pruebas de presión.

| Código | Ud | Descripción | Rendimiento | Precio | Importe |
|---|---|---|---|---|---|
| F13060 | Ml | Tubería de f.d. Ø 400 mm. C-30 | 1.0000 | 85.15 | 85.15 |
| F13052 | UD | Collar espaciador de PE-AD (material; 14/06/2013) | 0.5000 | 86.16 | 43.08 |
| B060 | H | Camión grúa con brazo telescopico | 0.2200 | 40.00 | 8.80 |
| A200 | H | Hora de oficial de primera | 0.2200 | 18.38 | 4.04 |
| A500 | H | Hora de Peón Ordinario. | 0.2200 | 15.17 | 3.34 |
| %FUAB6 | % | Pruebas | 3 % | 144.41 | 4.33 |
| %COIQ | % | Costes indirectos. | 6 % | 148.74 | 8.92 |
|  |  | Total |  |  | 157.66 |

| Medición | Uds. | Largo | Parcial |
|---|---|---|---|
| Perforación | 1.000 | 105.000 | 105.000 |
| Total |  |  | 105.000 |

**01501024** Ml Perforación horizontal dirigida Ø 700/8 mm. (18/06/2013, 03/02/2005)
105.000 Ml × 597.76 = 62764.80
Perforación horizontal " dirigida" en cruce de carreteras, ferrocarril o canales de riego, incluso tubería de acero EN 10025:2004 S 275JR Ø 700 mm., espesor de 8 mm. con extremos biselados para soldadura, en cualquier tipo de terreno (incluso roca o material granular) y profundidad, incluso p.p. del desplazamiento de máquina perforadora, equipo completo de corte y soldadura, grúa necesaria para la colocación de maquinaria, foso de ataque y acceso al mismo, achique de agua en caso necesario, solera en pozo de 20 cm. HA-25 con pendiente deseada, instalación y soldaduras, limpieza interior, adquisición y colocación de abrazaderas de acero para la tubería interior de fundición (2 Ud. cada 6 m.), protección catódica de tubería de acero, trabajos auxiliares para introducción de tubería de fundición dúctil con medios especiales, extracción de material con carga y transporte a vertedero controlado, permisos y autorizaciones, retirada de equipos de perforación y elementos auxiliares, totalmente acabada.

| Código | Ud | Descripción | Rendimiento | Precio | Importe |
|---|---|---|---|---|---|
| PERF01 | UD | P.P. desplazamiento. (maquinaria; 20/06/2013) | 1.0000 | 60.00 | 60.00 |
| PERF02 | UD | P.P. instalación. (mano de obra; 20/06/2013) | 1.0000 | 25.00 | 25.00 |
| PERF16 | Ml | Tubería de acero Ø 700 mm. e= 8 mm. (material; 18/06/2013) | 1.0000 | 146.99 | 146.99 |
| PERF04 | UD | P.P. soldadura. (mano de obra; 20/06/2013) | 1.1000 | 12.00 | 13.20 |
| PERF05 | Ml | Perforación horizontal. (maquinaria; 25/11/2013) | 1.1000 | 254.75 | 280.23 |
| PERF06 | Ml | Medios auxiliares y resto de obra (maquinaria; 19/06/2013) | 1.1000 | 35.00 | 38.50 |
| %COIQ | % | Costes indirectos. | 6 % | 563.92 | 33.84 |
|  |  | Total |  |  | 597.76 |

| Medición | Uds. | Largo | Parcial |
|---|---|---|---|
| eje 1 cruce A-2 y enlace 331 PK 1204 a 1298 | 1.000 | 96.000 | 96.000 |
| Ajustes, cambios entradas-salidas | 1.000 | 9.000 | 9.000 |
| Total |  |  | 105.000 |

**01501030** Ud Protección catódica Perforación horizontal 45 m. ST-42 Ø 600/8 mm. (04/07/2013, 03/02/2005)
1.000 Ud × 7198.67 = 7198.67
Protección catódica en Perforación horizontal de 45 m. con tubería de acero ST-42 Ø 600 mm., espesor de 8 mm., consistente en:
- 23 ud. de ánodo de magnesio 17lb (c77) c/3 m. de 6 mm²
- 2 ud. Caja 100x100x70 de aluminio, protección IP-65, cierre mediante tornillo con 2 m. de tubería de acero galvanizado Ø 1,5", acabada con pintura epoxi
- 2 ud. Teja de acero curvada al diámetro de la tubería, 80x80x4 mm. con 10 m. de cable RV 0,6/1 KV 1x6 mm²
- 2 Handy Cap
- 65 m. de cable RV 0,6/1 KV 1x6 mm²
- 23 ud. de petaca a compresión Cu 6/10
Incluso desplazamiento, p.p. de cinta aislante vulcanizable, totalmente acabada y probada

| Código | Ud | Descripción | Rendimiento | Precio | Importe |
|---|---|---|---|---|---|
| PERF20 | UD | Material para protección catódica tipo 1 (material; 08/07/2014) | 1.0000 | 5740.00 | 5740.00 |
| B055 | H | Camión basculante de 20 tn. | 6.0000 | 41.00 | 246.00 |
| A200 | H | Hora de oficial de primera | 24.0000 | 18.38 | 441.12 |
| A500 | H | Hora de Peón Ordinario. | 24.0000 | 15.17 | 364.08 |
| %COIQ | % | Costes indirectos. | 6 % | 6791.20 | 407.47 |
|  |  | Total |  |  | 7198.67 |

**42608228** UD Codo f.d. 11-90º EE Ø 400 mm. (17/06/2013, 14/06/2005)
17.000 UD × 416.29 = 7076.93
Codo de fundición dúctil 11º-90º EE. Ø 400 mm., s/ Norma UNE EN 545:2011, revestimiento exterior e interior mediante proceso de fosfatación de cinc y protección con pintura epoxy azul mediante cataforesis y espesor mínimo puntual de 70 µm., incluso pp. de juntas express con elastómero EPDM s/norma UNE-EN 681-1, colocado y probado.

| Código | Ud | Descripción | Rendimiento | Precio | Importe |
|---|---|---|---|---|---|
| G13730 | Ud | Codo EE Ø 400 11-90º (material) | 1.0000 | 359.87 | 359.87 |
| B060 | H | Camión grúa con brazo telescopico | 0.2000 | 40.00 | 8.00 |
| A200 | H | Hora de oficial de primera | 0.4000 | 18.38 | 7.35 |
| A500 | H | Hora de Peón Ordinario. | 0.4000 | 15.17 | 6.07 |
| %FUAB2 | % | Pruebas (3.00; 2.00) | 3 % | 381.29 | 11.44 |
| %COIQ | % | Costes indirectos. | 6 % | 392.73 | 23.56 |
|  |  | Total |  |  | 416.29 |

| Medición | Uds. | Parcial |
|---|---|---|
| 0+010 | 1.000 | 1.000 |
| 0+029 | 1.000 | 1.000 |
| 0+794 | 1.000 | 1.000 |
| 0+817 | 1.000 | 1.000 |
| 0+855 | 1.000 | 1.000 |
| 0+875 | 1.000 | 1.000 |
| 1+127 | 1.000 | 1.000 |
| 1+143 | 1.000 | 1.000 |
| 1+157 | 1.000 | 1.000 |
| 1+169 | 1.000 | 1.000 |
| 1+296 | 1.000 | 1.000 |
| 1+660 | 1.000 | 1.000 |
| Llegada caseta bombeo | 2.000 | 2.000 |
| Cambios trazado, paso infraestructuras, etc | 3.000 | 3.000 |
| Total |  | 17.000 |

### 1.3 Piecerío y valvulería en arquetas
Importe: 27762.38

#### 1.3.1 Desagües y ventosas
Importe: 8939.74

**40608105** UD "T" f.d. EEB 400/100 PN-16 (17/06/2013, 05/2000)
6.000 UD × 573.08 = 3438.48
Pieza en "T" de fundición dúctil EEB 400/100 mm. PN-16 atm., s/ Norma UNE EN 545:2011, revestimiento exterior e interior mediante proceso de fosfatación de cinc y protección con pintura epoxy azul mediante cataforesis y espesor mínimo puntual de 70 µm., incluso pp. de juntas express con elastómero EPDM s/norma UNE-EN 681-1, tornillería de acero bicromatada, colocada y probada.

| Código | Ud | Descripción | Rendimiento | Precio | Importe |
|---|---|---|---|---|---|
| G11720 | UD | "T" EEB. Ø 400/100 mm. PN-16 atm. (material; 17/06/2013) | 1.0000 | 501.79 | 501.79 |
| B060 | H | Camión grúa con brazo telescopico | 0.2000 | 40.00 | 8.00 |
| A200 | H | Hora de oficial de primera | 0.4500 | 18.38 | 8.27 |
| A500 | H | Hora de Peón Ordinario. | 0.4500 | 15.17 | 6.83 |
| %FUAB2 | % | Pruebas | 3 % | 524.89 | 15.75 |
| %COIQ | % | Costes indirectos. | 6 % | 540.64 | 32.44 |
|  |  | Total |  |  | 573.08 |

| Medición | Uds. | Parcial |
|---|---|---|
| ventosa 0+280 | 1.000 | 1.000 |
| ventosa 0+824 | 1.000 | 1.000 |
| ventosa 1+840 | 1.000 | 1.000 |
| ventosa 2+868 | 1.000 | 1.000 |
| Desagüe 0+640 | 1.000 | 1.000 |
| desagüe 1+100 | 1.000 | 1.000 |
| Total |  | 6.000 |

**42608289** UD Carrete fd BB Ø 100 L=250 (17/06/2013, 05/2000)
6.000 UD × 90.32 = 541.92
Carrete de fundición dúctil B-B Ø 100 mm. L=250 mm. PN-16 atm., s/Norma UNE EN 545:2011, revestimiento exterior e interior mediante proceso de fosfatación de cinc y protección con pintura epoxy azul mediante cataforesis y espesor mínimo puntual de 70 µm., incluso pp. de juntas s/norma UNE-EN 681-1, tornillería de acero bicromatada, colocado y probado.

| Código | Ud | Descripción | Rendimiento | Precio | Importe |
|---|---|---|---|---|---|
| G16025 | UD | Carrete BB Ø 100 L=250 (material; 17/06/2013) | 1.0000 | 45.61 | 45.61 |
| G10000 | UD | Junta PVC (material; 05/02/2001, 02/11/1992) | 2.0000 | 1.77 | 3.54 |
| G10001 | UD | Tornillo Ø 16 A.B. (material) | 16.0000 | 1.47 | 23.52 |
| A200 | H | Hora de oficial de primera | 0.3000 | 18.38 | 5.51 |
| A500 | H | Hora de Peón Ordinario. | 0.3000 | 15.17 | 4.55 |
| %FUAB2 | % | Pruebas | 3 % | 82.73 | 2.48 |
| %COIQ | % | Costes indirectos. | 6 % | 85.21 | 5.11 |
|  |  | Total |  |  | 90.32 |

| Medición | Uds. | Parcial |
|---|---|---|
| ventosa 0+280 | 1.000 | 1.000 |
| ventosa 0+824 | 1.000 | 1.000 |
| ventosa 1+840 | 1.000 | 1.000 |
| ventosa 2+868 | 1.000 | 1.000 |
| Desagüe 0+640 | 1.000 | 1.000 |
| desagüe 1+100 | 1.000 | 1.000 |
| Total |  | 6.000 |

**42608290** UD Carrete fd BB Ø 100 L=500 (17/06/2013, 05/2000)
8.000 UD × 105.00 = 840.00
Carrete de fundición dúctil B-B Ø 100 mm. L=500 mm. PN-16 atm., s/Norma UNE EN 545:2011, revestimiento exterior e interior mediante proceso de fosfatación de cinc y protección con pintura epoxy azul mediante cataforesis y espesor mínimo puntual de 70 µm., incluso pp. de juntas s/norma UNE-EN 681-1, tornillería de acero bicromatada, colocado y probado.

| Código | Ud | Descripción | Rendimiento | Precio | Importe |
|---|---|---|---|---|---|
| G16026 | UD | Carrete BB Ø 100 L=500 (material; 17/06/2013) | 1.0000 | 60.82 | 60.82 |
| G10000 | UD | Junta PVC | 1.0000 | 1.77 | 1.77 |
| G10001 | UD | Tornillo Ø 16 A.B. | 16.0000 | 1.47 | 23.52 |
| A200 | H | Hora de oficial de primera | 0.3000 | 18.38 | 5.51 |
| A500 | H | Hora de Peón Ordinario. | 0.3000 | 15.17 | 4.55 |
| %FUAB2 | % | Pruebas | 3 % | 96.17 | 2.89 |
| %COIQ | % | Costes indirectos. | 6 % | 99.06 | 5.94 |
|  |  | Total |  |  | 105.00 |

| Medición | Uds. | Largo | Parcial |
|---|---|---|---|
| Desagüe 0+640 | 2.000 | 2.000 | 4.000 |
| desagüe 1+100 | 2.000 | 2.000 | 4.000 |
| Total |  |  | 8.000 |

**42608176** UD Codo f.d. 11-90º BB Ø 100 (17/06/2013, 11/2006)
2.000 UD × 94.03 = 188.06
Codo de fundición dúctil B-B 11º-90º Ø 100 mm. PN-16 atm., s/Norma UNE EN 545:2011, revestimiento exterior e interior mediante proceso de fosfatación de cinc y protección con pintura epoxy azul mediante cataforesis y espesor mínimo puntual de 70 µm., incluso pp. de juntas s/norma UNE-EN 681-1, tornillería de acero bicromatada, colocado y probado.

| Código | Ud | Descripción | Rendimiento | Precio | Importe |
|---|---|---|---|---|---|
| G13200 | UD | Codo 11-90º BB Ø 100 mm. (material; 17/06/2013) | 1.0000 | 50.68 | 50.68 |
| G10000 | UD | Junta PVC | 2.0000 | 1.77 | 3.54 |
| G10001 | UD | Tornillo Ø 16 A.B. | 16.0000 | 1.47 | 23.52 |
| A200 | H | Hora de oficial de primera | 0.2500 | 18.38 | 4.60 |
| A500 | H | Hora de Peón Ordinario. | 0.2500 | 15.17 | 3.79 |
| %FUAB2 | % | Pruebas | 3 % | 86.13 | 2.58 |
| %COIQ | % | Costes indirectos. | 6 % | 88.71 | 5.32 |
|  |  | Total |  |  | 94.03 |

| Medición | Uds. | Parcial |
|---|---|---|
| Desagüe 0+640 | 1.000 | 1.000 |
| desagüe 1+100 | 1.000 | 1.000 |
| Total |  | 2.000 |

**43608326** UD V.C. bridas Ø 100 PN-16 (17/06/2013, 17/10/2005)
6.000 UD × 206.88 = 1241.28
Válvula de compuerta brida-brida Ø 100 mm., PN-16 atm. de asiento elástico, de serie corta, probada unitariamente en fábrica s/norma UNE EN 1074 (1-2)/ISO 7259, de efecto autoclave y ausencia de tornillería exterior entre cuerpo y tapa, compuerta en fundición dúctil revestida de elastómero s/ norma UNE EN 681.1 y con revestimiento epoxi de 250 um. mínimo puntual, incluso volante, juntas, tornillería de acero bicromatada, S/PPT, totalmente colocada y probada.

| Código | Ud | Descripción | Rendimiento | Precio | Importe |
|---|---|---|---|---|---|
| H1025 | UD | Válvula compuerta Ø 100 (material; 17/06/2013) | 1.0000 | 146.99 | 146.99 |
| G10000 | UD | Junta PVC | 2.0000 | 1.77 | 3.54 |
| G10001 | UD | Tornillo Ø 16 A.B. | 16.0000 | 1.47 | 23.52 |
| A200 | H | Hora de oficial de primera | 0.4500 | 18.38 | 8.27 |
| A400 | H | Hora de Peón Especialista (mano de obra; 25/11/2013) | 0.4500 | 15.93 | 7.17 |
| %FUAB2 | % | Pruebas | 3 % | 189.49 | 5.68 |
| %COIQ | % | Costes indirectos. | 6 % | 195.17 | 11.71 |
|  |  | Total |  |  | 206.88 |

| Medición | Uds. | Parcial |
|---|---|---|
| ventosa 0+280 | 1.000 | 1.000 |
| ventosa 0+824 | 1.000 | 1.000 |
| ventosa 1+840 | 1.000 | 1.000 |
| ventosa 2+868 | 1.000 | 1.000 |
| Desagüe 0+640 | 1.000 | 1.000 |
| desagüe 1+100 | 1.000 | 1.000 |
| Total |  | 6.000 |

**43608397** UD Ventosa auto. trifuncional Ø 100 PN-16 (17/06/2013, 10/06/2005)
4.000 UD × 672.50 = 2690.00
Ventosa automática trifuncional (VENTEX) Ø 100 mm. PN-16 atm., probada unitariamente en fábrica s/norma UNE EN 1074 (4), dotada de válvula interior de seccionamiento, con revestimiento epoxi de 250 um. mínimo puntual, incluso junta, tornillería de acero bicromatada, S/PPT, totalmente colocada y probada.

| Código | Ud | Descripción | Rendimiento | Precio | Importe |
|---|---|---|---|---|---|
| H8040 | UD | Ventosa automática trifuncional Ø 100 mm., PN-16 atm. (material; 17/06/2013) | 1.0000 | 613.29 | 613.29 |
| A200 | H | Hora de oficial de primera | 0.5000 | 18.38 | 9.19 |
| A300 | H | Hora de oficial de Segunda (mano de obra; 25/11/2013) | 0.5000 | 17.10 | 8.55 |
| PR037 |  | Pruebas. (material) | 1.0000 | 3.40 | 3.40 |
| %COIQ | % | Costes indirectos. | 6 % | 634.43 | 38.07 |
|  |  | Total |  |  | 672.50 |

| Medición | Uds. | Parcial |
|---|---|---|
| ventosa 0+280 | 1.000 | 1.000 |
| ventosa 0+824 | 1.000 | 1.000 |
| ventosa 1+840 | 1.000 | 1.000 |
| ventosa 2+868 | 1.000 | 1.000 |
| Total |  | 4.000 |

#### 1.3.2 Conexión a red general Malpica: PK 0+000
Importe: 18822.64

**426082741** UD C.R. f.d BB Ø 500/400 mm. PN-16 (06/06/2013, 18/01/2005)
1.000 UD × 1327.65 = 1327.65
Cono de reducción de fundición dúctil B-B Ø 500-400 mm. PN-16 atm., s/Norma UNE EN 545:2011, revestimiento exterior e interior mediante proceso de fosfatación de cinc y protección con pintura epoxy azul mediante cataforesis y espesor mínimo puntual de 70 µm., incluso pp. de juntas s/norma UNE-EN 681-1, tornillería de acero bicromatada, colocado y probado.

| Código | Ud | Descripción | Rendimiento | Precio | Importe |
|---|---|---|---|---|---|
| G12083 | UD | Cono red. BB Ø 500/400 (material; 06/06/2013) | 1.0000 | 1120.14 | 1120.14 |
| B060 | H | Camión grúa con brazo telescopico | 0.3000 | 40.00 | 12.00 |
| A200 | H | Hora de oficial de primera | 2.5000 | 18.38 | 45.95 |
| A500 | H | Hora de Peón Ordinario. | 2.5000 | 15.17 | 37.93 |
| %FUAB2 | % | Pruebas | 3 % | 1216.02 | 36.48 |
| %COIQ | % | Costes indirectos. | 6 % | 1252.50 | 75.15 |
|  |  | Total |  |  | 1327.65 |

**42608207** UD Codo f.d. 90º BB Ø 400 PN-16 (18/06/2013, 05/2000)
1.000 UD × 1425.47 = 1425.47
Codo de fundición dúctil B-B 90º Ø 400 mm. PN-16 atm., s/Norma UNE EN 545:2011, revestimiento exterior e interior mediante proceso de fosfatación de cinc y protección con pintura epoxy azul mediante cataforesis y espesor mínimo puntual de 70 µm., incluso pp. de juntas s/norma UNE-EN 681-1, tornillería de acero bicromatada, colocado y probado.

| Código | Ud | Descripción | Rendimiento | Precio | Importe |
|---|---|---|---|---|---|
| G13160 | UD | Codo 90º BB. Ø 400 mm. PN-16 atm. (material; 04/07/2013) | 1.0000 | 1262.06 | 1262.06 |
| B060 | H | Camión grúa con brazo telescopico | 0.2500 | 40.00 | 10.00 |
| A200 | H | Hora de oficial de primera | 1.0000 | 18.38 | 18.38 |
| A500 | H | Hora de Peón Ordinario. | 1.0000 | 15.17 | 15.17 |
| %FUAB2 | % | Pruebas | 3 % | 1305.61 | 39.17 |
| %COIQ | % | Costes indirectos. | 6 % | 1344.78 | 80.69 |
|  |  | Total |  |  | 1425.47 |

**42608310** UD Carrete fd BB Ø 400 L=500 (17/06/2013, 23/04/2006)
4.000 UD × 794.11 = 3176.44
Carrete de fundición dúctil B-B Ø 400 mm. L=500 mm. PN-16 atm., s/Norma UNE EN 545:2011, revestimiento exterior e interior mediante proceso de fosfatación de cinc y protección con pintura epoxy azul mediante cataforesis y espesor mínimo puntual de 70 µm., incluso pp. de juntas s/norma UNE-EN 681-1, tornillería de acero bicromatada, colocado y probado.

| Código | Ud | Descripción | Rendimiento | Precio | Importe |
|---|---|---|---|---|---|
| G16065 | UD | Carrete BB Ø 400 L=500 (material; 17/06/2013) | 1.0000 | 638.63 | 638.63 |
| G10000 | UD | Junta PVC | 2.0000 | 1.77 | 3.54 |
| G10003 | UD | Tornillo Ø 24 A.B. (material) | 32.0000 | 1.98 | 63.36 |
| A200 | H | Hora de oficial de primera | 0.6500 | 18.38 | 11.95 |
| A500 | H | Hora de Peón Ordinario. | 0.6500 | 15.17 | 9.86 |
| %FUAB2 | % | Pruebas | 3 % | 727.34 | 21.82 |
| %COIQ | % | Costes indirectos. | 6 % | 749.16 | 44.95 |
|  |  | Total |  |  | 794.11 |

**41608144** UD B-E f.d. Ø 400 PN-16 (17/06/2013, 05/2000)
5.000 UD × 478.57 = 2392.85
Pieza B-E de fundición dúctil Ø 400 mm. PN-16 atm., s/ Norma UNE EN 545:2011, revestimiento exterior e interior mediante proceso de fosfatación de cinc y protección con pintura epoxy azul mediante cataforesis y espesor mínimo puntual de 70 µm., incluso pp. de juntas express con elastómero EPDM s/norma UNE-EN 681-1, tornillería de acero bicromatada, colocada y probada.

| Código | Ud | Descripción | Rendimiento | Precio | Importe |
|---|---|---|---|---|---|
| G15060 | UD | Pieza B-E Ø 400 mm. PN-16 atm. (material; 06/06/2013) | 1.0000 | 375.07 | 375.07 |
| G10000 | UD | Junta PVC | 1.0000 | 1.77 | 1.77 |
| G10003 | UD | Tornillo Ø 24 A.B. | 16.0000 | 1.98 | 31.68 |
| B060 | H | Camión grúa con brazo telescopico | 0.2000 | 40.00 | 8.00 |
| A200 | H | Hora de oficial de primera | 0.6500 | 18.38 | 11.95 |
| A500 | H | Hora de Peón Ordinario. | 0.6500 | 15.17 | 9.86 |
| %FUAB2 | % | Pruebas | 3 % | 438.33 | 13.15 |
| %COIQ | % | Costes indirectos. | 6 % | 451.48 | 27.09 |
|  |  | Total |  |  | 478.57 |

| Medición | Uds. | Parcial |
|---|---|---|
|  | 3.000 | 3.000 |
| Introducción en arqueta caudalímetro | 2.000 | 2.000 |
| Total |  | 5.000 |

**40608073** UD "T" fd BBB 400/100 PN-16 (18/06/2013, 25/11/2004)
1.000 UD × 932.72 = 932.72
Pieza en "T" fundición dúctil BBB Ø 400/100 mm. PN-16 atm., s/Norma UNE EN 545:2011, revestimiento exterior e interior mediante proceso de fosfatación de cinc y protección con pintura epoxy azul mediante cataforesis y espesor mínimo puntual de 70 µm., incluso pp. de juntas s/norma UNE-EN 681-1, tornillería de acero bicromatada, colocada y probada.

| Código | Ud | Descripción | Rendimiento | Precio | Importe |
|---|---|---|---|---|---|
| G11280 | UD | "T" BBB. Ø 400/100 PN-16 atm. (material; 18/06/2013) | 1.0000 | 826.16 | 826.16 |
| B060 | H | Camión grúa con brazo telescopico | 0.2000 | 40.00 | 8.00 |
| A200 | H | Hora de oficial de primera | 0.6000 | 18.38 | 11.03 |
| A500 | H | Hora de Peón Ordinario. | 0.6000 | 15.17 | 9.10 |
| %FUAB2 | % | Pruebas | 3 % | 854.29 | 25.63 |
| %COIQ | % | Costes indirectos. | 6 % | 879.92 | 52.80 |
|  |  | Total |  |  | 932.72 |

| Medición | Uds. | Parcial |
|---|---|---|
| DesaGúe | 1.000 | 1.000 |
| Total |  | 1.000 |

**43608326** UD V.C. bridas Ø 100 PN-16
6.000 UD × 206.88 = 1241.28

| Medición | Uds. | Parcial |
|---|---|---|
| ventosa 0+280 | 1.000 | 1.000 |
| ventosa 0+824 | 1.000 | 1.000 |
| ventosa 1+840 | 1.000 | 1.000 |
| ventosa 2+868 | 1.000 | 1.000 |
| Desagüe 0+640 | 1.000 | 1.000 |
| desagüe 1+100 | 1.000 | 1.000 |
| Total |  | 6.000 |

**42608176** UD Codo f.d. 11-90º BB Ø 100
1.000 UD × 94.03 = 94.03

| Medición | Uds. | Parcial |
|---|---|---|
| Desagüe | 1.000 | 1.000 |
| Total |  | 1.000 |

**42608290** UD Carrete fd BB Ø 100 L=500
4.000 UD × 105.00 = 420.00

| Medición | Uds. | Largo | Parcial |
|---|---|---|---|
| Desagüe | 2.000 | 2.000 | 4.000 |
| Total |  |  | 4.000 |

**42608289** UD Carrete fd BB Ø 100 L=250
1.000 UD × 90.32 = 90.32

**426086551** UD Carrete desmontaje Ø 400 mm. PN-16 acero al carbono (18/06/2013, 11/06/2005)
1.000 UD × 912.23 = 912.23
Carrete de desmontaje Ø 400 mm. PN-16, tipo Belgicast BC-06-11 o equivalente, probado unitariamente en fábrica s/norma UNE EN 1074 (1-2)/ISO 7259, revestimiento epoxi de 250 um. mínimo puntual, birolas en acero inoxidable AISI-304 (CF8), bridas en acero al carbono A-42, incluso juntas y 16 tornillos de extracción Ø 27 mm. en acero inoxidable, S/PPT, totalmente colocado y probado.

| Código | Ud | Descripción | Rendimiento | Precio | Importe |
|---|---|---|---|---|---|
| G36085 | UD. | Carrete de desmontaje Ø 400 mm. acero al carbono (material; 18/06/2013) | 1.0000 | 734.93 | 734.93 |
| B060 | H | Camión grúa con brazo telescopico | 0.2500 | 40.00 | 10.00 |
| A200 | H | Hora de oficial de primera | 2.7000 | 18.38 | 49.63 |
| A500 | H | Hora de Peón Ordinario. | 2.7000 | 15.17 | 40.96 |
| %FUAB2 | % | Pruebas | 3 % | 835.52 | 25.07 |
| %COIQ | % | Costes indirectos. | 6 % | 860.59 | 51.64 |
|  |  | Total |  |  | 912.23 |

**43608383** Ud V. mariposa Ø 400 PN-16 (17/06/2013, 10/06/2005)
1.000 Ud × 3254.51 = 3254.51
Válvula de mariposa motorizable brida-brida Ø 400 mm. PN-16 atm., cuerpo y obturador en fundición dúctil, doble excentricidad y sistema de estanquidad automático con sentido de flujo bidireccional, conforme a la norma UNE EN-593 y UNE EN 1074(1-2), con revestimiento epoxi de 250 micras de espesor mínimo puntual, incluso mecanismo reductor AUMA, volante, juntas, tornillería de acero bicromatada, S/PPT, totalmente colocada y probada.

| Código | Ud | Descripción | Rendimiento | Precio | Importe |
|---|---|---|---|---|---|
| H2028 | UD | Válvula de mariposa Ø 400 mm., para bridas PN-16 atm. cuerpo GGG-40 y disco acero inoxidable AISI-316 (material; 06/06/2013) | 1.0000 | 2889.05 | 2889.05 |
| B060 | H | Camión grúa con brazo telescopico | 0.4500 | 40.00 | 18.00 |
| A200 | H | Hora de oficial de primera | 2.2000 | 18.38 | 40.44 |
| A500 | H | Hora de Peón Ordinario. | 2.2000 | 15.17 | 33.37 |
| %FUAB2 | % | Pruebas | 3 % | 2980.86 | 89.43 |
| %COIQ | % | Costes indirectos. | 6 % | 3070.29 | 184.22 |
|  |  | Total |  |  | 3254.51 |

**43608765** UD Medidor electromagnético Ø 400 mm. PN-10, ENDRESS+HAUSER PROMAG (24/06/2013, 04/02/2005)
1.000 UD × 3555.14 = 3555.14
Medidor electromagnético de caudal Ø 400 mm. PN-10, tipo ENDRESS+HAUSER PROMAG 10 L1FW o equivalente, S/PPT, de las siguientes características:
- Recubrimiento interno de poliuretano
- Conexión a proceso mediante bridas PN-16 ST-37.2 EN1092-1 (DIN2501)
- Electrodos 1.2235/316L
- Calibración, 0,5%
- Versión compacta, con cabezal Alu, IP-67 NEMA4X
- Entrada cable con prensaestopas M20
- Alimentación, diplay 85-250 VAC, LCD 2 líneas con pulsadores
- Salida a 4-20 mA HART + impulso pasivo
Incluso totalizador de impulsos y visualizador de caudal instantáneo y de volumen, totalmente colocado y probado.

| Código | Ud | Descripción | Rendimiento | Precio | Importe |
|---|---|---|---|---|---|
| I1230 | Ud | Medidor electromagnético Ø 400 mm. PN-10, ENDRESS+HAUSER PROMAG (material; 24/06/2013) | 1.0000 | 3152.61 | 3152.61 |
| A200 | H | Hora de oficial de primera | 6.0000 | 18.38 | 110.28 |
| A500 | H | Hora de Peón Ordinario. | 6.0000 | 15.17 | 91.02 |
| %COIQ | % | Costes indirectos. | 6 % | 3353.91 | 201.23 |
|  |  | Total |  |  | 3555.14 |

### 1.4 Arquetas y obras de fábrica
Importe: 20660.28

**08103015** M3 HA-30/P/20/IIb+Qc anclajes SR (19/06/2013, 03/02/2005)
26.400 M3 × 119.93 = 3166.15
Hormigón para armar HA-30/P/20/IIb+Qc fabricado con cemento CEM II/A 42.5/SR, elaborado en central, en anclajes de tuberías, según detalles de planos, incluso transporte, vertido, extendido, vibrado, curado p.p. de encofrados contra terreno y acero B-500-S.

| Código | Ud | Descripción | Rendimiento | Precio | Importe |
|---|---|---|---|---|---|
| E7044 | M3 | Hormigón HA-30/P/20/IIb planta con cemento CEM II/A 42.5/SR (material; 19/06/2013) | 1.0000 | 50.68 | 50.68 |
| B050 | H | Camión hormigonera de 6 m3 (maquinaria) | 0.1000 | 48.00 | 4.80 |
| B100 | h | Vibrador de agujas tipo medio. (maquinaria) | 0.1500 | 8.00 | 1.20 |
| A200 | H | Hora de oficial de primera | 0.7000 | 18.38 | 12.87 |
| A500 | H | Hora de Peón Ordinario. | 0.7000 | 15.17 | 10.62 |
| E4005 | M2 | Amortización de encofrado metálico. (material) | 2.0000 | 8.11 | 16.22 |
| E6015 | KG | Acero B-500-S. (material; 19/06/2013) | 25.0000 | 0.67 | 16.75 |
| %COIQ | % | Costes indirectos. | 6 % | 113.14 | 6.79 |
|  |  | Total |  |  | 119.93 |

| Medición | Uds. | Largo | Parcial |
|---|---|---|---|
| anclajes codos | 17.000 | 0.700 | 11.900 |
| T | 6.000 | 0.750 | 4.500 |
| refuerzos, cruces | 1.000 | 10.000 | 10.000 |
| Total |  |  | 26.400 |

**43612300** UD Apoyo-anclaje para tubería de impulsión Ø 350 mm. (04/07/2013, 11/03/2004)
6.000 UD × 541.70 = 3250.20
Apoyo-anclaje para tubería de impulsión Ø 350 mm., consistente en:
- Perfiles metálicos laminados y chapa de acero S 275 JR, incluso soldadura, pintado por sus caras con imprimación Sayoepoxy 40 micras, imprimación intermedia capa gruesa 100 micras, acabado poliuretano 40 micras, según detalle de planos:
- Chapa 400x420x20 mm.
- HEB-220 L= 300 mm.
- Placa 220x160x10 mm.
- UPN-260 L= 700 mm.
- 2 Pletinas 1200x80x8 mm.
- 3 Pletinas 80x80x8 mm.
- 6 anclajes a solera M-18 galvanizados en caliente
- 8 tornillos y tuercas M-14 galvanizados en caliente
- Lámina de neopreno 600x100 mm. e= 5 mm.
Totalmente colocado y probado

| Código | Ud | Descripción | Rendimiento | Precio | Importe |
|---|---|---|---|---|---|
| E6025 | KG | Acero S 275 JR en chapa y perfiles laminados en obra. (material) | 92.3500 | 2.99 | 276.13 |
| G10001 | UD | Tornillo Ø 16 A.B. | 8.0000 | 1.47 | 11.76 |
| P25023 | UD | Perno M-18 (material; 10/07/2013) | 6.0000 | 4.21 | 25.26 |
| V3027 | DM3 | Neopreno zunchado (material; 10/07/2013) | 0.5000 | 20.27 | 10.14 |
| A200 | H | Hora de oficial de primera | 5.0000 | 18.38 | 91.90 |
| A500 | H | Hora de Peón Ordinario. | 5.0000 | 15.17 | 75.85 |
| B060 | H | Camión grúa con brazo telescopico | 0.5000 | 40.00 | 20.00 |
| %COIQ | % | Costes indirectos. | 6 % | 511.04 | 30.66 |
|  |  | Total |  |  | 541.70 |

| Medición | Uds. | Parcial |
|---|---|---|
|  | 6.000 | 6.000 |
| Total |  | 6.000 |

**45608500** UD Arqueta ventosa 1,40x1,40 m. y altura 1,50-2,00 m.
3.000 UD × 989.41 = 2968.23
Arqueta para ventosa en la red de abastecimiento, de hormigón prefabricado armado HA-30/P/20/IIb+Qc fabricado con cemento CEM II/A 42.5/SR, s/ detalle de planos, de dimensiones interiores 1400 x 1400 y altura variable de 1,50 m. a 2,0 m. y 15 cm. de espesor de paredes, incluso excavación y posteriores rellenos localizados, losa superior armada de 20 cm., p.p. de pasamuros, presolera de hormigón HL-150 de dimensiones 1900x1900 mm. y 10 cm. de espesor, con hueco central en solera de 300x300 mm. para drenaje relleno de gravilla, tapa de registro y marco de fundición dúctil tipo Rexel o equivalente Ø 600 mm. 40 Tm., pates de polipropileno, cierre antivandálico, formación de 2 ventanas-respiraderos laterales de 300x100 mm. con rejilla perforada de acero inoxidable, totalmente terminada.

| Código | Ud | Descripción | Rendimiento | Precio | Importe |
|---|---|---|---|---|---|
| 01101016 | M3 | Excavación cimientos o.f. (19/06/2013, 05/2000, 03/02/2005) | 18.496 | 4.70 | 86.93 |
| 02101064 | M3 | Rell. local. trasdós o.f. (19/06/2013, 05/2000, 03/02/2005) | 15.136 | 3.95 | 59.79 |
| 02101080 | M3 | Relleno grava 3-6 mm. | 0.018 | 11.56 | 0.21 |
| 45607150 | Ud | Arqueta prefabricada 1400x1400 mm., machiembrada de H=1,0 m., colocada (22/06/2013, 03/02/2005) | 2.000 | 211.76 | 423.52 |
| 45607116 | Ud | Pate de polipropileno reforzado (07/07/2013, 03/02/2005) | 4.000 | 11.70 | 46.80 |
| 08103033 | M3 | HA-30/P/20/IIb+Qc cimientos-alzados SR (19/06/2013, 03/02/2005) | 0.580 | 68.35 | 39.64 |
| 08103001 | M3 | HL-150/C/TM limpieza SR (19/06/2013, 05/2000, 03/02/2005) | 0.361 | 58.18 | 21.00 |
| 08203001 | M2 | Encofrado plano, incluso apeos (24/06/2013, 31/05/2004) | 4.460 | 19.10 | 85.19 |
| 55606210 | M2 | Cierre huecos ventilación con chapa perforada (07/07/2013, 05/2000, 03/02/2005) | 0.160 | 496.53 | 79.44 |
| 08403004 | Kg | Acero B-500-S (19/06/2013, 01/06/2004) | 29.000 | 1.03 | 29.87 |
| 45603012 | UD | Tapa de registro en fundición nodular (07/07/2013, 25/2002) | 1.000 | 76.96 | 76.96 |
| 45603015 | UD | Cierre antivandálico para tapa de arqueta e registro (07/07/2013, 25/2002) | 1.000 | 40.06 | 40.06 |
|  |  | Total |  |  | 989.41 |

| Medición | Uds. | Parcial |
|---|---|---|
| pk 0+824 | 1.000 | 1.000 |
| pk 1+840 | 1.000 | 1.000 |
| pk 2+868 | 1.000 | 1.000 |
| Total |  | 3.000 |

**45608505** UD Arqueta ventosa 1,40x1,40 m. y altura 2,01-2,50 m.
1.000 UD × 1164.54 = 1164.54
Arqueta para ventosa en la red de abastecimiento, de hormigón prefabricado armado HA-30/P/20/IIb+Qc fabricado con cemento CEM II/A 42.5/SR, s/ detalle de planos, de dimensiones interiores 1400 x 1400 y altura variable de 2,01 m. a 2,5 m. y 15 cm. de espesor de paredes, incluso excavación y posteriores rellenos localizados, losa superior armada de 20 cm., p.p. de pasamuros, presolera de hormigón HL-150 de dimensiones 1900x1900 mm. y 10 cm. de espesor, con hueco central en solera de 300x300 mm. para drenaje relleno de gravilla, tapa de registro y marco de fundición dúctil tipo Rexel o equivalente Ø 600 mm. 40 Tm., pates de polipropileno, cierre antivandálico, formación de 2 ventanas-respiraderos laterales de 300x100 mm. con rejilla perforada de acero inoxidable, totalmente terminada.

| Código | Ud | Descripción | Rendimiento | Precio | Importe |
|---|---|---|---|---|---|
| 01101016 | M3 | Excavación cimientos o.f. | 24.276 | 4.70 | 114.10 |
| 02101064 | M3 | Rell. local. trasdós o.f. | 19.866 | 3.95 | 78.47 |
| 02101080 | M3 | Relleno grava 3-6 mm. | 0.018 | 11.56 | 0.21 |
| 45607150 | Ud | Arqueta prefabricada 1400x1400 mm., machiembrada de H=1,0 m., colocada | 2.500 | 211.76 | 529.40 |
| 45607116 | Ud | Pate de polipropileno reforzado | 6.000 | 11.70 | 70.20 |
| 08103033 | M3 | HA-30/P/20/IIb+Qc cimientos-alzados SR | 0.580 | 68.35 | 39.64 |
| 08103001 | M3 | HL-150/C/TM limpieza SR | 0.361 | 58.18 | 21.00 |
| 08203001 | M2 | Encofrado plano, incluso apeos | 4.460 | 19.10 | 85.19 |
| 55606210 | M2 | Cierre huecos ventilación con chapa perforada | 0.160 | 496.53 | 79.44 |
| 08403004 | Kg | Acero B-500-S | 29.000 | 1.03 | 29.87 |
| 45603012 | UD | Tapa de registro en fundición nodular | 1.000 | 76.96 | 76.96 |
| 45603015 | UD | Cierre antivandálico para tapa de arqueta e registro | 1.000 | 40.06 | 40.06 |
|  |  | Total |  |  | 1164.54 |

| Medición | Uds. | Parcial |
|---|---|---|
| pk 0+280 | 1.000 | 1.000 |
| Total |  | 1.000 |

**45608520** UD Arqueta doble desagüe 2 (1,00x1,00 m.) y altura 2,00-3,00 m.
1.000 UD × 1458.68 = 1458.68
Arqueta doble para desagüe en la red de abastecimiento, de hormigón prefabricado armado HA-30/P/20/IIb+Qc fabricado con cemento CEM II/A 42.5/SR, s/ detalle de planos, de dimensiones interiores 1000 x 1000 y altura variable de 2,00 m. a 3,0 m. y 15 cm. de espesor de paredes, incluso excavación y posteriores rellenos localizados, losa superior armada de 20 cm., p.p. de pasamuros, presolera de hormigón HL-150 de dimensiones 2600x1400 mm. y 10 cm. de espesor, perforación en base Ø 100 mm. para drenaje, p.p. de pasamuros y sellado de los mismos, tapas de registro y marcos de fundición dúctil tipo Rexel o equivalente Ø 600 mm. 40 Tm., pates de polipropileno, cierres antivandálico, totalmente terminada.

| Código | Ud | Descripción | Rendimiento | Precio | Importe |
|---|---|---|---|---|---|
| 01101016 | M3 | Excavación cimientos o.f. | 28.125 | 4.70 | 132.19 |
| 02101064 | M3 | Rell. local. trasdós o.f. | 19.675 | 3.95 | 77.72 |
| 02101080 | M3 | Relleno grava 3-6 mm. | 0.125 | 11.56 | 1.45 |
| 45607155 | Ud | Base para arqueta prefabricada 1000x1000 mm. machiembrada de H=1,0 m., colocada (22/06/2013, 03/02/2005) | 2.000 | 190.27 | 380.54 |
| 45607156 | Ud | Anillo para arqueta prefabricada 1000x1000 mm. machiembrada de H=1,0 m., colocado (22/06/2013, 03/02/2005) | 4.000 | 101.71 | 406.84 |
| 45607116 | Ud | Pate de polipropileno reforzado | 6.000 | 11.70 | 70.20 |
| 08103033 | M3 | HA-30/P/20/IIb+Qc cimientos-alzados SR | 0.676 | 68.35 | 46.20 |
| 08103001 | M3 | HL-150/C/TM limpieza SR | 0.115 | 58.18 | 6.69 |
| 08203001 | M2 | Encofrado plano, incluso apeos | 3.560 | 19.10 | 68.00 |
| 08403004 | Kg | Acero B-500-S | 33.800 | 1.03 | 34.81 |
| 45603012 | UD | Tapa de registro en fundición nodular | 2.000 | 76.96 | 153.92 |
| 45603015 | UD | Cierre antivandálico para tapa de arqueta e registro | 2.000 | 40.06 | 80.12 |
|  |  | Total |  |  | 1458.68 |

| Medición | Uds. | Parcial |
|---|---|---|
| pk 1+100 | 1.000 | 1.000 |
| Total |  | 1.000 |

**45608525** UD Arqueta doble desagüe 2 (1,00x1,00 m.) y altura 3,01-4,00 m.
1.000 UD × 1781.15 = 1781.15
Arqueta doble para desagüe en la red de abastecimiento, de hormigón prefabricado armado HA-30/P/20/IIb+Qc fabricado con cemento CEM II/A 42.5/SR, s/ detalle de planos, de dimensiones interiores 1000 x 1000 y altura variable de 3,01 m. a 4,0 m. y 15 cm. de espesor de paredes, incluso excavación y posteriores rellenos localizados, losa superior armada de 20 cm., p.p. de pasamuros, presolera de hormigón HL-150 de dimensiones 2600x1400 mm. y 10 cm. de espesor, perforación en base Ø 100 mm. para drenaje, p.p. de pasamuros y sellado de los mismos, tapas de registro y marcos de fundición dúctil tipo Rexel o equivalente Ø 600 mm. 40 Tm., pates de polipropileno, cierres antivandálico, totalmente terminada.

| Código | Ud | Descripción | Rendimiento | Precio | Importe |
|---|---|---|---|---|---|
| 01101016 | M3 | Excavación cimientos o.f. | 39.375 | 4.70 | 185.06 |
| 02101064 | M3 | Rell. local. trasdós o.f. | 27.545 | 3.95 | 108.80 |
| 02101080 | M3 | Relleno grava 3-6 mm. | 0.125 | 11.56 | 1.45 |
| 45607155 | Ud | Base para arqueta prefabricada 1000x1000 mm. machiembrada de H=1,0 m., colocada | 2.000 | 190.27 | 380.54 |
| 45607156 | Ud | Anillo para arqueta prefabricada 1000x1000 mm. machiembrada de H=1,0 m., colocado | 6.000 | 101.71 | 610.26 |
| 45607116 | Ud | Pate de polipropileno reforzado | 9.000 | 11.70 | 105.30 |
| 08103033 | M3 | HA-30/P/20/IIb+Qc cimientos-alzados SR | 0.676 | 68.35 | 46.20 |
| 08103001 | M3 | HL-150/C/TM limpieza SR | 0.115 | 58.18 | 6.69 |
| 08203001 | M2 | Encofrado plano, incluso apeos | 3.560 | 19.10 | 68.00 |
| 08403004 | Kg | Acero B-500-S | 33.800 | 1.03 | 34.81 |
| 45603012 | UD | Tapa de registro en fundición nodular | 2.000 | 76.96 | 153.92 |
| 45603015 | UD | Cierre antivandálico para tapa de arqueta e registro | 2.000 | 40.06 | 80.12 |
|  |  | Total |  |  | 1781.15 |

| Medición | Uds. | Parcial |
|---|---|---|
| pk 0+640 | 1.000 | 1.000 |
| Total |  | 1.000 |

**45608474** UD Arqueta valvulería conexión Malpica 3600 x 2100 x 3100 mm.
1.000 UD × 4829.49 = 4829.49
Arqueta para valvulería de abastecimiento en la conexión Malpica de hormigón HA-30/P/20/IIb+Qc fabricado con cemento CEM II/A 42.5/SR, s/ detalle de planos, de dimensiones interiores 3600 x 2100 x 3100 mm. y 25 cm. de espesor de paredes, presolera de hormigón HL-150 de dimensiones 3800x2300 mm. y 10 cm. de espesor, incluso excavación y posteriores rellenos localizados, losa superior armada de 20 cm. de espesor, encofrado y desencofrado, p.p. de pasamuros, tapa de registro y marco de fundición dúctil tipo Rexel o equivalente Ø 600 mm. 40 Tm., pates de polipropileno, cierre antivandálico, totalmente terminada.

| Código | Ud | Descripción | Rendimiento | Precio | Importe |
|---|---|---|---|---|---|
| 01101016 | M3 | Excavación cimientos o.f. | 75.768 | 4.70 | 356.11 |
| 02101064 | M3 | Rell. local. trasdós o.f. | 40.590 | 3.95 | 160.33 |
| 02101080 | M3 | Relleno grava 3-6 mm. | 0.500 | 11.56 | 5.78 |
| 08103033 | M3 | HA-30/P/20/IIb+Qc cimientos-alzados SR | 14.407 | 68.35 | 984.72 |
| 08203001 | M2 | Encofrado plano, incluso apeos | 90.470 | 19.10 | 1727.98 |
| 08403004 | Kg | Acero B-500-S | 1302.300 | 1.03 | 1341.37 |
| 45603012 | UD | Tapa de registro en fundición nodular | 1.000 | 76.96 | 76.96 |
| 45607116 | Ud | Pate de polipropileno reforzado | 7.000 | 11.70 | 81.90 |
| 081030091 | M3 | HM-20/B/20/I cama y rell. tub. SR (18/06/2013, 03/02/2005) | 0.874 | 62.11 | 54.28 |
| 45603015 | UD | Cierre antivandálico para tapa de arqueta e registro | 1.000 | 40.06 | 40.06 |
|  |  | Total |  |  | 4829.49 |

**45608476** UD Arqueta desagüe conexión Malpica 1200 x 1000 x 3100 mm.
1.000 UD × 2041.84 = 2041.84
Arqueta para desagüe en la red de abastecimiento, conexión Malpica, de hormigón HA-30/P/20/IIb+Qc fabricado con cemento CEM II/A 42.5/SR, s/ detalle de planos, de dimensiones interiores 1200 x 1000 x 3100 mm. y 25 cm. de espesor de paredes, presolera de hormigón HL-150 de dimensiones 1900x1700 mm. y 10 cm. de espesor, incluso excavación y posteriores rellenos localizados, losa superior armada de 20 cm. de espesor, encofrado y desencofrado, p.p. de pasamuros, tapa de registro y marco de fundición dúctil tipo Rexel o equivalente Ø 600 mm. 40 Tm., pates de polipropileno, cierre antivandálico, totalmente terminada.

| Código | Ud | Descripción | Rendimiento | Precio | Importe |
|---|---|---|---|---|---|
| 01101016 | M3 | Excavación cimientos o.f. | 31.680 | 4.70 | 148.90 |
| 02101064 | M3 | Rell. local. trasdós o.f. | 23.265 | 3.95 | 91.90 |
| 02101080 | M3 | Relleno grava 3-6 mm. | 0.500 | 11.56 | 5.78 |
| 08103033 | M3 | HA-30/P/20/IIb+Qc cimientos-alzados SR | 5.333 | 68.35 | 364.51 |
| 081030091 | M3 | HM-20/B/20/I cama y rell. tub. SR | 0.323 | 62.11 | 20.06 |
| 08203001 | M2 | Encofrado plano, incluso apeos | 37.560 | 19.10 | 717.40 |
| 08403004 | Kg | Acero B-500-S | 479.970 | 1.03 | 494.37 |
| 45603012 | UD | Tapa de registro en fundición nodular | 1.000 | 76.96 | 76.96 |
| 45607116 | Ud | Pate de polipropileno reforzado | 7.000 | 11.70 | 81.90 |
| 45603015 | UD | Cierre antivandálico para tapa de arqueta e registro | 1.000 | 40.06 | 40.06 |
|  |  | Total |  |  | 2041.84 |

### 1.5 Servicios afectados
Importe: 51105.07

**02101060** M3 Relleno zanja s. selecc. CBR>20 (18/06/2013, 03/02/2005)
115.500 M3 × 9.39 = 1084.55
Relleno de suelo seleccionado (CBR>20) procedente de préstamo seleccionado, no plástico de granulometría continua, extendido en zanjas, trasdós de obras, compactado en tongadas de 30 cm al 95% del Próctor Modificado.

| Código | Ud | Descripción | Rendimiento | Precio | Importe |
|---|---|---|---|---|---|
| A100 | H | Hora de Capataz. | 0.0050 | 19.05 | 0.10 |
| A500 | H | Hora de Peón Ordinario. | 0.0250 | 15.17 | 0.38 |
| C5015 | M3 | Suelo seleccionado en obra (material) | 1.1800 | 5.17 | 6.10 |
| B040 | H | Camión cisterna de 10 m3. | 0.0080 | 40.00 | 0.32 |
| B087 | H | Compactador de 500 Kg. | 0.0250 | 20.00 | 0.50 |
| B088 | H | Compactador vibratorio 18 t (maquinaria; 04/2000, 14/05/1981) | 0.0080 | 40.00 | 0.32 |
| B007 | H | Retroexcavadora-mixta | 0.0300 | 38.00 | 1.14 |
| %COIQ | % | Costes indirectos. | 6 % | 8.86 | 0.53 |
|  |  | Total |  |  | 9.39 |

| Medición | Uds. | Largo | Ancho | Alto | Parcial |
|---|---|---|---|---|---|
| Rellenos en crucers caminos |  |  |  |  |  |
|  | 1.000 | 13.000 | 2.500 | 1.400 | 45.500 |
| Rellenos en cruces acequias | 1.000 | 20.000 | 2.500 | 1.400 | 70.000 |
| Total |  |  |  |  | 115.500 |

**08103033** M3 HA-30/P/20/IIb+Qc cimientos-alzados SR (19/06/2013, 03/02/2005)
16.225 M3 × 68.35 = 1108.98
Hormigón para armar HA-30/P/20/IIb+Qc fabricado con cemento CEM II/A 42.5/SR, elaborado en central, en cimientos, losas y alzados de obras de fábrica, según detalles de planos, incluso transporte, vertido, extendido, vibrado y curado.

| Código | Ud | Descripción | Rendimiento | Precio | Importe |
|---|---|---|---|---|---|
| E7044 | M3 | Hormigón HA-30/P/20/IIb planta con cemento CEM II/A 42.5/SR | 1.0000 | 50.68 | 50.68 |
| B120 | H | Bomba de hormigón de 20 m3/h. sobre camión. (maquinaria; 05/2000) | 0.0200 | 60.00 | 1.20 |
| B050 | H | Camión hormigonera de 6 m3 | 0.0500 | 48.00 | 2.40 |
| B100 | h | Vibrador de agujas tipo medio. | 0.1000 | 8.00 | 0.80 |
| A200 | H | Hora de oficial de primera | 0.2800 | 18.38 | 5.15 |
| A500 | H | Hora de Peón Ordinario. | 0.2800 | 15.17 | 4.25 |
| %COIQ | % | Costes indirectos. | 6 % | 64.48 | 3.87 |
|  |  | Total |  |  | 68.35 |

| Medición | Uds. | Largo | Ancho | Alto | Parcial |
|---|---|---|---|---|---|
| Cruces de acequias: |  |  |  |  |  |
| PK 1+450 0,60x0,60 | 2.000 | 5.000 | 1.000 | 0.200 | 2.000 |
|  | 2.000 | 5.000 | 0.200 | 0.600 | 1.200 |
| PK 1+728 1,50x0,70 | 2.000 | 5.000 | 2.000 | 0.250 | 5.000 |
|  | 1.000 | 5.000 | 0.250 | 0.700 | 0.875 |
| Cruces caminos, losas |  |  |  |  |  |
| PK 1+793 | 1.000 | 4.000 | 2.750 | 0.200 | 2.200 |
| PK 2+736 | 1.000 | 4.000 | 2.750 | 0.200 | 2.200 |
| PK 2+866 | 1.000 | 5.000 | 2.750 | 0.200 | 2.750 |
| Total |  |  |  |  | 16.225 |

**04102004** M3 Base zahorra artificial ZA-25 (06/07/2013, 03/02/2005)
309.025 M3 × 12.22 = 3776.29
Base granular de zahorra artificial, tipo ZA-25, incluso extendido, humectación, nivelación, refino y compactación al 100 % P.M.

| Código | Ud | Descripción | Rendimiento | Precio | Importe |
|---|---|---|---|---|---|
| C5010 | M3 | Zahorra artificial en obra tipo ZA-25 (material; 06/07/2013) | 1.1500 | 8.01 | 9.21 |
| B030 | h | Motoniveladora. (maquinaria; 04/2000, 14/05/1981) | 0.0200 | 61.00 | 1.22 |
| B088 | H | Compactador vibratorio 18 t | 0.0100 | 40.00 | 0.40 |
| B040 | H | Camión cisterna de 10 m3. | 0.0100 | 40.00 | 0.40 |
| A500 | H | Hora de Peón Ordinario. | 0.0200 | 15.17 | 0.30 |
| %COIQ | % | Costes indirectos. | 6 % | 11.53 | 0.69 |
|  |  | Total |  |  | 12.22 |

| Medición | Uds. | Largo | Ancho | Alto | Parcial |
|---|---|---|---|---|---|
| cruces de viales: |  |  |  |  |  |
| Eje 1 |  |  |  |  |  |
| Cruce entrada Universidad, 0+250 a 0+270 | 1.000 | 20.000 | 5.000 | 0.350 | 35.000 |
| Cruce intersección. 0+546 a 0+579 | 1.000 | 33.000 | 5.000 | 0.350 | 57.750 |
| Cruce vial, 0+800 a 0+815 | 1.000 | 15.000 | 5.000 | 0.350 | 26.250 |
| Cruce viales, 0+858 a 0+869 | 1.000 | 11.000 | 5.000 | 0.350 | 19.250 |
| Cruce viales, 1+145 a 1+155 | 1.000 | 10.000 | 5.000 | 0.350 | 17.500 |
| Cruce viales, 1+178 a 0+192 | 1.000 | 15.000 | 5.000 | 0.350 | 26.250 |
| Cruce camino, PK 2+867 | 1.000 | 6.000 | 5.000 | 0.350 | 10.500 |
| Cruces H, en terrizo: 0+295, 0+520, 0+740, 0+940, 1+110 | 5.000 | 4.500 | 5.000 | 0.350 | 39.375 |
| Regularizaciones | 0.150 | 231.000 |  |  | 34.650 |
| Reparación caminos en paralelo: |  |  |  |  |  |
| 1+360 a 1+445 | 1.000 | 85.000 | 5.000 | 0.100 | 42.500 |
| Total |  |  |  |  | 309.025 |

**08203004** M2 Encofrado metálico en acequias (03/02/2005)
31.190 M2 × 16.66 = 519.63
Encofrado metálico en acequias, incluso apuntalamiento y desencofrado.

| Código | Ud | Descripción | Rendimiento | Precio | Importe |
|---|---|---|---|---|---|
| E4005 | M2 | Amortización de encofrado | 1.0000 | 8.11 | 8.11 |
| A200 | H | Hora de oficial de primera | 0.1500 | 18.38 | 2.76 |
| A300 | H | Hora de oficial de Segunda | 0.1500 | 17.10 | 2.57 |
| A500 | H | Hora de Peón Ordinario. | 0.1500 | 15.17 | 2.28 |
| %COIQ | % | Costes indirectos. | 6 % | 15.72 | 0.94 |
|  |  | Total |  |  | 16.66 |

| Medición | Uds. | Largo | Ancho | Alto | Parcial |
|---|---|---|---|---|---|
| Cruces de acequias: |  |  |  |  |  |
| PK 1+450 | 2.000 | 5.000 |  | 0.600 | 6.000 |
|  | 2.000 | 5.000 |  | 0.800 | 8.000 |
| PK 1+728 | 2.000 | 5.000 |  | 0.700 | 7.000 |
|  | 1.000 | 5.000 |  | 0.950 | 4.750 |
| Cierres | 4.000 | 0.600 | 0.200 |  | 0.480 |
|  | 2.000 | 1.000 | 0.200 |  | 0.400 |
|  | 4.000 | 0.950 | 0.200 |  | 0.760 |
|  | 2.000 | 2.000 | 0.250 |  | 1.000 |
| Modificacioners obra | 0.100 | 28.000 |  |  | 2.800 |
| Total |  |  |  |  | 31.190 |

**08203001** M2 Encofrado plano, incluso apeos (24/06/2013, 31/05/2004)
8.500 M2 × 19.10 = 162.35
Encofrado y desencofrado con elementos prefabricados de madera o metálicos de primera calidad, en paramentos de hormigón, incluso clavazón, apeos, espadas, pasamuros de P.V.C., relleno de pasamuros con morteros de resina epoxi impermeable, rascado y limpieza del hormigón acabado, desencofrante, herramientas y medios auxiliares.

| Código | Ud | Descripción | Rendimiento | Precio | Importe |
|---|---|---|---|---|---|
| E4001 | M3 | Madera para encofrar en obra (material; 24/06/2013) | 0.0180 | 197.67 | 3.56 |
| E4021 | kg | Clavos para encofrar. (material) | 0.1500 | 0.97 | 0.15 |
| E4022 | L | Desencofrante. (material) | 0.0500 | 1.82 | 0.09 |
| E4023 | UD | P.P. de útiles y herramientas. (maquinaria) | 1.0000 | 0.80 | 0.80 |
| A200 | H | Hora de oficial de primera | 0.4000 | 18.38 | 7.35 |
| A500 | H | Hora de Peón Ordinario. | 0.4000 | 15.17 | 6.07 |
| %COIQ | % | Costes indirectos. | 6 % | 18.02 | 1.08 |
|  |  | Total |  |  | 19.10 |

| Medición | Uds. | Largo | Alto | Parcial |
|---|---|---|---|---|
| PK 1+793 | 2.000 | 4.000 | 0.200 | 1.600 |
|  | 2.000 | 2.750 | 0.200 | 1.100 |
| PK 2+736 | 2.000 | 4.000 | 0.200 | 1.600 |
|  | 2.000 | 2.750 | 0.200 | 1.100 |
| PK 2+866 | 2.000 | 5.000 | 0.200 | 2.000 |
|  | 2.000 | 2.750 | 0.200 | 1.100 |
| Total |  |  |  | 8.500 |

**06202011** M2 Pavimento de acera HF-3.5 15 cm. (19/06/2013, 05/2000, 03/02/2005)
112.500 M2 × 15.86 = 1784.25
Pavimento de acera con hormigón HH-3,5 fabricado con cemento CEM II/A 42.5/SR, espesor de 15 cm., incluso p.p. de encofrado lateral achaflanado, acabado fratasado y posterior cepillado, corte de juntas transversales, curado, totalmente terminado

| Código | Ud | Descripción | Rendimiento | Precio | Importe |
|---|---|---|---|---|---|
| E7052 | M3 | Hormigón vibrado HF-3,5 (material) | 0.1500 | 55.00 | 8.25 |
| A200 | H | Hora de oficial de primera | 0.2000 | 18.38 | 3.68 |
| A500 | H | Hora de Peón Ordinario. | 0.2000 | 15.17 | 3.03 |
| %COIQ | % | Costes indirectos. | 6 % | 14.96 | 0.90 |
|  |  | Total |  |  | 15.86 |

| Medición | Uds. | Largo | Ancho | Parcial |
|---|---|---|---|---|
| cruces de viales: |  |  |  |  |
| Eje 1 |  |  |  |  |
| Cruces H, en terrizo: 0+295, 0+520, 0+740, 0+940, 1+110 | 5.000 | 4.500 | 5.000 | 112.500 |
| Total |  |  |  | 112.500 |

**08203040** M2 ME 15x15 A Ø 8-8 B-500-T 5x2 (20/06/2013, 03/02/2005)
111.725 M2 × 3.98 = 444.67
Malla electrosoldable ME 15x15 A Ø 8-8 B-500-T 5x2 (UNE 3692.96), incluso suministro, colocación, despuntes, mermas, solapes, alambre de atar, separadores y rigidizadores, totalmente colocado.

| Código | Ud | Descripción | Rendimiento | Precio | Importe |
|---|---|---|---|---|---|
| E6044 | M2 | ME 15x15 Ø 8-8 (material; 20/06/2013) | 1.0300 | 2.99 | 3.08 |
| A200 | H | Hora de oficial de primera | 0.0200 | 18.38 | 0.37 |
| A500 | H | Hora de Peón Ordinario. | 0.0200 | 15.17 | 0.30 |
| %COIQ | % | Costes indirectos. | 6 % | 3.75 | 0.23 |
|  |  | Total |  |  | 3.98 |

| Medición | Uds. | Largo | Ancho | Parcial |
|---|---|---|---|---|
| Cruces caminos, losas |  |  |  |  |
| PK 1+793 | 2.000 | 4.000 | 2.750 | 22.000 |
| PK 2+736 | 2.000 | 4.000 | 2.750 | 22.000 |
| PK 2+866 | 2.000 | 5.000 | 2.750 | 27.500 |
| Incrementos solapes, doblados | 0.150 | 71.500 |  | 10.725 |
| Cruces de acequias: |  |  |  |  |
| PK 1+450 0,60x0,60 | 1.000 | 5.000 | 2.500 | 12.500 |
| PK 1+728 1,50x0,70 | 1.000 | 5.000 | 3.400 | 17.000 |
| Total |  |  |  | 111.725 |

**08403004** Kg Acero B-500-S (19/06/2013, 01/06/2004)
250.000 Kg × 1.03 = 257.50
Acero corrugado B-500-S en redondos para armar, incluso suministro, elaboración, colocación, despuntes, mermas, solapes, alambre de atar, separadores y rigidizadores, totalmente colocado.

| Código | Ud | Descripción | Rendimiento | Precio | Importe |
|---|---|---|---|---|---|
| E6015 | KG | Acero B-500-S. | 1.0500 | 0.67 | 0.70 |
| A200 | H | Hora de oficial de primera | 0.0080 | 18.38 | 0.15 |
| A500 | H | Hora de Peón Ordinario. | 0.0080 | 15.17 | 0.12 |
| %COIQ | % | Costes indirectos. | 6 % | 0.97 | 0.06 |
|  |  | Total |  |  | 1.03 |

| Medición | Uds. | Largo | Ancho | Parcial |
|---|---|---|---|---|
| Cruces de acequias: |  |  |  |  |
|  | 1.000 | 10.000 | 25.000 | 250.000 |
| Total |  |  |  | 250.000 |

**04302030** TM MBC AC 16 SURF 60/70 D OFITA (D-12) ZANJAS (24/06/2013, 03/02/2005)
79.085 TM × 90.03 = 7120.02
Mezcla bituminosa en caliente con áridos ofíticos tipo AC 16 SURF 60/70 D OFITA S/UNE-13108-1 (D-12 S/PG-3), en reposición de pavimento de zanjas, incluso betún asfáltico B 60/70 dotación 5,2 %, p.p. del riego de adherencia con emulsión ECR-1 0,50 kg/m², señalistas en puesta en obra y formación de juntas, extendida y compactada.

| Código | Ud | Descripción | Rendimiento | Precio | Importe |
|---|---|---|---|---|---|
| D1015 | M3 | Arido fino ofítico. (material) | 0.2150 | 33.45 | 7.19 |
| D1025 | M3 | Arido grueso ofítico. (material; 02/04/2012) | 0.2740 | 28.38 | 7.78 |
| D7010 | Tn | Filler para mezclas asfálticas. (material) | 0.0500 | 35.48 | 1.77 |
| D3015 | Tn | Emulsión catiónica ECR-1. (material; 26/03/2014) | 0.0100 | 450.00 | 4.50 |
| D2010 | Tn | Betún asfáltico 60/70. (material; 21/06/2013) | 0.0520 | 451.09 | 23.46 |
| B125 | H | Planta asfáltica discontínua en caliente de 80 tn/h. (maquinaria) | 0.0350 | 190.00 | 6.65 |
| B045 | H | Camión bañera de 20 m3. (maquinaria) | 0.2000 | 48.00 | 9.60 |
| B087 | H | Compactador de 500 Kg. | 0.1500 | 20.00 | 3.00 |
| A300 | H | Hora de oficial de Segunda | 0.6500 | 17.10 | 11.12 |
| A500 | H | Hora de Peón Ordinario. | 0.6500 | 15.17 | 9.86 |
| %COIQ | % | Costes indirectos. | 6 % | 84.93 | 5.10 |
|  |  | Total |  |  | 90.03 |

| Medición | Uds. | Largo | Ancho | Alto | Parcial |
|---|---|---|---|---|---|
| cruces de viales: |  |  |  |  |  |
| Eje 1 |  |  |  |  |  |
| Cruce entrada Universidad, 0+250 a 0+270 | 2.500 | 20.000 | 5.000 | 0.050 | 12.500 |
| Cruce intersección. 0+546 a 0+579 | 2.500 | 33.000 | 5.000 | 0.050 | 20.625 |
| Cruce vial, 0+800 a 0+815 | 2.500 | 15.000 | 5.000 | 0.050 | 9.375 |
| Cruce viales, 0+858 a 0+869 | 2.500 | 11.000 | 5.000 | 0.050 | 6.875 |
| Cruce viales, 1+145 a 1+155 | 2.500 | 10.000 | 5.000 | 0.050 | 6.250 |
| Cruce viales, 1+178 a 0+192 | 2.500 | 15.000 | 5.000 | 0.050 | 9.375 |
| Cruce camino, PK 2+867 | 2.500 | 6.000 | 5.000 | 0.050 | 3.750 |
| Encuentros, regularizaciones | 0.150 | 68.900 |  |  | 10.335 |
| Total |  |  |  |  | 79.085 |

**04302031** TM MBC AC 22 BASE 60/70 S SILICE (S-20) ZANJAS (06/07/2013, 29/04/2004)
232.800 TM × 80.91 = 18835.85
Mezcla bituminosa en caliente con áridos silíceos tipo AC 22 BASE 60/70 S SILICE S/UNE-13108-1 (S-20 S/PG-3), en reposición de pavimento de zanjas, incluso betún asfáltico B 60/70 dotación 5%, p.p. del riego de imprimación con emulsión ECI 1,00 kg/m², señalistas en puesta en obra y formación de juntas, extendida y compactada.

| Código | Ud | Descripción | Rendimiento | Precio | Importe |
|---|---|---|---|---|---|
| D1010 | M3 | Arido fino calizo. (material) | 0.2150 | 18.25 | 3.92 |
| D1020 | M3 | Arido grueso calizo. (material) | 0.2740 | 17.23 | 4.72 |
| D7010 | Tn | Filler para mezclas asfáltica | 0.0600 | 35.48 | 2.13 |
| D3010 | Tn | Emulsión catiónica ECI. (material; 26/03/2014) | 0.0100 | 440.00 | 4.40 |
| D2010 | Tn | Betún asfáltico 60/70. | 0.0500 | 451.09 | 22.55 |
| B125 | H | Planta asfáltica discontínua | 0.0350 | 190.00 | 6.65 |
| B045 | H | Camión bañera de 20 m3. | 0.2000 | 48.00 | 9.60 |
| B087 | H | Compactador de 500 Kg. | 0.1500 | 20.00 | 3.00 |
| A300 | H | Hora de oficial de Segunda | 0.6000 | 17.10 | 10.26 |
| A500 | H | Hora de Peón Ordinario. | 0.6000 | 15.17 | 9.10 |
| %COIQ | % | Costes indirectos. | 6 % | 76.33 | 4.58 |
|  |  | Total |  |  | 80.91 |

| Medición | Uds. | Largo | Ancho | Alto | Parcial |
|---|---|---|---|---|---|
| cruces de viales: |  |  |  |  |  |
| Eje 1 |  |  |  |  |  |
| Cruce entrada Universidad, 0+250 a 0+270 | 2.500 | 20.000 | 5.000 | 0.150 | 37.500 |
| Cruce intersección. 0+546 a 0+579 | 2.500 | 33.000 | 5.000 | 0.150 | 61.875 |
| Cruce vial, 0+800 a 0+815 | 2.500 | 15.000 | 5.000 | 0.150 | 28.125 |
| Cruce viales, 0+858 a 0+869 | 2.500 | 11.000 | 5.000 | 0.150 | 20.625 |
| Cruce viales, 1+145 a 1+155 | 2.500 | 10.000 | 5.000 | 0.150 | 18.750 |
| Cruce viales, 1+178 a 0+192 | 2.500 | 15.000 | 5.000 | 0.150 | 28.125 |
| Cruce camino, PK 2+867 | 2.500 | 6.000 | 5.000 | 0.100 | 7.500 |
| Encuentros, regularizaciones | 0.150 | 202.000 |  |  | 30.300 |
| Total |  |  |  |  | 232.800 |

**58609013** Ml Canal. 2 Ø 110 en zanja 450x900 mm. alumbrado (05/07/2013, 05/06/2002)
200.000 Ml × 23.27 = 4654.00
Canalización consistente en zanja de 450 mm. de anchura y 900 mm. de profundidad media con:
- Cable de cobre rígido desnudo de 35 mm². de sección
- Solera de 80 mm de hormigón HM-20/B/19/I
- Dos tubos de PE Ø 110 mm. doble pared separados 30 mm. entre sí y a 100 mm. de las paredes, incluso pp. separadores, manguitos de unión y tapones
- Recubrimiento de los tubos con hormigón HM-20 hasta 80 mm. por encima de los tubos.
- Relleno con zahorra artificial compactada
- Cinta de señalización.
- Mandrilado y paso de cuerdas guía.

| Código | Ud | Descripción | Rendimiento | Precio | Importe |
|---|---|---|---|---|---|
| A100 | H | Hora de Capataz. | 0.0100 | 19.05 | 0.19 |
| A200 | H | Hora de oficial de primera | 0.1500 | 18.38 | 2.76 |
| A500 | H | Hora de Peón Ordinario. | 0.1500 | 15.17 | 2.28 |
| B007 | H | Retroexcavadora-mixta | 0.0500 | 38.00 | 1.90 |
| B055 | H | Camión basculante de 20 tn. | 0.0250 | 41.00 | 1.03 |
| B087 | H | Compactador de 500 Kg. | 0.0400 | 20.00 | 0.80 |
| B095 | H | Compresor de 2 martillos. | 0.0200 | 21.94 | 0.44 |
| C5010 | M3 | Zahorra artificial | 0.3000 | 8.01 | 2.40 |
| E7028 | M3 | Hormigón HM-20/B/20/I planta con cemento CEM II/A 42.5/SR (material; 18/06/2013) | 0.1100 | 45.61 | 5.02 |
| EAL139 | ML | Conductor 35mm.² desnudo. (material) | 1.0000 | 2.19 | 2.19 |
| F15126 | Ml | Tubería de PE/AD Ø 110 mm. (material) | 2.0000 | 1.29 | 2.58 |
| ACC05 | ML. | Cuerda 5 mm. (material) | 2.0000 | 0.06 | 0.12 |
| ACC04 | UD | Accesorios. (material) | 1.0000 | 0.24 | 0.24 |
| %COIQ | % | Costes indirectos. | 6 % | 21.95 | 1.32 |
|  |  | Total |  |  | 23.27 |

| Medición | Uds. | Largo | Parcial |
|---|---|---|---|
| Reposición canalización afectadas por paralelismos | 1.000 | 200.000 | 200.000 |
| Total |  |  | 200.000 |

**59619031** Ml Canalización 2 Ø 110 mm. telecomunicaciones (05/07/2013, 22/01/2005)
350.000 Ml × 12.94 = 4529.00
Canalización de telecomunicaciones 2 Ø 110 mm. PVC, incluso excavación, hormigón HM-20/B/20/I fabricado con cemento CEM II/A 42.5/SR, relleno de suelo seleccionado CBR>20, cuerdas guía, tubería y separadores suministrados, totalmente terminada

| Código | Ud | Descripción | Rendimiento | Precio | Importe |
|---|---|---|---|---|---|
| 01101008 | M3 | Excavación zanja | 0.4000 | 3.30 | 1.32 |
| 02101060 | M3 | Relleno zanja s. selecc. CBR>20 | 0.3100 | 9.39 | 2.91 |
| ACC05 | ML. | Cuerda 5 mm. | 2.0000 | 0.06 | 0.12 |
| A500 | H | Hora de Peón Ordinario. | 0.1500 | 15.17 | 2.28 |
| A200 | H | Hora de oficial de primera | 0.1500 | 18.38 | 2.76 |
| F15126 | Ml | Tubería de PE/AD Ø 110 mm. | 2.0000 | 1.29 | 2.58 |
| ACC04 | UD | Accesorios. | 1.0000 | 0.24 | 0.24 |
| %COIN | % | Costes indirectos. (6.00; 2.00) | 6 % | 12.21 | 0.73 |
|  |  | Total |  |  | 12.94 |

| Medición | Uds. | Largo | Parcial |
|---|---|---|---|
| Reposición canalización afectadas por paralelismos | 1.000 | 350.000 | 350.000 |
| Total |  |  | 350.000 |

**25502051** Ml Rígola HM-20/B/20/I 30 cm. (06/07/2013, 27/06/2004)
70.000 Ml × 14.14 = 989.80
Rígola de hormigón HM-20/P/20/I fabricado con cemento CEM II/A 42.5/SR, de 0,40 m de anchura s/planos, acabado pulido al temple con cemento y cuarzo, encofrado metálico, p.p. de curvas, formación de juntas y limpieza, totalmente terminada.

| Código | Ud | Descripción | Rendimiento | Precio | Importe |
|---|---|---|---|---|---|
| E7028 | M3 | Hormigón HM-20/B/20/I planta con cemento CEM II/A 42.5/SR | 0.0600 | 45.61 | 2.74 |
| E4065 |  | Encofrado rigola. (material) | 1.0000 | 0.54 | 0.54 |
| A200 | H | Hora de oficial de primera | 0.3000 | 18.38 | 5.51 |
| A500 | H | Hora de Peón Ordinario. | 0.3000 | 15.17 | 4.55 |
| %COIQ | % | Costes indirectos. | 6 % | 13.34 | 0.80 |
|  |  | Total |  |  | 14.14 |

| Medición | Uds. | Largo | Alto | Parcial |
|---|---|---|---|---|
|  | 7.000 | 5.000 | 2.000 | 70.000 |
| Total |  |  |  | 70.000 |

**25502029** Ml Bordillo 25x15x12 (03/02/2005)
70.000 Ml × 12.87 = 900.90
Bordillo prefabricado hormigón 25x15x12 cm. bicapa de cuarzo, según detalle de planos, incluso contrabordillo, hormigón base, p.p. de curvas con bordillo de 0,33 m., rejuntado y limpieza.

| Código | Ud | Descripción | Rendimiento | Precio | Importe |
|---|---|---|---|---|---|
| D5010 | Ml | Bordillo prefabricado 25x15x12 (material) | 1.0000 | 5.93 | 5.93 |
| E7030 | M3 | HM-20/B/20/I (material; 10/07/2013) | 0.0500 | 42.57 | 2.13 |
| E2020 | M3 | Mortero de cemento M-45 (material; 20/09/2011) | 0.0010 | 52.71 | 0.05 |
| A200 | H | Hora de oficial de primera | 0.1200 | 18.38 | 2.21 |
| A500 | H | Hora de Peón Ordinario. | 0.1200 | 15.17 | 1.82 |
| %COIQ | % | Costes indirectos. | 6 % | 12.14 | 0.73 |
|  |  | Total |  |  | 12.87 |

| Medición | Uds. | Largo | Alto | Parcial |
|---|---|---|---|---|
|  | 7.000 | 5.000 | 2.000 | 70.000 |
| Total |  |  |  | 70.000 |

**45607160** UD Localización tubería (18/06/2013, 03/02/2005)
3.000 UD × 69.15 = 207.45
Localización de tuberías de servicios afectados con medios mecánicos, y parte final manual, incluso limpieza de tubería, y p.p. de paso bajo la misma

| Código | Ud | Descripción | Rendimiento | Precio | Importe |
|---|---|---|---|---|---|
| B005 | H | Retroexcavadora s/ruedas | 0.8000 | 48.00 | 38.40 |
| A500 | H | Hora de Peón Ordinario. | 0.8000 | 15.17 | 12.14 |
| A200 | H | Hora de oficial de primera | 0.8000 | 18.38 | 14.70 |
| %COIQ | % | Costes indirectos. | 6 % | 65.24 | 3.91 |
|  |  | Total |  |  | 69.15 |

| Medición | Uds. | Parcial |
|---|---|---|
| Oleoducto | 1.000 | 1.000 |
| Gasoducto | 2.000 | 2.000 |
| Total |  | 3.000 |

**45607165** UD Localización canalización (18/06/2013, 03/02/2005)
10.000 UD × 51.87 = 518.70
Localización de canalización con medios mecánicos y parte final manual, incluso limpieza de canalización y p.p. de paso bajo la misma

| Código | Ud | Descripción | Rendimiento | Precio | Importe |
|---|---|---|---|---|---|
| B005 | H | Retroexcavadora s/ruedas | 0.6000 | 48.00 | 28.80 |
| A500 | H | Hora de Peón Ordinario. | 0.6000 | 15.17 | 9.10 |
| A200 | H | Hora de oficial de primera | 0.6000 | 18.38 | 11.03 |
| %COIQ | % | Costes indirectos. | 6 % | 48.93 | 2.94 |
|  |  | Total |  |  | 51.87 |

| Medición | Uds. | Parcial |
|---|---|---|
| Telecomunicaciones, paralelismo | 5.000 | 5.000 |
| Alumbrado, paralelismo | 5.000 | 5.000 |
| Total |  | 10.000 |

**98601035** UD Mantenimiento servicios (19/06/2013, 20/07/2004)
1.000 UD × 1990.68 = 1990.68
Mantenimiento de los servicios existentes de abastecimiento, saneamiento, telecomunicaciones, alumbrado público, eléctrico, gas natural, oleoductos, localización de tuberías principales y acometidas, replanteo, relación con técnicos y personal de las diferentes compañías suministradoras, cortes y posibles reparaciones.

| Código | Ud | Descripción | Rendimiento | Precio | Importe |
|---|---|---|---|---|---|
| B005 | H | Retroexcavadora s/ruedas | 16.0000 | 48.00 | 768.00 |
| A100 | H | Hora de Capataz. | 16.0000 | 19.05 | 304.80 |
| A200 | H | Hora de oficial de primera | 24.0000 | 18.38 | 441.12 |
| A500 | H | Hora de Peón Ordinario. | 24.0000 | 15.17 | 364.08 |
| %COIQ | % | Costes indirectos. | 6 % | 1878.00 | 112.68 |
|  |  | Total |  |  | 1990.68 |

**70205001** M2 Marca vial reflex. flechas (08/09/2009, 03/02/2005)
95.000 M2 × 21.87 = 2077.65
Marca vial realmente ejecutada reflexiva en flechas, señales, letras, cebreados, bandas de parada, símbolos, con pintura de larga duración plástica en frío de dos componentes, dotación de pintura de 3 kg/m² y 0,60 kg/m² de microesferas de vidrio, incluso premarcaje, limpieza, preparación de la superficie a pintar, señalización móvil de obra y señalista si fuera necesario, totalmente acabada

| Código | Ud | Descripción | Rendimiento | Precio | Importe |
|---|---|---|---|---|---|
| B200 | H | Barredora remolcada. (maquinaria) | 0.0500 | 20.00 | 1.00 |
| S6022 | KG | Pintura plástica dos componentes en frío para marcas viales. (material; 08/09/2009) | 3.0000 | 2.64 | 7.92 |
| S6050 | KG | Esferas de vidrio para maquina (material; 08/09/2009) | 0.6000 | 1.17 | 0.70 |
| A100 | H | Hora de Capataz. | 0.0500 | 19.05 | 0.95 |
| A200 | H | Hora de oficial de primera | 0.3000 | 18.38 | 5.51 |
| A500 | H | Hora de Peón Ordinario. | 0.3000 | 15.17 | 4.55 |
| %COIQ | % | Costes indirectos. | 6 % | 20.63 | 1.24 |
|  |  | Total |  |  | 21.87 |

| Medición | Uds. | Largo | Parcial |
|---|---|---|---|
| Interseccionmes de viales afectados: |  |  |  |
| Pavimentos diferenciados | 1.000 | 65.000 | 65.000 |
| Isletas | 2.000 | 15.000 | 30.000 |
| Total |  |  | 95.000 |

**70505012** Ml M. vial reflex. 15 cm. acrílica (03/02/2005)
280.000 Ml × 0.51 = 142.80
Marca vial longitudinal reflexiva de 15 cm. de ancho en bordes de calzada, con pintura acrílica en disolución, totalmente terminada, incluso premarcaje, limpieza y señalización móvil de obra y señalista si fuera necesario, realmente pintada.

| Código | Ud | Descripción | Rendimiento | Precio | Importe |
|---|---|---|---|---|---|
| B200 | H | Barredora remolcada. | 0.0010 | 20.00 | 0.02 |
| B175 | H | Máquina marca viales automóvil de 30 cv. (maquinaria) | 0.0020 | 30.00 | 0.06 |
| S6020 | KG | Pintura para marcas viales. (material; 08/09/2009) | 0.0680 | 2.94 | 0.20 |
| S6050 | KG | Esferas de vidrio para maquina | 0.0450 | 1.17 | 0.05 |
| A100 | H | Hora de Capataz. | 0.0010 | 19.05 | 0.02 |
| A200 | H | Hora de oficial de primera | 0.0040 | 18.38 | 0.07 |
| A500 | H | Hora de Peón Ordinario. | 0.0040 | 15.17 | 0.06 |
| %COIQ | % | Costes indirectos. | 6 % | 0.48 | 0.03 |
|  |  | Total |  |  | 0.51 |

| Medición | Uds. | Largo | Parcial |
|---|---|---|---|
|  | 14.000 | 20.000 | 280.000 |
| Total |  |  | 280.000 |

## 2 IMPULSION: ESTACION BOMBEO-DEPOSITO DE DISTRIBUCION
Importe: 217375.58

### 2.1 Movimiento de tierras
Importe: 43362.61

**01101008** M3 Excavación zanja
3917.354 M3 × 3.30 = 12927.27

| Medición | Uds. | Largo | Parcial |
|---|---|---|---|
| Eje 2, s/med. auxiliar |  |  |  |
|  | 1.000 | 3561.254 | 3561.254 |
| saneos, regularizaciones, modificación taludes estabilidad | 0.100 | 3561.000 | 356.100 |
| Total |  |  | 3917.354 |

**011010041** M3 Excavación tierra vegetal
846.064 M3 × 1.21 = 1023.74

| Medición | Uds. | Largo | Parcial |
|---|---|---|---|
| Eje 2, s/med. auxiliar |  |  |  |
|  | 1.000 | 846.064 | 846.064 |
| Total |  |  | 846.064 |

**01101036** M3 Extendido y nivelación t.v
846.064 M3 × 1.25 = 1057.58

| Medición | Uds. | Largo | Parcial |
|---|---|---|---|
| Eje 2, s/med. auxiliar |  |  |  |
|  | 1.000 | 846.064 | 846.064 |
| Total |  |  | 846.064 |

**02101080** M3 Relleno grava 3-6 mm.
1133.234 M3 × 11.56 = 13100.19

| Medición | Uds. | Largo | Ancho | Alto | Parcial |
|---|---|---|---|---|---|
| eje 2 | 1.000 | 1898.000 | 0.980 | 0.650 | 1209.026 |
| A ded. Tubería | -1.000 | 1898.000 | 3.140 | 0.030 | -178.792 |
| saneos, regularizaciones, modificaciones anchos base | 0.100 | 1030.000 |  |  | 103.000 |
| Total |  |  |  |  | 1133.234 |

**02101052** M3 Relleno ordinario zanja
2708.324 M3 × 2.46 = 6662.48

| Medición | Uds. | Largo | Ancho | Alto | Parcial |
|---|---|---|---|---|---|
| Excavación en zanja, s/med auxiliar | 1.000 | 3917.350 |  |  | 3917.350 |
| A deducir prisma gravilla |  |  |  |  |  |
| eje 2 | -1.000 | 1898.000 | 0.980 | 0.650 | -1209.026 |
| Total |  |  |  |  | 2708.324 |

**01201009** M2 Acondicionamiento de parcelas
28470.000 M2 × 0.28 = 7971.60

| Medición | Uds. | Largo | Ancho | Parcial |
|---|---|---|---|---|
| Eje 2, s/med. auxiliar |  |  |  |  |
| eje 2 | 1.000 | 1898.000 | 15.000 | 28470.000 |
| Total |  |  |  | 28470.000 |

**01101034** Ml Entibación metálica H<5,0 m.
20.000 Ml × 27.53 = 550.60

| Medición | Uds. | Largo | Parcial |
|---|---|---|---|
| Zonas con profundidades elevadas, salida caseta bombeo | 1.000 | 20.000 | 20.000 |
| Total |  |  | 20.000 |

**45607160** UD Localización tubería
1.000 UD × 69.15 = 69.15

### 2.2 Tuberías
Importe: 167509.40

**30508187** Ml Tubería de f.d. Ø 350 mm. C-30 (03/06/2013, 14/01/2005)
1898.000 Ml × 87.04 = 165201.92
Tubería de fundición dúctil para abastecimiento tipo NATURAL, Ø 350 mm. Clase de Presión C-30, según norma UNE EN 545:2011, con revestimiento exterior de aleación de cinc y aluminio, ZINALIUM, de masa mínima 400 g/m² en proporción 85/15 y con capa de acabado de pintura epoxi de color azul de espesor medio superior a 100 um., y revestida interiormente con mortero de cemento de alto horno aplicado por vibrocentrifugación, cemento empleado conforme a la norma UNE EN 197-1:2000, incluso p.p de junta automática flexible tipo Standard de elastómero en EPDM bilabial según norma UNE EN 681-1:1996, con una desviación angular mínima de 3º, cinta de señalización, desinfección antes de su puesta en servicio, totalmente colocada y probada.

| Código | Ud | Descripción | Rendimiento | Precio | Importe |
|---|---|---|---|---|---|
| F13051 | Ml | Tubería de f.d. Ø 350 mm. C-30 (material; 14/06/2013) | 1.0000 | 73.70 | 73.70 |
| B060 | H | Camión grúa con brazo telescopico | 0.0800 | 40.00 | 3.20 |
| A200 | H | Hora de oficial de primera | 0.0800 | 18.38 | 1.47 |
| A500 | H | Hora de Peón Ordinario. | 0.0800 | 15.17 | 1.21 |
| F3500 | Ml | Cinta de señalización. | 1.0000 | 0.14 | 0.14 |
| %FUAB6 | % | Pruebas | 3 % | 79.72 | 2.39 |
| %COIQ | % | Costes indirectos. | 6 % | 82.11 | 4.93 |
|  |  | Total |  |  | 87.04 |

**42608227** UD Codo f.d. 11-90º EE Ø 350 mm (14/06/2013, 14/06/2005)
6.000 UD × 384.58 = 2307.48
Codo de fundición dúctil 11º-90º EE. Ø 350 mm., s/ Norma UNE EN 545:2011, revestimiento exterior e interior mediante proceso de fosfatación de cinc y protección con pintura epoxy azul mediante cataforesis y espesor mínimo puntual de 70 µm., incluso pp. de juntas express con elastómero EPDM s/norma UNE-EN 681-1, colocado y probado.

| Código | Ud | Descripción | Rendimiento | Precio | Importe |
|---|---|---|---|---|---|
| G13720 | Ud | Codo EE Ø 300 11-90º (material; 14/06/2013) | 1.0000 | 332.50 | 332.50 |
| B060 | H | Camión grúa con brazo telescopico | 0.2000 | 40.00 | 8.00 |
| A200 | H | Hora de oficial de primera | 0.3500 | 18.38 | 6.43 |
| A500 | H | Hora de Peón Ordinario. | 0.3500 | 15.17 | 5.31 |
| %FUAB2 | % | Pruebas | 3 % | 352.24 | 10.57 |
| %COIQ | % | Costes indirectos. | 6 % | 362.81 | 21.77 |
|  |  | Total |  |  | 384.58 |

| Medición | Uds. | Parcial |
|---|---|---|
| 0+005 | 1.000 | 1.000 |
| 0+020 | 1.000 | 1.000 |
| 1+892 | 1.000 | 1.000 |
| 1+896 | 1.000 | 1.000 |
| Cambios trazados | 2.000 | 2.000 |
| Total |  | 6.000 |

### 2.3 Piecerío y valvulería en arquetas desagües y ventosas
Importe: 1548.31

**40608103** UD "T" f.d. EEB 350/100 PN-16 (17/06/2013, 16/06/2005)
1.000 UD × 578.61 = 578.61
Pieza en "T" de fundición dúctil EEB 350/100 mm. PN-16 atm., s/ Norma UNE EN 545:2011, revestimiento exterior e interior mediante proceso de fosfatación de cinc y protección con pintura epoxy azul mediante cataforesis y espesor mínimo puntual de 70 µm., incluso pp. de juntas express con elastómero EPDM s/norma UNE-EN 681-1, tornillería de acero bicromatada, colocada y probada.

| Código | Ud | Descripción | Rendimiento | Precio | Importe |
|---|---|---|---|---|---|
| G11719 | UD | "T" BBB. Ø 350/100 mm. PN-16 atm. (material; 17/06/2013) | 1.0000 | 507.87 | 507.87 |
| B060 | H | Camión grúa con brazo telescopico | 0.2000 | 40.00 | 8.00 |
| A200 | H | Hora de oficial de primera | 0.4200 | 18.38 | 7.72 |
| A500 | H | Hora de Peón Ordinario. | 0.4200 | 15.17 | 6.37 |
| %FUAB2 | % | Pruebas | 3 % | 529.96 | 15.90 |
| %COIQ | % | Costes indirectos. | 6 % | 545.86 | 32.75 |
|  |  | Total |  |  | 578.61 |

| Medición | Uds. | Parcial |
|---|---|---|
| ventosa 1+020 | 1.000 | 1.000 |
| Total |  | 1.000 |

**42608289** UD Carrete fd BB Ø 100 L=250
1.000 UD × 90.32 = 90.32

| Medición | Uds. | Parcial |
|---|---|---|
| ventosa 1+020 | 1.000 | 1.000 |
| Total |  | 1.000 |

**43608326** UD V.C. bridas Ø 100 PN-16
1.000 UD × 206.88 = 206.88

| Medición | Uds. | Parcial |
|---|---|---|
| ventosa 1+020 | 1.000 | 1.000 |
| Total |  | 1.000 |

**43608397** UD Ventosa auto. trifuncional Ø 100 PN-16
1.000 UD × 672.50 = 672.50

| Medición | Uds. | Parcial |
|---|---|---|
| ventosa 1+020 | 1.000 | 1.000 |
| Total |  | 1.000 |

### 2.4 Arquetas y obras de fábrica
Importe: 1313.23

**08103015** M3 HA-30/P/20/IIb+Qc anclajes SR
10.950 M3 × 119.93 = 1313.23

| Medición | Uds. | Largo | Parcial |
|---|---|---|---|
| anclajes codos | 6.000 | 0.700 | 4.200 |
| T | 1.000 | 0.750 | 0.750 |
| refuerzos, cruces | 1.000 | 6.000 | 6.000 |
| Total |  |  | 10.950 |

### 2.5 Servicios afectados
Importe: 3642.03

**02101060** M3 Relleno zanja s. selecc. CBR>20
101.500 M3 × 9.39 = 953.09

| Medición | Uds. | Largo | Ancho | Alto | Parcial |
|---|---|---|---|---|---|
| Rellenos en crucers caminos |  |  |  |  |  |
|  | 1.000 | 29.000 | 2.500 | 1.400 | 101.500 |
| Total |  |  |  |  | 101.500 |

**08103033** M3 HA-30/P/20/IIb+Qc cimientos-alzados SR
18.335 M3 × 68.35 = 1253.20

| Medición | Uds. | Largo | Ancho | Alto | Parcial |
|---|---|---|---|---|---|
| Cruces caminos, losas |  |  |  |  |  |
| pk 0+144 | 1.000 | 4.000 | 2.750 | 0.200 | 2.200 |
| pk 0+356 | 1.000 | 4.000 | 2.750 | 0.200 | 2.200 |
| pk 0+495 | 1.000 | 4.000 | 2.750 | 0.200 | 2.200 |
| pk 0+892 | 1.000 | 5.000 | 2.750 | 0.200 | 2.750 |
| PK 1+020 | 1.000 | 4.000 | 2.750 | 0.200 | 2.200 |
| PK 1+426 | 1.000 | 4.000 | 2.750 | 0.200 | 2.200 |
| PK 1+596 | 1.000 | 4.000 | 2.750 | 0.200 | 2.200 |
| Incrementos losas, para apoyo lateral | 0.150 | 15.900 |  |  | 2.385 |
| Total |  |  |  |  | 18.335 |

**04102004** M3 Base zahorra artificial ZA-25
25.000 M3 × 12.22 = 305.50

| Medición | Uds. | Largo | Ancho | Alto | Parcial |
|---|---|---|---|---|---|
| Reparación caminos en paralelo: |  |  |  |  |  |
| 1+615 a 1+660 | 1.000 | 50.000 | 5.000 | 0.100 | 25.000 |
| Total |  |  |  |  | 25.000 |

**08203001** M2 Encofrado plano, incluso apeos
20.915 M2 × 19.10 = 399.48

| Medición | Uds. | Largo | Alto | Parcial |
|---|---|---|---|---|
| Cruces caminos, losas |  |  |  |  |
| pk 0+144 | 2.000 | 4.000 | 0.200 | 1.600 |
|  | 2.000 | 2.750 | 0.200 | 1.100 |
| pk 0+356 | 2.000 | 4.000 | 0.200 | 1.600 |
|  | 2.000 | 2.750 | 0.200 | 1.100 |
| pk 0+495 | 2.000 | 4.000 | 0.200 | 1.600 |
|  | 2.000 | 2.750 | 0.200 | 1.100 |
| pk 0+892 | 2.000 | 5.000 | 0.200 | 2.000 |
|  | 2.000 | 2.750 | 0.200 | 1.100 |
| PK 1+020 | 2.000 | 4.000 | 0.200 | 1.600 |
|  | 2.000 | 2.750 | 0.200 | 1.100 |
| PK 1+426 | 2.000 | 4.000 | 0.200 | 1.600 |
|  | 2.000 | 2.750 | 0.200 | 1.100 |
| PK 1+596 | 2.000 | 4.000 | 0.200 | 1.600 |
| Incrementos losas, para apoyo lateral | 0.150 | 18.100 |  | 2.715 |
| Total |  |  |  | 20.915 |

**08403004** Kg Acero B-500-S
1.000 Kg × 1.03 = 1.03

| Medición | Uds. | Parcial |
|---|---|---|
|  | 1.000 | 1.000 |
| Total |  | 1.000 |

**08203040** M2 ME 15x15 A Ø 8-8 B-500-T 5x2
183.350 M2 × 3.98 = 729.73

| Medición | Uds. | Largo | Ancho | Parcial |
|---|---|---|---|---|
| Cruces caminos, losas |  |  |  |  |
| pk 0+144 | 2.000 | 4.000 | 2.750 | 22.000 |
| pk 0+356 | 2.000 | 4.000 | 2.750 | 22.000 |
| pk 0+495 | 2.000 | 4.000 | 2.750 | 22.000 |
| pk 0+892 | 2.000 | 5.000 | 2.750 | 27.500 |
| PK 1+020 | 2.000 | 4.000 | 2.750 | 22.000 |
| PK 1+426 | 2.000 | 4.000 | 2.750 | 22.000 |
| PK 1+596 | 2.000 | 4.000 | 2.750 | 22.000 |
| Incrementos losas, para apoyo lateral | 0.150 | 159.000 |  | 23.850 |
| Total |  |  |  | 183.350 |

## 3 CONDUCCION GRAVEDAD: DEPOSITO DE DISTRIBUCION-VILLANUEVA GALLEGO
Importe: 2129767.21

### 3.1 Movimiento de tierras
Importe: 455411.11

**01501001** Ml Corte de pavimento asfáltico
24.000 Ml × 1.07 = 25.68

| Medición | Uds. | Largo | Parcial |
|---|---|---|---|
| cruces de viales: |  |  |  |
| Camino cementerio Villamayor | 2.000 | 5.500 | 11.000 |
| Calle Peñaflor | 2.000 | 6.500 | 13.000 |
| Total |  |  | 24.000 |

**01201012** M2 Demolición de pavimento asfáltico
60.000 M2 × 4.28 = 256.80

| Medición | Uds. | Largo | Ancho | Parcial |
|---|---|---|---|---|
| cruces de viales: |  |  |  |  |
| Camino cementerio Villamayor | 1.000 | 5.500 | 5.000 | 27.500 |
| Calle Peñaflor | 1.000 | 6.500 | 5.000 | 32.500 |
| Total |  |  |  | 60.000 |

**01101045** M3 Demolición fábrica hormigón
85.500 M3 × 29.17 = 2494.04

| Medición | Uds. | Largo | Ancho | Alto | Parcial |
|---|---|---|---|---|---|
| Refuerzos enterrados | 1.000 | 10.000 |  |  | 10.000 |
| Canalizaciones, etc | 1.000 | 30.000 | 0.500 | 0.500 | 7.500 |
| Rígolas y bordillos | 1.000 | 3.000 |  |  | 3.000 |
| Acerquias existentes | 1.000 | 65.000 |  |  | 65.000 |
| Total |  |  |  |  | 85.500 |

**01101008** M3 Excavación zanja
37773.919 M3 × 3.30 = 124653.93

| Medición | Uds. | Largo | Ancho | Alto | Parcial |
|---|---|---|---|---|---|
| Eje 3, s/med. auxiliar |  |  |  |  |  |
| PK 0000 a 01265 | 1.000 | 2588.967 |  |  | 2588.967 |
| PK 1293 a 10710 | 1.000 | 24087.415 |  |  | 24087.415 |
| pk 10733 a 12927 | 1.000 | 5478.488 |  |  | 5478.488 |
| pk 12972 a 13370 | 1.000 | 872.160 |  |  | 872.160 |
| pk 13408 a 13516 | 1.000 | 240.189 |  |  | 240.189 |
| Fosos de ataque perforación | 4.000 | 15.000 | 3.500 | 2.000 | 420.000 |
| Sobreexcavaciones cruces tuberías, localizaciones |  |  |  |  |  |
| en zona urbana | 4.000 | 10.000 | 2.000 | 1.000 | 80.000 |
| saneos, regularizaciones, modificación taludes estabilidad | 0.100 | 33767.000 |  |  | 3376.700 |
| Retirada de piedra escollera de ataguía | 1.000 | 630.000 |  |  | 630.000 |
| Total |  |  |  |  | 37773.919 |

**011010041** M3 Excavación tierra vegetal
7869.493 M3 × 1.21 = 9522.09

| Medición | Uds. | Largo | Parcial |
|---|---|---|---|
| Eje 3, s/med. auxiliar |  |  |  |
| PK 0000 a 01265 | 1.000 | 599.720 | 599.720 |
| PK 1293 a 10710 | 1.000 | 5790.815 | 5790.815 |
| pk 10733 a 12927 | 1.000 | 1236.056 | 1236.056 |
| pk 12972 a 13370 | 1.000 | 187.201 | 187.201 |
| pk 13408 a 13516 | 1.000 | 55.701 | 55.701 |
| Total |  |  | 7869.493 |

**01101036** M3 Extendido y nivelación t.v
7869.493 M3 × 1.25 = 9836.87

| Medición | Uds. | Largo | Parcial |
|---|---|---|---|
| Eje 3, s/med. auxiliar |  |  |  |
| PK 0000 a 01265 | 1.000 | 599.720 | 599.720 |
| PK 1293 a 10710 | 1.000 | 5790.815 | 5790.815 |
| pk 10733 a 12927 | 1.000 | 1236.056 | 1236.056 |
| pk 12972 a 13370 | 1.000 | 187.201 | 187.201 |
| pk 13408 a 13516 | 1.000 | 55.701 | 55.701 |
| Total |  |  | 7869.493 |

**02101080** M3 Relleno grava 3-6 mm.
8590.325 M3 × 11.56 = 99304.16

| Medición | Uds. | Largo | Ancho | Alto | Parcial |
|---|---|---|---|---|---|
| eje 3 |  |  |  |  |  |
|  | 1.000 | 7900.000 | 1.040 | 0.700 | 5751.200 |
|  | 1.000 | 5616.000 | 0.980 | 0.650 | 3577.392 |
|  | 1.000 | 10.000 | 0.600 | 0.350 | 2.100 |
| A ded. Tubería | -1.000 | 7900.000 | 3.140 | 0.040 | -992.240 |
|  | -1.000 | 5616.000 | 3.140 | 0.030 | -529.027 |
| saneos, regularizaciones, modificaciones anchos base | 0.100 | 7809.000 |  |  | 780.900 |
| Total |  |  |  |  | 8590.325 |

**02101052** M3 Relleno ordinario zanja
28443.227 M3 × 2.46 = 69970.34

| Medición | Uds. | Largo | Ancho | Alto | Parcial |
|---|---|---|---|---|---|
| Excavación en zanja, s/med auxiliar | 1.000 | 37773.919 |  |  | 37773.919 |
|  | -1.000 | 7900.000 | 1.040 | 0.700 | -5751.200 |
|  | -1.000 | 5616.000 | 0.980 | 0.650 | -3577.392 |
|  | -1.000 | 10.000 | 0.600 | 0.350 | -2.100 |
| Total |  |  |  |  | 28443.227 |

**02101030** M3 Terraplén suelo ADECUADO (CBR>5) préstamo compactado al 96 % P.M. (20/06/2013, 03/02/2005)
450.000 M3 × 6.89 = 3100.50
Terraplén de suelo ADECUADO (CBR>5) compactado al 96 % P.M. con productos seleccionados de la excavación o de préstamo, para formación de ataguías, incluso carga, transporte, descarga, extendido en tongadas de espesor máximo 30 cm, humectación, compactación y refino, y posterior retirada a vertedero, tras la ejecución del cruce de tubería

| Código | Ud | Descripción | Rendimiento | Precio | Importe |
|---|---|---|---|---|---|
| A500 | H | Hora de Peón Ordinario. | 0.0100 | 15.17 | 0.15 |
| B020 | H | Tractor bulldozer. | 0.0100 | 68.00 | 0.68 |
| B030 | h | Motoniveladora. | 0.0050 | 61.00 | 0.31 |
| B011 | H | Retroexcavadora s/cadenas 40 Tm (maquinaria) | 0.0200 | 105.00 | 2.10 |
| B055 | H | Camión basculante de 20 tn. | 0.0600 | 41.00 | 2.46 |
| B040 | H | Camión cisterna de 10 m3. | 0.0100 | 40.00 | 0.40 |
| B088 | H | Compactador vibratorio 18 t | 0.0100 | 40.00 | 0.40 |
| %COIQ | % | Costes indirectos. | 6 % | 6.50 | 0.39 |
|  |  | Total |  |  | 6.89 |

| Medición | Uds. | Largo | Ancho | Alto | Parcial |
|---|---|---|---|---|---|
| ataguías zona río Gállego | 2.000 | 15.000 | 5.000 | 3.000 | 450.000 |
| Total |  |  |  |  | 450.000 |

**02101078** M3 Piedra escollera colocada (19/06/2013, 03/02/2005)
804.500 M3 × 36.03 = 28986.14
Piedra escollera procedente de cantera de tamaño medio 500 Kg, s/PPT, en protección de cauces y taludes de cauce de río, incluso adquisición, carga, transporte, descarga, carga en acopios intermedios, según secciones y detalles de planos, totalmente terminada y nivelada.

| Código | Ud | Descripción | Rendimiento | Precio | Importe |
|---|---|---|---|---|---|
| C4015 | M3 | Piedra para escollera en obra (material; 19/06/2013) | 1.0200 | 28.38 | 28.95 |
| B010 | H | Retroexcavadora s/cadenas | 0.0750 | 52.00 | 3.90 |
| A500 | H | Hora de Peón Ordinario. | 0.0750 | 15.17 | 1.14 |
| %COIQ | % | Costes indirectos. | 6 % | 33.99 | 2.04 |
|  |  | Total |  |  | 36.03 |

| Medición | Uds. | Largo | Ancho | Alto | Parcial |
|---|---|---|---|---|---|
| Refuerzo Tubería |  |  |  |  |  |
| Cruce río Gállego, pk 11+757 a pk 11+803,06 | 1.000 | 46.060 | 2.000 | 2.500 | 230.300 |
| Formación ataguías | 2.000 | 15.950 | 6.000 | 3.000 | 574.200 |
| Total |  |  |  |  | 804.500 |

**01201009** M2 Acondicionamiento de parcelas
200670.000 M2 × 0.28 = 56187.60

| Medición | Uds. | Largo | Ancho | Parcial |
|---|---|---|---|---|
|  | 1.000 | 7900.000 | 15.000 | 118500.000 |
|  | 1.000 | 5616.000 | 15.000 | 84240.000 |
|  | 1.000 | 10.000 | 15.000 | 150.000 |
| a deducir perforaciones | -1.000 | 148.000 | 15.000 | -2220.000 |
| Total |  |  |  | 200670.000 |

**01101034** Ml Entibación metálica H<5,0 m.
1056.000 Ml × 27.53 = 29071.68

| Medición | Uds. | Largo | Parcial |
|---|---|---|---|
| Entibación pozo ataque perforación | 5.000 | 15.000 | 75.000 |
|  | 5.000 | 4.000 | 20.000 |
| Zonas con profundidades elevadas >2,50 |  |  |  |
| 2080-2200 | 1.000 | 120.000 | 120.000 |
| 2920-3300 | 1.000 | 380.000 | 380.000 |
| 9070-9080 | 1.000 | 10.000 | 10.000 |
| 9780-9810 | 1.000 | 30.000 | 30.000 |
| 10330-10490 | 1.000 | 160.000 | 160.000 |
| 11680-11810 | 1.000 | 130.000 | 130.000 |
| 12060-12140 | 1.000 | 80.000 | 80.000 |
| 13400-13415 | 1.000 | 51.000 | 51.000 |
| Total |  |  | 1056.000 |

**02103080** Ha Achique de agua (19/06/2013, 29/04/2004)
150.000 Ha × 90.97 = 13645.50
Achique de agua en cimentaciones o paso de tubería por río, incluso p.p. de grupo electrógeno 100 KVA, motobombas, de medios auxiliares, tuberías, y posterior retirada.

| Código | Ud | Descripción | Rendimiento | Precio | Importe |
|---|---|---|---|---|---|
| B195 | H | Motobomba de agotamiento. | 2.0000 | 18.00 | 36.00 |
| B255 | H | Grupo electrógeno 100 KVA (maquinaria; 19/06/2013) | 1.0000 | 30.00 | 30.00 |
| B010 | H | Retroexcavadora s/cadenas | 0.0500 | 52.00 | 2.60 |
| B055 | H | Camión basculante de 20 tn. | 0.0500 | 41.00 | 2.05 |
| A500 | H | Hora de Peón Ordinario. | 1.0000 | 15.17 | 15.17 |
| %COIQ | % | Costes indirectos. | 6 % | 85.82 | 5.15 |
|  |  | Total |  |  | 90.97 |

| Medición | Uds. | Largo | Parcial |
|---|---|---|---|
| Cruce Río Gállego | 15.000 | 10.000 | 150.000 |
| Total |  |  | 150.000 |

**45607165** UD Localización canalización
6.000 UD × 51.87 = 311.22

**45607160** UD Localización tubería
6.000 UD × 69.15 = 414.90

**98601012** UD Acond. accesos a tajos. (19/06/2013, 03/02/2005)
1.000 UD × 2434.18 = 2434.18
Acondicionamiento de accesos a los tajos de la obra, caminos provisionales, rampas de acceso, posterior retirada

| Código | Ud | Descripción | Rendimiento | Precio | Importe |
|---|---|---|---|---|---|
| A100 | H | Hora de Capataz. | 8.0000 | 19.05 | 152.40 |
| B010 | H | Retroexcavadora s/cadenas | 16.0000 | 52.00 | 832.00 |
| B055 | H | Camión basculante de 20 tn. | 32.0000 | 41.00 | 1312.00 |
| %COIQ | % | Costes indirectos. | 6 % | 2296.40 | 137.78 |
|  |  | Total |  |  | 2434.18 |

| Medición | Uds. | Parcial |
|---|---|---|
| acceso río Gállego | 1.000 | 1.000 |
| Total |  | 1.000 |

**01601001** UD Tala de árbol y extracción tocones (04/07/2013, 03/02/2005)
84.000 UD × 37.17 = 3122.28
Tala de árbol y extracción de tocones de diámetro mayor o igual de 20 cms., incluso carga y transporte a vertedero controlado o centro gestor autorizado.

| Código | Ud | Descripción | Rendimiento | Precio | Importe |
|---|---|---|---|---|---|
| B010 | H | Retroexcavadora s/cadenas | 0.4000 | 52.00 | 20.80 |
| B055 | H | Camión basculante de 20 tn. | 0.2000 | 41.00 | 8.20 |
| A500 | H | Hora de Peón Ordinario. | 0.4000 | 15.17 | 6.07 |
| %COIQ | % | Costes indirectos. | 6 % | 35.07 | 2.10 |
|  |  | Total |  |  | 37.17 |

| Medición | Uds. | Parcial |
|---|---|---|
| Eje 3: |  |  |
| PK 1+244, Cº cementerio, cipreses | 5.000 | 5.000 |
| PK 2+040 a 2+280, olivos | 17.000 | 17.000 |
| pinos | 3.000 | 3.000 |
| PK 4+400 a 4+440, olivos | 4.000 | 4.000 |
| PK 4.520 a 4+600. olivos | 12.000 | 12.000 |
| PK 4+910 a 4+960, olivos | 8.000 | 8.000 |
| PK 7+630 a 7+680, olivos | 8.000 | 8.000 |
| PK 11+760 a 11+880, chopos | 25.000 | 25.000 |
| PK 13+250, pinos | 2.000 | 2.000 |
| Total |  | 84.000 |

**01601003** UD Extracción de cepa de vid y tocón (15/07/2013, 03/02/2005)
365.000 UD × 5.68 = 2073.20
Extracción de cepa de vid y tocón, incluso acopio intermedio, carga y transporte a vertedero controlado o centro gestor autorizado.

| Código | Ud | Descripción | Rendimiento | Precio | Importe |
|---|---|---|---|---|---|
| B010 | H | Retroexcavadora s/cadenas | 0.0400 | 52.00 | 2.08 |
| B055 | H | Camión basculante de 20 tn. | 0.0800 | 41.00 | 3.28 |
| %COIQ | % | Costes indirectos. | 6 % | 5.36 | 0.32 |
|  |  | Total |  |  | 5.68 |

| Medición | Uds. | Parcial |
|---|---|---|
| 1+850 a 1+880 | 50.000 | 50.000 |
| 4+470 a 4+520 | 40.000 | 40.000 |
| 4+820 a 4+900 | 70.000 | 70.000 |
| 4+860 a 5+100 | 160.000 | 160.000 |
| 9+300 a 9+360 | 45.000 | 45.000 |
| Total |  | 365.000 |

### 3.2 Tuberías
Importe: 1387784.71

**30508188** Ml Tubería de f.d. Ø 400 mm. C-30
7872.000 Ml × 100.35 = 789955.20

| Medición | Uds. | Largo | Parcial |
|---|---|---|---|
| Tramo 0+000 a 7+900 | 1.000 | 7900.000 | 7900.000 |
| A deducir perforación | -1.000 | 28.000 | -28.000 |
| Total |  |  | 7872.000 |

**30508187** Ml Tubería de f.d. Ø 350 mm. C-30
5484.000 Ml × 87.04 = 477327.36

| Medición | Uds. | Largo | Parcial |
|---|---|---|---|
| pk 7+900 a 13+516 | 1.000 | 5616.000 | 5616.000 |
| A deducir perforaciones | -1.000 | 132.000 | -132.000 |
| Total |  |  | 5484.000 |

**305081881** Ml Tubería de f.d. Ø 400 mm. C-30 en perforación
28.000 Ml × 157.66 = 4414.48

| Medición | Uds. | Largo | Parcial |
|---|---|---|---|
| cruce Ctra C-129 PK 1+265 a PK 1+293 | 1.000 | 28.000 | 28.000 |
| Total |  |  | 28.000 |

**305081871** Ml Tubería de f.d. Ø 350 mm. C-30 en perforación (03/06/2013, 14/01/2005)
132.000 Ml × 141.21 = 18639.72
Tubería de fundición dúctil para abastecimiento tipo NATURAL, Ø 350 mm. Clase de Presión C-30, según norma UNE EN 545:2011, con revestimiento exterior de aleación de cinc y aluminio, ZINALIUM, de masa mínima 400 g/m² en proporción 85/15 y con capa de acabado de pintura epoxi de color azul de espesor medio superior a 100 um., y revestida interiormente con mortero de cemento de alto horno aplicado por vibrocentrifugación, cemento empleado conforme a la norma UNE EN 197-1:2000, incluso p.p de junta automática flexible tipo Standard de elastómero en EPDM bilabial según norma UNE EN 681-1:1996, colocada en zona de perforación horizontal, incluso p.p. de collares espaciadores de PE-AD que garantizan el aislamiento eléctrico, desinfección antes de su puesta en servicio pruebas de presión.

| Código | Ud | Descripción | Rendimiento | Precio | Importe |
|---|---|---|---|---|---|
| F13051 | Ml | Tubería de f.d. Ø 350 mm. C-30 | 1.0000 | 73.70 | 73.70 |
| F13052 | UD | Collar espaciador de PE-AD | 0.5000 | 86.16 | 43.08 |
| B060 | H | Camión grúa con brazo telescopico | 0.1700 | 40.00 | 6.80 |
| A200 | H | Hora de oficial de primera | 0.1700 | 18.38 | 3.12 |
| A500 | H | Hora de Peón Ordinario. | 0.1740 | 15.17 | 2.64 |
| %FUAB6 | % | Pruebas | 3 % | 129.34 | 3.88 |
| %COIQ | % | Costes indirectos. | 6 % | 133.22 | 7.99 |
|  |  | Total |  |  | 141.21 |

| Medición | Uds. | Largo | Parcial |
|---|---|---|---|
| cruce Ctra PK 10+710 a PK 10+733 | 1.000 | 23.000 | 23.000 |
| cruce canal PK 11+980 | 1.000 | 12.000 | 12.000 |
| cruce FF.CC PK 12+927 a PK 12+972 | 1.000 | 45.000 | 45.000 |
| cruce Ctra N-330 PK 13+370 a PK 13+408 | 1.000 | 38.000 | 38.000 |
| Ajustes, cambios entradas-salidas | 1.000 | 14.000 | 14.000 |
| Total |  |  | 132.000 |

**32508004** Ml Tub. PE/AD Ø 63 PS-10 (18/06/2013, 26/05/2004)
10.000 Ml × 7.89 = 78.90
Tubería de polietileno A,D. Ø 63 mm., PS-10 atm., incluso pp de junta roscada y piezas especiales, colocada y probada.

| Código | Ud | Descripción | Rendimiento | Precio | Importe |
|---|---|---|---|---|---|
| F15560 | Ml | Tubería de PE/AD Ø 63 mm. PS-10 atm. (material) | 1.0000 | 5.43 | 5.43 |
| A200 | H | Hora de oficial de primera | 0.0500 | 18.38 | 0.92 |
| A500 | H | Hora de Peón Ordinario. | 0.0500 | 15.17 | 0.76 |
| %FUAB1 | % | Piezas especiales. (1.50; 2.00) | 1.5 % | 7.11 | 0.11 |
| %FUAB2 | % | Pruebas | 3 % | 7.22 | 0.22 |
| %COIQ | % | Costes indirectos. | 6 % | 7.44 | 0.45 |
|  |  | Total |  |  | 7.89 |

| Medición | Uds. | Largo | Parcial |
|---|---|---|---|
| Desagüe Peñaflor, salida tetón | 1.000 | 10.000 | 10.000 |
| Total |  |  | 10.000 |

**01501023** Ml Perforación horizontal dirigida Ø 600/8 mm. (18/06/2013, 03/02/2005)
132.000 Ml × 538.90 = 71134.80
Perforación horizontal " dirigida" en cruce de carreteras, ferrocarril o canales de riego, incluso tubería de acero EN 10025:2004 S 275JR Ø 600 mm., espesor de 8 mm. con extremos biselados para soldadura, en cualquier tipo de terreno (incluso roca o material granular) y profundidad, incluso p.p. del desplazamiento de máquina perforadora, equipo completo de corte y soldadura, grúa necesaria para la colocación de maquinaria, foso de ataque y acceso al mismo, achique de agua en caso necesario, solera en pozo de 20 cm. HA-25 con pendiente deseada, instalación y soldaduras, limpieza interior, adquisición y colocación de abrazaderas de acero para la tubería interior de fundición (2 Ud. cada 6 m.), protección catódica de tubería de acero, trabajos auxiliares para introducción de tubería de fundición dúctil con medios especiales, extracción de material con carga y transporte a vertedero controlado, permisos y autorizaciones, retirada de equipos de perforación y elementos auxiliares, totalmente acabada.

| Código | Ud | Descripción | Rendimiento | Precio | Importe |
|---|---|---|---|---|---|
| PERF01 | UD | P.P. desplazamiento. | 1.0000 | 60.00 | 60.00 |
| PERF02 | UD | P.P. instalación. | 1.0000 | 25.00 | 25.00 |
| PERF17 | Ml | Tubería de acero Ø 600 mm. e= 8 mm. (material; 18/06/2013) | 1.0000 | 121.65 | 121.65 |
| PERF04 | UD | P.P. soldadura. | 1.0000 | 12.00 | 12.00 |
| PERF05 | Ml | Perforación horizontal. | 1.0000 | 254.75 | 254.75 |
| PERF06 | Ml | Medios auxiliares y resto de obra | 1.0000 | 35.00 | 35.00 |
| %COIQ | % | Costes indirectos. | 6 % | 508.40 | 30.50 |
|  |  | Total |  |  | 538.90 |

| Medición | Uds. | Largo | Parcial |
|---|---|---|---|
| cruce Ctra PK 10+710 a PK 10+733 | 1.000 | 23.000 | 23.000 |
| cruce canal PK 11+980 | 1.000 | 12.000 | 12.000 |
| cruce FF.CC PK 12+927 a PK 12+972 | 1.000 | 45.000 | 45.000 |
| cruce Ctra N-330 PK 13+370 a PK 13+408 | 1.000 | 38.000 | 38.000 |
| Ajustes, cambios entradas-salidas | 1.000 | 14.000 | 14.000 |
| Total |  |  | 132.000 |

**01501024** Ml Perforación horizontal dirigida Ø 700/8 mm.
28.000 Ml × 597.76 = 16737.28

| Medición | Uds. | Largo | Parcial |
|---|---|---|---|
| cruce Ctra C-129 PK 1+265 a PK 1+293 | 1.000 | 28.000 | 28.000 |
| Total |  |  | 28.000 |

**01501032** Ud Protección catódica Perforación horizontal 45 m. ST-42 Ø 600/8 mm. (04/07/2013, 03/02/2005)
1.000 Ud × 4275.46 = 4275.46
Protección catódica en Perforación horizontal de 45 m. con tubería de acero ST-42 Ø 600 mm., espesor de 8 mm., consistente en:
- 23 ud. de ánodo de magnesio 17lb (c77) c/3 m. de 6 mm²
- 2 ud. Caja 100x100x70 de aluminio, protección IP-65, cierre mediante tornillo con 2 m. de tubería de acero galvanizado Ø 1,5", acabada con pintura epoxi
- 2 ud. Teja de acero curvada al diámetro de la tubería, 80x80x4 mm. con 10 m. de cable RV 0,6/1 KV 1x6 mm²
- 2 Handy Cap
- 65 m. de cable RV 0,6/1 KV 1x6 mm²
- 23 ud. de petaca a compresión Cu 6/10
Incluso desplazamiento, p.p. de cinta aislante vulcanizable, totalmente acabada y probada

| Código | Ud | Descripción | Rendimiento | Precio | Importe |
|---|---|---|---|---|---|
| PERF22 | UD | Material para protección catódica tipo 2 (material; 08/07/2014) | 1.0000 | 3150.00 | 3150.00 |
| B055 | H | Camión basculante de 20 tn. | 6.0000 | 41.00 | 246.00 |
| A500 | H | Hora de Peón Ordinario. | 19.0000 | 15.17 | 288.23 |
| A200 | H | Hora de oficial de primera | 19.0000 | 18.38 | 349.22 |
| %COIQ | % | Costes indirectos. | 6 % | 4033.45 | 242.01 |
|  |  | Total |  |  | 4275.46 |

| Medición | Uds. | Parcial |
|---|---|---|
| cruce FF.CC PK 12+927 a PK 12+972 | 1.000 | 1.000 |
| Total |  | 1.000 |

**42608228** UD Codo f.d. 11-90º EE Ø 400 mm.
7.000 UD × 416.29 = 2914.03

| Medición | Uds. | Parcial |
|---|---|---|
| 2+022 | 1.000 | 1.000 |
| 2+038 | 1.000 | 1.000 |
| 2+175 | 1.000 | 1.000 |
| 2+397 | 1.000 | 1.000 |
| 5+826 | 1.000 | 1.000 |
| Cambios trazados | 2.000 | 2.000 |
| Total |  | 7.000 |

**42608227** UD Codo f.d. 11-90º EE Ø 350 mm
6.000 UD × 384.58 = 2307.48

| Medición | Uds. | Parcial |
|---|---|---|
| 9+825 | 1.000 | 1.000 |
| 10+389 | 1.000 | 1.000 |
| 10+706 | 1.000 | 1.000 |
| 10+737 | 1.000 | 1.000 |
| Cambios trazados | 2.000 | 2.000 |
| Total |  | 6.000 |

### 3.3 Piecerío y valvulería en arquetas
Importe: 109796.87

#### 3.3.1 Desagües y ventosas
Importe: 38605.48

**40608105** UD "T" f.d. EEB 400/100 PN-16
16.000 UD × 573.08 = 9169.28

| Medición | Uds. | Parcial |
|---|---|---|
| ventosa 0+730 | 1.000 | 1.000 |
| ventosa 0+930 | 1.000 | 1.000 |
| ventosa 1+400 | 1.000 | 1.000 |
| ventosa 2+720 | 1.000 | 1.000 |
| ventosa 3+870 | 1.000 | 1.000 |
| ventosa 4+820 | 1.000 | 1.000 |
| ventosa 5+480 | 1.000 | 1.000 |
| ventosa 6+670 | 1.000 | 1.000 |
| ventosa 7+622 | 1.000 | 1.000 |
| desagüe 0+620 | 1.000 | 1.000 |
| desagüe 0+824 | 1.000 | 1.000 |
| desagüe 1+244 | 1.000 | 1.000 |
| desagüe 2+400 | 1.000 | 1.000 |
| desagüe 4+906 | 1.000 | 1.000 |
| desagüe 6+234 | 1.000 | 1.000 |
| desagüe 7+120 | 1.000 | 1.000 |
| Total |  | 16.000 |

**40608103** UD "T" f.d. EEB 350/100 PN-16
11.000 UD × 578.61 = 6364.71

| Medición | Uds. | Parcial |
|---|---|---|
| ventosa 8+340 | 1.000 | 1.000 |
| ventosa 9+394 | 1.000 | 1.000 |
| ventosa 10+500 | 1.000 | 1.000 |
| ventosa 11+600 | 1.000 | 1.000 |
| ventosa 11+750 | 1.000 | 1.000 |
| ventosa 11+880 | 1.000 | 1.000 |
| ventosa 12+480 | 1.000 | 1.000 |
| desagüe 9+140 | 1.000 | 1.000 |
| desagüe 11+105 | 1.000 | 1.000 |
| desagüe 11+806 | 1.000 | 1.000 |
| desagüe 12+614 | 1.000 | 1.000 |
| Total |  | 11.000 |

**42608176** UD Codo f.d. 11-90º BB Ø 100
11.000 UD × 94.03 = 1034.33

| Medición | Uds. | Parcial |
|---|---|---|
| desagüe 0+620 | 1.000 | 1.000 |
| desagüe 0+824 | 1.000 | 1.000 |
| desagüe 1+244 | 1.000 | 1.000 |
| desagüe 2+400 | 1.000 | 1.000 |
| desagüe 4+906 | 1.000 | 1.000 |
| desagüe 6+234 | 1.000 | 1.000 |
| desagüe 7+120 | 1.000 | 1.000 |
| desagüe 9+140 | 1.000 | 1.000 |
| desagüe 11+105 | 1.000 | 1.000 |
| desagüe 11+806 | 1.000 | 1.000 |
| desagüe 12+614 | 1.000 | 1.000 |
| Total |  | 11.000 |

**42608289** UD Carrete fd BB Ø 100 L=250
20.000 UD × 90.32 = 1806.40

| Medición | Uds. | Parcial |
|---|---|---|
| ventosa 0+930 | 1.000 | 1.000 |
| ventosa 1+400 | 1.000 | 1.000 |
| ventosa 2+720 | 1.000 | 1.000 |
| ventosa 3+870 | 1.000 | 1.000 |
| ventosa 6+670 | 1.000 | 1.000 |
| ventosa 8+340 | 1.000 | 1.000 |
| ventosa 9+394 | 1.000 | 1.000 |
| ventosa 11+600 | 1.000 | 1.000 |
| ventosa 12+480 | 1.000 | 1.000 |
| desagüe 0+620 | 1.000 | 1.000 |
| desagüe 0+824 | 1.000 | 1.000 |
| desagüe 1+244 | 1.000 | 1.000 |
| desagüe 2+400 | 1.000 | 1.000 |
| desagüe 4+906 | 1.000 | 1.000 |
| desagüe 6+234 | 1.000 | 1.000 |
| desagüe 7+120 | 1.000 | 1.000 |
| desagüe 9+140 | 1.000 | 1.000 |
| desagüe 11+105 | 1.000 | 1.000 |
| desagüe 11+806 | 1.000 | 1.000 |
| desagüe 12+614 | 1.000 | 1.000 |
| Total |  | 20.000 |

**42608290** UD Carrete fd BB Ø 100 L=500
37.000 UD × 105.00 = 3885.00

| Medición | Uds. | Parcial |
|---|---|---|
| ventosa 0+300 | 1.000 | 1.000 |
| ventosa 4+820 | 1.000 | 1.000 |
| ventosa 5+480 | 1.000 | 1.000 |
| ventosa 7+622 | 1.000 | 1.000 |
| ventosa 10+500 | 1.000 | 1.000 |
| ventosa 11+750 | 3.000 | 3.000 |
| ventosa 11+880 | 3.000 | 3.000 |
| desagüe 0+620 | 2.000 | 2.000 |
| desagüe 0+824 | 2.000 | 2.000 |
| desagüe 1+244 | 2.000 | 2.000 |
| desagüe 2+400 | 2.000 | 2.000 |
| desagüe 4+906 | 2.000 | 2.000 |
| desagüe 6+234 | 2.000 | 2.000 |
| desagüe 7+120 | 2.000 | 2.000 |
| desagüe 9+140 | 2.000 | 2.000 |
| desagüe 11+105 | 2.000 | 2.000 |
| desagüe 11+806 | 2.000 | 2.000 |
| desagüe 12+614 | 2.000 | 2.000 |
| Modificaciones alturas ventosas, salidas desagües | 4.000 | 4.000 |
| Total |  | 37.000 |

**43608326** UD V.C. bridas Ø 100 PN-16
27.000 UD × 206.88 = 5585.76

| Medición | Uds. | Parcial |
|---|---|---|
| Ventosas | 16.000 | 16.000 |
| desagüe 0+620 | 11.000 | 11.000 |
| Total |  | 27.000 |

**43608397** UD Ventosa auto. trifuncional Ø 100 PN-16
16.000 UD × 672.50 = 10760.00

#### 3.3.2 Derivación a Depósito Villamayor y desagüe: PK 1+244
Importe: 10753.89

**41608144** UD B-E f.d. Ø 400 PN-16
2.000 UD × 478.57 = 957.14

**41608136** UD B-E f.d. Ø 150 PN-16 (17/06/2013, 05/2000)
1.000 UD × 115.77 = 115.77
Pieza B-E de fundición dúctil Ø 150 mm. PN-16 atm., s/ Norma UNE EN 545:2011, revestimiento exterior e interior mediante proceso de fosfatación de cinc y protección con pintura epoxy azul mediante cataforesis y espesor mínimo puntual de 70 µm., incluso pp. de juntas express con elastómero EPDM s/norma UNE-EN 681-1, tornillería de acero bicromatada, colocada y probada.

| Código | Ud | Descripción | Rendimiento | Precio | Importe |
|---|---|---|---|---|---|
| G15035 | UD | Pieza B-E Ø 150 mm. PN-16 atm. (material; 06/06/2013) | 1.0000 | 75.01 | 75.01 |
| G10000 | UD | Junta PVC | 1.0000 | 1.77 | 1.77 |
| G10002 | UD | Tornillo Ø 20 A.B. (material) | 8.0000 | 1.98 | 15.84 |
| A200 | H | Hora de oficial de primera | 0.4000 | 18.38 | 7.35 |
| A500 | H | Hora de Peón Ordinario. | 0.4000 | 15.17 | 6.07 |
| %FUAB2 | % | Pruebas | 3 % | 106.04 | 3.18 |
| %COIQ | % | Costes indirectos. | 6 % | 109.22 | 6.55 |
|  |  | Total |  |  | 115.77 |

**40608073** UD "T" fd BBB 400/100 PN-16
2.000 UD × 932.72 = 1865.44

| Medición | Uds. | Parcial |
|---|---|---|
| DEsagües | 2.000 | 2.000 |
| Total |  | 2.000 |

**406080731** UD "T" fd BBB 400/150 PN-16 (17/06/2013, 25/11/2004)
1.000 UD × 768.55 = 768.55
Pieza en "T" de fundición ductil BBB 400/150 mm. PN-16 atm., s/Norma UNE EN 545:2011, revestimiento exterior e interior mediante proceso de fosfatación de cinc y protección con pintura epoxy azul mediante cataforesis y espesor mínimo puntual de 70 µm., incluso pp. de juntas s/norma UNE-EN 681-1, tornillería de acero bicromatada, colocada y probada.

| Código | Ud | Descripción | Rendimiento | Precio | Importe |
|---|---|---|---|---|---|
| G11285 | UD | "T" BBB. Ø 400/150 PN-16 atm. (material; 17/06/2013) | 1.0000 | 674.12 | 674.12 |
| B060 | H | Camión grúa con brazo telescopico | 0.2000 | 40.00 | 8.00 |
| A200 | H | Hora de oficial de primera | 0.6500 | 18.38 | 11.95 |
| A500 | H | Hora de Peón Ordinario. | 0.6500 | 15.17 | 9.86 |
| %FUAB2 | % | Pruebas | 3 % | 703.93 | 21.12 |
| %COIQ | % | Costes indirectos. | 6 % | 725.05 | 43.50 |
|  |  | Total |  |  | 768.55 |

| Medición | Uds. | Parcial |
|---|---|---|
| DErivación Villamayor | 1.000 | 1.000 |
| Total |  | 1.000 |

**40608035** Ud "T" f.d. BBB 150/60 PN-16 (17/06/2013, 11/05/2004)
1.000 Ud × 132.73 = 132.73
Pieza en "T" fundición dúctil BBB Ø 150/60, PN-16 atm., s/Norma UNE EN 545:2011, revestimiento exterior e interior mediante proceso de fosfatación de cinc y protección con pintura epoxy azul mediante cataforesis y espesor mínimo puntual de 70 µm., incluso pp. de juntas s/norma UNE-EN 681-1, tornillería de acero bicromatada, colocada y probada.

| Código | Ud | Descripción | Rendimiento | Precio | Importe |
|---|---|---|---|---|---|
| G11095 | Ud | "T" BBB Ø 150/60 PN-16 (material; 17/06/2013) | 1.0000 | 111.51 | 111.51 |
| A200 | H | Hora de oficial de primera | 0.3000 | 18.38 | 5.51 |
| A500 | H | Hora de Peón Ordinario. | 0.3000 | 15.17 | 4.55 |
| %FUAB2 | % | Pruebas | 3 % | 121.57 | 3.65 |
| %COIQ | % | Costes indirectos. | 6 % | 125.22 | 7.51 |
|  |  | Total |  |  | 132.73 |

| Medición | Uds. | Parcial |
|---|---|---|
| ventosa derivación | 1.000 | 1.000 |
| Total |  | 1.000 |

**42608176** UD Codo f.d. 11-90º BB Ø 100
2.000 UD × 94.03 = 188.06

| Medición | Uds. | Parcial |
|---|---|---|
| desagües | 2.000 | 2.000 |
| Total |  | 2.000 |

**42608278** UD Carrete f.d. BB Ø 60 L=500 (18/06/2013, 23/05/2000)
1.000 UD × 71.97 = 71.97
Carrete de fundición dúctil BB. Ø 60 mm., L=500 mm., PN-16 atm., s/Norma UNE EN 545:2011, revestimiento exterior e interior mediante proceso de fosfatación de cinc y protección con pintura epoxy azul mediante cataforesis y espesor mínimo puntual de 70 µm., incluso pp. de juntas s/norma UNE-EN 681-1, tornillería de acero bicromatada, colocado y probado.

| Código | Ud | Descripción | Rendimiento | Precio | Importe |
|---|---|---|---|---|---|
| G16006 | UD. | Carrete Ø 60 mm. L=500 mm. (material) | 1.0000 | 58.54 | 58.54 |
| A200 | H | Hora de oficial de primera | 0.2200 | 18.38 | 4.04 |
| A500 | H | Hora de Peón Ordinario. | 0.2200 | 15.17 | 3.34 |
| %FUAB2 | % | Pruebas | 3 % | 65.92 | 1.98 |
| %COIQ | % | Costes indirectos. | 6 % | 67.90 | 4.07 |
|  |  | Total |  |  | 71.97 |

| Medición | Uds. | Parcial |
|---|---|---|
| Ventosa | 1.000 | 1.000 |
| Total |  | 1.000 |

**42608289** UD Carrete fd BB Ø 100 L=250
2.000 UD × 90.32 = 180.64

| Medición | Uds. | Parcial |
|---|---|---|
| desagües | 2.000 | 2.000 |
| Total |  | 2.000 |

**42608290** UD Carrete fd BB Ø 100 L=500
4.000 UD × 105.00 = 420.00

| Medición | Uds. | Largo | Parcial |
|---|---|---|---|
| desagües | 2.000 | 2.000 | 4.000 |
| Total |  |  | 4.000 |

**42608293** UD Carrete f.d. BB Ø 150 L=500 mm. (17/06/2013, 05/2000)
2.000 UD × 119.80 = 239.60
Carrete de fundición dúctil B-B Ø 150 mm. L=500 mm. PN-16 atm., s/Norma UNE EN 545:2011, revestimiento exterior e interior mediante proceso de fosfatación de cinc y protección con pintura epoxy azul mediante cataforesis y espesor mínimo puntual de 70 µm., incluso pp. de juntas s/norma UNE-EN 681-1, tornillería de acero bicromatada, colocado y probado.

| Código | Ud | Descripción | Rendimiento | Precio | Importe |
|---|---|---|---|---|---|
| G16040 | UD | Carrete BB Ø 150 L=500 (material; 17/06/2013) | 1.0000 | 96.31 | 96.31 |
| A200 | H | Hora de oficial de primera | 0.4000 | 18.38 | 7.35 |
| A500 | H | Hora de Peón Ordinario. | 0.4000 | 15.17 | 6.07 |
| %FUAB2 | % | Pruebas | 3 % | 109.73 | 3.29 |
| %COIQ | % | Costes indirectos. | 6 % | 113.02 | 6.78 |
|  |  | Total |  |  | 119.80 |

| Medición | Uds. | Parcial |
|---|---|---|
| Derivación | 1.000 | 1.000 |
| Poisble ampliación | 1.000 | 1.000 |
| Total |  | 2.000 |

**426086551** UD Carrete desmontaje Ø 400 mm. PN-16 acero al carbono
1.000 UD × 912.23 = 912.23

**43608326** UD V.C. bridas Ø 100 PN-16
2.000 UD × 206.88 = 413.76

| Medición | Uds. | Parcial |
|---|---|---|
| desagües | 2.000 | 2.000 |
| Total |  | 2.000 |

**43608334** UD V.C. bridas Ø 150 PN-16 (17/06/2013, 10/06/2005)
1.000 UD × 412.11 = 412.11
Válvula de compuerta brida-brida Ø 150 mm., PN-16 atm. de asiento elástico, de serie corta, probada unitariamente en fábrica s/norma UNE EN 1074 (1-2)/ISO 7259, de efecto autoclave y ausencia de tornillería exterior entre cuerpo y tapa, compuerta en fundición dúctil revestida de elastómero s/ norma UNE EN 681.1 y con revestimiento epoxi de 250 um. mínimo puntual, incluso volante, juntas, tornillería de acero bicromatada, S/PPT, totalmente colocada y probada.

| Código | Ud | Descripción | Rendimiento | Precio | Importe |
|---|---|---|---|---|---|
| H1035 | UD | Válvula compuerta Ø 150 (material) | 1.0000 | 323.37 | 323.37 |
| G10000 | UD | Junta PVC | 2.0000 | 1.77 | 3.54 |
| G10002 | UD | Tornillo Ø 20 A.B. | 16.0000 | 1.98 | 31.68 |
| A200 | H | Hora de oficial de primera | 0.5500 | 18.38 | 10.11 |
| A400 | H | Hora de Peón Especialista | 0.5500 | 15.93 | 8.76 |
| %FUAB2 | % | Pruebas | 3 % | 377.46 | 11.32 |
| %COIQ | % | Costes indirectos. | 6 % | 388.78 | 23.33 |
|  |  | Total |  |  | 412.11 |

**43608318** UD V.C. bridas Ø 60 PN-16 (18/06/2013, 05/2000)
1.000 UD × 123.65 = 123.65
Válvula de compuerta brida-brida Ø 60 mm., PN-16 atm. de asiento elástico, de serie corta, probada unitariamente en fábrica s/norma UNE EN 1074 (1-2)/ISO 7259, de efecto autoclave y ausencia de tornillería exterior entre cuerpo y tapa, compuerta en fundición dúctil revestida de elastómero s/ norma UNE EN 681.1 y con revestimiento epoxi de 250 um. mínimo puntual, incluso volante, juntas, tornillería de acero bicromatada, S/PPT, totalmente colocada y probada.

| Código | Ud | Descripción | Rendimiento | Precio | Importe |
|---|---|---|---|---|---|
| H1015 | UD | Válvula de compuerta Ø 60 (material) | 1.0000 | 108.89 | 108.89 |
| A200 | H | Hora de oficial de primera | 0.2000 | 18.38 | 3.68 |
| A400 | H | Hora de Peón Especialista | 0.2000 | 15.93 | 3.19 |
| PR021 |  | Pruebas. (material) | 1.0000 | 0.89 | 0.89 |
| %COIQ | % | Costes indirectos. | 6 % | 116.65 | 7.00 |
|  |  | Total |  |  | 123.65 |

| Medición | Uds. | Parcial |
|---|---|---|
| Ventosa | 1.000 | 1.000 |
| Total |  | 1.000 |

**43608383** Ud V. mariposa Ø 400 PN-16
1.000 Ud × 3254.51 = 3254.51

**43608393** UD Ventosa auto. trifuncional Ø 60 PN-16 (18/06/2013, 05/2000)
1.000 UD × 697.73 = 697.73
Ventosa automática trifuncional (VENTEX) Ø 60 mm. PN-16 atm., probada unitariamente en fábrica s/norma UNE EN 1074 (4), dotada de válvula interior de seccionamiento, con revestimiento epoxi de 250 um. mínimo puntual, incluso junta, tornillería de acero bicromatada, S/PPT, totalmente colocada y probada.

| Código | Ud | Descripción | Rendimiento | Precio | Importe |
|---|---|---|---|---|---|
| H8015 | UD | Ventosa automática Ø 60 (material; 18/06/2013) | 1.0000 | 626.46 | 626.46 |
| A200 | H | Hora de oficial de primera | 0.8000 | 18.38 | 14.70 |
| A300 | H | Hora de oficial de Segunda | 0.8000 | 17.10 | 13.68 |
| PR037 |  | Pruebas. | 1.0000 | 3.40 | 3.40 |
| %COIQ | % | Costes indirectos. | 6 % | 658.24 | 39.49 |
|  |  | Total |  |  | 697.73 |

#### 3.3.3 Válvula corte y desagüe: PK 6+234
Importe: 10230.19

**41608132** UD B-E f.d. Ø 100 PN-16 (17/06/2013, 05/2000)
2.000 UD × 83.31 = 166.62
Pieza B-E de fundición dúctil Ø 100 mm. PN-16 atm., s/ Norma UNE EN 545:2011, revestimiento exterior e interior mediante proceso de fosfatación de cinc y protección con pintura epoxy azul mediante cataforesis y espesor mínimo puntual de 70 µm., incluso pp. de juntas express con elastómero EPDM s/norma UNE-EN 681-1, tornillería de acero bicromatada, colocada y probada.

| Código | Ud | Descripción | Rendimiento | Precio | Importe |
|---|---|---|---|---|---|
| G15025 | UD | Pieza B-E Ø 100 mm. PN-16 atm. (material; 06/06/2013) | 1.0000 | 52.71 | 52.71 |
| G10000 | UD | Junta PVC | 1.0000 | 1.77 | 1.77 |
| G10001 | UD | Tornillo Ø 16 A.B. | 8.0000 | 1.47 | 11.76 |
| A200 | H | Hora de oficial de primera | 0.3000 | 18.38 | 5.51 |
| A500 | H | Hora de Peón Ordinario. | 0.3000 | 15.17 | 4.55 |
| %FUAB2 | % | Pruebas | 3 % | 76.30 | 2.29 |
| %COIQ | % | Costes indirectos. | 6 % | 78.59 | 4.72 |
|  |  | Total |  |  | 83.31 |

**41608144** UD B-E f.d. Ø 400 PN-16
2.000 UD × 478.57 = 957.14

**40608073** UD "T" fd BBB 400/100 PN-16
2.000 UD × 932.72 = 1865.44

| Medición | Uds. | Parcial |
|---|---|---|
| DEsagües | 2.000 | 2.000 |
| Total |  | 2.000 |

**42608312** UD Carrete fd BB Ø 400 L=1000 (21/03/2014, 23/04/2006)
1.000 UD × 1077.68 = 1077.68
Carrete de fundición dúctil B-B Ø 400 mm. L=1000 mm. PN-16 atm., s/Norma UNE EN 545:2011, revestimiento exterior e interior mediante proceso de fosfatación de cinc y protección con pintura epoxy azul mediante cataforesis y espesor mínimo puntual de 70 µm., incluso pp. de juntas s/norma UNE-EN 681-1, tornillería de acero bicromatada, colocado y probado.

| Código | Ud | Descripción | Rendimiento | Precio | Importe |
|---|---|---|---|---|---|
| G16066 | UD | Carrete BB Ø 400 L=1000 (material; 21/03/2014) | 1.0000 | 895.00 | 895.00 |
| G10000 | UD | Junta PVC | 2.0000 | 1.77 | 3.54 |
| G10003 | UD | Tornillo Ø 24 A.B. | 32.0000 | 1.98 | 63.36 |
| A200 | H | Hora de oficial de primera | 0.7500 | 18.38 | 13.79 |
| A500 | H | Hora de Peón Ordinario. | 0.7500 | 15.17 | 11.38 |
| %FUAB2 | % | Pruebas | 3 % | 987.07 | 29.61 |
| %COIQ | % | Costes indirectos. | 6 % | 1016.68 | 61.00 |
|  |  | Total |  |  | 1077.68 |

**42608310** UD Carrete fd BB Ø 400 L=500
1.000 UD × 794.11 = 794.11

**42608289** UD Carrete fd BB Ø 100 L=250
2.000 UD × 90.32 = 180.64

| Medición | Uds. | Parcial |
|---|---|---|
| desagües | 2.000 | 2.000 |
| Total |  | 2.000 |

**42608290** UD Carrete fd BB Ø 100 L=500
4.000 UD × 105.00 = 420.00

| Medición | Uds. | Largo | Parcial |
|---|---|---|---|
| desagües | 2.000 | 2.000 | 4.000 |
| Total |  |  | 4.000 |

**42608176** UD Codo f.d. 11-90º BB Ø 100
2.000 UD × 94.03 = 188.06

| Medición | Uds. | Parcial |
|---|---|---|
| desagües | 2.000 | 2.000 |
| Total |  | 2.000 |

**43608326** UD V.C. bridas Ø 100 PN-16
2.000 UD × 206.88 = 413.76

| Medición | Uds. | Parcial |
|---|---|---|
| desagües | 2.000 | 2.000 |
| Total |  | 2.000 |

**43608383** Ud V. mariposa Ø 400 PN-16
1.000 Ud × 3254.51 = 3254.51

**426086551** UD Carrete desmontaje Ø 400 mm. PN-16 acero al carbono
1.000 UD × 912.23 = 912.23

#### 3.3.4 Derivación y reducción diámetro: PK 7+900
Importe: 14791.96

**41608144** UD B-E f.d. Ø 400 PN-16
1.000 UD × 478.57 = 478.57

**41608143** UD B-E f.d. Ø 350 PN-16 (17/06/2013, 23/04/2006)
1.000 UD × 379.55 = 379.55
Pieza B-E de fundición dúctil Ø 350 mm. PN-16 atm., s/ Norma UNE EN 545:2011, revestimiento exterior e interior mediante proceso de fosfatación de cinc y protección con pintura epoxy azul mediante cataforesis y espesor mínimo puntual de 70 µm., incluso pp. de juntas express con elastómero EPDM s/norma UNE-EN 681-1, tornillería de acero bicromatada, colocada y probada.

| Código | Ud | Descripción | Rendimiento | Precio | Importe |
|---|---|---|---|---|---|
| G15055 | UD | Pieza B-E Ø 350 mm. PN-16 atm. (material; 06/06/2013) | 1.0000 | 293.98 | 293.98 |
| G10000 | UD | Junta PVC | 1.0000 | 1.77 | 1.77 |
| G10003 | UD | Tornillo Ø 24 A.B. | 12.0000 | 1.98 | 23.76 |
| B060 | H | Camión grúa con brazo telescopico | 0.2000 | 40.00 | 8.00 |
| A200 | H | Hora de oficial de primera | 0.6000 | 18.38 | 11.03 |
| A500 | H | Hora de Peón Ordinario. | 0.6000 | 15.17 | 9.10 |
| %FUAB2 | % | Pruebas | 3 % | 347.64 | 10.43 |
| %COIQ | % | Costes indirectos. | 6 % | 358.07 | 21.48 |
|  |  | Total |  |  | 379.55 |

**41608140** UD B-E f.d. Ø 250 PN-16 (17/06/2013, 05/2000)
1.000 UD × 220.28 = 220.28
Pieza B-E de fundición dúctil Ø 250 mm. PN-16 atm., s/ Norma UNE EN 545:2011, revestimiento exterior e interior mediante proceso de fosfatación de cinc y protección con pintura epoxy azul mediante cataforesis y espesor mínimo puntual de 70 µm., incluso pp. de juntas express con elastómero EPDM s/norma UNE-EN 681-1, tornillería de acero bicromatada, colocada y probada.

| Código | Ud | Descripción | Rendimiento | Precio | Importe |
|---|---|---|---|---|---|
| G15045 | UD | Pieza B-E Ø 250 mm. PN-16 atm. (material; 06/06/2013) | 1.0000 | 157.13 | 157.13 |
| G10000 | UD | Junta PVC | 1.0000 | 1.77 | 1.77 |
| G10003 | UD | Tornillo Ø 24 A.B. | 12.0000 | 1.98 | 23.76 |
| B060 | H | Camión grúa con brazo telescopico | 0.1000 | 40.00 | 4.00 |
| A200 | H | Hora de oficial de primera | 0.4500 | 18.38 | 8.27 |
| A500 | H | Hora de Peón Ordinario. | 0.4500 | 15.17 | 6.83 |
| %FUAB2 | % | Pruebas | 3 % | 201.76 | 6.05 |
| %COIQ | % | Costes indirectos. | 6 % | 207.81 | 12.47 |
|  |  | Total |  |  | 220.28 |

**43608383** Ud V. mariposa Ø 400 PN-16
1.000 Ud × 3254.51 = 3254.51

**426086551** UD Carrete desmontaje Ø 400 mm. PN-16 acero al carbono
1.000 UD × 912.23 = 912.23

**426086501** UD Carrete desmontaje Ø 250 mm. PN-16 acero al carbono (18/06/2013, 11/06/2005)
1.000 UD × 519.17 = 519.17
Carrete de desmontaje Ø 250 mm. PN-16, tipo Belgicast BC-06-11 o equivalente, probado unitariamente en fábrica s/norma UNE EN 1074 (1-2)/ISO 7259, revestimiento epoxi de 250 um. mínimo puntual, birolas en acero inoxidable AISI-304 (CF8), bridas en acero al carbono A-42, incluso juntas y 16 tornillos de extracción Ø 27 mm. en acero inoxidable, S/PPT, totalmente colocado y probado.

| Código | Ud | Descripción | Rendimiento | Precio | Importe |
|---|---|---|---|---|---|
| G36079 | UD. | Carrete de desmontaje Ø 250 mm. PN-16 (material; 18/06/2013) | 1.0000 | 400.41 | 400.41 |
| B060 | H | Camión grúa con brazo telescopico | 0.2000 | 40.00 | 8.00 |
| A200 | H | Hora de oficial de primera | 2.0000 | 18.38 | 36.76 |
| A500 | H | Hora de Peón Ordinario. | 2.0000 | 15.17 | 30.34 |
| %FUAB2 | % | Pruebas | 3 % | 475.51 | 14.27 |
| %COIQ | % | Costes indirectos. | 6 % | 489.78 | 29.39 |
|  |  | Total |  |  | 519.17 |

| Medición | Uds. | Parcial |
|---|---|---|
| Derivación | 1.000 | 1.000 |
| Total |  | 1.000 |

**426082731** UD C.R. f.d BB Ø 400/350 (18/06/2013, 05/2000)
1.000 UD × 628.10 = 628.10
Cono de reducción de fundición dúctil BB Ø 400/350 mm., PN-16 atm., s/Norma UNE EN 545:2011, revestimiento exterior e interior mediante proceso de fosfatación de cinc y protección con pintura epoxy azul mediante cataforesis y espesor mínimo puntual de 70 µm., incluso pp. de juntas s/norma UNE-EN 681-1, tornillería de acero bicromatada, colocado y probado.

| Código | Ud | Descripción | Rendimiento | Precio | Importe |
|---|---|---|---|---|---|
| G12082 | UD | Cono de reducción BB. Ø 400/350 mm. PN-16 atm. (material; 06/06/2013) | 1.0000 | 486.58 | 486.58 |
| G10000 | UD | Junta PVC | 2.0000 | 1.77 | 3.54 |
| G10003 | UD | Tornillo Ø 24 A.B. | 32.0000 | 1.98 | 63.36 |
| A200 | H | Hora de oficial de primera | 0.6500 | 18.38 | 11.95 |
| A500 | H | Hora de Peón Ordinario. | 0.6500 | 15.17 | 9.86 |
| %FUAB2 | % | Pruebas | 3 % | 575.29 | 17.26 |
| %COIQ | % | Costes indirectos. | 6 % | 592.55 | 35.55 |
|  |  | Total |  |  | 628.10 |

**40608073** UD "T" fd BBB 400/100 PN-16
1.000 UD × 932.72 = 932.72

| Medición | Uds. | Parcial |
|---|---|---|
| Ventosa | 1.000 | 1.000 |
| Total |  | 1.000 |

**40608075** UD "T" fd BBB 400/250 PN-16 (18/06/2013, 14/2005)
1.000 UD × 960.36 = 960.36
Pieza en "T" fundición dúctil BBB Ø 400/250 mm. PN-16 atm., s/Norma UNE EN 545:2011, revestimiento exterior e interior mediante proceso de fosfatación de cinc y protección con pintura epoxy azul mediante cataforesis y espesor mínimo puntual de 70 µm., incluso pp. de juntas s/norma UNE-EN 681-1, tornillería de acero bicromatada, colocada y probada.

| Código | Ud | Descripción | Rendimiento | Precio | Importe |
|---|---|---|---|---|---|
| G11300 | UD | "T" BBB. Ø 400/250 PN-16 atm. (material; 18/06/2013) | 1.0000 | 846.44 | 846.44 |
| B060 | H | Camión grúa con brazo telescopico | 0.2000 | 40.00 | 8.00 |
| A200 | H | Hora de oficial de primera | 0.7500 | 18.38 | 13.79 |
| A500 | H | Hora de Peón Ordinario. | 0.7500 | 15.17 | 11.38 |
| %FUAB2 | % | Pruebas | 3 % | 879.61 | 26.39 |
| %COIQ | % | Costes indirectos. | 6 % | 906.00 | 54.36 |
|  |  | Total |  |  | 960.36 |

| Medición | Uds. | Parcial |
|---|---|---|
| Derivación | 1.000 | 1.000 |
| Total |  | 1.000 |

**40608077** UD "T" fd BBB 350/100 PN-16 (17/06/2013, 24/04/2006)
1.000 UD × 626.49 = 626.49
Pieza en "T" de fundición dúctil BBB 350/100 mm. PN-16 atm., s/Norma UNE EN 545:2011, revestimiento exterior e interior mediante proceso de fosfatación de cinc y protección con pintura epoxy azul mediante cataforesis y espesor mínimo puntual de 70 µm., incluso pp. de juntas s/norma UNE-EN 681-1, tornillería de acero bicromatada, colocada y probada.

| Código | Ud | Descripción | Rendimiento | Precio | Importe |
|---|---|---|---|---|---|
| G11350 | UD | "T" BBB. Ø 350/100 PN-16 atm. (material; 17/06/2013) | 1.0000 | 542.33 | 542.33 |
| B060 | H | Camión grúa con brazo telescopico | 0.2000 | 40.00 | 8.00 |
| A200 | H | Hora de oficial de primera | 0.7000 | 18.38 | 12.87 |
| A500 | H | Hora de Peón Ordinario. | 0.7000 | 15.17 | 10.62 |
| %FUAB2 | % | Pruebas | 3 % | 573.82 | 17.21 |
| %COIQ | % | Costes indirectos. | 6 % | 591.03 | 35.46 |
|  |  | Total |  |  | 626.49 |

| Medición | Uds. | Parcial |
|---|---|---|
| Desagüe | 1.000 | 1.000 |
| Total |  | 1.000 |

**40608065** UD "T" fd BBB 250/100 PN-16 (18/06/2013, 05/2000)
1.000 UD × 402.03 = 402.03
Pieza en "T" fundición dúctil BBB Ø 250/100 mm. PN-16 atm., s/Norma UNE EN 545:2011, revestimiento exterior e interior mediante proceso de fosfatación de cinc y protección con pintura epoxy azul mediante cataforesis y espesor mínimo puntual de 70 µm., incluso pp. de juntas s/norma UNE-EN 681-1, tornillería de acero bicromatada, colocada y probada.

| Código | Ud | Descripción | Rendimiento | Precio | Importe |
|---|---|---|---|---|---|
| G11220 | UD | "T" BBB. Ø 250/100 PN-16 atm. (material; 18/06/2013) | 1.0000 | 354.80 | 354.80 |
| A200 | H | Hora de oficial de primera | 0.4000 | 18.38 | 7.35 |
| A500 | H | Hora de Peón Ordinario. | 0.4000 | 15.17 | 6.07 |
| %FUAB2 | % | Pruebas | 3 % | 368.22 | 11.05 |
| %COIQ | % | Costes indirectos. | 6 % | 379.27 | 22.76 |
|  |  | Total |  |  | 402.03 |

| Medición | Uds. | Parcial |
|---|---|---|
| Desagüe | 1.000 | 1.000 |
| Total |  | 1.000 |

**42608305** UD Carrete fd BB Ø 350 L=500 (17/06/2013, 23/04/2006)
2.000 UD × 792.28 = 1584.56
Carrete de fundición dúctil B-B Ø 350 mm. L=500 mm. PN-16 atm., s/Norma UNE EN 545:2011, revestimiento exterior e interior mediante proceso de fosfatación de cinc y protección con pintura epoxy azul mediante cataforesis y espesor mínimo puntual de 70 µm., incluso pp. de juntas s/norma UNE-EN 681-1, tornillería de acero bicromatada, colocado y probado.

| Código | Ud | Descripción | Rendimiento | Precio | Importe |
|---|---|---|---|---|---|
| G16065 | UD | Carrete BB Ø 400 L=500 | 1.0000 | 638.63 | 638.63 |
| G10000 | UD | Junta PVC | 2.0000 | 1.77 | 3.54 |
| G10003 | UD | Tornillo Ø 24 A.B. | 32.0000 | 1.98 | 63.36 |
| A200 | H | Hora de oficial de primera | 0.6000 | 18.38 | 11.03 |
| A500 | H | Hora de Peón Ordinario. | 0.6000 | 15.17 | 9.10 |
| %FUAB2 | % | Pruebas | 3 % | 725.66 | 21.77 |
| %COIQ | % | Costes indirectos. | 6 % | 747.43 | 44.85 |
|  |  | Total |  |  | 792.28 |

**42608297** UD Carrete fd BB Ø 250 L=500 (17/06/2013, 05/2000)
2.000 UD × 332.42 = 664.84
Carrete de fundición dúctil B-B Ø 250 mm. L=500 mm. PN-16 atm., s/Norma UNE EN 545:2011, revestimiento exterior e interior mediante proceso de fosfatación de cinc y protección con pintura epoxy azul mediante cataforesis y espesor mínimo puntual de 70 µm., incluso pp. de juntas s/norma UNE-EN 681-1, tornillería de acero bicromatada, colocado y probado.

| Código | Ud | Descripción | Rendimiento | Precio | Importe |
|---|---|---|---|---|---|
| G16055 | UD | Carrete BB Ø 250 L=500 (material) | 1.0000 | 220.79 | 220.79 |
| G10000 | UD | Junta PVC | 2.0000 | 1.77 | 3.54 |
| G10003 | UD | Tornillo Ø 24 A.B. | 32.0000 | 1.98 | 63.36 |
| A200 | H | Hora de oficial de primera | 0.5000 | 18.38 | 9.19 |
| A500 | H | Hora de Peón Ordinario. | 0.5000 | 15.17 | 7.59 |
| %FUAB2 | % | Pruebas | 3 % | 304.47 | 9.13 |
| %COIQ | % | Costes indirectos. | 6 % | 313.60 | 18.82 |
|  |  | Total |  |  | 332.42 |

| Medición | Uds. | Parcial |
|---|---|---|
| Derivación | 2.000 | 2.000 |
| Total |  | 2.000 |

**42608289** UD Carrete fd BB Ø 100 L=250
3.000 UD × 90.32 = 270.96

| Medición | Uds. | Parcial |
|---|---|---|
| Ventosa | 1.000 | 1.000 |
| desagües | 2.000 | 2.000 |
| Total |  | 3.000 |

**42608290** UD Carrete fd BB Ø 100 L=500
5.000 UD × 105.00 = 525.00

| Medición | Uds. | Largo | Parcial |
|---|---|---|---|
| Desagües | 2.000 | 2.000 | 4.000 |
| Ventosa | 1.000 |  | 1.000 |
| Total |  |  | 5.000 |

**42608176** UD Codo f.d. 11-90º BB Ø 100
2.000 UD × 94.03 = 188.06

| Medición | Uds. | Parcial |
|---|---|---|
| Desagües | 2.000 | 2.000 |
| Total |  | 2.000 |

**43608338** UD V.C. bridas Ø 250 PN-16 (17/06/2013, 05/2000)
1.000 UD × 951.39 = 951.39
Válvula de compuerta brida-brida Ø 250 mm., PN-16 atm. de asiento elástico, de serie corta, probada unitariamente en fábrica s/norma UNE EN 1074 (1-2)/ISO 7259, de efecto autoclave y ausencia de tornillería exterior entre cuerpo y tapa, compuerta en fundición dúctil revestida de elastómero s/ norma UNE EN 681.1 y con revestimiento epoxi de 250 um. mínimo puntual, incluso volante, juntas, tornillería de acero bicromatada, S/PPT, totalmente colocada y probada.

| Código | Ud | Descripción | Rendimiento | Precio | Importe |
|---|---|---|---|---|---|
| H1045 | UD | Válvula compuerta Ø 250 (material; 17/06/2013) | 1.0000 | 795.75 | 795.75 |
| G10000 | UD | Junta PVC | 2.0000 | 1.77 | 3.54 |
| G10003 | UD | Tornillo Ø 24 A.B. | 24.0000 | 1.98 | 47.52 |
| B060 | H | Camión grúa con brazo telescopico | 0.1000 | 40.00 | 4.00 |
| A200 | H | Hora de oficial de primera | 0.6000 | 18.38 | 11.03 |
| A400 | H | Hora de Peón Especialista | 0.6000 | 15.93 | 9.56 |
| %FUAB2 | % | Pruebas | 3 % | 871.40 | 26.14 |
| %COIQ | % | Costes indirectos. | 6 % | 897.54 | 53.85 |
|  |  | Total |  |  | 951.39 |

| Medición | Uds. | Parcial |
|---|---|---|
| DErivación | 1.000 | 1.000 |
| Total |  | 1.000 |

**43608326** UD V.C. bridas Ø 100 PN-16
3.000 UD × 206.88 = 620.64

| Medición | Uds. | Parcial |
|---|---|---|
| ventosa | 1.000 | 1.000 |
| desagües | 2.000 | 2.000 |
| Total |  | 3.000 |

**43608397** UD Ventosa auto. trifuncional Ø 100 PN-16
1.000 UD × 672.50 = 672.50

| Medición | Uds. | Parcial |
|---|---|---|
| ventosa | 1.000 | 1.000 |
| Total |  | 1.000 |

#### 3.3.5 Derivación a Peñaflor: PK 10+858
Importe: 10004.56

**406080771** UD "T" fd BBB 350/150 PN-16 (17/06/2013, 24/04/2006)
1.000 UD × 639.40 = 639.40
Pieza en "T" de fundición dúctil BBB 350/150 mm. PN-16 atm., s/Norma UNE EN 545:2011, revestimiento exterior e interior mediante proceso de fosfatación de cinc y protección con pintura epoxy azul mediante cataforesis y espesor mínimo puntual de 70 µm., incluso pp. de juntas s/norma UNE-EN 681-1, tornillería de acero bicromatada, colocada y probada.

| Código | Ud | Descripción | Rendimiento | Precio | Importe |
|---|---|---|---|---|---|
| G11355 | UD | "T" BBB. Ø 350/150 PN-16 atm. (material; 17/06/2013) | 1.0000 | 552.47 | 552.47 |
| B060 | H | Camión grúa con brazo telescopico | 0.2000 | 40.00 | 8.00 |
| A200 | H | Hora de oficial de primera | 0.7500 | 18.38 | 13.79 |
| A500 | H | Hora de Peón Ordinario. | 0.7500 | 15.17 | 11.38 |
| %FUAB2 | % | Pruebas | 3 % | 585.64 | 17.57 |
| %COIQ | % | Costes indirectos. | 6 % | 603.21 | 36.19 |
|  |  | Total |  |  | 639.40 |

| Medición | Uds. | Parcial |
|---|---|---|
| Derivación | 1.000 | 1.000 |
| Total |  | 1.000 |

**40608077** UD "T" fd BBB 350/100 PN-16
2.000 UD × 626.49 = 1252.98

| Medición | Uds. | Parcial |
|---|---|---|
| Desagüe | 1.000 | 1.000 |
| Ventosa | 1.000 | 1.000 |
| Total |  | 2.000 |

**41608132** UD B-E f.d. Ø 100 PN-16
1.000 UD × 83.31 = 83.31

**41608136** UD B-E f.d. Ø 150 PN-16
1.000 UD × 115.77 = 115.77

| Medición | Uds. | Parcial |
|---|---|---|
| DErivación | 1.000 | 1.000 |
| Total |  | 1.000 |

**41608143** UD B-E f.d. Ø 350 PN-16
2.000 UD × 379.55 = 759.10

**42608305** UD Carrete fd BB Ø 350 L=500
2.000 UD × 792.28 = 1584.56

**42608293** UD Carrete f.d. BB Ø 150 L=500 mm.
2.000 UD × 119.80 = 239.60

| Medición | Uds. | Parcial |
|---|---|---|
| Derivación | 2.000 | 2.000 |
| Total |  | 2.000 |

**42608289** UD Carrete fd BB Ø 100 L=250
1.000 UD × 90.32 = 90.32

| Medición | Uds. | Parcial |
|---|---|---|
| desagüe | 1.000 | 1.000 |
| Total |  | 1.000 |

**42608290** UD Carrete fd BB Ø 100 L=500
3.000 UD × 105.00 = 315.00

| Medición | Uds. | Parcial |
|---|---|---|
| ventosa | 1.000 | 1.000 |
| desagüe | 2.000 | 2.000 |
| Total |  | 3.000 |

**42608176** UD Codo f.d. 11-90º BB Ø 100
1.000 UD × 94.03 = 94.03

| Medición | Uds. | Parcial |
|---|---|---|
| desagüe | 1.000 | 1.000 |
| Total |  | 1.000 |

**42608654** UD Carrete desmontaje Ø 350 mm. PN-16 acero al carbono (18/06/2013, 11/06/2005)
1.000 UD × 769.91 = 769.91
Carrete de desmontaje Ø 350 mm. PN-16, tipo Belgicast BC-06-11 o equivalente, probado unitariamente en fábrica s/norma UNE EN 1074 (1-2)/ISO 7259, revestimiento epoxi de 250 um. mínimo puntual, birolas en acero inoxidable AISI-304 (CF8), bridas en acero al carbono A-42, incluso juntas y 16 tornillos de extracción Ø 27 mm. en acero inoxidable, S/PPT, totalmente colocado y probado.

| Código | Ud | Descripción | Rendimiento | Precio | Importe |
|---|---|---|---|---|---|
| G36086 | UD. | Carrete de desmontaje Ø 350 mm. acro alcarbono (material; 18/06/2013) | 1.0000 | 613.29 | 613.29 |
| B060 | H | Camión grúa con brazo telescopico | 0.2000 | 40.00 | 8.00 |
| A200 | H | Hora de oficial de primera | 2.5000 | 18.38 | 45.95 |
| A500 | H | Hora de Peón Ordinario. | 2.5000 | 15.17 | 37.93 |
| %FUAB2 | % | Pruebas | 3 % | 705.17 | 21.16 |
| %COIQ | % | Costes indirectos. | 6 % | 726.33 | 43.58 |
|  |  | Total |  |  | 769.91 |

**43608326** UD V.C. bridas Ø 100 PN-16
2.000 UD × 206.88 = 413.76

| Medición | Uds. | Parcial |
|---|---|---|
| Ventosas¡ | 1.000 | 1.000 |
| desagüe | 1.000 | 1.000 |
| Total |  | 2.000 |

**43608333** UD V.C. bridas Ø 150 tetones (17/06/2013, 17/10/2005)
1.000 UD × 493.00 = 493.00
Válvula de compuerta brida-brida Ø 150 mm., PN-16 atm. de asiento elástico, con tetones para colocación de válvula de desagüe, probada unitariamente en fábrica s/norma UNE EN 1074 (1-2)/ISO 7259, de efecto autoclave y ausencia de tornillería exterior entre cuerpo y tapa, compuerta en fundición dúctil revestida de elastómero s/ norma UNE EN 681.1 y con revestimiento epoxi de 250 um. mínimo puntual, incluso volante, juntas, tornillería de acero bicromatada, válvula de bola de bronce Ø 2", S/PPT, totalmente colocada y probada.

| Código | Ud | Descripción | Rendimiento | Precio | Importe |
|---|---|---|---|---|---|
| H1035 | UD | Válvula compuerta Ø 150 | 1.0000 | 323.37 | 323.37 |
| G49025 | UD | Llave de esfera de bronce Ø 1 1/2". (material; 17/06/2013) | 1.0000 | 68.93 | 68.93 |
| G10000 | UD | Junta PVC | 2.0000 | 1.77 | 3.54 |
| G10002 | UD | Tornillo Ø 20 A.B. | 16.0000 | 1.98 | 31.68 |
| A200 | H | Hora de oficial de primera | 0.7000 | 18.38 | 12.87 |
| A400 | H | Hora de Peón Especialista | 0.7000 | 15.93 | 11.15 |
| %FUAB2 | % | Pruebas | 3 % | 451.54 | 13.55 |
| %COIQ | % | Costes indirectos. | 6 % | 465.09 | 27.91 |
|  |  | Total |  |  | 493.00 |

| Medición | Uds. | Parcial |
|---|---|---|
| Derivación | 1.000 | 1.000 |
| Total |  | 1.000 |

**43608382** Ud V. mariposa Ø 350 PN-16 (17/06/2013, 10/06/2005)
1.000 Ud × 2481.32 = 2481.32
Válvula de mariposa motorizable brida-brida Ø 350 mm. PN-16 atm., cuerpo y obturador en fundición dúctil, doble excentricidad y sistema de estanquidad automático con sentido de flujo bidireccional, conforme a la norma UNE EN-593 y UNE EN 1074(1-2), con revestimiento epoxi de 250 micras de espesor mínimo puntual, incluso mecanismo reductor AUMA, volante, juntas, tornillería de acero bicromatada, S/PPT, totalmente colocada y probada.

| Código | Ud | Descripción | Rendimiento | Precio | Importe |
|---|---|---|---|---|---|
| H2026 | UD | Válvula de mariposa Ø 350 mm., PN-16 atm. (material; 17/06/2013) | 1.0000 | 2189.59 | 2189.59 |
| B060 | H | Camión grúa con brazo telescopico | 0.4000 | 40.00 | 16.00 |
| A200 | H | Hora de oficial de primera | 2.0000 | 18.38 | 36.76 |
| A500 | H | Hora de Peón Ordinario. | 2.0000 | 15.17 | 30.34 |
| %FUAB2 | % | Pruebas | 3 % | 2272.69 | 68.18 |
| %COIQ | % | Costes indirectos. | 6 % | 2340.87 | 140.45 |
|  |  | Total |  |  | 2481.32 |

**43608397** UD Ventosa auto. trifuncional Ø 100 PN-16
1.000 UD × 672.50 = 672.50

#### 3.3.6 Válvulas Corte cruce FF.CC.: PK 12+920 y PK 12+962
Importe: 11189.78

**43608382** Ud V. mariposa Ø 350 PN-16
2.000 Ud × 2481.32 = 4962.64

**42608654** UD Carrete desmontaje Ø 350 mm. PN-16 acero al carbono
2.000 UD × 769.91 = 1539.82

**41608143** UD B-E f.d. Ø 350 PN-16
4.000 UD × 379.55 = 1518.20

| Medición | Uds. | Largo | Parcial |
|---|---|---|---|
|  | 2.000 | 2.000 | 4.000 |
| Total |  |  | 4.000 |

**42608305** UD Carrete fd BB Ø 350 L=500
4.000 UD × 792.28 = 3169.12

| Medición | Uds. | Largo | Parcial |
|---|---|---|---|
|  | 2.000 | 2.000 | 4.000 |
| Total |  |  | 4.000 |

#### 3.3.7 Regulación entrada Depósito Villanueva G.: PK 13+516
Importe: 14221.01

**41608136** UD B-E f.d. Ø 150 PN-16
1.000 UD × 115.77 = 115.77

| Medición | Uds. | Parcial |
|---|---|---|
| DErivación | 1.000 | 1.000 |
| Total |  | 1.000 |

**41608143** UD B-E f.d. Ø 350 PN-16
1.000 UD × 379.55 = 379.55

**42608264** UD C.R. f.d BB Ø 250/150 (18/06/2013, 25/06/2005)
1.000 UD × 189.88 = 189.88
Cono de reducción de fundición dúctil BB Ø 250/150 mm., PN-16 atm., s/Norma UNE EN 545:2011, revestimiento exterior e interior mediante proceso de fosfatación de cinc y protección con pintura epoxy azul mediante cataforesis y espesor mínimo puntual de 70 µm., incluso pp. de juntas s/norma UNE-EN 681-1, tornillería de acero bicromatada, colocado y probado.

| Código | Ud | Descripción | Rendimiento | Precio | Importe |
|---|---|---|---|---|---|
| G12055 | UD | Cono red. BB Ø 250/150 (material; 18/06/2013) | 1.0000 | 157.13 | 157.13 |
| A200 | H | Hora de oficial de primera | 0.5000 | 18.38 | 9.19 |
| A500 | H | Hora de Peón Ordinario. | 0.5000 | 15.17 | 7.59 |
| %FUAB2 | % | Pruebas | 3 % | 173.91 | 5.22 |
| %COIQ | % | Costes indirectos. | 6 % | 179.13 | 10.75 |
|  |  | Total |  |  | 189.88 |

**42608271** UD C.R. f.d BB Ø 350/250 (18/06/2013, 23/04/2006)
1.000 UD × 481.27 = 481.27
Cono de reducción de fundición dúctil BB Ø 350/250 mm., PN-16 atm., s/Norma UNE EN 545:2011, revestimiento exterior e interior mediante proceso de fosfatación de cinc y protección con pintura epoxy azul mediante cataforesis y espesor mínimo puntual de 70 µm., incluso pp. de juntas s/norma UNE-EN 681-1, tornillería de acero bicromatada, colocado y probado.

| Código | Ud | Descripción | Rendimiento | Precio | Importe |
|---|---|---|---|---|---|
| G12072 | UD | Cono red. BB Ø 350/250 (material; 06/06/2013) | 1.0000 | 420.68 | 420.68 |
| A200 | H | Hora de oficial de primera | 0.6000 | 18.38 | 11.03 |
| A500 | H | Hora de Peón Ordinario. | 0.6000 | 15.17 | 9.10 |
| %FUAB2 | % | Pruebas | 3 % | 440.81 | 13.22 |
| %COIQ | % | Costes indirectos. | 6 % | 454.03 | 27.24 |
|  |  | Total |  |  | 481.27 |

**43608334** UD V.C. bridas Ø 150 PN-16
1.000 UD × 412.11 = 412.11

**43608333** UD V.C. bridas Ø 150 tetones
1.000 UD × 493.00 = 493.00

**43608318** UD V.C. bridas Ø 60 PN-16
1.000 UD × 123.65 = 123.65

| Medición | Uds. | Parcial |
|---|---|---|
| Ventosa | 1.000 | 1.000 |
| Total |  | 1.000 |

**43608393** UD Ventosa auto. trifuncional Ø 60 PN-16
1.000 UD × 697.73 = 697.73

**43608350** UD V.F.P. Ø 150 PN-16 ROSS VALVE modelo 45 FWR y reductor presión 23 FWR (22/06/2013, 05/2007)
1.000 UD × 6467.43 = 6467.43
Válvula de control de llenado de depósito con flotador pilotado Ø 150 entre bridas PN-16 atm., marca ROSS VALVE modelo 45 FWR o equivalente, además incorpora piloto reductor de presión marca ROSS VALVE modelo 23 FWR 7-12 b o equivalente, modulante con sistema interno de diafragma, y piloto de control de llenado para dos vasos en depósito, incluso tubería entrada depósito, colocada y probada.

| Código | Ud | Descripción | Rendimiento | Precio | Importe |
|---|---|---|---|---|---|
| H9095 | UD | Válvula flotador pilotada Ø 150 PN-16 (material; 22/06/2013) | 1.0000 | 5083.71 | 5083.71 |
| H9096 | UD | Piloto reductor 23WR Ø 150 PN-16. (material; 22/06/2013) | 1.0000 | 567.67 | 567.67 |
| G49028 | UD | Llave de esfera de bronce Ø 2". (material) | 1.0000 | 70.96 | 70.96 |
| A200 | H | Hora de oficial de primera | 6.0000 | 18.38 | 110.28 |
| A500 | H | Hora de Peón Ordinario. | 6.0000 | 15.17 | 91.02 |
| %FUAB2 | % | Pruebas | 3 % | 5923.64 | 177.71 |
| %COIQ | % | Costes indirectos. | 6 % | 6101.35 | 366.08 |
|  |  | Total |  |  | 6467.43 |

**43608428** Ud Filtro colador Ø 150 mm (18/06/2013, 13/06/2005)
1.000 Ud × 912.69 = 912.69
Filtro de gran capacidad brida-brida Ø 150 mm., PN-16 atm. Belgicast F3-10-MP o equivalente, probado unitariamente en fábrica s/norma UNE EN 1074 (1-2)/ISO 7259, con revestimiento epoxi de 250 um. mínimo puntual, incluso malla en acero inoxidable 2x2 mm., juntas, tornillería de acero bicromatada, S/PPT, totalmente colocado y probado.

| Código | Ud | Descripción | Rendimiento | Precio | Importe |
|---|---|---|---|---|---|
| I8025 | UD | Filtro colador Ø 150 mm. (material; 18/06/2013) | 1.0000 | 785.62 | 785.62 |
| A200 | H | Hora de oficial de primera | 1.5000 | 18.38 | 27.57 |
| A500 | H | Hora de Peón Ordinario. | 1.5000 | 15.17 | 22.76 |
| %FUAB2 | % | Pruebas | 3 % | 835.95 | 25.08 |
| %COIQ | % | Costes indirectos. | 6 % | 861.03 | 51.66 |
|  |  | Total |  |  | 912.69 |

**43608758** UD Medidor electromagnético Ø 150 mm. PN-16, ENDRESS+HAUSER PROMAG (24/06/2013, 04/02/2005)
1.000 UD × 2914.52 = 2914.52
Medidor electromagnético de caudal Ø 150 mm. PN-16, tipo ENDRESS+HAUSER PROMAG 10 L1FW o equivalente, S/PPT, de las siguientes características:
- Recubrimiento interno de poliuretano
- Conexión a proceso mediante bridas PN-16 ST-37.2 EN1092-1 (DIN2501)
- Electrodos 1.2235/316L
- Calibración, 0,5%
- Versión compacta, con cabezal Alu, IP-67 NEMA4X
- Entrada cable con prensaestopas M20
- Alimentación, diplay 85-250 VAC, LCD 2 líneas con pulsadores
- Salida a 4-20 mA HART + impulso pasivo
Incluso totalizador de impulsos y visualizador de caudal instantáneo y de volumen, totalmente colocado y probado.

| Código | Ud | Descripción | Rendimiento | Precio | Importe |
|---|---|---|---|---|---|
| I1215 | UD | Medidor electromagnético caudal Ø 150 mm. PN-16 (material; 24/06/2013) | 1.0000 | 2615.35 | 2615.35 |
| A200 | H | Hora de oficial de primera | 4.0000 | 18.38 | 73.52 |
| A500 | H | Hora de Peón Ordinario. | 4.0000 | 15.17 | 60.68 |
| %COIQ | % | Costes indirectos. | 6 % | 2749.55 | 164.97 |
|  |  | Total |  |  | 2914.52 |

**40608035** Ud "T" f.d. BBB 150/60 PN-16
1.000 Ud × 132.73 = 132.73

| Medición | Uds. | Parcial |
|---|---|---|
| ventosa derivación | 1.000 | 1.000 |
| Total |  | 1.000 |

**42608278** UD Carrete f.d. BB Ø 60 L=500
1.000 UD × 71.97 = 71.97

| Medición | Uds. | Parcial |
|---|---|---|
| Ventosa | 1.000 | 1.000 |
| Total |  | 1.000 |

**42608292** UD Carrete f.d. BB Ø 150 L=250 mm. (17/06/2013, 05/2000)
1.000 UD × 107.99 = 107.99
Carrete de fundición dúctil B-B Ø 150 mm. L=250 mm. PN-16 atm., s/Norma UNE EN 545:2011, revestimiento exterior e interior mediante proceso de fosfatación de cinc y protección con pintura epoxy azul mediante cataforesis y espesor mínimo puntual de 70 µm., incluso pp. de juntas s/norma UNE-EN 681-1, tornillería de acero bicromatada, colocado y probado.

| Código | Ud | Descripción | Rendimiento | Precio | Importe |
|---|---|---|---|---|---|
| G16047 | UD | Carrete BB Ø 150 L=250 (material; 17/06/2013) | 1.0000 | 87.17 | 87.17 |
| A200 | H | Hora de oficial de primera | 0.3500 | 18.38 | 6.43 |
| A500 | H | Hora de Peón Ordinario. | 0.3500 | 15.17 | 5.31 |
| %FUAB2 | % | Pruebas | 3 % | 98.91 | 2.97 |
| %COIQ | % | Costes indirectos. | 6 % | 101.88 | 6.11 |
|  |  | Total |  |  | 107.99 |

**42608293** UD Carrete f.d. BB Ø 150 L=500 mm.
2.000 UD × 119.80 = 239.60

**42608647** UD Carrete desmontaje Ø 150 mm. PN-16 acero al carbono (18/06/2013, 11/06/2005)
1.000 UD × 481.12 = 481.12
Carrete de desmontaje Ø 150 mm. PN-16, tipo Belgicast BC-06-11 o equivalente, probado unitariamente en fábrica s/norma UNE EN 1074 (1-2)/ISO 7259, revestimiento epoxi de 250 um. mínimo puntual, birolas en acero inoxidable AISI-304 (CF8), bridas en acero al carbono A-42, incluso juntas y 12 tornillos de extracción Ø 27 mm. en acero inoxidable, S/PPT, totalmente colocado y probado.

| Código | Ud | Descripción | Rendimiento | Precio | Importe |
|---|---|---|---|---|---|
| G36079 | UD. | Carrete de desmontaje Ø 250 mm. | 1.0000 | 400.41 | 400.41 |
| A200 | H | Hora de oficial de primera | 1.2000 | 18.38 | 22.06 |
| A500 | H | Hora de Peón Ordinario. | 1.2000 | 15.17 | 18.20 |
| %FUAB2 | % | Pruebas | 3 % | 440.67 | 13.22 |
| %COIQ | % | Costes indirectos. | 6 % | 453.89 | 27.23 |
|  |  | Total |  |  | 481.12 |

### 3.4 Arquetas y obras de fábrica
Importe: 83049.33

**08103015** M3 HA-30/P/20/IIb+Qc anclajes SR
34.600 M3 × 119.93 = 4149.58

| Medición | Uds. | Largo | Parcial |
|---|---|---|---|
| anclajes codos | 13.000 | 0.700 | 9.100 |
| T | 6.000 | 0.750 | 4.500 |
| refuerzos, cruces | 1.000 | 12.000 | 12.000 |
| Verticales | 2.000 | 4.500 | 9.000 |
| Total |  |  | 34.600 |

**081030091** M3 HM-20/B/20/I cama y rell. tub. SR (18/06/2013, 03/02/2005)
48.186 M3 × 62.11 = 2992.83
Hormigón HM-20/B/20/I fabricado con cemento CEM II/A 42.5/SR, elaborado en central, en cama y relleno de tuberías, incluso transporte, vertido, extendido, vibrado y curado

| Código | Ud | Descripción | Rendimiento | Precio | Importe |
|---|---|---|---|---|---|
| E7028 | M3 | Hormigón HM-20/B/20/I planta con cemento CEM II/A 42.5/SR | 1.0000 | 45.61 | 45.61 |
| B050 | H | Camión hormigonera de 6 m3 | 0.1000 | 48.00 | 4.80 |
| B100 | h | Vibrador de agujas tipo medio. | 0.1000 | 8.00 | 0.80 |
| A200 | H | Hora de oficial de primera | 0.2200 | 18.38 | 4.04 |
| A500 | H | Hora de Peón Ordinario. | 0.2200 | 15.17 | 3.34 |
| %COIQ | % | Costes indirectos. | 6 % | 58.59 | 3.52 |
|  |  | Total |  |  | 62.11 |

| Medición | Uds. | Largo | Ancho | Alto | Parcial |
|---|---|---|---|---|---|
| Cruce río Gállego pk 11+757 a pk 11+803, y taludes | 1.000 | 46.000 | 1.000 | 1.000 | 46.000 |
|  | -1.000 | 46.000 | 3.140 | 0.030 | -4.333 |
| Rellenos escolleras cauce río y taludes | 1.000 | 6.519 |  |  | 6.519 |
| Total |  |  |  |  | 48.186 |

**43612300** UD Apoyo-anclaje para tubería de impulsión Ø 350 mm.
13.000 UD × 541.70 = 7042.10

| Medición | Uds. | Parcial |
|---|---|---|
| Apoyos en arquetas | 13.000 | 13.000 |
| Total |  | 13.000 |

**45608500** UD Arqueta ventosa 1,40x1,40 m. y altura 1,50-2,00 m.
14.000 UD × 989.41 = 13851.74

| Medición | Uds. | Parcial |
|---|---|---|
| ventosa 0+300 | 1.000 | 1.000 |
| ventosa 0+930 | 1.000 | 1.000 |
| ventosa 1+400 | 1.000 | 1.000 |
| ventosa 2+720 | 1.000 | 1.000 |
| ventosa 3+870 | 1.000 | 1.000 |
| ventosa 4+820 | 1.000 | 1.000 |
| ventosa 5+480 | 1.000 | 1.000 |
| ventosa 6+670 | 1.000 | 1.000 |
| ventosa 7+622 | 1.000 | 1.000 |
| ventosa 8+340 | 1.000 | 1.000 |
| ventosa 9+394 | 1.000 | 1.000 |
| ventosa 10+500 | 1.000 | 1.000 |
| ventosa 11+600 | 1.000 | 1.000 |
| ventosa 12+480 | 1.000 | 1.000 |
| Total |  | 14.000 |

**45608505** UD Arqueta ventosa 1,40x1,40 m. y altura 2,01-2,50 m.
2.000 UD × 1164.54 = 2329.08

| Medición | Uds. | Parcial |
|---|---|---|
| ventosa 11+750 | 1.000 | 1.000 |
| ventosa 11+880 | 1.000 | 1.000 |
| Total |  | 2.000 |

**45608520** UD Arqueta doble desagüe 2 (1,00x1,00 m.) y altura 2,00-3,00 m.
7.000 UD × 1458.68 = 10210.76

| Medición | Uds. | Parcial |
|---|---|---|
| desagüe 0+824 | 1.000 | 1.000 |
| desagüe 1+244 | 1.000 | 1.000 |
| desagüe 2+400 | 1.000 | 1.000 |
| desagüe 4+906 | 1.000 | 1.000 |
| desagüe 6+234 | 1.000 | 1.000 |
| desagüe 7+120 | 1.000 | 1.000 |
| desagüe 11+105 | 1.000 | 1.000 |
| Total |  | 7.000 |

**45608525** UD Arqueta doble desagüe 2 (1,00x1,00 m.) y altura 3,01-4,00 m.
3.000 UD × 1781.15 = 5343.45

| Medición | Uds. | Parcial |
|---|---|---|
| desagüe 0+620 | 1.000 | 1.000 |
| desagüe 9+140 | 1.000 | 1.000 |
| desagüe 12+614 | 1.000 | 1.000 |
| Total |  | 3.000 |

**45608530** UD Arqueta doble desagüe 2 (1,00x1,00 m.) y altura 4,01-5,00 m.
1.000 UD × 2103.64 = 2103.64
Arqueta doble para desagüe en la red de abastecimiento, de hormigón prefabricado armado HA-30/P/20/IIb+Qc fabricado con cemento CEM II/A 42.5/SR, s/ detalle de planos, de dimensiones interiores 1000 x 1000 y altura variable de 4,01 m. a 5,0 m. y 15 cm. de espesor de paredes, incluso excavación y posteriores rellenos localizados, losa superior armada de 20 cm., p.p. de pasamuros, presolera de hormigón HL-150 de dimensiones 2600x1400 mm. y 10 cm. de espesor, perforación en base Ø 100 mm. para drenaje, p.p. de pasamuros y sellado de los mismos, tapas de registro y marcos de fundición dúctil tipo Rexel o equivalente Ø 600 mm. 40 Tm., pates de polipropileno, cierres antivandálico, totalmente terminada.

| Código | Ud | Descripción | Rendimiento | Precio | Importe |
|---|---|---|---|---|---|
| 01101016 | M3 | Excavación cimientos o.f. | 50.625 | 4.70 | 237.94 |
| 02101064 | M3 | Rell. local. trasdós o.f. | 35.415 | 3.95 | 139.89 |
| 02101080 | M3 | Relleno grava 3-6 mm. | 0.125 | 11.56 | 1.45 |
| 45607155 | Ud | Base para arqueta prefabricada 1000x1000 mm. machiembrada de H=1,0 m., colocada | 2.000 | 190.27 | 380.54 |
| 45607156 | Ud | Anillo para arqueta prefabricada 1000x1000 mm. machiembrada de H=1,0 m., colocado | 8.000 | 101.71 | 813.68 |
| 45607116 | Ud | Pate de polipropileno reforzado | 12.000 | 11.70 | 140.40 |
| 08103033 | M3 | HA-30/P/20/IIb+Qc cimientos-alzados SR | 0.676 | 68.35 | 46.20 |
| 08103001 | M3 | HL-150/C/TM limpieza SR | 0.115 | 58.18 | 6.69 |
| 08203001 | M2 | Encofrado plano, incluso apeos | 3.560 | 19.10 | 68.00 |
| 08403004 | Kg | Acero B-500-S | 33.800 | 1.03 | 34.81 |
| 45603012 | UD | Tapa de registro en fundición nodular | 2.000 | 76.96 | 153.92 |
| 45603015 | UD | Cierre antivandálico para tapa de arqueta e registro | 2.000 | 40.06 | 80.12 |
|  |  | Total |  |  | 2103.64 |

| Medición | Uds. | Parcial |
|---|---|---|
| desagüe 11+806 | 1.000 | 1.000 |
| Total |  | 1.000 |

**45608478** UD Arqueta valvulería derivación Villamayor 2100 x 1500 x 2350 mm.
1.000 UD × 2526.75 = 2526.75
Arqueta para valvulería de abastecimiento en la derivación a Villamayor de hormigón HA-30/P/20/IIb+Qc fabricado con cemento CEM II/A 42.5/SR, s/ detalle de planos, de dimensiones interiores 2100 x 1500 x 2350 mm. y 25 cm. de espesor de paredes, presolera de hormigón HL-150 de dimensiones 2800x2200 mm. y 10 cm. de espesor, incluso excavación y posteriores rellenos localizados, losa superior armada de 20 cm. de espesor, encofrado y desencofrado, p.p. de pasamuros, tapa de registro y marco de fundición dúctil tipo Rexel o equivalente Ø 600 mm. 40 Tm., pates de polipropileno, cierre antivandálico, totalmente terminada.

| Código | Ud | Descripción | Rendimiento | Precio | Importe |
|---|---|---|---|---|---|
| 01101016 | M3 | Excavación cimientos o.f. | 35.875 | 4.70 | 168.61 |
| 02101064 | M3 | Rell. local. trasdós o.f. | 28.000 | 3.95 | 110.60 |
| 02101080 | M3 | Relleno grava 3-6 mm. | 0.500 | 11.56 | 5.78 |
| 08103033 | M3 | HA-30/P/20/IIb+Qc cimientos-alzados SR | 7.157 | 68.35 | 489.18 |
| 081030091 | M3 | HM-20/B/20/I cama y rell. tub. SR | 0.616 | 62.11 | 38.26 |
| 08203001 | M2 | Encofrado plano, incluso apeos | 45.830 | 19.10 | 875.35 |
| 08403004 | Kg | Acero B-500-S | 644.130 | 1.03 | 663.45 |
| 45603012 | UD | Tapa de registro en fundición nodular | 1.000 | 76.96 | 76.96 |
| 45607116 | Ud | Pate de polipropileno reforzado | 5.000 | 11.70 | 58.50 |
| 45603015 | UD | Cierre antivandálico para tapa de arqueta e registro | 1.000 | 40.06 | 40.06 |
|  |  | Total |  |  | 2526.75 |

**45608480** UD Arqueta tres compartimentos desagües 3800 x 1200 x 2350 mm.
1.000 UD × 3952.49 = 3952.49
Arqueta de tres compartimentos para desagüe doble de la red de abastecimiento, de hormigón HA-30/P/20/IIb+Qc fabricado con cemento CEM II/A 42.5/SR, s/ detalle de planos, de dimensiones interiores 3800 x 1200 x 2350 mm. y 25 cm. de espesor de paredes, presolera de hormigón HL-150 de dimensiones 4500x1900 mm. y 10 cm. de espesor, incluso excavación y posteriores rellenos localizados, losa superior armada de 20 cm. de espesor, encofrado y desencofrado, p.p. de pasamuros, 3 tapas de registro y marcos de fundición dúctil tipo Rexel o equivalente Ø 600 mm. 40 Tm., pates de polipropileno, cierres antivandálicos, totalmente terminada.

| Código | Ud | Descripción | Rendimiento | Precio | Importe |
|---|---|---|---|---|---|
| 01101016 | M3 | Excavación cimientos o.f. | 42.400 | 4.70 | 199.28 |
| 02101064 | M3 | Rell. local. trasdós o.f. | 24.125 | 3.95 | 95.29 |
| 02101080 | M3 | Relleno grava 3-6 mm. | 0.500 | 11.56 | 5.78 |
| 08103033 | M3 | HA-30/P/20/IIb+Qc cimientos-alzados SR | 10.880 | 68.35 | 743.65 |
| 081030091 | M3 | HM-20/B/20/I cama y rell. tub. SR | 0.616 | 62.11 | 38.26 |
| 08203001 | M2 | Encofrado plano, incluso apeos | 69.900 | 19.10 | 1335.09 |
| 08403004 | Kg | Acero B-500-S | 979.200 | 1.03 | 1008.58 |
| 45603012 | UD | Tapa de registro en fundición nodular | 3.000 | 76.96 | 230.88 |
| 45607116 | Ud | Pate de polipropileno reforzado | 15.000 | 11.70 | 175.50 |
| 45603015 | UD | Cierre antivandálico para tapa de arqueta e registro | 3.000 | 40.06 | 120.18 |
|  |  | Total |  |  | 3952.49 |

**45608482** UD Arqueta valvulería 2100 x 1500 x 2600 mm.
1.000 UD × 2649.00 = 2649.00
Arqueta para valvulería de abastecimiento de hormigón HA-30/P/20/IIb+Qc fabricado con cemento CEM II/A 42.5/SR, s/ detalle de planos, de dimensiones interiores 2100 x 1500 x 2600 mm. y 25 cm. de espesor de paredes, presolera de hormigón HL-150 de dimensiones 2800x2200 mm. y 10 cm. de espesor, incluso excavación y posteriores rellenos localizados, losa superior armada de 20 cm. de espesor, encofrado y desencofrado, p.p. de pasamuros, tapa de registro y marco de fundición dúctil tipo Rexel o equivalente Ø 600 mm. 40 Tm., pates de polipropileno, cierre antivandálico, totalmente terminada.

| Código | Ud | Descripción | Rendimiento | Precio | Importe |
|---|---|---|---|---|---|
| 01101016 | M3 | Excavación cimientos o.f. | 39.463 | 4.70 | 185.48 |
| 02101064 | M3 | Rell. local. trasdós o.f. | 30.800 | 3.95 | 121.66 |
| 02101080 | M3 | Relleno grava 3-6 mm. | 0.500 | 11.56 | 5.78 |
| 08103033 | M3 | HA-30/P/20/IIb+Qc cimientos-alzados SR | 7.670 | 68.35 | 524.24 |
| 081030091 | M3 | HM-20/B/20/I cama y rell. tub. SR | 0.616 | 62.11 | 38.26 |
| 08203001 | M2 | Encofrado plano, incluso apeos | 45.830 | 19.10 | 875.35 |
| 08403004 | Kg | Acero B-500-S | 690.300 | 1.03 | 711.01 |
| 45603012 | UD | Tapa de registro en fundición nodular | 1.000 | 76.96 | 76.96 |
| 45607116 | Ud | Pate de polipropileno reforzado | 6.000 | 11.70 | 70.20 |
| 45603015 | UD | Cierre antivandálico para tapa de arqueta e registro | 1.000 | 40.06 | 40.06 |
|  |  | Total |  |  | 2649.00 |

| Medición | Uds. | Parcial |
|---|---|---|
| pk 6+234 | 1.000 | 1.000 |
| Total |  | 1.000 |

**45608484** UD Arqueta tres compartimentos desagües 3800 x 1200 x 2600 mm.
1.000 UD × 4268.90 = 4268.90
Arqueta de tres compartimentos para desagüe doble de la red de abastecimiento, de hormigón HA-30/P/20/IIb+Qc fabricado con cemento CEM II/A 42.5/SR, s/ detalle de planos, de dimensiones interiores 3800 x 1200 x 2350 mm. y 25 cm. de espesor de paredes, presolera de hormigón HL-150 de dimensiones 4500x1900 mm. y 10 cm. de espesor, incluso excavación y posteriores rellenos localizados, losa superior armada de 20 cm. de espesor, encofrado y desencofrado, p.p. de pasamuros, 3 tapas de registro y marcos de fundición dúctil tipo Rexel o equivalente Ø 600 mm. 40 Tm., pates de polipropileno, cierres antivandálicos, totalmente terminada.

| Código | Ud | Descripción | Rendimiento | Precio | Importe |
|---|---|---|---|---|---|
| 01101016 | M3 | Excavación cimientos o.f. | 46.640 | 4.70 | 219.21 |
| 02101064 | M3 | Rell. local. trasdós o.f. | 26.537 | 3.95 | 104.82 |
| 02101080 | M3 | Relleno grava 3-6 mm. | 0.500 | 11.56 | 5.78 |
| 08103033 | M3 | HA-30/P/20/IIb+Qc cimientos-alzados SR | 11.688 | 68.35 | 798.87 |
| 08103001 | M3 | HL-150/C/TM limpieza SR | 0.616 | 58.18 | 35.84 |
| 08203001 | M2 | Encofrado plano, incluso apeos | 76.400 | 19.10 | 1459.24 |
| 08403004 | Kg | Acero B-500-S | 1051.920 | 1.03 | 1083.48 |
| 45603012 | UD | Tapa de registro en fundición nodular | 3.000 | 76.96 | 230.88 |
| 45607116 | Ud | Pate de polipropileno reforzado | 18.000 | 11.70 | 210.60 |
| 45603015 | UD | Cierre antivandálico para tapa de arqueta e registro | 3.000 | 40.06 | 120.18 |
|  |  | Total |  |  | 4268.90 |

| Medición | Uds. | Parcial |
|---|---|---|
| pk 6+234 | 1.000 | 1.000 |
| Total |  | 1.000 |

**45608486** UD Arqueta valvulería 2500 x 1900 x 2100 mm.
1.000 UD × 2744.74 = 2744.74
Arqueta para valvulería de abastecimiento de hormigón HA-30/P/20/IIb+Qc fabricado con cemento CEM II/A 42.5/SR, s/ detalle de planos, de dimensiones interiores 2500 x 1900 x 2100 mm. y 25 cm. de espesor de paredes, presolera de hormigón HL-150 de dimensiones 3200x2600 mm. y 10 cm. de espesor, incluso excavación y posteriores rellenos localizados, losa superior armada de 20 cm. de espesor, encofrado y desencofrado, p.p. de pasamuros, tapa de registro y marco de fundición dúctil tipo Rexel o equivalente Ø 600 mm. 40 Tm., pates de polipropileno, cierre antivandálico, totalmente terminada.

| Código | Ud | Descripción | Rendimiento | Precio | Importe |
|---|---|---|---|---|---|
| 01101016 | M3 | Excavación cimientos o.f. | 39.488 | 4.70 | 185.59 |
| 02101064 | M3 | Rell. local. trasdós o.f. | 23.288 | 3.95 | 91.99 |
| 02101080 | M3 | Relleno grava 3-6 mm. | 0.500 | 11.56 | 5.78 |
| 08103033 | M3 | HA-30/P/20/IIb+Qc cimientos-alzados SR | 8.385 | 68.35 | 573.11 |
| 08103001 | M3 | HL-150/C/TM limpieza SR | 0.832 | 58.18 | 48.41 |
| 08203001 | M2 | Encofrado plano, incluso apeos | 45.830 | 19.10 | 875.35 |
| 08403004 | Kg | Acero B-500-S | 754.650 | 1.03 | 777.29 |
| 45603012 | UD | Tapa de registro en fundición nodular | 1.000 | 76.96 | 76.96 |
| 45607116 | Ud | Pate de polipropileno reforzado | 6.000 | 11.70 | 70.20 |
| 45603015 | UD | Cierre antivandálico para tapa de arqueta e registro | 1.000 | 40.06 | 40.06 |
|  |  | Total |  |  | 2744.74 |

| Medición | Uds. | Parcial |
|---|---|---|
| pk 7+900 | 1.000 | 1.000 |
| Total |  | 1.000 |

**45608488** UD Arqueta "L" tres compartimentos desagües 2400 x 2400 x 2100 mm.
1.000 UD × 3719.14 = 3719.14
Arqueta de tres compartimentos en "L" para desagüe doble de la red de abastecimiento, de hormigón HA-30/P/20/IIb+Qc fabricado con cemento CEM II/A 42.5/SR, s/ detalle de planos, de dimensiones interiores 2400 x 2400 x 2100 mm. y 25 cm. de espesor de paredes, presolera de hormigón HL-150 de dimensiones 3100x3100 mm. y 10 cm. de espesor, incluso excavación y posteriores rellenos localizados, losa superior armada de 20 cm. de espesor, encofrado y desencofrado, p.p. de pasamuros, 3 tapas de registro y marcos de fundición dúctil tipo Rexel o equivalente Ø 600 mm. 40 Tm., pates de polipropileno, cierres antivandálicos, totalmente terminada.

| Código | Ud | Descripción | Rendimiento | Precio | Importe |
|---|---|---|---|---|---|
| 01101016 | M3 | Excavación cimientos o.f. | 43.560 | 4.70 | 204.73 |
| 02101064 | M3 | Rell. local. trasdós o.f. | 20.432 | 3.95 | 80.71 |
| 02101080 | M3 | Relleno grava 3-6 mm. | 0.500 | 11.56 | 5.78 |
| 08103033 | M3 | HA-30/P/20/IIb+Qc cimientos-alzados SR | 9.710 | 68.35 | 663.68 |
| 08103001 | M3 | HL-150/C/TM limpieza SR | 0.616 | 58.18 | 35.84 |
| 08203001 | M2 | Encofrado plano, incluso apeos | 66.315 | 19.10 | 1266.62 |
| 08403004 | Kg | Acero B-500-S | 873.900 | 1.03 | 900.12 |
| 45603012 | UD | Tapa de registro en fundición nodular | 3.000 | 76.96 | 230.88 |
| 45607116 | Ud | Pate de polipropileno reforzado | 18.000 | 11.70 | 210.60 |
| 45603015 | UD | Cierre antivandálico para tapa de arqueta e registro | 3.000 | 40.06 | 120.18 |
|  |  | Total |  |  | 3719.14 |

| Medición | Uds. | Parcial |
|---|---|---|
| pk 7+900 | 1.000 | 1.000 |
| Total |  | 1.000 |

**45608490** UD Arqueta valvulería 2100 x 2000 x 2650 mm.
1.000 UD × 3152.10 = 3152.10
Arqueta para valvulería de abastecimiento de hormigón HA-30/P/20/IIb+Qc fabricado con cemento CEM II/A 42.5/SR, s/ detalle de planos, de dimensiones interiores 2100 x 2000 x 2650 mm. y 25 cm. de espesor de paredes, presolera de hormigón HL-150de dimensiones 2800x2700 mm. y 10 cm. de espesor, incluso excavación y posteriores rellenos localizados, losa superior armada de 20 cm. de espesor, encofrado y desencofrado, p.p. de pasamuros, tapa de registro y marco de fundición dúctil tipo Rexel o equivalente Ø 600 mm. 40 Tm., pates de polipropileno, cierre antivandálico, totalmente terminada.

| Código | Ud | Descripción | Rendimiento | Precio | Importe |
|---|---|---|---|---|---|
| 01101016 | M3 | Excavación cimientos o.f. | 50.840 | 4.70 | 238.95 |
| 02101064 | M3 | Rell. local. trasdós o.f. | 31.465 | 3.95 | 124.29 |
| 02101080 | M3 | Relleno grava 3-6 mm. | 0.500 | 11.56 | 5.78 |
| 08103033 | M3 | HA-30/P/20/IIb+Qc cimientos-alzados SR | 9.020 | 68.35 | 616.52 |
| 08103001 | M3 | HL-150/C/TM limpieza SR | 0.756 | 58.18 | 43.98 |
| 08203001 | M2 | Encofrado plano, incluso apeos | 57.550 | 19.10 | 1099.21 |
| 08403004 | Kg | Acero B-500-S | 811.800 | 1.03 | 836.15 |
| 45603012 | UD | Tapa de registro en fundición nodular | 1.000 | 76.96 | 76.96 |
| 45607116 | Ud | Pate de polipropileno reforzado | 6.000 | 11.70 | 70.20 |
| 45603015 | UD | Cierre antivandálico para tapa de arqueta e registro | 1.000 | 40.06 | 40.06 |
|  |  | Total |  |  | 3152.10 |

| Medición | Uds. | Parcial |
|---|---|---|
| Derivación Peñaflor, PK 10+588 | 1.000 | 1.000 |
| Total |  | 1.000 |

**45608492** UD Arqueta dos compartimentos desagüe 2200 x 1200 x 2650 mm.
1.000 UD × 3402.20 = 3402.20
Arqueta de dos compartimentos para desagüe de la red de abastecimiento, de hormigón HA-30/P/20/IIb+Qc fabricado con cemento CEM II/A 42.5/SR, s/ detalle de planos, de dimensiones interiores 2200 x 1200 x 2650 mm. y 25 cm. de espesor de paredes, presolera de hormigón HL-150 de dimensiones 2900x1900 mm. y 10 cm. de espesor, incluso excavación y posteriores rellenos localizados, losa superior armada de 20 cm. de espesor, encofrado y desencofrado, p.p. de pasamuros, 2 tapas de registro y marcos de fundición dúctil tipo Rexel o equivalente Ø 600 mm. 40 Tm., pates de polipropileno, cierres antivandálicos, totalmente terminada.

| Código | Ud | Descripción | Rendimiento | Precio | Importe |
|---|---|---|---|---|---|
| 01101016 | M3 | Excavación cimientos o.f. | 36.704 | 4.70 | 172.51 |
| 02101064 | M3 | Rell. local. trasdós o.f. | 23.002 | 3.95 | 90.86 |
| 02101080 | M3 | Relleno grava 3-6 mm. | 0.500 | 11.56 | 5.78 |
| 08103033 | M3 | HA-30/P/20/IIb+Qc cimientos-alzados SR | 7.869 | 68.35 | 537.85 |
| 08103001 | M3 | HL-150/C/TM limpieza SR | 0.551 | 58.18 | 32.06 |
| 08203001 | M2 | Encofrado plano, incluso apeos | 76.400 | 19.10 | 1459.24 |
| 08403004 | Kg | Acero B-500-S | 708.210 | 1.03 | 729.46 |
| 45603012 | UD | Tapa de registro en fundición nodular | 2.000 | 76.96 | 153.92 |
| 45607116 | Ud | Pate de polipropileno reforzado | 12.000 | 11.70 | 140.40 |
| 45603015 | UD | Cierre antivandálico para tapa de arqueta e registro | 2.000 | 40.06 | 80.12 |
|  |  | Total |  |  | 3402.20 |

| Medición | Uds. | Parcial |
|---|---|---|
| Derivación Peñaflor, PK 10+588 | 1.000 | 1.000 |
| Total |  | 1.000 |

**45608494** UD Arqueta valvulería 1800 x 1500 x 2750 mm.
2.000 UD × 2643.41 = 5286.82
Arqueta para valvulería de abastecimiento de hormigón HA-30/P/20/IIb+Qc fabricado con cemento CEM II/A 42.5/SR, s/ detalle de planos, de dimensiones interiores 1800 x 1500 x 2750 mm. y 25 cm. de espesor de paredes, presolera de hormigón HL-150 de dimensiones 2500x2200 mm. y 10 cm. de espesor, incluso excavación y posteriores rellenos localizados, losa superior armada de 20 cm. de espesor, encofrado y desencofrado, p.p. de pasamuros, tapa de registro y marco de fundición dúctil tipo Rexel o equivalente Ø 600 mm. 40 Tm., pates de polipropileno, cierre antivandálico, totalmente terminada.

| Código | Ud | Descripción | Rendimiento | Precio | Importe |
|---|---|---|---|---|---|
| 01101016 | M3 | Excavación cimientos o.f. | 43.890 | 4.70 | 206.28 |
| 02101064 | M3 | Rell. local. trasdós o.f. | 28.710 | 3.95 | 113.40 |
| 02101080 | M3 | Relleno grava 3-6 mm. | 0.500 | 11.56 | 5.78 |
| 08103033 | M3 | HA-30/P/20/IIb+Qc cimientos-alzados SR | 7.295 | 68.35 | 498.61 |
| 08103001 | M3 | HL-150/C/TM limpieza SR | 0.550 | 58.18 | 32.00 |
| 08203001 | M2 | Encofrado plano, incluso apeos | 48.370 | 19.10 | 923.87 |
| 08403004 | Kg | Acero B-500-S | 656.550 | 1.03 | 676.25 |
| 45603012 | UD | Tapa de registro en fundición nodular | 1.000 | 76.96 | 76.96 |
| 45607116 | Ud | Pate de polipropileno reforzado | 6.000 | 11.70 | 70.20 |
| 45603015 | UD | Cierre antivandálico para tapa de arqueta e registro | 1.000 | 40.06 | 40.06 |
|  |  | Total |  |  | 2643.41 |

| Medición | Uds. | Parcial |
|---|---|---|
| pk 12+920 y 12+962 | 2.000 | 2.000 |
| Total |  | 2.000 |

**45608496** UD Arqueta valvulería 4550 x 1500 x 1700 mm.
1.000 UD × 3324.01 = 3324.01
Arqueta para valvulería de abastecimiento de hormigón HA-30/P/20/IIb+Qc fabricado con cemento CEM II/A 42.5/SR, s/ detalle de planos, de dimensiones interiores 4550 x 1500 x 1700 mm. y 25 cm. de espesor de paredes, presolera de hormigón HL-150 de dimensiones 5250x2200 mm. y 10 cm. de espesor, incluso excavación y posteriores rellenos localizados, losa superior armada de 20 cm. de espesor, encofrado y desencofrado, p.p. de pasamuros, tapa de registro y marco de fundición dúctil tipo Rexel o equivalente Ø 600 mm. 40 Tm., pates de polipropileno, cierre antivandálico, totalmente terminada.

| Código | Ud | Descripción | Rendimiento | Precio | Importe |
|---|---|---|---|---|---|
| 01101016 | M3 | Excavación cimientos o.f. | 51.581 | 4.70 | 242.43 |
| 02101064 | M3 | Rell. local. trasdós o.f. | 28.856 | 3.95 | 113.98 |
| 02101080 | M3 | Relleno grava 3-6 mm. | 0.500 | 11.56 | 5.78 |
| 08103033 | M3 | HA-30/P/20/IIb+Qc cimientos-alzados SR | 10.112 | 68.35 | 691.16 |
| 08103001 | M3 | HL-150/C/TM limpieza SR | 1.155 | 58.18 | 67.20 |
| 08203001 | M2 | Encofrado plano, incluso apeos | 57.710 | 19.10 | 1102.26 |
| 08403004 | Kg | Acero B-500-S | 910.080 | 1.03 | 937.38 |
| 45603012 | UD | Tapa de registro en fundición nodular | 1.000 | 76.96 | 76.96 |
| 45607116 | Ud | Pate de polipropileno reforzado | 4.000 | 11.70 | 46.80 |
| 45603015 | UD | Cierre antivandálico para tapa de arqueta e registro | 1.000 | 40.06 | 40.06 |
|  |  | Total |  |  | 3324.01 |

| Medición | Uds. | Parcial |
|---|---|---|
| 13+516, llegada depósito Villanueva de Gállego | 1.000 | 1.000 |
| Total |  | 1.000 |

### 3.5 Servicios afectados
Importe: 93725.19

**01101045** M3 Demolición fábrica hormigón
85.000 M3 × 29.17 = 2479.45

| Medición | Uds. | Largo | Parcial |
|---|---|---|---|
| Refuerzos enterrados | 1.000 | 10.000 | 10.000 |
| Acerquias existentes | 1.000 | 65.000 | 65.000 |
| Retirada embocaduras provisionales de acequias |  |  |  |
| con tubería PVC | 1.000 | 10.000 | 10.000 |
| Total |  |  | 85.000 |

**02101060** M3 Relleno zanja s. selecc. CBR>20
945.000 M3 × 9.39 = 8873.55

| Medición | Uds. | Largo | Ancho | Alto | Parcial |
|---|---|---|---|---|---|
| Rellenos en crucers caminos |  |  |  |  |  |
|  | 1.000 | 180.000 | 2.500 | 1.400 | 630.000 |
| Rellenos en cruces acequias | 1.000 | 90.000 | 2.500 | 1.400 | 315.000 |
| Total |  |  |  |  | 945.000 |

**08103033** M3 HA-30/P/20/IIb+Qc cimientos-alzados SR
275.535 M3 × 68.35 = 18832.82

| Medición | Uds. | Largo | Ancho | Alto | Parcial |
|---|---|---|---|---|---|
| Cruces de acequias: |  |  |  |  |  |
| 0,40 x0,40 |  |  |  |  |  |
| PK 10+070 | 1.000 | 5.000 | 0.700 | 0.150 | 0.525 |
|  | 2.000 | 5.000 | 0.150 | 0.400 | 0.600 |
| 0,60x0,40 |  |  |  |  |  |
| PK 10+860 | 1.000 | 5.000 | 0.900 | 0.150 | 0.675 |
|  | 2.000 | 5.000 | 0.150 | 0.400 | 0.600 |
| 0,60x0,60 |  |  |  |  |  |
| PK 10+380 10+495 11+220 11+278 11+530 |  |  |  |  |  |
| 11+640 12+390 12+750 | 1.000 | 40.000 | 1.000 | 0.200 | 8.000 |
|  | 2.000 | 40.000 | 0.200 | 0.600 | 9.600 |
| 0,70 x 0,70 |  |  |  |  |  |
| PK 11+110 12+072 12+275 | 1.000 | 15.000 | 1.100 | 0.200 | 3.300 |
|  | 2.000 | 15.000 | 0.200 | 7.000 | 42.000 |
| 0,80x0,80 |  |  |  |  |  |
| PK 12+435 | 1.000 | 5.000 | 1.300 | 0.200 | 1.300 |
|  | 2.000 | 5.000 | 0.250 | 0.800 | 2.000 |
| PK 9+810, revestimiento 2,5-1,5/1,0 | 1.000 | 5.000 | 4.500 | 0.200 | 4.500 |
| PK 10+063, revestimiento 4,5-4,0/2,0 | 1.000 | 5.000 | 10.000 | 0.250 | 12.500 |
| PK 13+252, 3,0x1,2 | 1.000 | 5.000 | 3.600 | 0.300 | 5.400 |
|  | 2.000 | 5.000 | 0.300 | 1.200 | 3.600 |
| PK 13+345, 2,3x1,0 | 1.000 | 5.000 | 2.900 | 0.300 | 4.350 |
|  | 2.000 | 5.000 | 0.300 | 1.000 | 3.000 |
| Rastrillos para inicio-fin acequias | 2.000 | 0.700 | 0.300 | 0.500 | 0.210 |
|  | 2.000 | 0.900 | 0.300 | 0.500 | 0.270 |
|  | 16.000 | 1.000 | 0.300 | 0.500 | 2.400 |
|  | 6.000 | 1.100 | 0.300 | 0.500 | 0.990 |
|  | 2.000 | 1.300 | 0.300 | 0.500 | 0.390 |
|  | 2.000 | 2.000 | 0.300 | 5.000 | 6.000 |
|  | 2.000 | 4.600 | 0.300 | 0.500 | 1.380 |
|  | 2.000 | 3.600 | 0.300 | 5.000 | 10.800 |
|  | 2.000 | 2.900 | 0.300 | 5.000 | 8.700 |
| Servicio provisional de riego en cruces acequias |  |  |  |  |  |
| Con tubería, Anclajes y conexiones tubería-acequia actual | 20.000 | 1.000 |  |  | 20.000 |
| Cruces caminos, losas |  |  |  |  |  |
| 0+428 | 1.000 | 5.000 | 2.750 | 0.200 | 2.750 |
| 0+798 | 1.000 | 4.000 | 2.750 | 0.200 | 2.200 |
| 1+244 | 1.000 | 6.000 | 2.750 | 0.200 | 3.300 |
| 1+404 | 1.000 | 4.000 | 2.750 | 0.200 | 2.200 |
| 1+600 | 1.000 | 5.000 | 2.750 | 0.200 | 2.750 |
| 1+796 | 1.000 | 5.000 | 2.750 | 0.200 | 2.750 |
| 1+952 | 1.000 | 4.000 | 2.750 | 0.200 | 2.200 |
| 2+473 | 1.000 | 4.000 | 2.750 | 0.200 | 2.200 |
| 2+598 | 1.000 | 4.000 | 2.750 | 0.200 | 2.200 |
| 2+944 | 1.000 | 4.000 | 2.750 | 0.200 | 2.200 |
| 3+495 | 1.000 | 4.000 | 2.750 | 0.200 | 2.200 |
| 3+880 | 1.000 | 4.000 | 2.750 | 0.200 | 2.200 |
| 4+080 | 1.000 | 4.000 | 2.750 | 0.200 | 2.200 |
| 4+522 | 1.000 | 4.000 | 2.750 | 0.200 | 2.200 |
| 5+100 | 1.000 | 4.000 | 2.750 | 0.200 | 2.200 |
| 5+352 | 1.000 | 4.000 | 2.750 | 0.200 | 2.200 |
| 6+228 | 1.000 | 4.000 | 2.750 | 0.200 | 2.200 |
| 6+520 | 1.000 | 4.000 | 2.750 | 0.200 | 2.200 |
| 6+656 | 1.000 | 4.000 | 2.750 | 0.200 | 2.200 |
| 7+280 | 1.000 | 4.000 | 2.750 | 0.200 | 2.200 |
| 7+625 | 1.000 | 4.000 | 2.750 | 0.200 | 2.200 |
| 8+040 | 1.000 | 4.000 | 2.750 | 0.200 | 2.200 |
| 8+290 | 1.000 | 4.000 | 2.750 | 0.200 | 2.200 |
| 8+500 | 1.000 | 4.000 | 2.750 | 0.200 | 2.200 |
| 8+625 | 1.000 | 4.000 | 2.750 | 0.200 | 2.200 |
| 8+965 | 1.000 | 4.000 | 2.750 | 0.200 | 2.200 |
| 8+965 | 1.000 | 4.000 | 2.750 | 0.200 | 2.200 |
| 9+504 | 1.000 | 4.000 | 2.750 | 0.200 | 2.200 |
| 9+550 | 1.000 | 10.000 | 2.750 | 0.200 | 5.500 |
| 9+638 | 1.000 | 4.000 | 2.750 | 0.200 | 2.200 |
| 10+548 | 1.000 | 4.000 | 2.750 | 0.200 | 2.200 |
| 10+860 | 1.000 | 5.000 | 2.750 | 0.200 | 2.750 |
| 11+010 | 1.000 | 4.000 | 2.750 | 0.200 | 2.200 |
| 11+390 | 1.000 | 4.000 | 2.750 | 0.200 | 2.200 |
| 11+754 | 1.000 | 6.000 | 2.750 | 0.200 | 3.300 |
| 12+392 | 1.000 | 4.000 | 2.750 | 0.200 | 2.200 |
| 12+612 | 1.000 | 4.000 | 2.750 | 0.200 | 2.200 |
| Incrementos ampliación losas, modificaciones sec. acequias | 0.150 | 222.300 |  |  | 33.345 |
| Total |  |  |  |  | 275.535 |

**04102004** M3 Base zahorra artificial ZA-25
2769.683 M3 × 12.22 = 33845.53

| Medición | Uds. | Largo | Ancho | Alto | Parcial |
|---|---|---|---|---|---|
| cruces de viales: |  |  |  |  |  |
| Eje 3 |  |  |  |  |  |
| Cruce camino, 1+245 | 1.000 | 5.500 | 5.000 | 0.350 | 9.625 |
| Cruce calle Peñaflor, PK 10+375 | 1.000 | 6.500 | 5.300 | 0.350 | 12.058 |
| Reparación caminos en paralelo: |  |  |  |  |  |
| 0+060 a 0+400 | 1.000 | 340.000 | 4.000 | 0.100 | 136.000 |
| 1+610 a 1+790 | 1.000 | 180.000 | 4.000 | 0.100 | 72.000 |
| 2+400 a 2+480 | 1.000 | 80.000 | 4.000 | 0.100 | 32.000 |
| 2+600 a 4+340 | 1.000 | 1740.000 | 4.000 | 0.100 | 696.000 |
| 4+420 a 5+080 | 1.000 | 660.000 | 4.000 | 0.100 | 264.000 |
| 5+180 a 5+480 | 1.000 | 300.000 | 4.000 | 0.100 | 120.000 |
| 5+540 a 5+780 | 1.000 | 340.000 | 4.000 | 0.100 | 136.000 |
| 5+840 a 5+980 | 1.000 | 140.000 | 4.000 | 0.100 | 56.000 |
| 6+120 a 6+220 | 1.000 | 100.000 | 4.000 | 0.100 | 40.000 |
| 6+370 a 6+520 | 1.000 | 150.000 | 4.000 | 0.100 | 60.000 |
| 6+670 a 7+180 | 1.000 | 410.000 | 4.000 | 0.100 | 164.000 |
| 7+630 a 7+790 | 1.000 | 160.000 | 4.000 | 0.100 | 64.000 |
| 7+860 a 9+300 | 1.000 | 1440.000 | 4.000 | 0.100 | 576.000 |
| 9+360 a 9+540 | 1.000 | 180.000 | 4.000 | 0.100 | 72.000 |
| 10+100 a 10+370 | 1.000 | 270.000 | 4.000 | 0.100 | 108.000 |
| 10+980 a 11+050 | 1.000 | 70.000 | 4.000 | 0.100 | 28.000 |
| 12+820 a 12+900 | 1.000 | 80.000 | 4.000 | 0.100 | 32.000 |
| 12+980 a 13+210 | 1.000 | 230.000 | 4.000 | 0.100 | 92.000 |
| Total |  |  |  |  | 2769.683 |

**08203004** M2 Encofrado metálico en acequias
280.800 M2 × 16.66 = 4678.13

| Medición | Uds. | Largo | Alto | Parcial |
|---|---|---|---|---|
| Cruces de acequias: |  |  |  |  |
| 0,40 x0,40 |  |  |  |  |
| PK 10+070 | 2.000 | 5.000 | 0.550 | 5.500 |
|  | 2.000 | 5.000 | 0.400 | 4.000 |
| 0,60x0,40 |  |  |  |  |
| PK 10+860 | 2.000 | 5.000 | 0.550 | 5.500 |
|  | 2.000 | 5.000 | 0.400 | 4.000 |
| 0,60x0,60 |  |  |  |  |
| PK 10+380 10+495 11+220 11+278 11+530 |  |  |  |  |
| 11+640 12+390 12+750 | 2.000 | 40.000 | 0.800 | 64.000 |
|  | 2.000 | 40.000 | 0.600 | 48.000 |
| 0,70 x 0,70 |  |  |  |  |
| PK 11+110 12+072 12+275 | 1.000 | 15.000 | 0.900 | 13.500 |
|  | 2.000 | 15.000 | 0.700 | 21.000 |
| 0,80x0,80 |  |  |  |  |
| PK 12+435 | 2.000 | 5.000 | 1.050 | 10.500 |
|  | 2.000 | 5.000 | 0.800 | 8.000 |
| PK 13+252, 3,0x1,2 | 2.000 | 5.000 | 1.500 | 15.000 |
|  | 2.000 | 5.000 | 1.200 | 12.000 |
| PK 13+345, 2,3x1,0 | 2.000 | 5.000 | 1.300 | 13.000 |
|  | 2.000 | 5.000 | 1.000 | 10.000 |
| Cierres, modificaciones secciones | 0.200 | 234.000 |  | 46.800 |
| Total |  |  |  | 280.800 |

**08403004** Kg Acero B-500-S
3450.000 Kg × 1.03 = 3553.50

| Medición | Uds. | Largo | Ancho | Parcial |
|---|---|---|---|---|
| Esperas acequias | 1.000 | 138.000 | 25.000 | 3450.000 |
| Total |  |  |  | 3450.000 |

**08203040** M2 ME 15x15 A Ø 8-8 B-500-T 5x2
831.750 M2 × 3.98 = 3310.37

| Medición | Uds. | Largo | Ancho | Parcial |
|---|---|---|---|---|
| Cruces caminos, losas |  |  |  |  |
|  | 29.000 | 4.000 | 2.750 | 319.000 |
|  | 4.000 | 5.000 | 2.750 | 55.000 |
|  | 4.000 | 6.000 | 2.750 | 66.000 |
|  | 2.000 | 10.000 | 2.750 | 55.000 |
| Incremento losas | 0.150 | 495.000 |  | 74.250 |
| Cruces de acequias: |  |  |  |  |
| 0,40 x0,40 |  |  |  |  |
| PK 10+070 | 1.000 | 5.000 | 1.600 | 8.000 |
| 0,60x0,40 |  |  |  |  |
| PK 10+860 | 1.000 | 5.000 | 1.800 | 9.000 |
| 0,60x0,60 |  |  |  |  |
| PK 10+380 10+495 11+220 11+278 11+530 |  |  |  |  |
| 11+640 12+390 12+750 | 1.000 | 40.000 | 2.200 | 88.000 |
| 0,70 x 0,70 |  |  |  |  |
| PK 11+110 12+072 12+275 | 1.000 | 15.000 | 2.500 | 37.500 |
| 0,80x0,80 |  |  |  |  |
| PK 12+435 | 1.000 | 5.000 | 3.000 | 15.000 |
| PK 9+810, revestimiento 2,5-1,5/1,0 | 1.000 | 5.000 | 4.500 | 22.500 |
| PK 10+063, revestimiento 4,5-4,0/2,0 | 1.000 | 5.000 | 10.000 | 50.000 |
| PK 13+252, 3,0x1,2 | 1.000 | 5.000 | 3.600 | 18.000 |
| PK 13+345, 2,3x1,0 | 1.000 | 5.000 | 2.900 | 14.500 |
| Total |  |  |  | 831.750 |

**08203001** M2 Encofrado plano, incluso apeos
118.100 M2 × 19.10 = 2255.71

| Medición | Uds. | Largo | Alto | Parcial |
|---|---|---|---|---|
| Cruces caminos, losas |  |  |  |  |
|  | 58.000 | 4.000 | 0.200 | 46.400 |
|  | 58.000 | 2.750 | 0.200 | 31.900 |
|  | 8.000 | 5.000 | 0.200 | 8.000 |
|  | 8.000 | 2.750 | 0.200 | 4.400 |
|  | 4.000 | 6.000 | 0.200 | 4.800 |
|  | 4.000 | 2.750 | 0.200 | 2.200 |
|  | 2.000 | 10.000 | 0.200 | 4.000 |
|  | 2.000 | 2.750 | 0.200 | 1.100 |
| Incremento losas | 0.150 | 102.000 |  | 15.300 |
| Total |  |  |  | 118.100 |

**32507030** Ml Tub. san PVC Ø 630 provisional cruce acequias (10/07/2013, 24/02/2006)
60.000 Ml × 95.89 = 5753.40
Tubería de saneamiento PVC Ø 630 mm. PN-6 s/Norma UNE-EN-1456-1:2002 color gris, para desvío provisional de agua de riego en acequias ( 3 puestas), colocada, probada y posterior retirada

| Código | Ud | Descripción | Rendimiento | Precio | Importe |
|---|---|---|---|---|---|
| F14310 | Ml | Tubería de saneamiento PVC Ø 630 mm. (material) | 0.5000 | 99.35 | 49.68 |
| B005 | H | Retroexcavadora s/ruedas | 0.5000 | 48.00 | 24.00 |
| A200 | H | Hora de oficial de primera | 0.5000 | 18.38 | 9.19 |
| A500 | H | Hora de Peón Ordinario. | 0.5000 | 15.17 | 7.59 |
| %COIQ | % | Costes indirectos. | 6 % | 90.46 | 5.43 |
|  |  | Total |  |  | 95.89 |

| Medición | Uds. | Largo | Parcial |
|---|---|---|---|
| Servicio provisional de riego en cruces acequias |  |  |  |
| Con tubería, Anclajes y conexiones tubería-acequia actual | 10.000 | 6.000 | 60.000 |
| Tubería para varias puestas |  |  |  |
| Total |  |  | 60.000 |

**04302030** TM MBC AC 16 SURF 60/70 D OFITA (D-12) ZANJAS
46.414 TM × 90.03 = 4178.65

| Medición | Uds. | Largo | Ancho | Alto | Parcial |
|---|---|---|---|---|---|
| cruces de viales: |  |  |  |  |  |
| Cruces caminos con asfalto | 2.500 | 150.000 |  | 0.100 | 37.500 |
| Eje 3 |  |  |  |  |  |
| Cruce camino, 1+245 | 2.500 | 5.500 | 5.000 | 0.050 | 3.438 |
| Cruce calle Peñaflor, PK 10+375 | 2.500 | 6.500 | 5.300 | 0.050 | 4.306 |
| Encuentros, regularizaciones | 0.150 | 7.800 |  |  | 1.170 |
| Total |  |  |  |  | 46.414 |

**04302031** TM MBC AC 22 BASE 60/70 S SILICE (S-20) ZANJAS
26.727 TM × 80.91 = 2162.48

| Medición | Uds. | Largo | Ancho | Alto | Parcial |
|---|---|---|---|---|---|
| cruces de viales: |  |  |  |  |  |
| Eje 3 |  |  |  |  |  |
| Cruce camino, 1+245 | 2.500 | 5.500 | 5.000 | 0.150 | 10.313 |
| Cruce calle Peñaflor, PK 10+375 | 2.500 | 6.500 | 5.300 | 0.150 | 12.919 |
| Encuentros, regularizaciones | 0.150 | 23.300 |  |  | 3.495 |
| Total |  |  |  |  | 26.727 |

**70505046** Ml Desmontaje de cerr.tela acero 50/14 2 m. (26/06/2013, 03/02/2005)
120.000 Ml × 8.65 = 1038.00
Desmontaje de cerramiento de parcela formada por tela metálica de acero galvanizado 50/14 mm. de 2 m. de altura, poste galvanizado Ø 48/1.5 mm. a 3 m., incluso demolición de zócalo de hormigón HM-20/B/20/I de 0,20 x 0,30

| Código | Ud | Descripción | Rendimiento | Precio | Importe |
|---|---|---|---|---|---|
| B045 | H | Camión bañera de 20 m3. | 0.0500 | 48.00 | 2.40 |
| B005 | H | Retroexcavadora s/ruedas | 0.0500 | 48.00 | 2.40 |
| A200 | H | Hora de oficial de primera | 0.1000 | 18.38 | 1.84 |
| A500 | H | Hora de Peón Ordinario. | 0.1000 | 15.17 | 1.52 |
| %COIQ | % | Costes indirectos. | 6 % | 8.16 | 0.49 |
|  |  | Total |  |  | 8.65 |

**70505045** Ml Cerr.tela acero 50/14 2 m. (21/06/2013, 03/02/2005)
120.000 Ml × 23.03 = 2763.60
Cerramiento de parcela, con tela metálica de acero galvanizado y plastificado ST 50/14 mm. de 2 m. de altura, poste galvanizado y plastificado Ø 48/1.5 mm. a 3 m., poste contrafuerte para montaje del enrejado, incluso zócalo de hormigón HM-20/B/20/I fabricado con cemento CEM II 42.5 SR de 0,20 x 0,30, accesorios de montaje, tornillería, p. p. de puerta de acceso de dos hojas de 6,0 m., completamente terminado.

| Código | Ud | Descripción | Rendimiento | Precio | Importe |
|---|---|---|---|---|---|
| E7025 | M3 | Hormigón HM-20/B/20/I planta (material; 03/02/2011) | 0.0600 | 42.57 | 2.55 |
| E4005 | M2 | Amortización de encofrado | 0.3000 | 8.11 | 2.43 |
| S2100 | Ml | Poste de tubo Ø 48 x 1,5 mm., galvanizado. (material) | 1.0000 | 3.55 | 3.55 |
| E6030 | M2 | Malla de acero galvanizado ST 50/14. (material; 10/07/2013) | 2.0000 | 2.89 | 5.78 |
| E6055 | KG | Alambre galvanizado n 18 (3,4 mm.). (material) | 0.5000 | 1.42 | 0.71 |
| A200 | H | Hora de oficial de primera | 0.2000 | 18.38 | 3.68 |
| A500 | H | Hora de Peón Ordinario. | 0.2000 | 15.17 | 3.03 |
| %COIQ | % | Costes indirectos. | 6 % | 21.73 | 1.30 |
|  |  | Total |  |  | 23.03 |

| Medición | Uds. | Largo | Parcial |
|---|---|---|---|
| Reposición ceramientos huertos: |  |  |  |
| PK 7+625 | 1.000 | 20.000 | 20.000 |
| PK 7+770 | 1.000 | 20.000 | 20.000 |
| PK 8+330 | 1.000 | 20.000 | 20.000 |
| PK 8+390 | 1.000 | 20.000 | 20.000 |
| PK 9+640 | 1.000 | 20.000 | 20.000 |
| PK 9+740 | 1.000 | 20.000 | 20.000 |
| Total |  |  | 120.000 |

## 4 RAMAL VILLAMAYOR
Importe: 33392.28

### 4.1 Movimiento de tierras
Importe: 7915.74

**01101008** M3 Excavación zanja
799.087 M3 × 3.30 = 2636.99

| Medición | Uds. | Largo | Ancho | Alto | Parcial |
|---|---|---|---|---|---|
| Eje 4, s/med. auxiliar |  |  |  |  |  |
|  | 1.000 | 696.434 |  |  | 696.434 |
| Desagüe y conexión depósito | 1.000 | 20.000 | 1.000 | 1.500 | 30.000 |
| saneos, regularizaciones, modificación taludes estabilidad | 0.100 | 726.534 |  |  | 72.653 |
| Total |  |  |  |  | 799.087 |

**011010041** M3 Excavación tierra vegetal
183.602 M3 × 1.21 = 222.16

| Medición | Uds. | Largo | Parcial |
|---|---|---|---|
| Eje 4, s/med. auxiliar |  |  |  |
|  | 1.000 | 183.602 | 183.602 |
| Total |  |  | 183.602 |

**01101036** M3 Extendido y nivelación t.v
183.602 M3 × 1.25 = 229.50

| Medición | Uds. | Largo | Parcial |
|---|---|---|---|
| Eje 4, s/med. auxiliar |  |  |  |
|  | 1.000 | 183.602 | 183.602 |
| Total |  |  | 183.602 |

**02101080** M3 Relleno grava 3-6 mm.
130.950 M3 × 11.56 = 1513.78

| Medición | Uds. | Largo | Ancho | Alto | Parcial |
|---|---|---|---|---|---|
| eje 1 | 1.000 | 353.000 | 0.750 | 0.450 | 119.138 |
| A ded. Tubería | -1.000 | 353.000 | 0.005 | 0.050 | -0.088 |
| saneos, regularizaciones, modificaciones anchos base | 0.100 | 119.000 |  |  | 11.900 |
| Total |  |  |  |  | 130.950 |

**02101052** M3 Relleno ordinario zanja
679.949 M3 × 2.46 = 1672.67

| Medición | Uds. | Largo | Ancho | Alto | Parcial |
|---|---|---|---|---|---|
| Excavación en zanja, s/med auxiliar | 1.000 | 799.087 |  |  | 799.087 |
| A deducir prisma gravilla |  |  |  |  |  |
| eje 1 | -1.000 | 353.000 | 0.750 | 0.450 | -119.138 |
| Total |  |  |  |  | 679.949 |

**01201009** M2 Acondicionamiento de parcelas
4995.000 M2 × 0.28 = 1398.60

| Medición | Uds. | Largo | Ancho | Parcial |
|---|---|---|---|---|
| Eje 4, s/med. auxiliar |  |  |  |  |
|  | 1.000 | 333.000 | 15.000 | 4995.000 |
| Total |  |  |  | 4995.000 |

**45607160** UD Localización tubería
2.000 UD × 69.15 = 138.30

**45607165** UD Localización canalización
2.000 UD × 51.87 = 103.74

### 4.2 Tuberías
Importe: 13541.86

**30508180** Ml Tubería f.d. Ø 150 mm. C-40 (17/06/2013, 14/01/2005)
333.000 Ml × 37.80 = 12587.40
Tubería de fundición dúctil para abastecimiento tipo NATURAL, Ø 150 mm. Clase de Presión C-40, según norma UNE EN 545:2011, con revestimiento exterior de aleación de cinc y aluminio, ZINALIUM, de masa mínima 400 g/m² en proporción 85/15 y con capa de acabado de pintura epoxi de color azul de espesor medio superior a 100 um., y revestida interiormente con mortero de cemento de alto horno aplicado por vibrocentrifugación, cemento empleado conforme a la norma UNE EN 197-1:2000, incluso p.p de junta automática flexible tipo Standard de elastómero en EPDM bilabial según norma UNE EN 681-1:1996, con una desviación angular mínima de 5º, cinta de señalización, desinfección antes de su puesta en servicio, totalmente colocada y probada.

| Código | Ud | Descripción | Rendimiento | Precio | Importe |
|---|---|---|---|---|---|
| F13035 | Ml | Tubería de f.d. Ø 150 mm. C-40 (material; 03/06/2013) | 1.0000 | 31.53 | 31.53 |
| B060 | H | Camión grúa con brazo telescopico | 0.0400 | 40.00 | 1.60 |
| A200 | H | Hora de oficial de primera | 0.0400 | 18.38 | 0.74 |
| A500 | H | Hora de Peón Ordinario. | 0.0400 | 15.17 | 0.61 |
| F3500 | Ml | Cinta de señalización. | 1.0000 | 0.14 | 0.14 |
| %FUAB6 | % | Pruebas | 3 % | 34.62 | 1.04 |
| %COIQ | % | Costes indirectos. | 6 % | 35.66 | 2.14 |
|  |  | Total |  |  | 37.80 |

**30508176** Ml Tubería f.d. Ø 100 mm. C-40 (03/06/2013, 14/01/2005)
10.000 Ml × 28.56 = 285.60
Tubería de fundición dúctil para abastecimiento tipo NATURAL, Ø 100 mm. Clase de Presión C-40, según norma UNE EN 545:2011, con revestimiento exterior de aleación de cinc y aluminio, ZINALIUM, de masa mínima 400 g/m² en proporción 85/15 y con capa de acabado de pintura epoxi de color azul de espesor medio superior a 100 um., y revestida interiormente con mortero de cemento de alto horno aplicado por vibrocentrifugación, cemento empleado conforme a la norma UNE EN 197-1:2000, incluso p.p de junta automática flexible tipo Standard de elastómero en EPDM bilabial según norma UNE EN 681-1:1996, con una desviación angular mínima de 5º, cinta de señalización, desinfección antes de su puesta en servicio, totalmente colocada y probada.

| Código | Ud | Descripción | Rendimiento | Precio | Importe |
|---|---|---|---|---|---|
| F13025 | Ml | Tubería de f.d. Ø 100 mm. (material; 03/06/2013) | 1.0000 | 23.11 | 23.11 |
| B060 | H | Camión grúa con brazo telescopico | 0.0280 | 40.00 | 1.12 |
| A200 | H | Hora de oficial de primera | 0.0280 | 18.38 | 0.51 |
| A400 | H | Hora de Peón Especialista | 0.0560 | 15.93 | 0.89 |
| F3500 | Ml | Cinta de señalización. | 1.0000 | 0.14 | 0.14 |
| %FUAB1 | % | Piezas especiales. | 1.5 % | 25.77 | 0.39 |
| %FUAB6 | % | Pruebas | 3 % | 26.16 | 0.78 |
| %COIQ | % | Costes indirectos. | 6 % | 26.94 | 1.62 |
|  |  | Total |  |  | 28.56 |

| Medición | Uds. | Largo | Parcial |
|---|---|---|---|
| Entrada depósito | 1.000 | 10.000 | 10.000 |
| Total |  |  | 10.000 |

**32508004** Ml Tub. PE/AD Ø 63 PS-10
10.000 Ml × 7.89 = 78.90

| Medición | Uds. | Largo | Parcial |
|---|---|---|---|
| Desagüe | 1.000 | 10.000 | 10.000 |
| Total |  |  | 10.000 |

**42608220** UD Codo f.d. 11-90º EE Ø 150 mm. (17/06/2013, 05/2000)
3.000 UD × 134.58 = 403.74
Codo de fundición dúctil 11º-90º EE. Ø 150 mm., s/ Norma UNE EN 545:2011, revestimiento exterior e interior mediante proceso de fosfatación de cinc y protección con pintura epoxy azul mediante cataforesis y espesor mínimo puntual de 70 µm., incluso pp. de juntas express con elastómero EPDM s/norma UNE-EN 681-1, colocado y probado.

| Código | Ud | Descripción | Rendimiento | Precio | Importe |
|---|---|---|---|---|---|
| G13522 | UD | Codo f.d. 11-90º EE Ø 150 (material; 17/06/2013) | 1.0000 | 111.51 | 111.51 |
| A200 | H | Hora de oficial de primera | 0.2800 | 18.38 | 5.15 |
| A500 | H | Hora de Peón Ordinario. | 0.2800 | 15.17 | 4.25 |
| %PR | % | Pruebas. | 5 % | 120.91 | 6.05 |
| %COIQ | % | Costes indirectos. | 6 % | 126.96 | 7.62 |
|  |  | Total |  |  | 134.58 |

| Medición | Uds. | Parcial |
|---|---|---|
| 0 | 1.000 | 1.000 |
| 0+310 | 1.000 | 1.000 |
| 0+333 | 1.000 | 1.000 |
| Total |  | 3.000 |

**42608215** UD Codo f.d. 11-90º EE Ø 100 mm. (17/06/2013, 05/2000)
2.000 UD × 93.11 = 186.22
Codo de fundición dúctil 11º-90º EE. Ø 100 mm., s/ Norma UNE EN 545:2011, revestimiento exterior e interior mediante proceso de fosfatación de cinc y protección con pintura epoxy azul mediante cataforesis y espesor mínimo puntual de 70 µm., incluso pp. de juntas express con elastómero EPDM s/norma UNE-EN 681-1, colocado y probado.

| Código | Ud | Descripción | Rendimiento | Precio | Importe |
|---|---|---|---|---|---|
| G13515 | UD | Codo 11-90º EE. Ø 100 mm. (material; 17/06/2013) | 1.0000 | 76.89 | 76.89 |
| A200 | H | Hora de oficial de primera | 0.2500 | 18.38 | 4.60 |
| A500 | H | Hora de Peón Ordinario. | 0.2500 | 15.17 | 3.79 |
| %FUAB2 | % | Pruebas | 3 % | 85.28 | 2.56 |
| %COIQ | % | Costes indirectos. | 6 % | 87.84 | 5.27 |
|  |  | Total |  |  | 93.11 |

### 4.3 Piecerío y valvulería en arqueta llegada depósito regulador Villamayor
Importe: 8606.28

**41608132** UD B-E f.d. Ø 100 PN-16
1.000 UD × 83.31 = 83.31

**41608136** UD B-E f.d. Ø 150 PN-16
1.000 UD × 115.77 = 115.77

**42608254** UD C.R. f.d BB Ø 150/100 (19/06/2013, 25/06/2005)
1.000 UD × 116.84 = 116.84
Cono de reducción de fundición dúctil BB Ø 150/100 mm., PN-16 atm., s/Norma UNE EN 545:2011, revestimiento exterior e interior mediante proceso de fosfatación de cinc y protección con pintura epoxy azul mediante cataforesis y espesor mínimo puntual de 70 µm., incluso pp. de juntas s/norma UNE-EN 681-1, tornillería de acero bicromatada, colocado y probado.

| Código | Ud | Descripción | Rendimiento | Precio | Importe |
|---|---|---|---|---|---|
| G12040 | UD | Cono red. BB Ø 150/100 (material) | 1.0000 | 95.28 | 95.28 |
| A200 | H | Hora de oficial de primera | 0.3500 | 18.38 | 6.43 |
| A500 | H | Hora de Peón Ordinario. | 0.3500 | 15.17 | 5.31 |
| %FUAB2 | % | Pruebas | 3 % | 107.02 | 3.21 |
| %COIQ | % | Costes indirectos. | 6 % | 110.23 | 6.61 |
|  |  | Total |  |  | 116.84 |

**40608011** Ud "T" f.d. BBB 100/60 PN-16 (19/06/2013, 05/2000)
1.000 Ud × 105.95 = 105.95
Pieza en "T" de fundición ductil BBB 100/60 mm. PN-16 atm., s/Norma UNE EN 545:2011, revestimiento exterior e interior mediante proceso de fosfatación de cinc y protección con pintura epoxy azul mediante cataforesis y espesor mínimo puntual de 70 µm., incluso pp. de juntas s/norma UNE-EN 681-1, tornillería de acero bicromatada, colocada y probada.

| Código | Ud | Descripción | Rendimiento | Precio | Importe |
|---|---|---|---|---|---|
| G11047 | UD | "T" f.d. BBB Ø 100/60 PN-16. (material) | 1.0000 | 88.65 | 88.65 |
| A200 | H | Hora de oficial de primera | 0.2500 | 18.38 | 4.60 |
| A500 | H | Hora de Peón Ordinario. | 0.2500 | 15.17 | 3.79 |
| %FUAB2 | % | Pruebas | 3 % | 97.04 | 2.91 |
| %COIQ | % | Costes indirectos. | 6 % | 99.95 | 6.00 |
|  |  | Total |  |  | 105.95 |

| Medición | Uds. | Parcial |
|---|---|---|
| Desagüe | 1.000 | 1.000 |
| Total |  | 1.000 |

**426086451** UD Carrete desmontaje Ø 100 mm. PN-16 acero al carbono (19/06/2013, 25/06/2005)
1.000 UD × 202.12 = 202.12
Carrete de desmontaje Ø 100 mm. PN-16, tipo Belgicast BC-06-11 o equivalente, probado unitariamente en fábrica s/norma UNE EN 1074 (1-2)/ISO 7259, revestimiento epoxi de 250 um. mínimo puntual, birolas en acero inoxidable AISI-304 (CF8), bridas en acero al carbono A-42, incluso juntas y 12 tornillos de extracción Ø 27 mm. en acero inoxidable, S/PPT, totalmente colocado y probado.

| Código | Ud | Descripción | Rendimiento | Precio | Importe |
|---|---|---|---|---|---|
| G36082 | UD. | Carrete de desmontaje Ø 100 mm. PN-16 (material; 18/06/2013) | 1.0000 | 157.13 | 157.13 |
| A200 | H | Hora de oficial de primera | 1.0000 | 18.38 | 18.38 |
| A500 | H | Hora de Peón Ordinario. | 1.0000 | 15.17 | 15.17 |
| %COIQ | % | Costes indirectos. | 6 % | 190.68 | 11.44 |
|  |  | Total |  |  | 202.12 |

**43608326** UD V.C. bridas Ø 100 PN-16
2.000 UD × 206.88 = 413.76

**43608318** UD V.C. bridas Ø 60 PN-16
1.000 UD × 123.65 = 123.65

**43608426** Ud Filtro colador Ø 100 mm. gran capacidad (19/06/2013, 13/06/2005)
1.000 Ud × 586.23 = 586.23
Filtro de gran capacidad brida-brida Ø 150 mm., PN-16 atm. Belgicast F3-10-MP o equivalente, probado unitariamente en fábrica s/norma UNE EN 1074 (1-2)/ISO 7259, con revestimiento epoxi de 250 um. mínimo puntual, incluso malla en acero inoxidable 2x2 mm., juntas, tornillería de acero bicromatada, S/PPT, totalmente colocado y probado.

| Código | Ud | Descripción | Rendimiento | Precio | Importe |
|---|---|---|---|---|---|
| I8020 | UD | Filtro colador Ø 100 mm. (material; 19/06/2013) | 1.0000 | 491.65 | 491.65 |
| A200 | H | Hora de oficial de primera | 1.3500 | 18.38 | 24.81 |
| A500 | H | Hora de Peón Ordinario. | 1.3500 | 15.17 | 20.48 |
| %FUAB2 | % | Pruebas | 3 % | 536.94 | 16.11 |
| %COIQ | % | Costes indirectos. | 6 % | 553.05 | 33.18 |
|  |  | Total |  |  | 586.23 |

**43608757** UD Medidor electromagnético Ø 100 mm. PN-16, ENDRESS+HAUSER PROMAG (24/06/2013, 04/02/2005)
1.000 UD × 1647.08 = 1647.08
Medidor electromagnético de caudal Ø 100 mm. PN-16, tipo ENDRESS+HAUSER PROMAG 10 L1FW o equivalente, S/PPT, de las siguientes características:
- Recubrimiento interno de poliuretano
- Conexión a proceso mediante bridas PN-16 ST-37.2 EN1092-1 (DIN2501)
- Electrodos 1.2235/316L
- Calibración, 0,5%
- Versión compacta, con cabezal Alu, IP-67 NEMA4X
- Entrada cable con prensaestopas M20
- Alimentación, diplay 85-250 VAC, LCD 2 líneas con pulsadores
- Salida a 4-20 mA HART + impulso pasivo
Incluso totalizador de impulsos y visualizador de caudal instantáneo y de volumen, totalmente colocado y probado.

| Código | Ud | Descripción | Rendimiento | Precio | Importe |
|---|---|---|---|---|---|
| I1213 | UD | Medidor electromagnético caudal Ø 100 mm. PN-16 (material; 24/06/2013) | 1.0000 | 1436.42 | 1436.42 |
| A200 | H | Hora de oficial de primera | 3.5000 | 18.38 | 64.33 |
| A500 | H | Hora de Peón Ordinario. | 3.5000 | 15.17 | 53.10 |
| %COIQ | % | Costes indirectos. | 6 % | 1553.85 | 93.23 |
|  |  | Total |  |  | 1647.08 |

**43608349** UD V.F.P. Ø 100 PN-16 ROSS VALVE modelo 45 FWR y reductor presión 23 FWR (05/2000)
1.000 UD × 4929.60 = 4929.60
Válvula de control de llenado de depósito con flotador pilotado Ø 150 entre bridas PN-16 atm., marca ROSS VALVE modelo 45 FWR o equivalente, además incorpora piloto reductor de presión marca ROSS VALVE modelo 23 FWR 7-12 b o equivalente, modulante con sistema interno de diafragma, y piloto de control de llenado para dos vasos en depósito, incluso tubería entrada depósito, colocada y probada.

| Código | Ud | Descripción | Rendimiento | Precio | Importe |
|---|---|---|---|---|---|
| H9092 | UD | Válvula flotador pilotada Ø 100 PN-16 (material; 22/06/2013) | 1.0000 | 3702.03 | 3702.03 |
| G49028 | UD | Llave de esfera de bronce | 1.0000 | 70.96 | 70.96 |
| H9096 | UD | Piloto reductor 23WR Ø 150 PN-16. | 1.0000 | 567.67 | 567.67 |
| A500 | H | Hora de Peón Ordinario. | 5.2000 | 15.17 | 78.88 |
| A200 | H | Hora de oficial de primera | 5.2000 | 18.38 | 95.58 |
| %FUAB2 | % | Pruebas | 3 % | 4515.12 | 135.45 |
| %COIQ | % | Costes indirectos. | 6 % | 4650.57 | 279.03 |
|  |  | Total |  |  | 4929.60 |

**42608290** UD Carrete fd BB Ø 100 L=500
2.000 UD × 105.00 = 210.00

**42608278** UD Carrete f.d. BB Ø 60 L=500
1.000 UD × 71.97 = 71.97

### 4.4 Arquetas y obras de fábrica
Importe: 3328.40

**45608498** UD Arqueta valvulería 3550 x 1200 x 2050 mm.
1.000 UD × 2908.64 = 2908.64
Arqueta para valvulería de abastecimiento de hormigón HA-30/P/20/IIb+Qc fabricado con cemento CEM II/A 42.5/SR, s/ detalle de planos, de dimensiones interiores 3550 x 1200 x 2050 mm. y 25 cm. de espesor de paredes, presolera de hormigón HL-150 de dimensiones 4250x1900 mm. y 10 cm. de espesor, incluso excavación y posteriores rellenos localizados, losa superior armada de 20 cm. de espesor, encofrado y desencofrado, p.p. de pasamuros, tapa de registro y marco de fundición dúctil tipo Rexel o equivalente Ø 600 mm. 40 Tm., pates de polipropileno, cierre antivandálico, totalmente terminada.

| Código | Ud | Descripción | Rendimiento | Precio | Importe |
|---|---|---|---|---|---|
| 01101016 | M3 | Excavación cimientos o.f. | 44.400 | 4.70 | 208.68 |
| 02101064 | M3 | Rell. local. trasdós o.f. | 27.187 | 3.95 | 107.39 |
| 02101080 | M3 | Relleno grava 3-6 mm. | 0.500 | 11.56 | 5.78 |
| 08103033 | M3 | HA-30/P/20/IIb+Qc cimientos-alzados SR | 8.480 | 68.35 | 579.61 |
| 08103001 | M3 | HL-150/C/TM limpieza SR | 0.808 | 58.18 | 47.01 |
| 08203001 | M2 | Encofrado plano, incluso apeos | 52.280 | 19.10 | 998.55 |
| 08403004 | Kg | Acero B-500-S | 763.200 | 1.03 | 786.10 |
| 45603012 | UD | Tapa de registro en fundición nodular | 1.000 | 76.96 | 76.96 |
| 45607116 | Ud | Pate de polipropileno reforzado | 5.000 | 11.70 | 58.50 |
| 45603015 | UD | Cierre antivandálico para tapa de arqueta e registro | 1.000 | 40.06 | 40.06 |
|  |  | Total |  |  | 2908.64 |

**08103015** M3 HA-30/P/20/IIb+Qc anclajes SR
3.500 M3 × 119.93 = 419.76

| Medición | Uds. | Largo | Parcial |
|---|---|---|---|
| anclajes codos | 1.000 | 0.500 | 0.500 |
| refuerzos, cruces | 1.000 | 3.000 | 3.000 |
| Total |  |  | 3.500 |

## 5 BOMBEO GALLEGO-1
Importe: 883632.52

### 5.1 URBANIZACION Y ACCESOS
Importe: 110799.87

#### 5.1.1 Movimiento de tierras
Importe: 4171.39

**01101002** M3 Excavación explanación (21/06/2013, 15/07/2004)
514.225 M3 × 2.66 = 1367.84
Excavación en desmonte en cualquier tipo de terreno, incluso roca, y a cualquier tipo de profundidad, carga y transporte de material excavado esponjado a terraplén o vertedero controlado, incluso p.p. de refinos de explanadas y taludes

| Código | Ud | Descripción | Rendimiento | Precio | Importe |
|---|---|---|---|---|---|
| A100 | H | Hora de Capataz. | 0.0010 | 19.05 | 0.02 |
| A500 | H | Hora de Peón Ordinario. | 0.0090 | 15.17 | 0.14 |
| B020 | H | Tractor bulldozer. | 0.0025 | 68.00 | 0.17 |
| B015 | H | Retroexcavadora con martillo | 0.0150 | 65.00 | 0.98 |
| B010 | H | Retroexcavadora s/cadenas | 0.0200 | 52.00 | 1.04 |
| B055 | H | Camión basculante de 20 tn. | 0.0030 | 41.00 | 0.12 |
| B195 | H | Motobomba de agotamiento. | 0.0001 | 18.00 | 0.00 |
| B088 | H | Compactador vibratorio 18 t | 0.0010 | 40.00 | 0.04 |
| %COIQ | % | Costes indirectos. | 6 % | 2.51 | 0.15 |
|  |  | Total |  |  | 2.66 |

| Medición | Uds. | Largo | Parcial |
|---|---|---|---|
| s/med auxiliar | 1.000 | 447.175 | 447.175 |
| saneos, cambios taludes, etcd | 0.150 | 447.000 | 67.050 |
| Total |  |  | 514.225 |

**011010041** M3 Excavación tierra vegetal
1148.163 M3 × 1.21 = 1389.28

| Medición | Uds. | Largo | Parcial |
|---|---|---|---|
| s/med auxiliar | 1.000 | 1148.163 | 1148.163 |
| 30 cm. bajo cota terreno natural |  |  |  |
| Total |  |  | 1148.163 |

**02101029** M3 Terraplén suelo ADECUADO (CBR>5) excavación (19/06/2013, 05/2000, 03/02/2005)
1055.426 M3 × 1.34 = 1414.27
Terraplén de suelo ADECUADO (CBR>5) compactado al 96 % P.M. con productos seleccionados de la excavación o de préstamos, incluso carga, descarga, extendido en tongadas de espesor máximo 30 cm, humectación, compactación y refino

| Código | Ud | Descripción | Rendimiento | Precio | Importe |
|---|---|---|---|---|---|
| A500 | H | Hora de Peón Ordinario. | 0.0100 | 15.17 | 0.15 |
| B030 | h | Motoniveladora. | 0.0050 | 61.00 | 0.31 |
| B040 | H | Camión cisterna de 10 m3. | 0.0100 | 40.00 | 0.40 |
| B088 | H | Compactador vibratorio 18 t | 0.0100 | 40.00 | 0.40 |
| %COIQ | % | Costes indirectos. | 6 % | 1.26 | 0.08 |
|  |  | Total |  |  | 1.34 |

| Medición | Uds. | Largo | Parcial |
|---|---|---|---|
| s/med auxiliar | 1.000 | 1048.721 | 1048.721 |
| saneos, cambios taludes, etcd | 0.100 | 67.050 | 6.705 |
| Total |  |  | 1055.426 |

#### 5.1.2 Afirmado y pavimentación
Importe: 38448.31

**04102004** M3 Base zahorra artificial ZA-25
1470.603 M3 × 12.22 = 17970.77

| Medición | Uds. | Largo | Ancho | Alto | Parcial |
|---|---|---|---|---|---|
| s/med auxiliar |  |  |  |  |  |
|  | 1.000 | 1286.923 |  |  | 1286.923 |
| a deducir zona caseta bombeo | -1.000 | 11.000 | 10.000 | 0.350 | -38.500 |
| Bordillo jardín | 1.000 | 216.000 | 0.300 | 0.350 | 22.680 |
| Camino acceso CT | 1.000 | 47.000 | 4.000 | 0.350 | 65.800 |
| Saneos, derrames, etc | 0.100 | 1337.000 |  |  | 133.700 |
| Total |  |  |  |  | 1470.603 |

**04302023** TM MBC AC 22 BASE 60/70 S SILICE (S-20 S/PG-3) (21/06/2013, 03/02/2005)
67.013 TM × 27.00 = 1809.35
Fabricación y puesta en obra de mezcla bituminosa en caliente con áridos silíceos tipo AC 22 BASE 60/70 S SILICE S/UNE-13108-1 (S-20 S/PG-3), extendida y compactada en capa de rodadura, incluso formación de cuchillos y remate de juntas longitudinales y transversales, y mano de obra en señalistas para su puesta en obra.

| Código | Ud | Descripción | Rendimiento | Precio | Importe |
|---|---|---|---|---|---|
| D1010 | M3 | Arido fino calizo. | 0.2150 | 18.25 | 3.92 |
| D1020 | M3 | Arido grueso calizo. | 0.2740 | 17.23 | 4.72 |
| D7010 | Tn | Filler para mezclas asfáltica | 0.0400 | 35.48 | 1.42 |
| B125 | H | Planta asfáltica discontínua | 0.0250 | 190.00 | 4.75 |
| B130 | H | Extendedora de aglomerado de 65 cv. (maquinaria) | 0.0250 | 88.00 | 2.20 |
| B045 | H | Camión bañera de 20 m3. | 0.1000 | 48.00 | 4.80 |
| B035 | H | Apisonadora 12 tn. (maquinaria) | 0.0250 | 40.00 | 1.00 |
| B090 | H | Compactador de neumáticos autopropulsado de 25 tn. (maquinaria) | 0.0250 | 38.00 | 0.95 |
| A300 | H | Hora de oficial de Segunda | 0.1000 | 17.10 | 1.71 |
| %COIQ | % | Costes indirectos. | 6 % | 25.47 | 1.53 |
|  |  | Total |  |  | 27.00 |

| Medición | Uds. | Largo | Alto | Parcial |
|---|---|---|---|---|
| Plataforma, base en zona acceso-plataforma camiones | 2.500 | 466.500 | 0.050 | 58.313 |
| Encuentros, regularizaciones, cruce camino existente | 0.150 | 58.000 |  | 8.700 |
| Total |  |  |  | 67.013 |

**04302022** TM MBC AC 16 SURF 60/70 D SILICE (D-12 S/PG-3) (21/03/2014, 03/02/2005)
214.223 TM × 27.00 = 5784.02
Fabricación y puesta en obra de mezcla bituminosa en caliente con áridos silíceos tipo AC 16 SURF 60/70 D SILICE S/UNE-13108-1 (D-12 S/PG-3), extendida y compactada en capa de rodadura, incluso formación de cuchillos y remate de juntas longitudinales y transversales, y mano de obra en señalistas para su puesta en obra.

| Código | Ud | Descripción | Rendimiento | Precio | Importe |
|---|---|---|---|---|---|
| D1010 | M3 | Arido fino calizo. | 0.2150 | 18.25 | 3.92 |
| D1020 | M3 | Arido grueso calizo. | 0.2740 | 17.23 | 4.72 |
| D7010 | Tn | Filler para mezclas asfáltica | 0.0400 | 35.48 | 1.42 |
| B125 | H | Planta asfáltica discontínua | 0.0250 | 190.00 | 4.75 |
| B130 | H | Extendedora de aglomerado | 0.0250 | 88.00 | 2.20 |
| B045 | H | Camión bañera de 20 m3. | 0.1000 | 48.00 | 4.80 |
| B035 | H | Apisonadora 12 tn. | 0.0250 | 40.00 | 1.00 |
| B090 | H | Compactador de neumáticos | 0.0250 | 38.00 | 0.95 |
| A300 | H | Hora de oficial de Segunda | 0.1000 | 17.10 | 1.71 |
| %COIQ | % | Costes indirectos. | 6 % | 25.47 | 1.53 |
|  |  | Total |  |  | 27.00 |

| Medición | Uds. | Largo | Ancho | Alto | Parcial |
|---|---|---|---|---|---|
| s/med auxiliar |  |  |  |  |  |
|  | 2.500 | 18.250 | 12.250 | 0.050 | 27.945 |
|  | 2.500 | 61.400 | 38.900 | 0.050 | 298.558 |
| a deducir deposito | -2.500 | 37.600 | 26.900 | 0.050 | -126.430 |
| a deducir zona caseta bombeo | -2.500 | 11.000 | 10.000 | 0.050 | -13.750 |
| Regularizaciones, entronques con camino existente | 0.150 | 186.000 |  |  | 27.900 |
| Total |  |  |  |  | 214.223 |

**04302035** TM Ligante bituminoso B 60/70 (21/06/2013, 03/02/2005)
15.267 TM × 482.94 = 7373.04
Ligante bituminoso B 60/70 para mezcla asfáltica en caliente

| Código | Ud | Descripción | Rendimiento | Precio | Importe |
|---|---|---|---|---|---|
| D2010 | Tn | Betún asfáltico 60/70. | 1.0100 | 451.09 | 455.60 |
| %COIQ | % | Costes indirectos. | 6 % | 455.60 | 27.34 |
|  |  | Total |  |  | 482.94 |

| Medición | Uds. | Largo | Parcial |
|---|---|---|---|
| D-12 | 0.055 | 214.220 | 11.782 |
| S-12 | 0.052 | 67.010 | 3.485 |
| Total |  |  | 15.267 |

**04302039** M2 Riego de imprimación ECI (26/03/2014, 03/02/2005)
1490.580 M2 × 0.55 = 819.82
Riego de imprimación con emulsión catiónica tipo ECI y dotación 1.0 Kg/m2.

| Código | Ud | Descripción | Rendimiento | Precio | Importe |
|---|---|---|---|---|---|
| D3010 | Tn | Emulsión catiónica ECI. | 0.0010 | 440.00 | 0.44 |
| B200 | H | Barredora remolcada. | 0.0004 | 20.00 | 0.01 |
| B070 | H | Camión regador de ligante de 10 m3. (maquinaria) | 0.0010 | 40.00 | 0.04 |
| A100 | H | Hora de Capataz. | 0.0002 | 19.05 | 0.00 |
| A500 | H | Hora de Peón Ordinario. | 0.0020 | 15.17 | 0.03 |
| %COIQ | % | Costes indirectos. | 6 % | 0.52 | 0.03 |
|  |  | Total |  |  | 0.55 |

**04302041** M2 Riego de adherencia ECR-1 (19/03/2014, 03/02/2005)
466.500 M2 × 0.33 = 153.95
Riego de adherencia y curado con emulsión catiónica tipo ECR-1 y dotación 0.5 Kg/m2.

| Código | Ud | Descripción | Rendimiento | Precio | Importe |
|---|---|---|---|---|---|
| D3015 | Tn | Emulsión catiónica ECR-1. | 0.0005 | 450.00 | 0.23 |
| B200 | H | Barredora remolcada. | 0.0004 | 20.00 | 0.01 |
| B070 | H | Camión regador de ligante | 0.0010 | 40.00 | 0.04 |
| A100 | H | Hora de Capataz. | 0.0002 | 19.05 | 0.00 |
| A500 | H | Hora de Peón Ordinario. | 0.0020 | 15.17 | 0.03 |
| %COIQ | % | Costes indirectos. | 6 % | 0.31 | 0.02 |
|  |  | Total |  |  | 0.33 |

| Medición | Uds. | Largo | Parcial |
|---|---|---|---|
| Plataforma, base en zona acceso-plataforma camiones | 1.000 | 466.500 | 466.500 |
| Total |  |  | 466.500 |

**06202011** M2 Pavimento de acera HF-3.5 15 cm.
141.600 M2 × 15.86 = 2245.78

| Medición | Uds. | Largo | Ancho | Parcial |
|---|---|---|---|---|
|  | 2.000 | 37.600 | 1.000 | 75.200 |
|  | 1.000 | 24.900 | 1.000 | 24.900 |
|  | 2.000 | 10.000 | 1.000 | 20.000 |
|  | 1.000 | 21.500 | 1.000 | 21.500 |
| Total |  |  |  | 141.600 |

**25502030** Ml Bordillo prefabricado 20 x 10 (03/02/2005)
216.000 Ml × 9.02 = 1948.32
Bordillo prefabricado de hormigón 20x10 cm., tipo jardín, incluso hormigón base, contrabordillo, rejuntado, p.p. de curvas y limpieza.

| Código | Ud | Descripción | Rendimiento | Precio | Importe |
|---|---|---|---|---|---|
| D5020 | Ml | Bordillo prefabricado de 20 x 8 cm. (material) | 1.0000 | 3.20 | 3.20 |
| E7030 | M3 | HM-20/B/20/I | 0.0420 | 42.57 | 1.79 |
| E2020 | M3 | Mortero de cemento M-45 | 0.0010 | 52.71 | 0.05 |
| A200 | H | Hora de oficial de primera | 0.0900 | 18.38 | 1.65 |
| A500 | H | Hora de Peón Ordinario. | 0.1200 | 15.17 | 1.82 |
| %COIQ | % | Costes indirectos. | 6 % | 8.51 | 0.51 |
|  |  | Total |  |  | 9.02 |

| Medición | Uds. | Largo | Parcial |
|---|---|---|---|
| Formación zona jardín | 1.000 | 216.000 | 216.000 |
| Total |  |  | 216.000 |

**25505060** Ml Caz prefabricado de 30 cm. (19/07/2013, 03/02/2005)
18.000 Ml × 19.07 = 343.26
Caz prefabricado de 30 cm., incluso hormigón de base y rejuntado, totalmente colocado y nivelado.

| Código | Ud | Descripción | Rendimiento | Precio | Importe |
|---|---|---|---|---|---|
| E1000 | Ml | Caz prefabricado 30 cm. (material) | 1.0000 | 11.01 | 11.01 |
| A300 | H | Hora de oficial de Segunda | 0.1500 | 17.10 | 2.57 |
| A500 | H | Hora de Peón Ordinario. | 0.1500 | 15.17 | 2.28 |
| E7030 | M3 | HM-20/B/20/I | 0.0500 | 42.57 | 2.13 |
| %COIQ | % | Costes indirectos. | 6 % | 17.99 | 1.08 |
|  |  | Total |  |  | 19.07 |

#### 5.1.3 Red de pluviales
Importe: 55212.77

**01101008** M3 Excavación zanja
1954.164 M3 × 3.30 = 6448.74

| Medición | Uds. | Largo | Ancho | Alto | Parcial |
|---|---|---|---|---|---|
| Colectores | 2.000 | 18.000 | 1.200 | 1.800 | 77.760 |
|  | 2.000 | 20.000 | 1.300 | 2.100 | 109.200 |
|  | 1.000 | 24.000 | 1.500 | 2.350 | 84.600 |
|  | 1.000 | 10.000 | 1.400 | 2.250 | 31.500 |
| Salida urbanización s/med auxiliar | 1.000 | 904.766 |  |  | 904.766 |
|  | 1.000 | 100.738 |  |  | 100.738 |
| Berma protección por H>2,5 | 2.000 | 110.000 | 1.500 | 1.000 | 330.000 |
| Sumideros y acometidas bajantes | 1.000 | 92.000 | 1.000 | 1.500 | 138.000 |
| saneos, regularizaciones, modificación taludes estabilidad | 0.100 | 1776.000 |  |  | 177.600 |
| Total |  |  |  |  | 1954.164 |

**02101080** M3 Relleno grava 3-6 mm.
237.122 M3 × 11.56 = 2741.13

| Medición | Uds. | Largo | Ancho | Alto | Parcial |
|---|---|---|---|---|---|
| Colectores |  |  |  |  |  |
|  | 1.000 | 282.000 | 1.000 | 0.700 | 197.400 |
|  | 1.000 | 109.000 | 0.850 | 0.550 | 50.958 |
| Sumideros | 1.000 | 92.000 | 0.750 | 0.450 | 31.050 |
| A deducir tuberías |  |  |  |  |  |
| Colectores | -1.000 | 109.000 | 3.140 | 0.015 | -5.134 |
| Sumideros | -1.000 | 92.000 | 3.140 | 0.006 | -1.733 |
|  | -1.000 | 282.000 | 3.140 | 0.040 | -35.419 |
| Total |  |  |  |  | 237.122 |

**02101052** M3 Relleno ordinario zanja
1136.004 M3 × 2.46 = 2794.57

| Medición | Uds. | Largo | Ancho | Alto | Parcial |
|---|---|---|---|---|---|
| excavación exterior colector |  |  |  |  |  |
| Salida urbanización s/med auxiliar | 1.000 | 904.766 |  |  | 904.766 |
|  | 1.000 | 100.738 |  |  | 100.738 |
| Berma protección por H>2,5 | 2.000 | 110.000 | 1.500 | 1.000 | 330.000 |
| A deducir prisma gravilla | -1.000 | 285.000 | 1.000 | 0.700 | -199.500 |
| Total |  |  |  |  | 1136.004 |

**02101060** M3 Relleno zanja s. selecc. CBR>20
536.624 M3 × 9.39 = 5038.90

| Medición | Uds. | Largo | Ancho | Alto | Parcial |
|---|---|---|---|---|---|
| Excavación en zanja, s/med | 1.000 | 618.632 |  |  | 618.632 |
| A deducir prisma gravilla |  |  |  |  |  |
|  | -1.000 | 109.000 | 0.850 | 0.550 | -50.958 |
| Sumideros | -1.000 | 92.000 | 0.750 | 0.450 | -31.050 |
| Total |  |  |  |  | 536.624 |

**02101078** M3 Piedra escollera colocada
10.000 M3 × 36.03 = 360.30

| Medición | Uds. | Largo | Ancho | Alto | Parcial |
|---|---|---|---|---|---|
| Refuerzo salida terreno natural | 1.000 | 5.000 | 2.500 | 0.800 | 10.000 |
| Total |  |  |  |  | 10.000 |

**081030091** M3 HM-20/B/20/I cama y rell. tub. SR
35.520 M3 × 62.11 = 2206.15

| Medición | Uds. | Largo | Ancho | Alto | Parcial |
|---|---|---|---|---|---|
| Sumideros y acometidas bajantes | 1.000 | 57.000 | 0.800 | 0.450 | 20.520 |
| Refuerzos en cruces caminos, parcela sin recubrimiento | 1.000 | 40.000 | 1.200 | 0.250 | 12.000 |
| Salidea colector | 1.000 | 3.000 |  |  | 3.000 |
| Total |  |  |  |  | 35.520 |

**32507012** Ml Tub. san. PVC Ø 160 (24/01/2006)
82.000 Ml × 10.31 = 845.42
Tubería de saneamiento PVC Ø 160 mm. PN-6 s/Norma UNE-EN-1456-1:2002 color gris, montado con embocadura estanca mediante junta homogénea de caucho EPDM, tipo delta bilabiada s/Norma UNE- EN 681-1, incluso pp. de cinta de señalización y pruebas de estanqueidad, colocada y nivelada.

| Código | Ud | Descripción | Rendimiento | Precio | Importe |
|---|---|---|---|---|---|
| F14250 | Ml | Tubería de saneamiento PVC Ø 160 mm. (material) | 1.0000 | 7.30 | 7.30 |
| A200 | H | Hora de oficial de primera | 0.0600 | 18.38 | 1.10 |
| A500 | H | Hora de Peón Ordinario. | 0.0600 | 15.17 | 0.91 |
| F3500 | Ml | Cinta de señalización. | 1.0000 | 0.14 | 0.14 |
| %FUAB2 | % | Pruebas | 3 % | 9.45 | 0.28 |
| %COIQ | % | Costes indirectos. | 6 % | 9.73 | 0.58 |
|  |  | Total |  |  | 10.31 |

| Medición | Uds. | Largo | Parcial |
|---|---|---|---|
|  | 3.000 | 10.000 | 30.000 |
|  | 1.000 | 8.000 | 8.000 |
|  | 4.000 | 3.000 | 12.000 |
|  | 2.000 | 3.500 | 7.000 |
|  | 2.000 | 12.500 | 25.000 |
| Total |  |  | 82.000 |

**32507014** Ml Tub. san. PVC Ø 200 (24/01/2006)
10.000 Ml × 9.06 = 90.60
Tubería de saneamiento PVC Ø 200 mm. PN-6 s/Norma UNE-EN-1456-1:2002 color gris, montado con embocadura estanca mediante junta homogénea de caucho EPDM, tipo delta bilabiada s/Norma UNE- EN 681-1, incluso pp. de cinta de señalización y pruebas de estanqueidad, colocada y nivelada.

| Código | Ud | Descripción | Rendimiento | Precio | Importe |
|---|---|---|---|---|---|
| F14260 | Ml | Tubería de saneamiento PVC Ø 200 mm. (material; 03/02/2011) | 1.0000 | 6.08 | 6.08 |
| A200 | H | Hora de oficial de primera | 0.0620 | 18.38 | 1.14 |
| A500 | H | Hora de Peón Ordinario. | 0.0620 | 15.17 | 0.94 |
| F3500 | Ml | Cinta de señalización. | 1.0000 | 0.14 | 0.14 |
| %FUAB2 | % | Pruebas | 3 % | 8.30 | 0.25 |
| %COIQ | % | Costes indirectos. | 6 % | 8.55 | 0.51 |
|  |  | Total |  |  | 9.06 |

**32507016** Ml Tub. san. PVC Ø 250 (24/01/2006)
109.000 Ml × 21.53 = 2346.77
Tubería de saneamiento PVC Ø 250 mm. PN-6 s/Norma UNE-EN-1456-1:2002 color gris, montado con embocadura estanca mediante junta homogénea de caucho EPDM, tipo delta bilabiada s/Norma UNE- EN 681-1, incluso pp. de cinta de señalización y pruebas de estanqueidad, colocada y nivelada.

| Código | Ud | Descripción | Rendimiento | Precio | Importe |
|---|---|---|---|---|---|
| F14270 | Ml | Tubería de saneamiento PVC Ø 250 mm. (material) | 1.0000 | 17.23 | 17.23 |
| A200 | H | Hora de oficial de primera | 0.0700 | 18.38 | 1.29 |
| A500 | H | Hora de Peón Ordinario. | 0.0700 | 15.17 | 1.06 |
| F3500 | Ml | Cinta de señalización. | 1.0000 | 0.14 | 0.14 |
| %FUAB2 | % | Pruebas | 3 % | 19.72 | 0.59 |
| %COIQ | % | Costes indirectos. | 6 % | 20.31 | 1.22 |
|  |  | Total |  |  | 21.53 |

| Medición | Uds. | Largo | Parcial |
|---|---|---|---|
|  | 2.000 | 38.000 | 76.000 |
|  | 1.000 | 24.000 | 24.000 |
|  | 1.000 | 9.000 | 9.000 |
| Total |  |  | 109.000 |

**32507020** Ml Tub. san. PVC Ø 400 (26/06/2013, 24/02/2006)
282.000 Ml × 62.17 = 17531.94
Tubería de saneamiento PVC Ø 400 mm. PN-6 s/Norma UNE-EN-1456-1:2002 color gris, montado con embocadura estanca mediante junta homogénea de caucho EPDM, tipo delta bilabiada s/Norma UNE- EN 681-1, incluso pp. de cinta de señalización y pruebas de estanqueidad, colocada y nivelada.

| Código | Ud | Descripción | Rendimiento | Precio | Importe |
|---|---|---|---|---|---|
| F14290 | Ml | Tubería de saneamiento PVC Ø 400 mm. (material; 26/06/2013) | 1.0000 | 50.68 | 50.68 |
| B005 | H | Retroexcavadora s/ruedas | 0.0750 | 48.00 | 3.60 |
| A200 | H | Hora de oficial de primera | 0.0750 | 18.38 | 1.38 |
| A500 | H | Hora de Peón Ordinario. | 0.0750 | 15.17 | 1.14 |
| F3500 | Ml | Cinta de señalización. | 1.0000 | 0.14 | 0.14 |
| %FUAB2 | % | Pruebas | 3 % | 56.94 | 1.71 |
| %COIQ | % | Costes indirectos. | 6 % | 58.65 | 3.52 |
|  |  | Total |  |  | 62.17 |

| Medición | Uds. | Largo | Parcial |
|---|---|---|---|
| Salida red | 1.000 | 282.000 | 282.000 |
| Total |  |  | 282.000 |

**32507010** Ml Inspección tubería (22/06/2013, 27/03/2000)
473.000 Ml × 2.83 = 1338.59
Inspección de conducciones Ø 200-1000 MM., mediante circuito cerrado de televisión, equipo compuesto de robot tractor y cámara oscilogiratoria, acceso al interior de las conducciones a través de los pozos de registro para la comprobación del estado real de la instalación (juntas, acometidas, pozos), monitorización y registro de otros parámetros indicadores del estado de la instalación: pendientes, deformaciones del tubo, incluso aportación de DVD e informe.

| Código | Ud | Descripción | Rendimiento | Precio | Importe |
|---|---|---|---|---|---|
| B057 | H | Camión de limpieza con equipo informático para inspección tuberías (maquinaria; 10/07/2013, 11/02/1992) | 0.0390 | 35.00 | 1.37 |
| A200 | H | Hora de oficial de primera | 0.0390 | 18.38 | 0.72 |
| A500 | H | Hora de Peón Ordinario. | 0.0380 | 15.17 | 0.58 |
| %COIQ | % | Costes indirectos. | 6 % | 2.67 | 0.16 |
|  |  | Total |  |  | 2.83 |

| Medición | Uds. | Largo | Parcial |
|---|---|---|---|
|  | 1.000 | 282.000 | 282.000 |
|  | 1.000 | 109.000 | 109.000 |
|  | 1.000 | 82.000 | 82.000 |
| Total |  |  | 473.000 |

**45607124** Ud Acometida saneamiento PVC Ø 315 (22/06/2013, 03/02/2005)
6.000 Ud × 178.18 = 1069.08
Arqueta acometida de bajante de pluviales, formada por:
- 1 Arqueta prefabricada de PVC Ø 315-160 mm. con fondo de hormigón y altura media 1,20 m.
- Presolera de hormigón HM-20/B/20/I 0,5x0,5x0,10 m., para nivelación
- 0,5 m. tubería de PVC Ø 160 mm. e=4 para conexión bajante
- 1 Codo 90º PVC Ø 160 mm. conexión bajante
- Tapa y marco de fundición nodular 400x400 mm
Incluso refuerzo con hormigón del encuentro, terminación remates acera, totalmente terminada.

| Código | Ud | Descripción | Rendimiento | Precio | Importe |
|---|---|---|---|---|---|
| E7250 | M3 | HM-20/B/20/I cim.-alz. o.f. (material) | 0.0350 | 42.57 | 1.49 |
| B005 | H | Retroexcavadora s/ruedas | 0.0200 | 48.00 | 0.96 |
| F14250 | Ml | Tubería de saneamiento PVC Ø 160 | 1.0000 | 7.30 | 7.30 |
| F14280 | Ml | Tubería de saneamiento PVC Ø 315 mm. (material) | 1.0000 | 27.37 | 27.37 |
| F23220 | Ud | Codo PVC 90º Ø 160 mm. (material; 22/06/2013) | 1.0000 | 18.25 | 18.25 |
| J11020 | UD | Arqueta de PVC Ø 315-160 mm. (material) | 1.0000 | 62.85 | 62.85 |
| P22100 | UD | Tapa y marco de fundición nodular 400x400 mm. (material) | 1.0000 | 23.03 | 23.03 |
| A200 | H | Hora de oficial de primera | 0.8000 | 18.38 | 14.70 |
| A500 | H | Hora de Peón Ordinario. | 0.8000 | 15.17 | 12.14 |
| %COIQ | % | Costes indirectos. | 6 % | 168.09 | 10.09 |
|  |  | Total |  |  | 178.18 |

| Medición | Uds. | Parcial |
|---|---|---|
| RECOGIDA BAJANTES | 6.000 | 6.000 |
| Total |  | 6.000 |

**45604022** UD Sumidero de 70 x 30 cm. (26/03/2014, 14/06/2004)
8.000 UD × 166.14 = 1329.12
Sumidero de dimensiones interiores 70 x 30 x 70 cm., con rejilla y marco tipo Ebro de fundición nodular o equivalente, 776x345 mm. 40 Tn., formado por paredes de 15 cm. de hormigón HM-20/B/20/I y solera de 10 cm., incluso encofrado, totalmente colocado y nivelado.

| Código | Ud | Descripción | Rendimiento | Precio | Importe |
|---|---|---|---|---|---|
| E4005 | M2 | Amortización de encofrado | 4.4100 | 8.11 | 35.77 |
| E7035 | M3 | Hormigón HA-25/P/20/IIb planta. (material; 03/02/2011) | 0.2650 | 44.60 | 11.82 |
| MA130 | UD | Rejilla de f.d. 750x300 mm. (material) | 1.0000 | 44.60 | 44.60 |
| E4001 | M3 | Madera para encofrar en obra | 0.0380 | 197.67 | 7.51 |
| A200 | H | Hora de oficial de primera | 1.7000 | 18.38 | 31.25 |
| A500 | H | Hora de Peón Ordinario. | 1.7000 | 15.17 | 25.79 |
| %COIQ | % | Costes indirectos. | 6 % | 156.74 | 9.40 |
|  |  | Total |  |  | 166.14 |

**45606906** UD Pozo registro H=1,51-2,00 m. tapa rexel (14/06/2004)
7.000 UD × 611.56 = 4280.92
Pozo de registro prefabricado de hormigón HA-40 armado, diámetro interior 1 m. con junta de goma F-116, altura comprendida entre 1,51-2,00 m., incluso excavación, presolera, encofrado, pates polipropileno, tapa de registro tipo Rexel Ø 600 mm. 40 tn., incluso marco. y bancada de hormigón, totalmente acabado.

| Código | Ud | Descripción | Rendimiento | Precio | Importe |
|---|---|---|---|---|---|
| P22270 | UD | Base Ø 1000 300-500 mm. (material; 07/07/2013) | 1.0000 | 212.88 | 212.88 |
| P22320 | UD | Cono prefabricado H=850. (material; 07/07/2013) | 1.0000 | 106.44 | 106.44 |
| P22272 | UD | Anillo Ø 1000 H=250 mm. (material; 07/07/2013) | 1.0000 | 83.12 | 83.12 |
| P22200 | UD | Tapa de registro Ø 60 Rexel (material; 10/07/2013) | 1.0000 | 65.89 | 65.89 |
| MA127 | UD | Pate de polipropileno. (material; 07/07/2013) | 4.0000 | 8.01 | 32.04 |
| E7025 | M3 | Hormigón HM-20/B/20/I planta | 0.2500 | 42.57 | 10.64 |
| B010 | H | Retroexcavadora s/cadenas | 0.3000 | 52.00 | 15.60 |
| A200 | H | Hora de oficial de primera | 1.5000 | 18.38 | 27.57 |
| A500 | H | Hora de Peón Ordinario. | 1.5000 | 15.17 | 22.76 |
| %COIQ | % | Costes indirectos. | 6 % | 576.94 | 34.62 |
|  |  | Total |  |  | 611.56 |

| Medición | Uds. | Parcial |
|---|---|---|
| Colector salida | 2.000 | 2.000 |
| Arqueta salida a parcela, pocillo | 1.000 | 1.000 |
| Urbanización | 4.000 | 4.000 |
| Total |  | 7.000 |

**45606907** UD Pozo registro H=2,01-2,50 m. tapa rexel (03/02/2005)
2.000 UD × 666.09 = 1332.18
Pozo de registro prefabricado de hormigón HA-40 armado, diámetro interior 1 m. con junta de goma F-116, altura comprendida entre 2,01-2,50 m., incluso excavación, presolera, encofrado, pates polipropileno, tapa de registro tipo Rexel Ø 600 mm. 40 tn., incluso marco. y bancada de hormigón, totalmente acabado.

| Código | Ud | Descripción | Rendimiento | Precio | Importe |
|---|---|---|---|---|---|
| P22270 | UD | Base Ø 1000 300-500 mm. | 1.0000 | 212.88 | 212.88 |
| P22320 | UD | Cono prefabricado H=850. | 1.0000 | 106.44 | 106.44 |
| P22274 | UD | Anillo Ø 1000 H=500 mm. (material) | 1.0000 | 112.52 | 112.52 |
| P22200 | UD | Tapa de registro Ø 60 Rexel | 1.0000 | 65.89 | 65.89 |
| MA127 | UD | Pate de polipropileno. | 5.0000 | 8.01 | 40.05 |
| E7025 | M3 | Hormigón HM-20/B/20/I planta | 0.3000 | 42.57 | 12.77 |
| B010 | H | Retroexcavadora s/cadenas | 0.4000 | 52.00 | 20.80 |
| A200 | H | Hora de oficial de primera | 1.7000 | 18.38 | 31.25 |
| A500 | H | Hora de Peón Ordinario. | 1.7000 | 15.17 | 25.79 |
| %COIQ | % | Costes indirectos. | 6 % | 628.39 | 37.70 |
|  |  | Total |  |  | 666.09 |

| Medición | Uds. | Parcial |
|---|---|---|
| Urbanización | 2.000 | 2.000 |
| Total |  | 2.000 |

**45606908** UD Pozo registro H=2,51-3,00 m. tapa rexel (03/02/2005)
1.000 UD × 701.30 = 701.30
Pozo de registro prefabricado de hormigón HA-40 armado, diámetro interior 1 m. con junta de goma F-116, altura comprendida entre 2,51-3,00 m., incluso excavación, presolera, encofrado, pates polipropileno, tapa de registro tipo Rexel Ø 600 mm. 40 tn., incluso marco. y bancada de hormigón, totalmente acabado.

| Código | Ud | Descripción | Rendimiento | Precio | Importe |
|---|---|---|---|---|---|
| P22270 | UD | Base Ø 1000 300-500 mm. | 1.0000 | 212.88 | 212.88 |
| P22280 | UD | Anillo Ø 1000 mm. H=1000 mm., incluso juntas F-116. (material; 07/07/2013) | 1.0000 | 106.44 | 106.44 |
| P22320 | UD | Cono prefabricado H=850. | 1.0000 | 106.44 | 106.44 |
| P22200 | UD | Tapa de registro Ø 60 Rexel | 1.0000 | 65.89 | 65.89 |
| MA127 | UD | Pate de polipropileno. | 8.0000 | 8.01 | 64.08 |
| E7025 | M3 | Hormigón HM-20/B/20/I planta | 0.3000 | 42.57 | 12.77 |
| B010 | H | Retroexcavadora s/cadenas | 0.5000 | 52.00 | 26.00 |
| A200 | H | Hora de oficial de primera | 2.0000 | 18.38 | 36.76 |
| A500 | H | Hora de Peón Ordinario. | 2.0000 | 15.17 | 30.34 |
| %COIQ | % | Costes indirectos. | 6 % | 661.60 | 39.70 |
|  |  | Total |  |  | 701.30 |

| Medición | Uds. | Parcial |
|---|---|---|
| Colector salida | 1.000 | 1.000 |
| Total |  | 1.000 |

**45606910** UD Pozo registro H=3,51-4,00 m. tapa rexel (07/07/2013, 14/06/2004)
3.000 UD × 968.79 = 2906.37
Pozo de registro prefabricado de hormigón HA-40 armado, diámetro interior 1 m. con junta de goma F-116, altura comprendida entre 3,51-4,00 m., incluso excavación, presolera, encofrado, pates polipropileno, tapa de registro tipo Rexel Ø 600 mm. 40 tn., incluso marco. y bancada de hormigón, totalmente acabado.

| Código | Ud | Descripción | Rendimiento | Precio | Importe |
|---|---|---|---|---|---|
| P22270 | UD | Base Ø 1000 300-500 mm. | 1.0000 | 212.88 | 212.88 |
| P22280 | UD | Anillo Ø 1000 mm. H=1000 mm. | 1.0000 | 106.44 | 106.44 |
| P22274 | UD | Anillo Ø 1000 H=500 mm. | 1.0000 | 112.52 | 112.52 |
| P22272 | UD | Anillo Ø 1000 H=250 mm. | 1.0000 | 83.12 | 83.12 |
| P22320 | UD | Cono prefabricado H=850. | 1.0000 | 106.44 | 106.44 |
| P22200 | UD | Tapa de registro Ø 60 Rexel | 1.0000 | 65.89 | 65.89 |
| MA127 | UD | Pate de polipropileno. | 12.0000 | 8.01 | 96.12 |
| E7025 | M3 | Hormigón HM-20/B/20/I planta | 0.3200 | 42.57 | 13.62 |
| B010 | H | Retroexcavadora s/cadenas | 0.7000 | 52.00 | 36.40 |
| A200 | H | Hora de oficial de primera | 2.4000 | 18.38 | 44.11 |
| A500 | H | Hora de Peón Ordinario. | 2.4000 | 15.17 | 36.41 |
| %COIQ | % | Costes indirectos. | 6 % | 913.95 | 54.84 |
|  |  | Total |  |  | 968.79 |

| Medición | Uds. | Parcial |
|---|---|---|
| Colector salida | 2.000 | 2.000 |
| Drenaje | 1.000 | 1.000 |
| Total |  | 3.000 |

**09604009** UD Embocadura caño Ø 300-400 mm. (22/06/2013, 03/02/2005)
1.000 UD × 239.08 = 239.08
Embocadura para caño Ø 300-400 mm., s/detalle de planos, incluso excavación, hormigón HM-30 con cemento CEM II/A 42.5/SR, encofrado, desencofrado, totalmente acabada.

| Código | Ud | Descripción | Rendimiento | Precio | Importe |
|---|---|---|---|---|---|
| E4001 | M3 | Madera para encofrar en obra | 0.1600 | 197.67 | 31.63 |
| B050 | H | Camión hormigonera de 6 m3 | 0.2000 | 48.00 | 9.60 |
| B100 | h | Vibrador de agujas tipo medio. | 0.1000 | 8.00 | 0.80 |
| B010 | H | Retroexcavadora s/cadenas | 0.2500 | 52.00 | 13.00 |
| E7044 | M3 | Hormigón HA-30/P/20/IIb planta con cemento CEM II/A 42.5/SR | 1.3500 | 50.68 | 68.42 |
| A100 | H | Hora de Capataz. | 0.5000 | 19.05 | 9.53 |
| A200 | H | Hora de oficial de primera | 1.9000 | 18.38 | 34.92 |
| A500 | H | Hora de Peón Ordinario. | 3.8000 | 15.17 | 57.65 |
| %COIQ | % | Costes indirectos. | 6 % | 225.55 | 13.53 |
|  |  | Total |  |  | 239.08 |

| Medición | Uds. | Parcial |
|---|---|---|
| Salida | 1.000 | 1.000 |
| Total |  | 1.000 |

**36504004** Ml Paso salvacunetas Ø 400 mm (28/06/2013, 05/2000)
23.000 Ml × 70.07 = 1611.61
Paso salvacunetas con tubería de hormigón Ø 400 mm., embebida en hormigón HM-20/B/20/I con cemento CEM II/A 42.5/SR, incluso excavación y p.p. de encofrado y embocaduras, totalmente terminado.

| Código | Ud | Descripción | Rendimiento | Precio | Importe |
|---|---|---|---|---|---|
| F11015 | Ml | Tubería de hormigón Ø 40 cm. (material; 28/06/2013) | 1.0000 | 24.33 | 24.33 |
| E4001 | M3 | Madera para encofrar en obra | 0.0200 | 197.67 | 3.95 |
| B050 | H | Camión hormigonera de 6 m3 | 0.2000 | 48.00 | 9.60 |
| B100 | h | Vibrador de agujas tipo medio. | 0.0800 | 8.00 | 0.64 |
| E7028 | M3 | Hormigón HM-20/B/20/I planta con cemento CEM II/A 42.5/SR | 0.4000 | 45.61 | 18.24 |
| C5015 | M3 | Suelo seleccionado en obra | 0.6000 | 5.17 | 3.10 |
| B005 | H | Retroexcavadora s/ruedas | 0.0600 | 48.00 | 2.88 |
| A200 | H | Hora de oficial de primera | 0.1000 | 18.38 | 1.84 |
| A500 | H | Hora de Peón Ordinario. | 0.1000 | 15.17 | 1.52 |
| %COIQ | % | Costes indirectos. | 6 % | 66.10 | 3.97 |
|  |  | Total |  |  | 70.07 |

| Medición | Uds. | Largo | Parcial |
|---|---|---|---|
| Camino actual | 1.000 | 23.000 | 23.000 |
| Total |  |  | 23.000 |

#### 5.1.4 Riego, jardinería y cerramientos
Importe: 12967.40

**70505045** Ml Cerr.tela acero 50/14 2 m.
231.000 Ml × 23.03 = 5319.93

**32527090** Ml Tubería PE/BD UNITECHLINE Ø 17 mm. 30 cm. (08/07/2014, 16/05/2007)
199.000 Ml × 1.47 = 292.53
Tubería de polietileno baja densidad Ø 17 mm. exterior 1.2 mm. espesor tipo UNITECHLINE color marrón, con goteros incorporados autocompensantes cada 30 cm., para presión entre 0,5 y 4,0 atm., con mecanismo antisucción y barrera física contra entrada de raíces, con paso de agua de laberinto tipo Turbonet de sección 1.62 mm. ancho, 1.0 mm. de profundidad, y 40 mm de largo, con toma de agua a través de filtro de 130 mm², incluso piezas especiales de conexión a tuberías generales, colocada y probada.

| Código | Ud | Descripción | Rendimiento | Precio | Importe |
|---|---|---|---|---|---|
| F15022 | Ml | Tubería polietileno baja densidad Ø 17 mm. 1.2 mm. tipo UNITECHLINE (material; 08/07/2014) | 1.0000 | 0.80 | 0.80 |
| A200 | H | Hora de oficial de primera | 0.0160 | 18.38 | 0.29 |
| A500 | H | Hora de Peón Ordinario. | 0.0160 | 15.17 | 0.24 |
| %FUAB1 | % | Piezas especiales. | 1.5 % | 1.33 | 0.02 |
| %FUAB2 | % | Pruebas | 3 % | 1.35 | 0.04 |
| %COIQ | % | Costes indirectos. | 6 % | 1.39 | 0.08 |
|  |  | Total |  |  | 1.47 |

| Medición | Uds. | Largo | Parcial |
|---|---|---|---|
|  | 1.000 | 35.000 | 35.000 |
|  | 1.000 | 55.000 | 55.000 |
|  | 1.000 | 62.000 | 62.000 |
|  | 1.000 | 11.000 | 11.000 |
|  | 1.000 | 9.000 | 9.000 |
| arboles | 27.000 | 1.000 | 27.000 |
| Total |  |  | 199.000 |

**32527095** Ml Tubería PE/BD UNITECHLINE Ø 25 mm. 30 cm. (08/07/2014, 16/05/2007)
65.000 Ml × 1.87 = 121.55
Tubería de polietileno baja densidad Ø 25 mm. exterior 1.5 mm. espesor tipo UNITECHLINE color marrón, con goteros incorporados autocompensantes cada 30 cm., para presión entre 0,5 y 4,0 atm., con mecanismo antisucción y barrera física contra entrada de raíces, con paso de agua de laberinto tipo Turbonet de sección 1.62 mm. ancho, 1.0 mm. de profundidad, y 40 mm de largo, con toma de agua a través de filtro de 130 mm², incluso piezas especiales de conexión a tuberías generales, colocada y probada.

| Código | Ud | Descripción | Rendimiento | Precio | Importe |
|---|---|---|---|---|---|
| F15023 | Ml | Tubería polietileno baja densidad Ø 25 mm. 1.5 mm. tipo UNITECHLINE (material; 08/07/2014) | 1.0000 | 1.15 | 1.15 |
| A200 | H | Hora de oficial de primera | 0.0160 | 18.38 | 0.29 |
| A500 | H | Hora de Peón Ordinario. | 0.0160 | 15.17 | 0.24 |
| %FUAB1 | % | Piezas especiales. | 1.5 % | 1.68 | 0.03 |
| %FUAB2 | % | Pruebas | 3 % | 1.71 | 0.05 |
| %COIQ | % | Costes indirectos. | 6 % | 1.76 | 0.11 |
|  |  | Total |  |  | 1.87 |

**32508025** Ml Tub. PE/BD Ø 25 PS-6 (20/06/2013, 14/05/2007)
213.000 Ml × 1.30 = 276.90
Tubería de polietileno baja densidad Ø 25 mm., PS-6 atm., incluso pp. de junta roscada y piezas especiales, colocada y probada.

| Código | Ud | Descripción | Rendimiento | Precio | Importe |
|---|---|---|---|---|---|
| F15510 | Ml | Tubería de polietileno PE/BD Ø 25 mm. PS-6 atm. (material; 27/06/2013) | 1.0000 | 0.66 | 0.66 |
| A200 | H | Hora de oficial de primera | 0.0150 | 18.38 | 0.28 |
| A500 | H | Hora de Peón Ordinario. | 0.0150 | 15.17 | 0.23 |
| %FUAB1 | % | Piezas especiales. | 1.5 % | 1.17 | 0.02 |
| %FUAB2 | % | Pruebas | 3 % | 1.19 | 0.04 |
| %COIQ | % | Costes indirectos. | 6 % | 1.23 | 0.07 |
|  |  | Total |  |  | 1.30 |

| Medición | Uds. | Largo | Parcial |
|---|---|---|---|
| Circuito | 1.000 | 20.000 | 20.000 |
| Zona riego arbolado | 1.000 | 37.000 | 37.000 |
|  | 2.000 | 30.000 | 60.000 |
|  | 1.000 | 25.000 | 25.000 |
|  | 1.000 | 71.000 | 71.000 |
| Total |  |  | 213.000 |

**32508036** Ml Tub. PE/BD Ø 32 PS-10 (22/06/2013, 25/06/2005)
35.000 Ml × 2.83 = 99.05
Tubería de polietileno baja densidad Ø 32 mm., PS-10 atm., incluso pp. de junta roscada y piezas especiales, colocada y probada.

| Código | Ud | Descripción | Rendimiento | Precio | Importe |
|---|---|---|---|---|---|
| F15030 | Ml | Tubería de PE/BD Ø 32 mm. PS-10 atm. (material; 22/06/2013) | 1.0000 | 1.93 | 1.93 |
| A200 | H | Hora de oficial de primera | 0.0185 | 18.38 | 0.34 |
| A500 | H | Hora de Peón Ordinario. | 0.0185 | 15.17 | 0.28 |
| %FUAB1 | % | Piezas especiales. | 1.5 % | 2.55 | 0.04 |
| %FUAB2 | % | Pruebas | 3 % | 2.59 | 0.08 |
| %COIQ | % | Costes indirectos. | 6 % | 2.67 | 0.16 |
|  |  | Total |  |  | 2.83 |

| Medición | Uds. | Largo | Parcial |
|---|---|---|---|
| Cruces viales y salida B | 2.000 | 10.000 | 20.000 |
| Conexiones caseta y salida bomba | 1.000 | 15.000 | 15.000 |
| Total |  |  | 35.000 |

**57510050** Ml Canalización 1 Ø 125 (26/06/2013, 12/2004)
20.000 Ml × 26.72 = 534.40
Canalización 1 Ø 125 mm. con tubería PE-AD doble pared, corrugada exterior y lisa interior según norma UNE- EN 50086.2.4, incluso excavación, hormigón HM-20/B/20/I de solera y refuerzo fabricado con cemento CEM II/A 42.5/SR., según detalle de planos, relleno de suelo seleccionado CBR>20, separadores, cinta de cobertura de aviso y paso de cuerdas guía, recibida por Iberdrola, totalmente terminada.

| Código | Ud | Descripción | Rendimiento | Precio | Importe |
|---|---|---|---|---|---|
| F15128 | Ml | Tubería de PE/AD Ø 125 mm. (material) | 1.0000 | 1.70 | 1.70 |
| U9010 | Ml | Cinta de cobertura de aviso. (material) | 1.0000 | 0.17 | 0.17 |
| E7025 | M3 | Hormigón HM-20/B/20/I planta | 0.1200 | 42.57 | 5.11 |
| B050 | H | Camión hormigonera de 6 m3 | 0.0100 | 48.00 | 0.48 |
| B100 | h | Vibrador de agujas tipo medio. | 0.0100 | 8.00 | 0.08 |
| B040 | H | Camión cisterna de 10 m3. | 0.1000 | 40.00 | 4.00 |
| C5015 | M3 | Suelo seleccionado en obra | 0.1800 | 5.17 | 0.93 |
| B087 | H | Compactador de 500 Kg. | 0.1000 | 20.00 | 2.00 |
| B007 | H | Retroexcavadora-mixta | 0.1500 | 38.00 | 5.70 |
| A200 | H | Hora de oficial de primera | 0.1500 | 18.38 | 2.76 |
| A500 | H | Hora de Peón Ordinario. | 0.1500 | 15.17 | 2.28 |
| %COIQ | % | Costes indirectos. | 6 % | 25.21 | 1.51 |
|  |  | Total |  |  | 26.72 |

| Medición | Uds. | Largo | Parcial |
|---|---|---|---|
| Cruces, protección tubería riego | 2.000 | 10.000 | 20.000 |
| Total |  |  | 20.000 |

**43608901** UD Bomba de 0,50 l/s.. a 25 m.c.a. (19/2004)
1.000 UD × 412.93 = 412.93
Grupo electrobomba para riego por goteo de 0,5 KW a 1.450 r.p.m., para punto de funcionamiento: caudal de 0,50 l/s . a 25 m.c.a., s/PPT, incluso conexión , totalmente colocada y probada.

| Código | Ud | Descripción | Rendimiento | Precio | Importe |
|---|---|---|---|---|---|
| I4005 | UD. | Bomba electromagnética 4,0 l/h . a 18 m.c.a. (material) | 1.0000 | 288.91 | 288.91 |
| A200 | H | Hora de oficial de primera | 3.0000 | 18.38 | 55.14 |
| A500 | H | Hora de Peón Ordinario. | 3.0000 | 15.17 | 45.51 |
| %COIQ | % | Costes indirectos. | 6 % | 389.56 | 23.37 |
|  |  | Total |  |  | 412.93 |

**32527173** UD Electrovál. "P. HI-FLOW" Ø 1 1/2" (22/06/2013, 05/2000)
2.000 UD × 125.65 = 251.30
Electroválvula tipo "PROLINE HI-FLOW" Ø 1", de paso total, con regulador de caudal, en acero inoxidable, colocada y probada.

| Código | Ud | Descripción | Rendimiento | Precio | Importe |
|---|---|---|---|---|---|
| F5000 | UD | Electroválvula tipo "PROLINE HI-FLOW" Ø 1 1/2" (material; 08/07/2014) | 1.0000 | 105.00 | 105.00 |
| A200 | H | Hora de oficial de primera | 0.2500 | 18.38 | 4.60 |
| A500 | H | Hora de Peón Ordinario. | 0.2500 | 15.17 | 3.79 |
| %FUAB1 | % | Piezas especiales. | 1.5 % | 113.39 | 1.70 |
| %FUAB2 | % | Pruebas | 3 % | 115.09 | 3.45 |
| %COIQ | % | Costes indirectos. | 6 % | 118.54 | 7.11 |
|  |  | Total |  |  | 125.65 |

**32527276** UD Programador 2 estaciones (22/06/2013, 04/02/2005)
1.000 UD × 245.44 = 245.44
Programador para dos estaciones, debiendo tener las siguientes características: alimentación con pilas de batería de 9 V o similar, 3 arranques por estación, ciclo de riego por estación de 1 min. a 10 horas, programación diaria o en intervalos, arranque manual de cada estación, posibilidad de interrupción de los ciclos de riego sin pérdida de memoria de programas, presentado en compartimento estanco, incluso parte proporcional de juntas, piezas especiales, anclajes y medios auxiliares, colocado y probado.

| Código | Ud | Descripción | Rendimiento | Precio | Importe |
|---|---|---|---|---|---|
| F5020 | UD | Programador 2 estaciones (material; 08/07/2014) | 1.0000 | 198.00 | 198.00 |
| A200 | H | Hora de oficial de primera | 1.0000 | 18.38 | 18.38 |
| A500 | H | Hora de Peón Ordinario. | 1.0000 | 15.17 | 15.17 |
| %COIQ | % | Costes indirectos. | 6 % | 231.55 | 13.89 |
|  |  | Total |  |  | 245.44 |

**43608445** UD Collarín "Acuster" Ø 400-300/40 mm. (14/05/2007)
1.000 UD × 267.63 = 267.63
Collarín de toma tipo "Acuster" Ø 400-300/40 mm., totalmente colocado.

| Código | Ud | Descripción | Rendimiento | Precio | Importe |
|---|---|---|---|---|---|
| G17205 | UD | Collarín toma Ø 400-300/40 mm. (material) | 1.0000 | 243.29 | 243.29 |
| A200 | H | Hora de oficial de primera | 0.5000 | 18.38 | 9.19 |
| %COIQ | % | Costes indirectos. | 6 % | 252.48 | 15.15 |
|  |  | Total |  |  | 267.63 |

**90616508** UD Cupressocyparis Leylandii 75-100 cm. (26/06/2013, 03/02/2005)
460.000 UD × 5.93 = 2727.80
Plantación de Cupressocyparis Leylandii de 75-100 cm., en maceta, incluyendo la apertura de hoyo un mes antes de la plantación, como mínimo, de dimensiones 0,4x0,4x0,5 m., así como el almacenamiento y traslado de la planta hasta su último emplazamiento, el aporte de una mezcla homogénea de 2 kg. de enmienda orgánica (compost) con tierra vegetal justo antes de la plantación, plantación, sujeción y poda si fuese necesario, relleno de hoyo en tongadas, construyendo un alcorque para facilitar el riego, riego de plantación y un período de garantía de 1 año, comprendiendo labores culturales de mantenimiento, como son riegos, podas, colocación de tubo protector y tutor, siegas, aplicación de abono y tratamientos fitosanitarios, mantenimiento de una buena estructura del suelo, reposición de marras, etc..

| Código | Ud | Descripción | Rendimiento | Precio | Importe |
|---|---|---|---|---|---|
| R3060 | UD | Cupressocyparis Leylandii 70-100 cm. en maceta (material; 09/07/2014) | 1.0000 | 2.80 | 2.80 |
| A200 | H | Hora de oficial de primera | 0.0500 | 18.38 | 0.92 |
| A500 | H | Hora de Peón Ordinario. | 0.0500 | 15.17 | 0.76 |
| R4000 | UD | Abono y agua. (material) | 0.1000 | 1.91 | 0.19 |
| R4002 | UD | Fertilizante y riego. (material) | 0.1000 | 0.22 | 0.02 |
| R4005 | M3 | Tierra vegetal. (material) | 0.1000 | 3.97 | 0.40 |
| R4015 | UD | Tutor 0.5-1 m.. (material) | 1.0000 | 0.50 | 0.50 |
| %COIQ | % | Costes indirectos. | 6 % | 5.59 | 0.34 |
|  |  | Total |  |  | 5.93 |

| Medición | Uds. | Largo | Parcial |
|---|---|---|---|
|  | 2.000 | 230.000 | 460.000 |
| Total |  |  | 460.000 |

**90616558** UD Olea Europea C50 en maceta (26/06/2013, 03/02/2005)
10.000 UD × 92.04 = 920.40
Plantación de Olea Europea C50 en maceta, incluyendo la apertura de hoyo un mes antes de la plantación, como mínimo, de dimensiones 0,8x0,8x0,8 m., así como el almacenamiento y traslado de la planta hasta su último emplazamiento, el aporte de una mezcla homogénea de 10 kg. de enmienda orgánica (compost) con tierra vegetal justo antes de la plantación, plantación, sujeción y poda si fuese necesario, relleno de hoyo en tongadas, construyendo un alcorque para facilitar el riego, riego de plantación y un período de garantía de 1 año, comprendiendo labores culturales de mantenimiento, como son riegos, podas, colocación de tubo protector y tutores si fuese necesario, siegas, aplicación de abono y tratamientos fitosanitarios, mantenimiento de una buena estructura del suelo, reposición de marras, etc..

| Código | Ud | Descripción | Rendimiento | Precio | Importe |
|---|---|---|---|---|---|
| R3135 | UD | Olea Europea C50 en maceta (material; 15/07/2013) | 1.0000 | 76.02 | 76.02 |
| A200 | H | Hora de oficial de primera | 0.1000 | 18.38 | 1.84 |
| A500 | H | Hora de Peón Ordinario. | 0.2000 | 15.17 | 3.03 |
| R4000 | UD | Abono y agua. | 1.0000 | 1.91 | 1.91 |
| R4002 | UD | Fertilizante y riego. | 1.0000 | 0.22 | 0.22 |
| R4005 | M3 | Tierra vegetal. | 0.5000 | 3.97 | 1.99 |
| R4010 | UD | Tutor1.5-2 m.. (material) | 1.0000 | 1.82 | 1.82 |
| %COIQ | % | Costes indirectos. | 6 % | 86.83 | 5.21 |
|  |  | Total |  |  | 92.04 |

**90616560** UD Prunus Dulces (almendro) Ø 10-12 cm. maceta (26/06/2013, 03/02/2005)
5.000 UD × 60.69 = 303.45
Plantación de Prunus Dulces (almendro) Ø 10-12 cm. en maceta, incluyendo la apertura de hoyo un mes antes de la plantación, como mínimo, de dimensiones 0,8x0,8x0,8 m., así como el almacenamiento y traslado de la planta hasta su último emplazamiento, el aporte de una mezcla homogénea de 10 kg. de enmienda orgánica (compost) con tierra vegetal justo antes de la plantación, plantación, sujeción y poda si fuese necesario, relleno de hoyo en tongadas, construyendo un alcorque para facilitar el riego, riego de plantación y un período de garantía de 1 año, comprendiendo labores culturales de mantenimiento, como son riegos, podas, colocación de tubo protector y tutores si fuese necesario, siegas, aplicación de abono y tratamientos fitosanitarios, mantenimiento de una buena estructura del suelo, reposición de marras, etc..

| Código | Ud | Descripción | Rendimiento | Precio | Importe |
|---|---|---|---|---|---|
| R3140 | UD | Prunus Dulces (almendro) Ø 10-12 cm. en maceta (material) | 1.0000 | 44.60 | 44.60 |
| A200 | H | Hora de oficial de primera | 0.2000 | 18.38 | 3.68 |
| A500 | H | Hora de Peón Ordinario. | 0.2000 | 15.17 | 3.03 |
| R4000 | UD | Abono y agua. | 1.0000 | 1.91 | 1.91 |
| R4002 | UD | Fertilizante y riego. | 1.0000 | 0.22 | 0.22 |
| R4005 | M3 | Tierra vegetal. | 0.5000 | 3.97 | 1.99 |
| R4010 | UD | Tutor1.5-2 m.. | 1.0000 | 1.82 | 1.82 |
| %COIQ | % | Costes indirectos. | 6 % | 57.25 | 3.44 |
|  |  | Total |  |  | 60.69 |

**90616562** UD Prunus avium (cerezo) Ø 10-12 cm. maceta (10/07/2013, 03/02/2005)
12.000 UD × 52.09 = 625.08
Plantación de Prunus avium (cerezo) Ø 10-12 cm. en maceta, incluyendo la apertura de hoyo un mes antes de la plantación, como mínimo, de dimensiones 0,8x0,8x0,8 m., así como el almacenamiento y traslado de la planta hasta su último emplazamiento, el aporte de una mezcla homogénea de 10 kg. de enmienda orgánica (compost) con tierra vegetal justo antes de la plantación, plantación, sujeción y poda si fuese necesario, relleno de hoyo en tongadas, construyendo un alcorque para facilitar el riego, riego de plantación y un período de garantía de 1 año, comprendiendo labores culturales de mantenimiento, como son riegos, podas, colocación de tubo protector y tutores si fuese necesario, siegas, aplicación de abono y tratamientos fitosanitarios, mantenimiento de una buena estructura del suelo, reposición de marras, etc..

| Código | Ud | Descripción | Rendimiento | Precio | Importe |
|---|---|---|---|---|---|
| R3142 | UD | Prunus avium (cerezo) Ø 10-12 cm. maceta (material) | 1.0000 | 36.49 | 36.49 |
| A200 | H | Hora de oficial de primera | 0.2000 | 18.38 | 3.68 |
| A500 | H | Hora de Peón Ordinario. | 0.2000 | 15.17 | 3.03 |
| R4000 | UD | Abono y agua. | 1.0000 | 1.91 | 1.91 |
| R4002 | UD | Fertilizante y riego. | 1.0000 | 0.22 | 0.22 |
| R4005 | M3 | Tierra vegetal. | 0.5000 | 3.97 | 1.99 |
| R4010 | UD | Tutor1.5-2 m.. | 1.0000 | 1.82 | 1.82 |
| %COIQ | % | Costes indirectos. | 6 % | 49.14 | 2.95 |
|  |  | Total |  |  | 52.09 |

**98601020** UD Mantenimiento de la instalación de riego por goteo (26/06/2013, 20/07/2004)
1.000 UD × 213.38 = 213.38
Mantenimiento de la instalación de riego por goteo, inspección de buen funcionamiento de tuberías, electroválvulas, goteros, programador, limpieza de filtro y reductora de presión.

| Código | Ud | Descripción | Rendimiento | Precio | Importe |
|---|---|---|---|---|---|
| A200 | H | Hora de oficial de primera | 6.0000 | 18.38 | 110.28 |
| A500 | H | Hora de Peón Ordinario. | 6.0000 | 15.17 | 91.02 |
| %COIQ | % | Costes indirectos. | 6 % | 201.30 | 12.08 |
|  |  | Total |  |  | 213.38 |

**90616680** UD Mantenimiento jardinería (26/06/2013, 03/02/2005)
1.000 UD × 355.63 = 355.63
Mantenimiento de la jardinería e instalaciones de riego durante el periodo de garantía.

| Código | Ud | Descripción | Rendimiento | Precio | Importe |
|---|---|---|---|---|---|
| A200 | H | Hora de oficial de primera | 10.0000 | 18.38 | 183.80 |
| A500 | H | Hora de Peón Ordinario. | 10.0000 | 15.17 | 151.70 |
| %COIQ | % | Costes indirectos. | 6 % | 335.50 | 20.13 |
|  |  | Total |  |  | 355.63 |

### 5.2 DEPOSITO REGULADOR Y ESTACION DE BOMBEO
Importe: 707519.85

#### 5.2.1 Obra civil
Importe: 452590.65

**01201003** M2 Rasanteado y comp. c/rodillo (17/07/2013, 05/2000, 03/02/2005)
596.160 M2 × 0.59 = 351.73
Rasanteo, nivelación y compactación con rodillo de 10 Tn. de la base de la explanación, incluso humectación

| Código | Ud | Descripción | Rendimiento | Precio | Importe |
|---|---|---|---|---|---|
| B040 | H | Camión cisterna de 10 m3. | 0.0070 | 40.00 | 0.28 |
| B088 | H | Compactador vibratorio 18 t | 0.0070 | 40.00 | 0.28 |
| %COIQ | % | Costes indirectos. | 6 % | 0.56 | 0.03 |
|  |  | Total |  |  | 0.59 |

| Medición | Uds. | Largo | Ancho | Parcial |
|---|---|---|---|---|
| explanada solera depositos | 2.000 | 9.200 | 32.400 | 596.160 |
| Total |  |  |  | 596.160 |

**02101072** M3 Relleno localizado de balasto (19/06/2013, 05/2000, 03/02/2005)
392.805 M3 × 8.93 = 3507.75
Relleno localizado de balasto o piedra en rama de cantera en trasdós de obras de fábrica o muros, extendido, nivelado y compactado.

| Código | Ud | Descripción | Rendimiento | Precio | Importe |
|---|---|---|---|---|---|
| C4010 | M3 | Piedra silícea canto rodado en obra (material; 19/06/2013, 05/2000) | 1.0100 | 6.69 | 6.76 |
| B005 | H | Retroexcavadora s/ruedas | 0.0200 | 48.00 | 0.96 |
| B087 | H | Compactador de 500 Kg. | 0.0100 | 20.00 | 0.20 |
| B040 | H | Camión cisterna de 10 m3. | 0.0050 | 40.00 | 0.20 |
| A500 | H | Hora de Peón Ordinario. | 0.0200 | 15.17 | 0.30 |
| %COIQ | % | Costes indirectos. | 6 % | 8.42 | 0.51 |
|  |  | Total |  |  | 8.93 |

| Medición | Uds. | Largo | Ancho | Alto | Parcial |
|---|---|---|---|---|---|
| trasdos muros | 2.000 | 35.600 | 1.500 | 2.100 | 224.280 |
|  | 1.000 | 24.900 | 1.500 | 2.100 | 78.435 |
|  | 1.000 | 5.800 | 1.500 | 2.100 | 18.270 |
|  | 1.000 | 6.500 | 1.500 | 2.100 | 20.475 |
| relleno trasdos caseta | 1.000 | 12.600 | 0.750 | 2.100 | 19.845 |
|  | 2.000 | 10.000 | 0.750 | 2.100 | 31.500 |
| Total |  |  |  |  | 392.805 |

**02101064** M3 Rell. local. trasdós o.f. (19/06/2013, 05/2000, 03/02/2005)
255.179 M3 × 3.95 = 1007.96
Relleno localizado en trasdós de obras de fábrica, con material seleccionado de la propia excavación, incluso carga, transporte, extendido, humectación y compactación al 96 % P.M. en tongadas no superiores a 30 cm.

| Código | Ud | Descripción | Rendimiento | Precio | Importe |
|---|---|---|---|---|---|
| B007 | H | Retroexcavadora-mixta | 0.0150 | 38.00 | 0.57 |
| B010 | H | Retroexcavadora s/cadenas | 0.0100 | 52.00 | 0.52 |
| B040 | H | Camión cisterna de 10 m3. | 0.0220 | 40.00 | 0.88 |
| B087 | H | Compactador de 500 Kg. | 0.0500 | 20.00 | 1.00 |
| A500 | H | Hora de Peón Ordinario. | 0.0500 | 15.17 | 0.76 |
| %COIQ | % | Costes indirectos. | 6 % | 3.73 | 0.22 |
|  |  | Total |  |  | 3.95 |

| Medición | Uds. | Largo | Ancho | Alto | Parcial |
|---|---|---|---|---|---|
| trasdos muros | 2.000 | 35.600 | 1.500 | 3.200 | 341.760 |
|  | 1.000 | 24.900 | 1.500 | 3.200 | 119.520 |
|  | 1.000 | 17.350 | 1.500 | 3.200 | 83.280 |
| relleno trasdos caseta | 1.000 | 12.600 | 0.750 | 4.230 | 39.974 |
|  | 2.000 | 10.000 | 0.750 | 4.230 | 63.450 |
| trasdos muros | -2.000 | 35.600 | 1.500 | 2.100 | -224.280 |
|  | -1.000 | 24.900 | 1.500 | 2.100 | -78.435 |
|  | -1.000 | 5.800 | 1.500 | 2.100 | -18.270 |
|  | -1.000 | 6.500 | 1.500 | 2.100 | -20.475 |
| relleno trasdos caseta | -1.000 | 12.600 | 0.750 | 2.100 | -19.845 |
|  | -2.000 | 10.000 | 0.750 | 2.100 | -31.500 |
| Total |  |  |  |  | 255.179 |

**02101080** M3 Relleno grava 3-6 mm.
60.235 M3 × 11.56 = 696.32

| Medición | Uds. | Largo | Ancho | Alto | Parcial |
|---|---|---|---|---|---|
| dren interior | 4.000 | 32.400 | 0.500 | 0.300 | 19.440 |
|  | 4.000 | 9.200 | 0.500 | 0.300 | 5.520 |
| dren exterior | 2.000 | 35.600 | 0.500 | 0.500 | 17.800 |
|  | 1.000 | 25.000 | 0.500 | 0.500 | 6.250 |
|  | 1.000 | 12.300 | 0.500 | 0.500 | 3.075 |
|  | 2.000 | 10.000 | 0.500 | 0.500 | 5.000 |
|  | 1.000 | 12.600 | 0.500 | 0.500 | 3.150 |
| Total |  |  |  |  | 60.235 |

**01101016** M3 Excavación cimientos o.f. (19/06/2013, 05/2000, 03/02/2005)
258.270 M3 × 4.70 = 1213.87
Excavación mecánica en cimentaciones de obras de fábrica y muros, en cualquier tipo de terreno y en cualquier profundidad, incluso localización previa de infraestructuras, posibles entibaciones, agotamientos, carga y transporte a acopio intermedio, lugar de empleo o vertedero controlado

| Código | Ud | Descripción | Rendimiento | Precio | Importe |
|---|---|---|---|---|---|
| B010 | H | Retroexcavadora s/cadenas | 0.0250 | 52.00 | 1.30 |
| B015 | H | Retroexcavadora con martillo | 0.0250 | 65.00 | 1.63 |
| B055 | H | Camión basculante de 20 tn. | 0.0250 | 41.00 | 1.03 |
| A500 | H | Hora de Peón Ordinario. | 0.0250 | 15.17 | 0.38 |
| B195 | H | Motobomba de agotamiento. | 0.0050 | 18.00 | 0.09 |
| %COIQ | % | Costes indirectos. | 6 % | 4.43 | 0.27 |
|  |  | Total |  |  | 4.70 |

| Medición | Uds. | Largo | Ancho | Alto | Parcial |
|---|---|---|---|---|---|
|  | 2.000 | 37.100 | 2.350 | 0.100 | 17.437 |
|  | 1.000 | 32.400 | 3.300 | 0.100 | 10.692 |
|  | 2.000 | 22.300 | 2.350 | 0.100 | 10.481 |
| solera caseta | 1.000 | 12.800 | 10.200 | 1.200 | 156.672 |
|  | 1.000 | 4.500 | 10.200 | 0.200 | 9.180 |
|  | 1.000 | 5.200 | 10.200 | 0.200 | 10.608 |
| saneos | 0.200 | 216.000 |  |  | 43.200 |
| Total |  |  |  |  | 258.270 |

**01101007** M3 Excavación apertura cajas depósitos (19/06/2013, 05/2000, 03/02/2005)
3323.448 M3 × 3.63 = 12064.12
Excavación mecánica en apertura de caja para depósitos en cualquier tipo de terreno y en cualquier profundidad, incluso localización previa de infraestructuras, posibles entibaciones, agotamientos, carga y transporte a acopio intermedio, lugar de empleo o vertedero controlado

| Código | Ud | Descripción | Rendimiento | Precio | Importe |
|---|---|---|---|---|---|
| B005 | H | Retroexcavadora s/ruedas | 0.0200 | 48.00 | 0.96 |
| B015 | H | Retroexcavadora con martillo | 0.0200 | 65.00 | 1.30 |
| B055 | H | Camión basculante de 20 tn. | 0.0200 | 41.00 | 0.82 |
| A500 | H | Hora de Peón Ordinario. | 0.0200 | 15.17 | 0.30 |
| B195 | H | Motobomba de agotamiento. | 0.0020 | 18.00 | 0.04 |
| %COIQ | % | Costes indirectos. | 6 % | 3.42 | 0.21 |
|  |  | Total |  |  | 3.63 |

| Medición | Uds. | Largo | Ancho | Alto | Parcial |
|---|---|---|---|---|---|
| deposito |  |  |  |  |  |
|  | 1.000 | 36.300 | 26.000 | 2.680 | 2529.384 |
| Foso caseta(talud 1/2) | 1.000 | 14.100 | 10.800 | 3.230 | 491.864 |
| Saneos | 0.100 | 3022.000 |  |  | 302.200 |
| Total |  |  |  |  | 3323.448 |

**08203012** M2 Encofrado fenólico, incluso apeos (17/07/2013, 05/2000, 03/02/2005)
2690.183 M2 × 19.33 = 52001.24
Encofrado y desencofrado con paneles fenólicos de primera calidad, en paramentos de hormigón, incluso clavazón, apeos, espadas, pasamuros de P.V.C., relleno de pasamuros con morteros de resina epoxi impermeable, rascado y limpieza del hormigón acabado, desencofrante, herramientas y medios auxiliares. Encofrado fenólico, incluso apeos, apuntalamiento, desencofrado y p.p. de berenjenos y juntas.

| Código | Ud | Descripción | Rendimiento | Precio | Importe |
|---|---|---|---|---|---|
| E4020 | M2 | Amortización Encofrado fenólico. (material; 15/07/2013, 05/2000) | 1.0000 | 7.85 | 7.85 |
| E4001 | M3 | Madera para encofrar en obra | 0.0050 | 197.67 | 0.99 |
| A200 | H | Hora de oficial de primera | 0.2800 | 18.38 | 5.15 |
| A500 | H | Hora de Peón Ordinario. | 0.2800 | 15.17 | 4.25 |
| %COIQ | % | Costes indirectos. | 6 % | 18.24 | 1.09 |
|  |  | Total |  |  | 19.33 |

| Medición | Uds. | Largo | Ancho | Alto | Parcial |
|---|---|---|---|---|---|
| deposito |  |  |  |  |  |
| caras exterior | 2.000 | 35.600 |  | 5.850 | 416.520 |
|  | 1.000 | 24.900 |  | 5.780 | 143.922 |
|  | 2.000 | 1.500 |  | 5.920 | 17.760 |
| caras interior | 4.000 | 35.000 |  | 5.250 | 735.000 |
|  | 2.000 | 10.000 |  | 5.180 | 103.600 |
|  | 2.000 | 10.000 |  | 5.320 | 106.400 |
| cubeta | 2.000 |  | 4.730 | 0.400 | 3.784 |
|  | 2.000 |  | 4.030 | 0.400 | 3.224 |
|  | 4.000 |  | 1.300 | 0.400 | 2.080 |
| caseta |  |  |  |  |  |
| caras exterior | 2.000 | 10.000 |  | 3.710 | 74.200 |
|  | 1.000 | 12.600 |  | 9.350 | 117.810 |
|  | 2.000 | 10.000 |  | 5.640 | 112.800 |
|  | 1.000 | 4.300 |  | 5.640 | 24.252 |
|  | 1.000 | 5.000 |  | 5.640 | 28.200 |
| caras interior | 2.000 | 9.700 |  | 5.340 | 103.596 |
|  | 2.000 | 4.000 |  | 5.340 | 42.720 |
|  | 1.000 | 9.700 |  | 9.050 | 87.785 |
|  | 2.000 | 12.000 |  | 9.050 | 217.200 |
|  | 1.000 | 9.700 |  | 3.710 | 35.987 |
|  | 2.000 | 5.000 |  | 5.340 | 53.400 |
|  | 1.000 | 9.700 |  | 5.340 | 51.798 |
| a descontar hueco puerta | -2.000 | 4.000 |  | 3.500 | -28.000 |
| murete interior |  |  |  |  |  |
| deposito | 2.000 |  | 35.300 | 0.300 | 21.180 |
|  | 1.000 |  | 24.600 | 0.300 | 7.380 |
|  | 2.000 |  | 1.500 | 0.300 | 0.900 |
| caseta | 2.000 | 21.300 |  | 0.300 | 12.780 |
|  | 2.000 | 10.300 |  | 0.300 | 6.180 |
| varios | 0.075 | 2503.000 |  |  | 187.725 |
| Total |  |  |  |  | 2690.183 |

**08203002** M2 Encofrado plano en vigas y pilares (19/06/2013, 05/2000, 31/05/2004)
1.200 M2 × 40.85 = 49.02
Encofrado y desencofrado en vigas y pilares con elementos prefabricados de madera o metálicos de primera calidad, en paramentos de hormigón, incluso clavazón, apeos, espadas, pasamuros de P.V.C., relleno de pasamuros con morteros de resina epoxi impermeable, rascado y limpieza del hormigón acabado, desencofrante, herramientas y medios auxiliares.

| Código | Ud | Descripción | Rendimiento | Precio | Importe |
|---|---|---|---|---|---|
| E4001 | M3 | Madera para encofrar en obra | 0.0200 | 197.67 | 3.95 |
| E4021 | kg | Clavos para encofrar. | 0.1500 | 0.97 | 0.15 |
| E4022 | L | Desencofrante. | 0.0500 | 1.82 | 0.09 |
| E4023 | UD | P.P. de útiles y herramientas. | 1.0000 | 0.80 | 0.80 |
| A200 | H | Hora de oficial de primera | 1.0000 | 18.38 | 18.38 |
| A500 | H | Hora de Peón Ordinario. | 1.0000 | 15.17 | 15.17 |
| %COIQ | % | Costes indirectos. | 6 % | 38.54 | 2.31 |
|  |  | Total |  |  | 40.85 |

| Medición | Uds. | Largo | Alto | Parcial |
|---|---|---|---|---|
| dintel puerta acceso vehículos | 1.000 | 4.000 | 0.300 | 1.200 |
| Total |  |  |  | 1.200 |

**08203001** M2 Encofrado plano, incluso apeos
267.288 M2 × 19.10 = 5105.20

| Medición | Uds. | Largo | Ancho | Alto | Parcial |
|---|---|---|---|---|---|
| depositos |  |  |  |  |  |
| cara exterior | 2.000 | 37.100 |  | 0.500 | 37.100 |
|  | 1.000 | 26.400 |  | 0.500 | 13.200 |
|  | 2.000 | 1.500 |  | 0.500 | 1.500 |
| caras interior | 4.000 | 32.400 |  | 0.500 | 64.800 |
|  | 2.000 | 9.200 |  | 0.500 | 9.200 |
| cubeta | 2.000 |  | 4.730 | 0.400 | 3.784 |
|  | 2.000 |  | 4.030 | 0.400 | 3.224 |
|  | 4.000 |  | 1.300 | 0.400 | 2.080 |
| *formac. dren | 2.000 |  | 1.300 | 0.200 | 0.520 |
|  | 4.000 |  | 1.000 | 0.200 | 0.800 |
| interior | 4.000 |  | 32.400 | 0.300 | 38.880 |
|  | 4.000 |  | 9.200 | 0.300 | 11.040 |
| caseta |  |  |  |  |  |
| caras exterior | 2.000 | 10.000 |  | 0.500 | 10.000 |
|  | 1.000 | 12.600 |  | 0.500 | 6.300 |
|  | 2.000 | 10.000 |  | 0.500 | 10.000 |
|  | 1.000 | 4.300 |  | 0.500 | 2.150 |
|  | 1.000 | 5.000 |  | 0.500 | 2.500 |
| juntas | 8.000 |  | 2.350 | 0.500 | 9.400 |
|  | 2.000 |  | 3.300 | 0.500 | 3.300 |
| huecos acceso a deposito | 8.000 | 1.200 |  | 0.600 | 5.760 |
|  | 8.000 | 1.500 |  | 0.200 | 2.400 |
| cierres | 0.025 | 230.000 |  |  | 5.750 |
| Varios | 0.100 | 236.000 |  |  | 23.600 |
| Total |  |  |  |  | 267.288 |

**08103001** M3 HL-150/C/TM limpieza SR (19/06/2013, 05/2000, 03/02/2005)
200.940 M3 × 58.18 = 11690.69
Hormigón en masa HL-150/C/TM, fabricado con cemento CEM II/A 42.5/SR, elaborado en central, en regularización y limpieza, incluso p.p. de pequeño encofrado, transporte, vertido, extendido, vibrado, curado y rasanteado.

| Código | Ud | Descripción | Rendimiento | Precio | Importe |
|---|---|---|---|---|---|
| E7022 | M3 | Hormigón de planta HL-150/c/TM SR (material; 18/06/2013) | 1.0000 | 44.60 | 44.60 |
| B050 | H | Camión hormigonera de 6 m3 | 0.0800 | 48.00 | 3.84 |
| A300 | H | Hora de oficial de Segunda | 0.2000 | 17.10 | 3.42 |
| A500 | H | Hora de Peón Ordinario. | 0.2000 | 15.17 | 3.03 |
| %COIQ | % | Costes indirectos. | 6 % | 54.89 | 3.29 |
|  |  | Total |  |  | 58.18 |

| Medición | Uds. | Largo | Ancho | Alto | Parcial |
|---|---|---|---|---|---|
| Cimientos | 1.000 | 37.300 | 26.600 | 0.150 | 148.827 |
|  | 1.000 | 22.100 | 10.200 | 0.150 | 33.813 |
| Varios | 0.100 | 183.000 |  |  | 18.300 |
| Total |  |  |  |  | 200.940 |

**081030041** M3 HL-150/C/TM poroso SR (18/06/2013, 03/02/2005)
149.040 M3 × 58.77 = 8759.08
Hormigón poroso HL-150/C/TM, fabricado con cemento CEM II/A 42.5/SR, elaborado en central, en base de depósitos, incluso p.p. de pequeño encofrado, transporte, vertido, extendido, vibrado, curado y rasanteado.

| Código | Ud | Descripción | Rendimiento | Precio | Importe |
|---|---|---|---|---|---|
| E7024 | M3 | Hormigón de planta HL-150/c/TM poroso, cemento CEM II/A 42.5/SR (material; 18/06/2013) | 1.0000 | 42.57 | 42.57 |
| B050 | H | Camión hormigonera de 6 m3 | 0.1000 | 48.00 | 4.80 |
| A300 | H | Hora de oficial de Segunda | 0.2500 | 17.10 | 4.28 |
| A500 | H | Hora de Peón Ordinario. | 0.2500 | 15.17 | 3.79 |
| %COIQ | % | Costes indirectos. | 6 % | 55.44 | 3.33 |
|  |  | Total |  |  | 58.77 |

| Medición | Uds. | Largo | Ancho | Alto | Parcial |
|---|---|---|---|---|---|
| Base depósito | 2.000 | 32.400 | 9.200 | 0.250 | 149.040 |
| Total |  |  |  |  | 149.040 |

**08103035** M3 HA-30P/20/IIb+Qc cimientos-alzados depósitos SR (19/06/2013, 05/2000, 03/02/2005)
779.599 M3 × 75.80 = 59093.60
Hormigón para armar HA-30/P/20/IIb+Qc fabricado con cemento CEM II/A 42.5/SR, elaborado en central, en zapatas, soleras y muros de depósitos, según detalles de planos, incluso transporte, vertido, extendido, vibrado y curado.

| Código | Ud | Descripción | Rendimiento | Precio | Importe |
|---|---|---|---|---|---|
| E7044 | M3 | Hormigón HA-30/P/20/IIb planta con cemento CEM II/A 42.5/SR | 1.0000 | 50.68 | 50.68 |
| B120 | H | Bomba de hormigón de 20 m3 | 0.0750 | 60.00 | 4.50 |
| B050 | H | Camión hormigonera de 6 m3 | 0.1000 | 48.00 | 4.80 |
| B100 | h | Vibrador de agujas tipo medio. | 0.1000 | 8.00 | 0.80 |
| A200 | H | Hora de oficial de primera | 0.3200 | 18.38 | 5.88 |
| A500 | H | Hora de Peón Ordinario. | 0.3200 | 15.17 | 4.85 |
| %COIQ | % | Costes indirectos. | 6 % | 71.51 | 4.29 |
|  |  | Total |  |  | 75.80 |

| Medición | Uds. | Largo | Ancho | Alto | Parcial |
|---|---|---|---|---|---|
| deposito |  |  |  |  |  |
| zapatas | 2.000 | 37.100 | 2.350 | 0.500 | 87.185 |
|  | 1.000 | 34.000 | 3.300 | 0.500 | 56.100 |
|  | 2.000 | 21.700 | 2.350 | 0.500 | 50.995 |
|  | -1.000 | 21.900 | 1.050 | 0.500 | -11.498 |
| relleno entre pozas | 1.000 | 12.600 | 1.300 | 1.100 | 18.018 |
|  | -1.000 | 8.760 | 1.000 | 0.400 | -3.504 |
| solera caseta | 1.000 | 12.600 | 10.300 | 0.500 | 64.890 |
| solera salas | 1.000 | 4.300 | 10.300 | 0.500 | 22.145 |
|  | 1.000 | 5.000 | 10.300 | 0.500 | 25.750 |
| alzados |  |  |  |  |  |
| lateral | 2.000 | 35.600 | 0.300 | 5.320 | 113.635 |
|  | 2.000 | 12.000 | 0.300 | 5.320 | 38.304 |
|  | 2.000 | 1.500 | 0.300 | 5.320 | 4.788 |
|  | 1.000 | 12.600 | 0.400 | 9.050 | 45.612 |
|  | 1.000 | 4.300 | 0.400 | 5.320 | 9.150 |
|  | 1.000 | 5.000 | 0.400 | 5.320 | 10.640 |
| central | 1.000 | 35.600 | 0.300 | 5.320 | 56.818 |
| caseta | 2.000 | 10.000 | 0.300 | 5.700 | 34.200 |
|  | 1.000 | 10.000 | 0.300 | 9.050 | 27.150 |
|  | 1.000 | 12.600 | 0.300 | 9.050 | 34.209 |
|  | 1.000 | 10.000 | 0.300 | 3.750 | 11.250 |
|  | 1.000 | 4.300 | 0.300 | 5.700 | 7.353 |
|  | 1.000 | 5.000 | 0.300 | 5.700 | 8.550 |
| a descontar puerta acceso vehiculos | -1.000 | 4.000 | 0.300 | 3.500 | -4.200 |
| muretes |  |  |  |  |  |
| depositos | 2.000 | 35.600 | 0.150 | 0.750 | 8.010 |
|  | 1.000 | 24.300 | 0.150 | 0.750 | 2.734 |
|  | 2.000 | 1.300 | 0.150 | 0.750 | 0.293 |
| caseta | 2.000 | 10.200 | 0.150 | 0.650 | 1.989 |
|  | 2.000 | 21.900 | 0.150 | 0.650 | 4.271 |
| refuerzo acceso entrada cubierta deposito | 8.000 | 1.300 | 0.150 | 0.200 | 0.312 |
| varios | 0.075 | 726.000 |  |  | 54.450 |
| Total |  |  |  |  | 779.599 |

**08403004** Kg Acero B-500-S
85636.544 Kg × 1.03 = 88205.64

| Medición | Uds. | Largo | Alto | Parcial |
|---|---|---|---|---|
| zapatas |  |  |  |  |
| transversal | 526.000 | 2.750 | 0.890 | 1287.385 |
|  | 526.000 | 2.650 | 1.580 | 2202.362 |
|  | 110.000 | 2.850 | 0.890 | 279.015 |
|  | 110.000 | 2.750 | 1.580 | 477.950 |
|  | 41.000 | 3.250 | 0.890 | 118.593 |
|  | 241.000 | 3.550 | 1.580 | 1351.769 |
| longitudinal | 48.000 | 39.500 | 0.890 | 1687.440 |
|  | 96.000 | 9.650 | 0.890 | 824.496 |
|  | 34.000 | 39.500 | 0.890 | 1195.270 |
| esperas | 2136.000 | 1.600 | 1.580 | 5399.808 |
|  | 558.000 | 1.600 | 1.580 | 1410.624 |
|  | 244.000 | 2.400 | 1.580 | 925.248 |
|  | 110.000 | 1.600 | 0.890 | 156.640 |
| alzados | 2136.000 | 5.520 | 1.580 | 18629.338 |
|  | 558.000 | 5.520 | 1.580 | 4866.653 |
|  | 244.000 | 7.070 | 1.580 | 2725.626 |
|  | 110.000 | 9.250 | 1.580 | 1607.650 |
|  | 110.000 | 3.330 | 0.890 | 326.007 |
| longitudinales | 162.000 | 39.500 | 0.890 | 5695.110 |
|  | 108.000 | 28.800 | 0.890 | 2768.256 |
|  | 12.000 | 12.600 | 0.890 | 134.568 |
| ref coronacion | 12.000 | 35.600 | 1.580 | 674.976 |
|  | 4.000 | 26.400 | 1.580 | 166.848 |
|  | 4.000 | 26.400 | 1.580 | 166.848 |
| ref esquinas | 216.000 | 2.000 | 0.890 | 384.480 |
|  | 54.000 | 1.900 | 0.890 | 91.314 |
| ref ventanas | 30.000 | 2.200 | 1.580 | 104.280 |
|  | 6.000 | 3.200 | 1.580 | 30.336 |
| murete perimetral | 496.000 | 1.880 | 0.890 | 829.907 |
|  | 12.000 | 36.000 | 0.890 | 384.480 |
|  | 6.000 | 27.000 | 0.890 | 144.180 |
|  | 12.000 | 2.500 | 0.890 | 26.700 |
| ref muro central forjado | 88.000 | 1.550 | 0.890 | 121.396 |
| ref poza | 45.000 | 3.400 | 0.890 | 136.170 |
|  | 45.000 | 3.450 | 0.890 | 138.173 |
|  | 6.000 | 9.000 | 0.890 | 48.060 |
|  | 23.000 | 1.300 | 0.890 | 26.611 |
| CASETA |  |  |  |  |
| solera | 120.000 | 10.300 | 0.890 | 1100.040 |
|  | 100.000 | 13.400 | 0.890 | 1192.600 |
|  | 46.000 | 10.300 | 0.890 | 421.682 |
|  | 100.000 | 5.000 | 0.890 | 445.000 |
|  | 52.000 | 10.300 | 0.890 | 476.684 |
|  | 100.000 | 5.900 | 0.890 | 525.100 |
| refuerzos solera | 110.000 | 3.000 | 0.890 | 293.700 |
| esperas | 326.000 | 1.600 | 1.580 | 824.128 |
|  | 163.000 | 1.600 | 0.890 | 232.112 |
|  | 300.000 | 1.600 | 0.890 | 427.200 |
| alzados |  |  |  |  |
| zona baja | 100.000 | 4.500 | 1.580 | 711.000 |
|  | 126.000 | 9.250 | 1.580 | 1841.490 |
|  | 100.000 | 3.900 | 1.580 | 616.200 |
|  | 113.000 | 9.250 | 0.890 | 930.273 |
|  | 50.000 | 3.900 | 0.890 | 173.550 |
|  | 50.000 | 5.600 | 0.890 | 249.200 |
|  | 90.000 | 10.300 | 0.890 | 825.030 |
|  | 90.000 | 13.200 | 0.890 | 1057.320 |
|  | 36.000 | 10.300 | 0.890 | 330.012 |
| zona alta | 100.000 | 5.600 | 0.890 | 498.400 |
|  | 46.000 | 5.600 | 0.890 | 229.264 |
|  | 52.000 | 2.100 | 0.890 | 97.188 |
|  | 100.000 | 5.600 | 0.890 | 498.400 |
|  | 54.000 | 10.300 | 0.890 | 495.018 |
|  | 54.000 | 5.200 | 0.890 | 249.912 |
|  | 18.000 | 5.700 | 0.890 | 91.314 |
|  | 54.000 | 10.300 | 0.890 | 495.018 |
| refuerzo dintel puerta vehiculos | 6.000 | 5.200 | 1.580 | 49.296 |
|  | 18.000 | 1.820 | 0.620 | 20.311 |
| murete perimetral | 322.000 | 1.880 | 0.890 | 538.770 |
|  | 12.000 | 23.000 | 0.890 | 245.640 |
|  | 12.000 | 10.600 | 0.890 | 113.208 |
| ref ventanas | 18.000 | 3.500 | 1.580 | 99.540 |
|  | 3.000 | 2.600 | 1.580 | 12.324 |
|  | 3.000 | 2.200 | 1.580 | 10.428 |
| ref esquinas | 80.000 | 2.000 | 0.890 | 142.400 |
|  | 162.000 | 2.000 | 0.890 | 288.360 |
|  | 27.000 | 1.900 | 0.890 | 45.657 |
| refuerzo acceso deposito desde cubierta | 8.000 | 5.800 | 0.620 | 28.768 |
|  |  |  | 0.390 | 0.390 |
| *ajustes, RECORTES Y SOLAPES | 0.150 | 74467.000 |  | 11170.050 |
| Total |  |  |  | 85636.544 |

**08403042** Kg Acero S 275 JR en perfiles laminados y chapa, (17/07/2013, 03/02/2005)
2389.986 Kg × 4.75 = 11352.43
Acero S 275 JR en perfiles laminados y chapa, incluso soldadura, pintura por sus caras con imprimación Sayoepoxy 40 micras, imprimación intermedia capa gruesa 100 micras, acabado poliuretano 40 micras, totalmente colocado.

| Código | Ud | Descripción | Rendimiento | Precio | Importe |
|---|---|---|---|---|---|
| E6025 | KG | Acero S 275 JR en chapa y perfiles | 1.0200 | 2.99 | 3.05 |
| E9030 | KG | Pintura a base de resina epoxi y alquitrán. (material) | 0.0500 | 10.95 | 0.55 |
| B060 | H | Camión grúa con brazo telescopico | 0.0100 | 40.00 | 0.40 |
| A200 | H | Hora de oficial de primera | 0.0100 | 18.38 | 0.18 |
| A500 | H | Hora de Peón Ordinario. | 0.0200 | 15.17 | 0.30 |
| %COIQ | % | Costes indirectos. | 6 % | 4.48 | 0.27 |
|  |  | Total |  |  | 4.75 |

| Medición | Uds. | Largo | Alto | Parcial |
|---|---|---|---|---|
| escaleras |  |  |  |  |
| UPN-180 | 2.000 | 12.000 | 22.000 | 528.000 |
| UPN-160 | 2.000 | 4.100 | 18.800 | 154.160 |
|  | 2.000 | 2.800 | 18.800 | 105.280 |
|  | 2.000 | 4.500 | 18.800 | 169.200 |
|  | 2.000 | 2.900 | 18.800 | 109.040 |
|  | 1.000 | 2.350 | 18.800 | 44.180 |
| UPN-100 | 7.000 | 1.200 | 10.600 | 89.040 |
|  | 3.000 | 1.100 | 10.600 | 34.980 |
| L 40.6 | 2.000 | 4.100 | 3.520 | 28.864 |
|  | 2.000 | 2.800 | 3.520 | 19.712 |
|  | 2.000 | 4.500 | 3.520 | 31.680 |
|  | 2.000 | 3.000 | 3.520 | 21.120 |
|  | 2.000 | 12.000 | 3.520 | 84.480 |
| HEB-180 | 2.000 | 3.500 | 51.200 | 358.400 |
| BASES APOYOS TUBERIA, ajustificar | 1.000 | 300.000 |  | 300.000 |
| ajustes | 0.150 | 2079.000 |  | 311.850 |
| Total |  |  |  | 2389.986 |

**08203041** M2 ME 20x20 A Ø 8-8 B-500-T 5x2 (19/06/2013, 05/2000, 03/02/2005)
1251.970 M2 × 3.21 = 4018.82
Malla electrosoldable ME 20x20 A Ø 8-8 B-500-T 5x2 (UNE 3692.96), incluso suministro, elaboración, colocación, despuntes, mermas, solapes, alambre de atar, separadores y rigidizadores, totalmente colocada.

| Código | Ud | Descripción | Rendimiento | Precio | Importe |
|---|---|---|---|---|---|
| E6043 | M2 | ME 20x20 Ø 8-8 (material; 01/02/2010, 05/2000) | 1.0300 | 2.62 | 2.70 |
| A200 | H | Hora de oficial de primera | 0.0100 | 18.38 | 0.18 |
| A500 | H | Hora de Peón Ordinario. | 0.0100 | 15.17 | 0.15 |
| %COIQ | % | Costes indirectos. | 6 % | 3.03 | 0.18 |
|  |  | Total |  |  | 3.21 |

| Medición | Uds. | Largo | Ancho | Parcial |
|---|---|---|---|---|
|  | 4.000 | 9.200 | 32.400 | 1192.320 |
| ajustes | 0.050 | 1193.000 |  | 59.650 |
| Total |  |  |  | 1251.970 |

**55211020** M2 Forjado con placa prefabricada 25+5 (09/07/2013, 03/02/2005)
211.722 M2 × 53.85 = 11401.23
Forjado formado por placa prefabricada aligerada de 0,25 m. de canto, de 1,20 m. de ancho y hasta 10,30 m. de luz, incluso 1,75 kg/m², de acero B-500-S en conectores, 5 cm. de capa de compresión de hormigón HA-30/P/20/II y malla electrosoldable ME 20x30 A Ø 5-5 B-500-T 5x2 (UNE 36092.96), totalmente colocado y nivelado.

| Código | Ud | Descripción | Rendimiento | Precio | Importe |
|---|---|---|---|---|---|
| MA025 | M2 | Placa prefabricada 25 (material; 09/07/2013) | 1.0000 | 33.45 | 33.45 |
| B060 | H | Camión grúa con brazo telescopico | 0.1000 | 40.00 | 4.00 |
| B120 | H | Bomba de hormigón de 20 m3 | 0.0200 | 60.00 | 1.20 |
| A200 | H | Hora de oficial de primera | 0.2000 | 18.38 | 3.68 |
| A500 | H | Hora de Peón Ordinario. | 0.2000 | 15.17 | 3.03 |
| E6015 | KG | Acero B-500-S. | 1.7500 | 0.67 | 1.17 |
| E6052 | M2 | Mallazo 20x 30 x 5. (material; 05/12/2000, 05/2000) | 1.2000 | 1.62 | 1.94 |
| E7042 | M3 | Hormigón HA-30/P/20/IIb planta (material; 03/02/2011, 05/2000) | 0.0500 | 46.63 | 2.33 |
| %COIQ | % | Costes indirectos. | 6 % | 50.80 | 3.05 |
|  |  | Total |  |  | 53.85 |

| Medición | Uds. | Largo | Ancho | Parcial |
|---|---|---|---|---|
|  | 17.000 | 9.940 | 1.200 | 202.776 |
|  | 1.000 | 9.940 | 0.900 | 8.946 |
| Total |  |  |  | 211.722 |

**552110171** M2 Forjado con placa prefabricada 30+10 (19/06/2013, 05/2000, 03/02/2005)
855.960 M2 × 61.83 = 52924.01
Forjado formado por placa prefabricada aligerada de 0,30 m. de canto, de 1,20 m. de ancho y hasta 12,50 m. de luz, incluso 2.40 kg/m² de acero B-500-S en conectores, 10 cm. de capa de compresión de hormigón HA-30/P/20/IIb y malla electrosoldable ME 15x30 A Ø 5-5 B-500-T 5x2 (UNE 36092.96), banda de neopreno en apoyos 80x8 mm. y tapones de porexpan en extremos, totalmente colocado y nivelado.

| Código | Ud | Descripción | Rendimiento | Precio | Importe |
|---|---|---|---|---|---|
| MA029 | M2 | Placa prefabricada 30 (material; 14/07/2010, 05/2000) | 1.0000 | 40.04 | 40.04 |
| B060 | H | Camión grúa con brazo telescopico | 0.0500 | 40.00 | 2.00 |
| B120 | H | Bomba de hormigón de 20 m3 | 0.0100 | 60.00 | 0.60 |
| A200 | H | Hora de oficial de primera | 0.1900 | 18.38 | 3.49 |
| A500 | H | Hora de Peón Ordinario. | 0.1900 | 15.17 | 2.88 |
| E6015 | KG | Acero B-500-S. | 2.4000 | 0.67 | 1.61 |
| E6050 | M2 | Mallazo 15 x 15 x 5. (material) | 1.2000 | 2.54 | 3.05 |
| E7042 | M3 | Hormigón HA-30/P/20/IIb planta | 0.1000 | 46.63 | 4.66 |
| %COIQ | % | Costes indirectos. | 6 % | 58.33 | 3.50 |
|  |  | Total |  |  | 61.83 |

| Medición | Uds. | Largo | Ancho | Parcial |
|---|---|---|---|---|
| deposito | 54.000 | 12.240 | 1.200 | 793.152 |
|  | 2.000 | 10.870 | 1.200 | 26.088 |
|  | 4.000 | 12.240 | 0.750 | 36.720 |
| Total |  |  |  | 855.960 |

**55206105** M2 Solera interior de depósito HA-30 20 cm. (19/06/2013, 05/2000, 03/02/2005)
596.160 M2 × 16.04 = 9562.41
Solera interior de depósito con hormigón HA-30/P/20/IIb fabricado con cemento CEM II/A 42.5/SR, de 20 cm. de espesor, acabada lucida al temple, incluso p.p de colocación de doble mallazo, transporte, vertido, extendido, vibrado y curado.

| Código | Ud | Descripción | Rendimiento | Precio | Importe |
|---|---|---|---|---|---|
| E7044 | M3 | Hormigón HA-30/P/20/IIb planta con cemento CEM II/A 42.5/SR | 0.2000 | 50.68 | 10.14 |
| B050 | H | Camión hormigonera de 6 m3 | 0.0200 | 48.00 | 0.96 |
| B100 | h | Vibrador de agujas tipo medio. | 0.0200 | 8.00 | 0.16 |
| A300 | H | Hora de oficial de Segunda | 0.1200 | 17.10 | 2.05 |
| A500 | H | Hora de Peón Ordinario. | 0.1200 | 15.17 | 1.82 |
| %COIQ | % | Costes indirectos. | 6 % | 15.13 | 0.91 |
|  |  | Total |  |  | 16.04 |

| Medición | Uds. | Largo | Ancho | Parcial |
|---|---|---|---|---|
| Base depósito | 2.000 | 32.400 | 9.200 | 596.160 |
| Total |  |  |  | 596.160 |

**08200500** M2 Impermeabilización de paramentos (17/07/2013, 05/2000, 11/05/2007)
400.618 M2 × 8.60 = 3445.31
Impermeabilización de paramentos verticales de hormigón con pintura bituminosa (dos manos), incluso limpieza y medios auxiliares para su puesta en obra

| Código | Ud | Descripción | Rendimiento | Precio | Importe |
|---|---|---|---|---|---|
| E9020 | KG | Pintura bituminosa. (material; 05/12/1999, 05/2000) | 0.6000 | 5.93 | 3.56 |
| A500 | H | Hora de Peón Ordinario. | 0.3000 | 15.17 | 4.55 |
| %COIQ | % | Costes indirectos. | 6 % | 8.11 | 0.49 |
|  |  | Total |  |  | 8.60 |

| Medición | Uds. | Largo | Alto | Parcial |
|---|---|---|---|---|
| depositos | 2.000 | 35.600 | 2.580 | 183.696 |
|  | 1.000 | 24.900 | 2.580 | 64.242 |
|  | 1.000 | 5.800 | 2.580 | 14.964 |
|  | 1.000 | 6.500 | 2.580 | 16.770 |
| caseta | 2.000 | 10.000 | 3.710 | 74.200 |
|  | 1.000 | 12.600 | 3.710 | 46.746 |
| Total |  |  |  | 400.618 |

**55206502** M2 Tratamiento impermeabilización DISOCRET-SL (17/07/2013, 05/2000, 03/02/2005)
2743.013 M2 × 8.81 = 24165.94
Tratamiento de impermeabilización de suelos, muros de hormigón, pilares, vigas y forjado, en interior del depósito mediante la aplicación de dos manos de DISOCRET-SL (mortero impermeabilizante) o equivalente, con una dotación de 2 kg/m², incluso preparación y limpieza del soporte.

| Código | Ud | Descripción | Rendimiento | Precio | Importe |
|---|---|---|---|---|---|
| D8400 | kg | Mortero impermeabilizante DISOCRET-SL (material; 08/07/2014) | 2.0000 | 3.15 | 6.30 |
| A200 | H | Hora de oficial de primera | 0.0600 | 18.38 | 1.10 |
| A500 | H | Hora de Peón Ordinario. | 0.0600 | 15.17 | 0.91 |
| %COIQ | % | Costes indirectos. | 6 % | 8.31 | 0.50 |
|  |  | Total |  |  | 8.81 |

| Medición | Uds. | Largo | Ancho | Parcial |
|---|---|---|---|---|
| Suelos | 2.000 | 35.000 | 12.000 | 840.000 |
| Muros | 4.000 | 35.000 | 5.250 | 735.000 |
|  | 4.000 | 12.000 | 5.250 | 252.000 |
| placas | 2.000 | 35.000 | 12.000 | 840.000 |
| pocetas | 2.000 | 8.760 | 0.400 | 7.008 |
|  | 4.000 | 1.300 | 0.400 | 2.080 |
| varios | 0.025 | 2677.000 |  | 66.925 |
| Total |  |  |  | 2743.013 |

**55206505** M2 Impermeabilización de cubierta (17/07/2013, 05/2000, 03/02/2005)
1160.880 M2 × 17.68 = 20524.36
Impermeabilización de cubierta con lámina asfáltica reforzada de 4 kg/m², soldada entre bandas con solape y libre sobre el soporte, lámina de geotextil y capa de 5 cm. de gravillín de canto rodado de 12 mm. de tamaño máximo, incluso mortero en formación de pendientes, medias cañas, etc., totalmente acabada.

| Código | Ud | Descripción | Rendimiento | Precio | Importe |
|---|---|---|---|---|---|
| D8600 | M2 | Lámina asfáltica reforzada de 4 kg/m² (material; 08/07/2014) | 1.0000 | 8.40 | 8.40 |
| E2020 | M3 | Mortero de cemento M-45 | 0.0500 | 52.71 | 2.64 |
| E3010 | M3 | Grava para hormigones en obra. (material) | 0.0500 | 12.00 | 0.60 |
| A200 | H | Hora de oficial de primera | 0.1500 | 18.38 | 2.76 |
| A500 | H | Hora de Peón Ordinario. | 0.1500 | 15.17 | 2.28 |
| %COIQ | % | Costes indirectos. | 6 % | 16.68 | 1.00 |
|  |  | Total |  |  | 17.68 |

| Medición | Uds. | Largo | Ancho | Alto | Parcial |
|---|---|---|---|---|---|
| Depósitos | 1.000 | 35.600 | 24.900 |  | 886.440 |
| Caseta | 1.000 | 21.900 | 10.000 |  | 219.000 |
| recubrimiento muretes | 2.000 | 35.600 |  | 0.300 | 21.360 |
|  | 2.000 | 24.900 |  | 0.300 | 14.940 |
|  | 2.000 | 10.000 |  | 0.300 | 6.000 |
|  | 2.000 | 21.900 |  | 0.300 | 13.140 |
| Total |  |  |  |  | 1160.880 |

**55203060** M2 Aplicación de cotegrán (09/07/2014, 03/02/2005)
300.472 M2 × 32.67 = 9816.42
Aplicación de cotegrán en caseta de válvulas y de bombeo, consistente en:
- Andamiaje, transporte, montaje y desmontaje
- Maquinaria para la puesta en obra
- Preparación del soporte antes de la aplicación
- Aplicación del cotegrán, incluso material necesario
Totalmente acabado, y limpieza

| Código | Ud | Descripción | Rendimiento | Precio | Importe |
|---|---|---|---|---|---|
| E2045 | M3 | Cotegran (material; 09/07/2014) | 0.0250 | 895.00 | 22.38 |
| E5000 | M3 | Agua (material) | 0.0250 | 1.85 | 0.05 |
| A200 | H | Hora de oficial de primera | 0.2500 | 18.38 | 4.60 |
| A500 | H | Hora de Peón Ordinario. | 0.2500 | 15.17 | 3.79 |
| %COIQ | % | Costes indirectos. | 6 % | 30.82 | 1.85 |
|  |  | Total |  |  | 32.67 |

| Medición | Uds. | Largo | Alto | Parcial |
|---|---|---|---|---|
|  | 1.000 | 21.900 | 6.000 | 131.400 |
|  | 2.000 | 10.000 | 6.000 | 120.000 |
|  | 1.000 | 21.900 | 2.880 | 63.072 |
| a descontar puerta | -1.000 | 4.000 | 3.500 | -14.000 |
| Total |  |  |  | 300.472 |

**55206215** M2 Placa aislamiento poliestireno extrusionado (09/07/2014, 05/2000, 03/02/2005)
1105.440 M2 × 9.30 = 10280.59
Placa de aislamiento de poliestireno extrusionado de 3 cm. de espesor D = 40 kg/m³, incluso p.p. de recortes, totalmente colocada.

| Código | Ud | Descripción | Rendimiento | Precio | Importe |
|---|---|---|---|---|---|
| D8100 | m² | Placa aislamiento poliestireno extrusionado 3 cm. D = 40 kg/m³ (material; 08/07/2014) | 1.0500 | 6.60 | 6.93 |
| A200 | H | Hora de oficial de primera | 0.0550 | 18.38 | 1.01 |
| A500 | H | Hora de Peón Ordinario. | 0.0550 | 15.17 | 0.83 |
| %COIQ | % | Costes indirectos. | 6 % | 8.77 | 0.53 |
|  |  | Total |  |  | 9.30 |

| Medición | Uds. | Largo | Ancho | Parcial |
|---|---|---|---|---|
| Depósitos | 1.000 | 35.600 | 24.900 | 886.440 |
| Caseta | 1.000 | 21.900 | 10.000 | 219.000 |
| Total |  |  |  | 1105.440 |

**55206440** M2 Pavimento de gres antideslizante (08/07/2014, 05/2000, 03/02/2005)
116.400 M2 × 29.27 = 3407.03
Pavimento de gres antideslizante asentado con cemento cola sobre solera, incluso p.p. de cortes, enlechado y limpieza.

| Código | Ud | Descripción | Rendimiento | Precio | Importe |
|---|---|---|---|---|---|
| D8070 | m² | Pavimento de gres antideslizante (material; 08/07/2014) | 1.0250 | 18.50 | 18.96 |
| E1020 | m³ | Cemento cola (material; 08/07/2014) | 0.0080 | 285.00 | 2.28 |
| A200 | H | Hora de oficial de primera | 0.1900 | 18.38 | 3.49 |
| A500 | H | Hora de Peón Ordinario. | 0.1900 | 15.17 | 2.88 |
| %COIQ | % | Costes indirectos. | 6 % | 27.61 | 1.66 |
|  |  | Total |  |  | 29.27 |

| Medición | Uds. | Largo | Ancho | Parcial |
|---|---|---|---|---|
| Caseta solera | 1.000 | 12.000 | 9.700 | 116.400 |
| Total |  |  |  | 116.400 |

**55206450** M2 Alicatado de azulejo color (09/07/2014, 05/2000, 03/02/2005)
86.800 M2 × 26.47 = 2297.60
Alicatado de azulejo color a designar en obra, colocado con cemento cola sobre paramentos, incluso salpicado fino de mortero de cemento, adición de sikalatex al agua de amasado y arena lavada 1:3, enlechado y limpieza.

| Código | Ud | Descripción | Rendimiento | Precio | Importe |
|---|---|---|---|---|---|
| E1020 | m³ | Cemento cola | 0.0110 | 285.00 | 3.14 |
| D8080 | m² | Alicatado de azulejo (material; 08/07/2014) | 1.0500 | 14.40 | 15.12 |
| A200 | H | Hora de oficial de primera | 0.2000 | 18.38 | 3.68 |
| A500 | H | Hora de Peón Ordinario. | 0.2000 | 15.17 | 3.03 |
| %COIQ | % | Costes indirectos. | 6 % | 24.97 | 1.50 |
|  |  | Total |  |  | 26.47 |

| Medición | Uds. | Largo | Ancho | Parcial |
|---|---|---|---|---|
|  | 2.000 | 12.000 | 2.000 | 48.000 |
|  | 2.000 | 9.700 | 2.000 | 38.800 |
| Total |  |  |  | 86.800 |

**55606210** M2 Cierre huecos ventilación con chapa perforada (07/07/2013, 05/2000, 03/02/2005)
4.200 M2 × 496.53 = 2085.43
Cierre de huecos de ventilación formada por chapa perforada de acero inoxidable de 1.5 mm de espesor y de agujeros de 1.5 mm de diámetro, enmarcada en perfil rectangular 20x10 mm, también en acero inoxidable, incluso anclajes y colocación.

| Código | Ud | Descripción | Rendimiento | Precio | Importe |
|---|---|---|---|---|---|
| MA561 | M2 | Chapa perforada de acero inoxidable de E=1.5 mm. y agujeros de 1.5 mm de diámetro y perfil rectangular 20x10 mm. (material; 09/07/2014) | 1.0000 | 455.00 | 455.00 |
| A500 | H | Hora de Peón Ordinario. | 0.4000 | 15.17 | 6.07 |
| A200 | H | Hora de oficial de primera | 0.4000 | 18.38 | 7.35 |
| %COIQ | % | Costes indirectos. | 6 % | 468.42 | 28.11 |
|  |  | Total |  |  | 496.53 |

| Medición | Uds. | Largo | Alto | Parcial |
|---|---|---|---|---|
| deposito |  |  |  |  |
| laterales | 10.000 | 1.000 | 0.300 | 3.000 |
| frontales | 2.000 | 2.000 | 0.300 | 1.200 |
| Total |  |  |  | 4.200 |

**55206360** M2 Muro de cristal-pavés (17/07/2013, 05/2000, 03/02/2005)
10.140 M2 × 99.77 = 1011.67
Muro de cristal formado por pavés de 20x20x8 cm., con armado de nervios mediante 1 R 8 mm., mortero, sellados y colocación

| Código | Ud | Descripción | Rendimiento | Precio | Importe |
|---|---|---|---|---|---|
| D8300 | m² | Muro de cristal formado paves 20x20x8 cm (material; 08/07/2014) | 1.0000 | 68.00 | 68.00 |
| E2020 | M3 | Mortero de cemento M-45 | 0.0500 | 52.71 | 2.64 |
| E6015 | KG | Acero B-500-S. | 5.0000 | 0.67 | 3.35 |
| A500 | H | Hora de Peón Ordinario. | 0.6000 | 15.17 | 9.10 |
| A200 | H | Hora de oficial de primera | 0.6000 | 18.38 | 11.03 |
| %COIQ | % | Costes indirectos. | 6 % | 94.12 | 5.65 |
|  |  | Total |  |  | 99.77 |

| Medición | Uds. | Largo | Ancho | Parcial |
|---|---|---|---|---|
|  | 6.000 | 1.300 | 1.300 | 10.140 |
| Total |  |  |  | 10.140 |

**55211032** M2 Rejilla lamas ventilación (17/07/2013, 11/07/2001, 19/05/2005)
4.220 M2 × 145.12 = 612.41
Rejilla de lamas de ventilación en chapa galvanizada, incluso marco y encarcelado en fachadas, totalmente terminada.

| Código | Ud | Descripción | Rendimiento | Precio | Importe |
|---|---|---|---|---|---|
| D8250 | M2 | Rejilla de lamas galvanizada (material; 08/07/2014) | 1.0200 | 126.00 | 128.52 |
| A200 | H | Hora de oficial de primera | 0.2500 | 18.38 | 4.60 |
| A500 | H | Hora de Peón Ordinario. | 0.2500 | 15.17 | 3.79 |
| %COIQ | % | Costes indirectos. | 6 % | 136.91 | 8.21 |
|  |  | Total |  |  | 145.12 |

| Medición | Uds. | Largo | Alto | Parcial |
|---|---|---|---|---|
| caseta |  |  |  |  |
| puertas | 1.000 | 1.600 | 0.700 | 1.120 |
| fachada frontal | 2.000 | 1.300 | 0.500 | 1.300 |
| fachada trasera | 2.000 | 1.200 | 0.600 | 1.440 |
|  | 1.000 | 0.600 | 0.600 | 0.360 |
| Total |  |  |  | 4.220 |

**55206300** M2 Carpintería metálica en puertas (17/07/2013, 05/2000, 03/02/2005)
19.320 M2 × 125.60 = 2426.59
Carpintería metálica en puertas con perfiles laminados en frío de 2 mm. de grosor en cercos, hojas de doble chapa de acero, herrajes de cierre y colgar con cerradura, todo ello galvanizado, accesorios y montajes, incluso desengrasado previo, imprimación y dos manos de pintura al esmalte, totalmente colocada y nivelada.

| Código | Ud | Descripción | Rendimiento | Precio | Importe |
|---|---|---|---|---|---|
| D8200 | m² | Carpintería metálica en puertas (material; 08/07/2014) | 1.0000 | 95.00 | 95.00 |
| A200 | H | Hora de oficial de primera | 0.7000 | 18.38 | 12.87 |
| A500 | H | Hora de Peón Ordinario. | 0.7000 | 15.17 | 10.62 |
| %COIQ | % | Costes indirectos. | 6 % | 118.49 | 7.11 |
|  |  | Total |  |  | 125.60 |

| Medición | Uds. | Largo | Alto | Parcial |
|---|---|---|---|---|
| puerta acceso | 1.000 | 1.600 | 2.200 | 3.520 |
| puerta en cubierta | 1.000 | 0.900 | 2.000 | 1.800 |
| vehiculos | 1.000 | 4.000 | 3.500 | 14.000 |
| Total |  |  |  | 19.320 |

**55211056** M2 Piso de Trámex30x30 mm. 500 kg/m² (17/07/2013, 05/2000, 01/03/2004)
33.270 M2 × 81.58 = 2714.17
Piso de Trámex 30x30 mm. para 500 kg/m², incluso galvanizado en caliente y pp. de soldaduras a marcos, totalmente colocado.

| Código | Ud | Descripción | Rendimiento | Precio | Importe |
|---|---|---|---|---|---|
| MA560 | M2 | Tramex. (material; 05/2000) | 1.0000 | 66.90 | 66.90 |
| A500 | H | Hora de Peón Ordinario. | 0.3000 | 15.17 | 4.55 |
| A200 | H | Hora de oficial de primera | 0.3000 | 18.38 | 5.51 |
| %COIQ | % | Costes indirectos. | 6 % | 76.96 | 4.62 |
|  |  | Total |  |  | 81.58 |

| Medición | Uds. | Largo | Ancho | Parcial |
|---|---|---|---|---|
| canaleta | 1.000 | 9.700 | 0.200 | 1.940 |
| escaleras |  |  |  |  |
| escalones | 33.000 | 1.100 | 0.300 | 10.890 |
| compensados | 2.000 | 1.100 | 1.100 | 2.420 |
| rellanos | 2.000 | 1.100 | 1.100 | 2.420 |
| pasarela | 1.000 | 12.000 | 1.300 | 15.600 |
| Total |  |  |  | 33.270 |

**26503023** Ml Albardilla prefabricada tipo R-25 de NORTEN (17/07/2013, 05/2000, 03/02/2005)
159.900 Ml × 19.36 = 3095.66
Albardilla prefabricada tipo R-25 de NORTEN o equivalente, de 25 cm de ancho exterior, s/detalle de planos, incluso anclajes a murete, totalmente colocada y nivelada.

| Código | Ud | Descripción | Rendimiento | Precio | Importe |
|---|---|---|---|---|---|
| P25012 | Ml | Albardilla R-25 (material; 03/02/2000, 05/2000) | 1.0000 | 14.70 | 14.70 |
| B060 | H | Camión grúa con brazo telescopico | 0.0050 | 40.00 | 0.20 |
| A200 | H | Hora de oficial de primera | 0.1000 | 18.38 | 1.84 |
| A500 | H | Hora de Peón Ordinario. | 0.1000 | 15.17 | 1.52 |
| %COIQ | % | Costes indirectos. | 6 % | 18.26 | 1.10 |
|  |  | Total |  |  | 19.36 |

| Medición | Uds. | Largo | Parcial |
|---|---|---|---|
|  | 2.000 | 35.600 | 71.200 |
|  | 1.000 | 24.900 | 24.900 |
|  | 2.000 | 21.900 | 43.800 |
|  | 2.000 | 10.000 | 20.000 |
| Total |  |  | 159.900 |

**55206495** ML Banda elástica MASTERFLEX-3000 (05/2000, 03/02/2005)
401.440 ML × 21.14 = 8486.44
Banda elástica para tratamiento de juntas de dilatación en depósitos con MASTERFLEX-3000 o equivalente, a base de:
- Limpieza del soporte y eliminación de la humedad
- Aplicación de capa de contacto de CONCRESIVE-1460 o similar de 1,5 mm.
- Colocación de banda MASTERFLEX-3000 de 250 mm. de ancho y 2 mm. espesor
Totalmente terminada.

| Código | Ud | Descripción | Rendimiento | Precio | Importe |
|---|---|---|---|---|---|
| MA100 | Kg | Concresive-1460 (material; 05/2000) | 1.0000 | 6.94 | 6.94 |
| MA101 | Kg | Banda MASTERFLEX-3000 250-2 mm. (material; 05/2000) | 0.2500 | 21.13 | 5.28 |
| A200 | H | Hora de oficial de primera | 0.2300 | 18.38 | 4.23 |
| A500 | H | Hora de Peón Ordinario. | 0.2300 | 15.17 | 3.49 |
| %COIQ | % | Costes indirectos. | 6 % | 19.94 | 1.20 |
|  |  | Total |  |  | 21.14 |

| Medición | Uds. | Largo | Parcial |
|---|---|---|---|
| Solera depositos | 4.000 | 32.400 | 129.600 |
|  | 4.000 | 9.200 | 36.800 |
| Muros junta horizontal | 3.000 | 35.600 | 106.800 |
|  | 4.000 | 12.000 | 48.000 |
| juntas | 8.000 | 1.300 | 10.400 |
|  | 4.000 | 1.500 | 6.000 |
| Verticales | 12.000 | 5.320 | 63.840 |
| Total |  |  | 401.440 |

**26403003** Ml Junta impermeabilización Masterflex 2000 TI-24 (05/2000, 03/02/2005)
401.440 Ml × 15.92 = 6390.92
Junta de impermeabilización en en muros y obras de fábrica formada por banda de PVC 240 mm. tipo Masterflex 2000 TI -24 o equivalente, totalmente colocada.

| Código | Ud | Descripción | Rendimiento | Precio | Importe |
|---|---|---|---|---|---|
| E9330 | Ml | Junta impermeabilización Masterflex 2000 TI-24 (material; 05/12/2000, 05/2000) | 1.0000 | 9.98 | 9.98 |
| A200 | H | Hora de oficial de primera | 0.1500 | 18.38 | 2.76 |
| A500 | H | Hora de Peón Ordinario. | 0.1500 | 15.17 | 2.28 |
| %COIQ | % | Costes indirectos. | 6 % | 15.02 | 0.90 |
|  |  | Total |  |  | 15.92 |

| Medición | Uds. | Largo | Parcial |
|---|---|---|---|
| Solera depositos | 4.000 | 32.400 | 129.600 |
|  | 4.000 | 9.200 | 36.800 |
| Muros junta horizontal | 3.000 | 35.600 | 106.800 |
|  | 4.000 | 12.000 | 48.000 |
| juntas | 8.000 | 1.300 | 10.400 |
|  | 4.000 | 1.500 | 6.000 |
| Verticales | 12.000 | 5.320 | 63.840 |
| Total |  |  | 401.440 |

**55506220** Ml Canaleta de desagüe (17/07/2013, 05/2000, 03/02/2005)
9.700 Ml × 23.49 = 227.85
Canaleta de desagüe formada por encofrado empotrado en losa de solera, recibido de tubos de drenaje, marco y enrejillado de trámex con pletina de 30 mm., remate de encuentros con pavimento, sellado de juntas, totalmente terminada.

| Código | Ud | Descripción | Rendimiento | Precio | Importe |
|---|---|---|---|---|---|
| D8500 | ML | Canaleta desagüe, marco y enrejillado de tramex con pletina de 30 mm. (material; 08/07/2014) | 1.0000 | 18.80 | 18.80 |
| A200 | H | Hora de oficial de primera | 0.1000 | 18.38 | 1.84 |
| A500 | H | Hora de Peón Ordinario. | 0.1000 | 15.17 | 1.52 |
| %COIQ | % | Costes indirectos. | 6 % | 22.16 | 1.33 |
|  |  | Total |  |  | 23.49 |

**32504092** Ml Tubería de drenaje Ø 110 (16/07/2013, 05/2000, 25/01/2000)
310.100 Ml × 3.79 = 1175.28
Tubería de drenaje de PE-AD Ø 110 mm. doble pared , corrugada exterior e interior liso, totalmente colocada.

| Código | Ud | Descripción | Rendimiento | Precio | Importe |
|---|---|---|---|---|---|
| F14119 | Ml | Tubería de drenaje PE Ø 110 mm., corrugada de doble pared. (material) | 1.0000 | 1.90 | 1.90 |
| A200 | H | Hora de oficial de primera | 0.0500 | 18.38 | 0.92 |
| A500 | H | Hora de Peón Ordinario. | 0.0500 | 15.17 | 0.76 |
| %COIQ | % | Costes indirectos. | 6 % | 3.58 | 0.21 |
|  |  | Total |  |  | 3.79 |

| Medición | Uds. | Largo | Parcial |
|---|---|---|---|
| Interior | 4.000 | 32.400 | 129.600 |
|  | 4.000 | 9.200 | 36.800 |
|  | 2.000 | 1.300 | 2.600 |
|  | 2.000 | 1.500 | 3.000 |
| dren exterior | 2.000 | 35.600 | 71.200 |
|  | 1.000 | 25.000 | 25.000 |
|  | 1.000 | 21.900 | 21.900 |
|  | 2.000 | 10.000 | 20.000 |
| Total |  |  | 310.100 |

**32507014** Ml Tub. san. PVC Ø 200
12.000 Ml × 9.06 = 108.72

| Medición | Uds. | Largo | Parcial |
|---|---|---|---|
| dren | 2.000 | 6.000 | 12.000 |
| Total |  |  | 12.000 |

**55206513** ML Colocación remate cubierta con lámina Glasdan 40 GP (11/07/2013, 12/07/2013, 07/2010, 10/09/2010)
162.900 ML × 10.08 = 1642.03
Suministro y colocación de protección de impermeabilización en perímetros vistos de remate cubiertas, con lámina Glasdan 40 GP o equivalente, elastómero tipo GFV, con armadura de fibra de vidrio tipo 50 y autoprotección de gránulo de pizarra por su cara externa, totalmente terminada y sellada.

| Código | Ud | Descripción | Rendimiento | Precio | Importe |
|---|---|---|---|---|---|
| MA110 | ML | Lámina Glasdan 40 GP, elastómero GFV, gránulo pizarra (material; 09/07/2014) | 1.0000 | 6.15 | 6.15 |
| A200 | H | Hora de oficial de primera | 0.1000 | 18.38 | 1.84 |
| A500 | H | Hora de Peón Ordinario. | 0.1000 | 15.17 | 1.52 |
| %COIQ | % | Costes indirectos. | 6 % | 9.51 | 0.57 |
|  |  | Total |  |  | 10.08 |

| Medición | Uds. | Largo | Parcial |
|---|---|---|---|
|  | 2.000 | 35.600 | 71.200 |
|  | 1.000 | 24.900 | 24.900 |
|  | 2.000 | 1.500 | 3.000 |
|  | 2.000 | 21.900 | 43.800 |
|  | 2.000 | 10.000 | 20.000 |
| Total |  |  | 162.900 |

**55206514** ML Remate chapa plegada aluminio (17/07/2013, 12/07/2010, 07/2010, 10/09/2010)
162.900 ML × 16.14 = 2629.21
Suministro y colocación de chapa plegada de aluminio tipo Firestone o equivalente, colocada en murete de cubierta, atornillada y sellada con masilla de poliuretano, sobre lámina de impermeabilización en remate superior, perfectamente terminada y sellada.

| Código | Ud | Descripción | Rendimiento | Precio | Importe |
|---|---|---|---|---|---|
| MA120 | ML | Chapa plegada de aluminio tipo Firestone (material; 09/07/2014) | 1.0000 | 11.20 | 11.20 |
| A200 | H | Hora de oficial de primera | 0.1200 | 18.38 | 2.21 |
| A500 | H | Hora de Peón Ordinario. | 0.1200 | 15.17 | 1.82 |
| %COIQ | % | Costes indirectos. | 6 % | 15.23 | 0.91 |
|  |  | Total |  |  | 16.14 |

| Medición | Uds. | Largo | Parcial |
|---|---|---|---|
|  | 2.000 | 35.600 | 71.200 |
|  | 1.000 | 24.900 | 24.900 |
|  | 2.000 | 1.500 | 3.000 |
|  | 2.000 | 21.900 | 43.800 |
|  | 2.000 | 10.000 | 20.000 |
| Total |  |  | 162.900 |

**55606110** ML Escalera de acero inoxidable (17/07/2013, 05/2000, 03/02/2005)
10.600 ML × 87.50 = 927.50
Escalera de acero inoxidable AISI-304 formada por largueros verticales de perfil 40 mm. y transversales de 30 mm. a separaciones inferiores a 30 cm., incluso anclajes a muros y barandilla de embrague, colocada.

| Código | Ud | Descripción | Rendimiento | Precio | Importe |
|---|---|---|---|---|---|
| S1007 | ML | Escalera AISI-304,verticales perfil 40 mm. y transversales 30 mm. (material; 09/07/2014) | 1.0000 | 61.00 | 61.00 |
| B095 | H | Compresor de 2 martillos. | 0.1000 | 21.94 | 2.19 |
| A300 | H | Hora de oficial de Segunda | 0.6000 | 17.10 | 10.26 |
| A500 | H | Hora de Peón Ordinario. | 0.6000 | 15.17 | 9.10 |
| %COIQ | % | Costes indirectos. | 6 % | 82.55 | 4.95 |
|  |  | Total |  |  | 87.50 |

| Medición | Uds. | Largo | Parcial |
|---|---|---|---|
| INTERIOR DEPÖSITO | 2.000 | 5.300 | 10.600 |
| Total |  |  | 10.600 |

**55506300** Ml Barandilla metálica (15/07/2013, 05/2000, 03/02/2005)
32.840 Ml × 68.84 = 2260.71
Barandilla metálica formada por pletinas 50/4 mm. en posición vertical y tres perfiles circulares de 45 mm. horizontales, etc., incluso placas de anclaje a pavimento y muros, soldaduras, material auxiliar, etc., toda pintada por sus caras con una mano de minio y dos de esmalte oxirón, completa y montada en cámara de llaves.

| Código | Ud | Descripción | Rendimiento | Precio | Importe |
|---|---|---|---|---|---|
| B095 | H | Compresor de 2 martillos. | 0.1000 | 21.94 | 2.19 |
| S1005 | ML | Barandilla metálica pletinas 50/4 mm. vertical y 3 Ø 45 mm. horizontales (material; 09/07/2014) | 1.0000 | 45.00 | 45.00 |
| A300 | H | Hora de oficial de Segunda | 0.5500 | 17.10 | 9.41 |
| A500 | H | Hora de Peón Ordinario. | 0.5500 | 15.17 | 8.34 |
| %COIQ | % | Costes indirectos. | 6 % | 64.94 | 3.90 |
|  |  | Total |  |  | 68.84 |

| Medición | Uds. | Largo | Ancho | Parcial |
|---|---|---|---|---|
|  | 1.000 | 6.000 | 1.200 | 7.200 |
|  | 1.000 | 11.000 |  | 11.000 |
|  | 1.000 | 8.400 |  | 8.400 |
|  | 1.000 | 3.400 | 1.200 | 4.080 |
|  | 1.000 | 1.800 | 1.200 | 2.160 |
| Total |  |  |  | 32.840 |

**55511020** Ml Vierteaguas prefabricado hormigón (17/07/2013, 05/2000, 03/02/2005)
9.000 Ml × 25.81 = 232.29
Vierteaguas prefabricado de hormigón, colocado en ventanas.

| Código | Ud | Descripción | Rendimiento | Precio | Importe |
|---|---|---|---|---|---|
| D7500 | ML | Vierteaguas prefabricado de hormigón (material; 09/07/2014) | 1.0000 | 19.50 | 19.50 |
| A300 | H | Hora de oficial de Segunda | 0.1500 | 17.10 | 2.57 |
| A500 | H | Hora de Peón Ordinario. | 0.1500 | 15.17 | 2.28 |
| %COIQ | % | Costes indirectos. | 6 % | 24.35 | 1.46 |
|  |  | Total |  |  | 25.81 |

| Medición | Uds. | Largo | Parcial |
|---|---|---|---|
|  | 6.000 | 1.500 | 9.000 |
| Total |  |  | 9.000 |

**55606400** UD Ayuda de albañilería (09/07/2014, 05/2000, 03/02/2005)
1.000 UD × 459.70 = 459.70
Ayuda de albañilería a electricidad y tuberías de agua, así como a la cerrajería, barandillas, etc., incluso materiales auxiliares, terminada.

| Código | Ud | Descripción | Rendimiento | Precio | Importe |
|---|---|---|---|---|---|
| B095 | H | Compresor de 2 martillos. | 8.0000 | 21.94 | 175.52 |
| A300 | H | Hora de oficial de Segunda | 8.0000 | 17.10 | 136.80 |
| A500 | H | Hora de Peón Ordinario. | 8.0000 | 15.17 | 121.36 |
| %COIQ | % | Costes indirectos. | 6 % | 433.68 | 26.02 |
|  |  | Total |  |  | 459.70 |

| Medición | Uds. | Parcial |
|---|---|---|
|  | 1.000 | 1.000 |
| fórmula: 0*0*0*0 |  | 0.000 |
| Total |  | 1.000 |

**55606050** UD Bajante de aguas pluviales con cazoleta (17/07/2013, 05/2000, 03/02/2005)
6.000 UD × 119.82 = 718.92
Bajante de aguas pluviales de cubierta formada por cazoleta de desagüe diámetro 100 mm. de EPDM y dutral tipo G salida lateral, incluso colocación de babero en 0.5 m² de la propia lamina, totalmente adherido en refuerzo de impermeabilización y tubo Ø 110 mm. en acero galvanizado con remate inferior en codo a 90º para vertido directo o entrada a arqueta, incluso anclajes a muros, taladro de murete de cubierta, totalmente instalada (longitud media = 4,0 m.).

| Código | Ud | Descripción | Rendimiento | Precio | Importe |
|---|---|---|---|---|---|
| D7600 | UD | Cazoleta Ø 100 mm. EPDM + dutral G salida lateral (material; 09/07/2014) | 1.0000 | 32.00 | 32.00 |
| D7610 | UD | Tubo Ø 110 mm. L= 4 m. acero galvanizado + codo 90º (material; 09/07/2014) | 1.0000 | 52.00 | 52.00 |
| A300 | H | Hora de oficial de Segunda | 0.9000 | 17.10 | 15.39 |
| A500 | H | Hora de Peón Ordinario. | 0.9000 | 15.17 | 13.65 |
| %COIQ | % | Costes indirectos. | 6 % | 113.04 | 6.78 |
|  |  | Total |  |  | 119.82 |

**45603016** Ud Tapa estanca acero galvanizado de 1300x1300 mm (15/07/2013, 03/02/2005)
2.000 Ud × 934.53 = 1869.06
Tapa de registro estanca en acero galvanizado de 1300x1300 mm. con dos aperturas útiles de 650 mm. y cierre sifónico, marco angular empotrado en losa, accesorios y montaje.

| Código | Ud | Descripción | Rendimiento | Precio | Importe |
|---|---|---|---|---|---|
| P22116 | UD | Tapa de registro estanca en acero galvanizado de 1300x1300 mm (material) | 1.0000 | 841.37 | 841.37 |
| A200 | H | Hora de oficial de primera | 1.2000 | 18.38 | 22.06 |
| A500 | H | Hora de Peón Ordinario. | 1.2000 | 15.17 | 18.20 |
| %COIQ | % | Costes indirectos. | 6 % | 881.63 | 52.90 |
|  |  | Total |  |  | 934.53 |

| Medición | Uds. | Parcial |
|---|---|---|
| acceso a deposito desde cubierta | 2.000 | 2.000 |
| Total |  | 2.000 |

**08603101** UD Ménsula metálica con HEB-300 (15/07/2013, 03/02/2005)
8.000 UD × 686.83 = 5494.64
Ménsula metálica para apoyo de carril de puente grúa realizada con acero S 275 JR, compuesta por:
- perfil HEB-300 de 31 cm. de longitud
- chapa de 360x360x20 mm. con 4 taladros Ø 14 mm.
- 4 anclajes HILTI HSA M12 hnom3, con par de apriete en el montaje de 0.050 kNm.
- pintada por sus caras con imprimación Sayoepoxy 40 micras, imprimación intermedia capa gruesa 100 micras, acabado poliuretano 40 micras.
Incluso cordones de soldadura continua de 8 mm. de garganta mínima en alma y alas, pruebas en soldaduras, totalmente colocada.

| Código | Ud | Descripción | Rendimiento | Precio | Importe |
|---|---|---|---|---|---|
| P25024 | UD | Perno M-12 (material; 10/07/2013) | 4.0000 | 4.10 | 16.40 |
| E6025 | KG | Acero S 275 JR en chapa y perfiles | 200.0000 | 2.99 | 598.00 |
| A500 | H | Hora de Peón Ordinario. | 1.0000 | 15.17 | 15.17 |
| A200 | H | Hora de oficial de primera | 1.0000 | 18.38 | 18.38 |
| %COIQ | % | Costes indirectos. | 6 % | 647.95 | 38.88 |
|  |  | Total |  |  | 686.83 |

**08603103** UD Perfil omega para apoyo de placa alveolar (15/07/2013, 03/02/2005)
2.000 UD × 539.54 = 1079.08
Perfil omega para apoyo de placa alveolar, en chapa de acero S 275 JR de desarrollo 2330x250 mm. e=15 mm. y fondo de dimensiones 1230x300 e=15 mm como elemento rigidizador, incluso soldadura, galvanizado en caliente y pintado por sus caras con dos capas de pintura zinc, totalmente colocado.

| Código | Ud | Descripción | Rendimiento | Precio | Importe |
|---|---|---|---|---|---|
| E6024 | KG | Acero S 275 JR en chapa y perfiles, galvanizado (material; 10/07/2013) | 90.0000 | 4.91 | 441.90 |
| A200 | H | Hora de oficial de primera | 2.0000 | 18.38 | 36.76 |
| A500 | H | Hora de Peón Ordinario. | 2.0000 | 15.17 | 30.34 |
| %COIQ | % | Costes indirectos. | 6 % | 509.00 | 30.54 |
|  |  | Total |  |  | 539.54 |

#### 5.2.2 Equipos, calderería y valvulería
Importe: 254929.20

**43612210** UD Puente-grúa monoviga 1.600 kg. y luz de 9,30 m. (04/07/2013, 11/03/2004)
1.000 UD × 24518.86 = 24518.86
Puente-grúa monoviga para 1.600 kg. de capacidad de elevación y luz de 9,30 m., s/PPT, y de las siguientes características:
- 2 Ud carril de rodadura longitud 17,0 m., vanos de 5,6 m. y perfil IPE-240 con llanta de 40x30 mm.
- Línea de alimentación eléctrica blindada vahle (pletinas de cobre) de 4x40 A., para los 17 m. de longitud y grúa, y sin juntas de dilatación, potencia total 5,74 W.
- Acometida eléctrica con cable flexible RV-K 0,6/1KV 4x10 mm², s/norma UNE-EN 60332-1
- Viga tipo cajón 300 mm.
- Movimiento de dirección con velocidad 2-20 m/min., potencia motor 0,37 W. y protección IP-55/F
- Movimiento de traslación con velocidad 4-40 m./min., potencia motor 2x0,37 W. protección IP-55/F
- Tensión de alimentación 400 V./50Hz.
- Chorreado grado sa21/2 y pintura protección epoxi
- Prueba de carga estática y dinámica conforme a RD 1644/2008
Incluso variadores en elevación, y carro, mando, totalmente colocado y probado.

| Código | Ud | Descripción | Rendimiento | Precio | Importe |
|---|---|---|---|---|---|
| IA120 | UD | Puente-grúa monoviga 1.600 kg. y luz de 9,30 m., carriles y línea (material; 09/07/2014) | 1.0000 | 22542.60 | 22542.60 |
| A200 | H | Hora de oficial de primera | 8.0000 | 18.38 | 147.04 |
| A500 | H | Hora de Peón Ordinario. | 8.0000 | 15.17 | 121.36 |
| B060 | H | Camión grúa con brazo telescopico | 8.0000 | 40.00 | 320.00 |
| %COIQ | % | Costes indirectos. | 6 % | 23131.00 | 1387.86 |
|  |  | Total |  |  | 24518.86 |

**43608726** UD Grupo electrobomba 67,83 l/s. 79,5 m.c.a. 90 KW (27/06/2013, 04/02/2005)
3.000 UD × 19902.97 = 59708.91
Grupo electrobomba, formado por:
- Bomba horizontal cámara partida KSB Omega 125-500 A GB P F o equivalente, a 1.490 rpm, para un caudal de 67,83 l/s. y 79,5 m.c.a, rendimiento mínimo 76,50%, s/PPT.
- Motor eléctrico trifásico de 90 KW de potencia, IP-55, 400 V.-1.490 r.p.m., forma constructiva B3, aislamiento F (IEC 34-1), con sondas PT-100 en devanados-cojinetes y resistencias de caldeo, s/PPT.
Incluso zócalo y acoplamiento flexible, pruebas en fábrica del equipo, totalmente colocado, alineado y probado.

| Código | Ud | Descripción | Rendimiento | Precio | Importe |
|---|---|---|---|---|---|
| I4021 | UD. | Grupo electrobomba 67,83 l/s. y 79,5 m.c.a y Motor eléctrico 90 KW (material; 27/06/2013) | 1.0000 | 18347.99 | 18347.99 |
| A200 | H | Hora de oficial de primera | 8.0000 | 18.38 | 147.04 |
| A500 | H | Hora de Peón Ordinario. | 8.0000 | 15.17 | 121.36 |
| B060 | H | Camión grúa con brazo telescopico | 4.0000 | 40.00 | 160.00 |
| %COIQ | % | Costes indirectos. | 6 % | 18776.39 | 1126.58 |
|  |  | Total |  |  | 19902.97 |

**43608770** UD Presostato colocado y probado. (04/07/2013, 04/02/2005)
1.000 UD × 113.98 = 113.98

| Código | Ud | Descripción | Rendimiento | Precio | Importe |
|---|---|---|---|---|---|
| I2100 | UD | Presostato. (material) | 1.0000 | 79.96 | 79.96 |
| A200 | H | Hora de oficial de primera | 1.5000 | 18.38 | 27.57 |
| %COIQ | % | Costes indirectos. | 6 % | 107.53 | 6.45 |
|  |  | Total |  |  | 113.98 |

**43608780** UD Manómetro glicerina Ø 20 mm. (04/07/2013, 04/02/2005)
2.000 UD × 76.04 = 152.08
Manómetro glicerina Ø 20 mm. PN-16, incluso válvula de esfera e injerto en tubería, colocado y probado.

| Código | Ud | Descripción | Rendimiento | Precio | Importe |
|---|---|---|---|---|---|
| I2200 | UD | Manómetro glicerina Ø 20 mm. PN-16 (material; 04/07/2013) | 1.0000 | 26.87 | 26.87 |
| H5200 | Ud | Válvula de esfera Ø 3/4" de latón cromada rosca hembra-hembra. (material) | 1.0000 | 22.81 | 22.81 |
| A200 | H | Hora de oficial de primera | 1.2000 | 18.38 | 22.06 |
| %COIQ | % | Costes indirectos. | 6 % | 71.74 | 4.30 |
|  |  | Total |  |  | 76.04 |

**44608517** UD. Antiariete hidroneumático de vejiga vertical 2000 l. (25/11/2013, 03/02/2005)
1.000 UD. × 13247.89 = 13247.89
Antiariete vertical hidroneumático de vejiga, S/PPT., Parker-OLaer (Charlatte) AAV2000-16 o equivalente, de las siguientes características:
- Volumen: 2.000 l
- Instalación: vertical
- Máxima presión de servicio: 16 bar
- Presión de prueba hidráulica: 24 bar
- Presión de hinchado: 2,1 bar
- Brida de conexión: DN200 PN16
- Tipo de acero: soldado P-265 GH. Según EN10028-2:2003 "Aceros para aplicaciones a presión".
- Acabado interior: Capa anticorrosión epoxi calidad alimentaria, espesor total 100 micras.
- Acabado exterior: Capa resina acrílica espesor total 50 micras, color amarillo RAL1003.
- Material vejiga: Caucho butilo calidad alimentaria.
- Temperatura de diseño: 60 ºC
- Código de diseño: CODAP 95. Radiografiado, según código.
Incluso verificador de presión de hinchado, y anclajes a solera, totalmente colocado y probado.
- Entidad de control: Bureau Veritas
- Certificación: Directiva europea 97/23/CE de recipientes a presión.

| Código | Ud | Descripción | Rendimiento | Precio | Importe |
|---|---|---|---|---|---|
| NUEVO_4 | Ud | Antiariete hidroneumático de vejiga vertical 2000 l. (material; 25/11/2013) | 1.0000 | 12172.83 | 12172.83 |
| A200 | H | Hora de oficial de primera | 6.0000 | 18.38 | 110.28 |
| A500 | H | Hora de Peón Ordinario. | 6.0000 | 15.17 | 91.02 |
| B060 | H | Camión grúa con brazo telescopico | 2.0000 | 40.00 | 80.00 |
| B095 | H | Compresor de 2 martillos. | 2.0000 | 21.94 | 43.88 |
| %COIQ | % | Costes indirectos. | 6 % | 12498.01 | 749.88 |
|  |  | Total |  |  | 13247.89 |

**43608764** UD Medidor electromagnético Ø 350 mm. PN-16, ENDRESS+HAUSER PROMAG (24/06/2013, 04/02/2005)
2.000 UD × 3097.19 = 6194.38
Medidor electromagnético de caudal Ø 350 mm. PN-16, tipo ENDRESS+HAUSER PROMAG 10 L1FW o equivalente, S/PPT, de las siguientes características:
- Recubrimiento interno de poliuretano
- Conexión a proceso mediante bridas PN-16 ST-37.2 EN1092-1 (DIN2501)
- Electrodos 1.2235/316L
- Calibración, 0,5%
- Versión compacta, con cabezal Alu, IP-67 NEMA4X
- Entrada cable con prensaestopas M20
- Alimentación, diplay 85-250 VAC, LCD 2 líneas con pulsadores
- Salida a 4-20 mA HART + impulso pasivo
Incluso totalizador de impulsos y visualizador de caudal instantáneo y de volumen, totalmente colocado y probado.

| Código | Ud | Descripción | Rendimiento | Precio | Importe |
|---|---|---|---|---|---|
| I1225 | Ud | Medidor electromagnético Ø 350 mm. PN-16, ENDRESS+HAUSER PROMAG (material; 24/06/2013) | 1.0000 | 2787.68 | 2787.68 |
| A200 | H | Hora de oficial de primera | 4.0000 | 18.38 | 73.52 |
| A500 | H | Hora de Peón Ordinario. | 4.0000 | 15.17 | 60.68 |
| %COIQ | % | Costes indirectos. | 6 % | 2921.88 | 175.31 |
|  |  | Total |  |  | 3097.19 |

| Medición | Uds. | Parcial |
|---|---|---|
| Entrada | 1.000 | 1.000 |
| Impulsión | 1.000 | 1.000 |
| Total |  | 2.000 |

**43608355** UD V.F.P. Ø 350 PN-16 ROSS VALVE 45 FWR y reductor presión 23 FWR (22/06/2013, 05/2007)
1.000 UD × 8787.41 = 8787.41
Válvula de control de llenado de depósito con flotador pilotado Ø 350 entre bridas PN-16 atm., marca ROSS VALVE modelo 45 FWR o equivalente, además incorpora piloto reductor de presión marca ROSS VALVE modelo 23 FWR 7-12 b o equivalente, modulante con sistema interno de diafragma, y piloto de control de llenado para dos vasos en depósito, incluso tubería entrada depósito, colocada y probada.

| Código | Ud | Descripción | Rendimiento | Precio | Importe |
|---|---|---|---|---|---|
| H9098 | UD | Válvula flotador pilotada Ø 350 PN-16 (material; 22/06/2013) | 1.0000 | 7141.52 | 7141.52 |
| H9096 | UD | Piloto reductor 23WR Ø 150 PN-16. | 1.0000 | 567.67 | 567.67 |
| G49028 | UD | Llave de esfera de bronce | 1.0000 | 70.96 | 70.96 |
| A200 | H | Hora de oficial de primera | 8.0000 | 18.38 | 147.04 |
| A500 | H | Hora de Peón Ordinario. | 8.0000 | 15.17 | 121.36 |
| %FUAB2 | % | Pruebas | 3 % | 8048.55 | 241.46 |
| %COIQ | % | Costes indirectos. | 6 % | 8290.01 | 497.40 |
|  |  | Total |  |  | 8787.41 |

| Medición | Uds. | Parcial |
|---|---|---|
| Entrada general | 1.000 | 1.000 |
| Total |  | 1.000 |

**43608397** UD Ventosa auto. trifuncional Ø 100 PN-16
3.000 UD × 672.50 = 2017.50

| Medición | Uds. | Parcial |
|---|---|---|
| aspiración | 1.000 | 1.000 |
| impulsión | 1.000 | 1.000 |
| Entrada | 1.000 | 1.000 |
| Total |  | 3.000 |

**43608326** UD V.C. bridas Ø 100 PN-16
4.000 UD × 206.88 = 827.52

| Medición | Uds. | Parcial |
|---|---|---|
| ventosas: |  |  |
| aspiración | 1.000 | 1.000 |
| impulsión | 1.000 | 1.000 |
| Entrada | 1.000 | 1.000 |
| Desagüe colector aspiración | 1.000 | 1.000 |
| Total |  | 4.000 |

**43608331** UD V.C. bridas Ø 200 tetones (17/06/2013, 17/10/2005)
1.000 UD × 690.84 = 690.84
Válvula de compuerta brida-brida Ø 200 mm., PN-16 atm. de asiento elástico, con tetones para colocación de válvula de desagüe, probada unitariamente en fábrica s/norma UNE EN 1074 (1-2)/ISO 7259, de efecto autoclave y ausencia de tornillería exterior entre cuerpo y tapa, compuerta en fundición dúctil revestida de elastómero s/ norma UNE EN 681.1 y con revestimiento epoxi de 250 um. mínimo puntual, incluso volante, juntas, tornillería de acero bicromatada, válvula de bola de bronce Ø 2", S/PPT, totalmente colocada y probada.

| Código | Ud | Descripción | Rendimiento | Precio | Importe |
|---|---|---|---|---|---|
| H1040 | UD | Válvula compuerta Ø 200 (material; 17/06/2013) | 1.0000 | 476.43 | 476.43 |
| G49028 | UD | Llave de esfera de bronce | 1.0000 | 70.96 | 70.96 |
| G10000 | UD | Junta PVC | 2.0000 | 1.77 | 3.54 |
| G10002 | UD | Tornillo Ø 20 A.B. | 24.0000 | 1.98 | 47.52 |
| A200 | H | Hora de oficial de primera | 1.0000 | 18.38 | 18.38 |
| A400 | H | Hora de Peón Especialista | 1.0000 | 15.93 | 15.93 |
| %FUAB2 | % | Pruebas | 3 % | 632.76 | 18.98 |
| %COIQ | % | Costes indirectos. | 6 % | 651.74 | 39.10 |
|  |  | Total |  |  | 690.84 |

| Medición | Uds. | Parcial |
|---|---|---|
| antiariete | 1.000 | 1.000 |
| Total |  | 1.000 |

**43608337** UD V.C. bridas Ø 200 PN-16 (17/06/2013, 05/2000)
2.000 UD × 598.39 = 1196.78
Válvula de compuerta brida-brida Ø 200 mm., PN-16 atm. de asiento elástico, de serie corta, probada unitariamente en fábrica s/norma UNE EN 1074 (1-2)/ISO 7259, de efecto autoclave y ausencia de tornillería exterior entre cuerpo y tapa, compuerta en fundición dúctil revestida de elastómero s/ norma UNE EN 681.1 y con revestimiento epoxi de 250 um. mínimo puntual, incluso volante, juntas, tornillería de acero bicromatada, S/PPT, totalmente colocada y probada.

| Código | Ud | Descripción | Rendimiento | Precio | Importe |
|---|---|---|---|---|---|
| H1040 | UD | Válvula compuerta Ø 200 | 1.0000 | 476.43 | 476.43 |
| G10000 | UD | Junta PVC | 2.0000 | 1.77 | 3.54 |
| G10002 | UD | Tornillo Ø 20 A.B. | 24.0000 | 1.98 | 47.52 |
| A200 | H | Hora de oficial de primera | 0.6000 | 18.38 | 11.03 |
| A400 | H | Hora de Peón Especialista | 0.6000 | 15.93 | 9.56 |
| %FUAB2 | % | Pruebas | 3 % | 548.08 | 16.44 |
| %COIQ | % | Costes indirectos. | 6 % | 564.52 | 33.87 |
|  |  | Total |  |  | 598.39 |

| Medición | Uds. | Parcial |
|---|---|---|
| desagüe | 1.000 | 1.000 |
| antiariete | 1.000 | 1.000 |
| Total |  | 2.000 |

**43608338** UD V.C. bridas Ø 250 PN-16
3.000 UD × 951.39 = 2854.17

| Medición | Uds. | Parcial |
|---|---|---|
| aspiración | 3.000 | 3.000 |
| Total |  | 3.000 |

**43608698** UD Válvula de mariposa motorizada Ø 200 (04/07/2013, 10/06/2005)
1.000 UD × 2619.41 = 2619.41
Válvula de mariposa motorizada brida-brida Ø 200 mm. PN-16 atm., conforme a la norma UNE EN-593 y UNE EN 1074, con revestimiento epoxi de 250 micras de espesor mínimo puntual, incluso motor, mecanismo reductor AUMA, volante, juntas, tornillería de acero bicromatada, S/PPT, totalmente colocada y probada.

| Código | Ud | Descripción | Rendimiento | Precio | Importe |
|---|---|---|---|---|---|
| H2165 | UD. | Válvula de mariposa motorizada Ø 200 mm. (material; 04/07/2013) | 1.0000 | 2387.26 | 2387.26 |
| A200 | H | Hora de oficial de primera | 2.5000 | 18.38 | 45.95 |
| A500 | H | Hora de Peón Ordinario. | 2.5000 | 15.17 | 37.93 |
| %COIQ | % | Costes indirectos. | 6 % | 2471.14 | 148.27 |
|  |  | Total |  |  | 2619.41 |

| Medición | Uds. | Parcial |
|---|---|---|
| Control antiariete | 1.000 | 1.000 |
| Total |  | 1.000 |

**43608700** UD Válvula de mariposa motorizada Ø 250 (29/06/2013, 10/06/2005)
3.000 UD × 3002.56 = 9007.68
Válvula de mariposa motorizada brida-brida Ø 250 mm. PN-16 atm., conforme a la norma UNE EN-593 y UNE EN 1074, con revestimiento epoxi de 250 micras de espesor mínimo puntual, incluso motor, mecanismo reductor AUMA, volante, juntas, tornillería de acero bicromatada, S/PPT, totalmente colocada y probada.

| Código | Ud | Descripción | Rendimiento | Precio | Importe |
|---|---|---|---|---|---|
| H2170 | UD. | Válvula de mariposa motorizada Ø 250 mm. (material; 29/06/2013) | 1.0000 | 2736.99 | 2736.99 |
| A200 | H | Hora de oficial de primera | 2.8500 | 18.38 | 52.38 |
| A500 | H | Hora de Peón Ordinario. | 2.8500 | 15.17 | 43.23 |
| %COIQ | % | Costes indirectos. | 6 % | 2832.60 | 169.96 |
|  |  | Total |  |  | 3002.56 |

| Medición | Uds. | Parcial |
|---|---|---|
| impulsión | 3.000 | 3.000 |
| Total |  | 3.000 |

**43608702** UD Válvula de mariposa motorizada Ø 350 (29/06/2013, 10/06/2005)
4.000 UD × 3632.70 = 14530.80
Válvula de mariposa motorizada brida-brida Ø 350 mm. PN-16 atm., conforme a la norma UNE EN-593 y UNE EN 1074, con revestimiento epoxi de 250 micras de espesor mínimo puntual, incluso motor, mecanismo reductor AUMA, volante, juntas, tornillería de acero bicromatada, S/PPT, totalmente colocada y probada.

| Código | Ud | Descripción | Rendimiento | Precio | Importe |
|---|---|---|---|---|---|
| H2175 | UD. | Válvula de mariposa motorizada Ø 350 mm. (material; 29/06/2013) | 1.0000 | 3299.59 | 3299.59 |
| A200 | H | Hora de oficial de primera | 3.8000 | 18.38 | 69.84 |
| A500 | H | Hora de Peón Ordinario. | 3.8000 | 15.17 | 57.65 |
| %COIQ | % | Costes indirectos. | 6 % | 3427.08 | 205.62 |
|  |  | Total |  |  | 3632.70 |

| Medición | Uds. | Parcial |
|---|---|---|
| Salida colector impulsión | 1.000 | 1.000 |
| Entradas al depósito | 2.000 | 2.000 |
| Entrada general | 1.000 | 1.000 |
| Total |  | 4.000 |

**43608703** UD Válvula de mariposa motorizada Ø 400 (04/07/2013, 10/06/2005)
2.000 UD × 4338.27 = 8676.54
Válvula de mariposa motorizada brida-brida Ø 400 mm. PN-16 atm., conforme a la norma UNE EN-593 y UNE EN 1074, con revestimiento epoxi de 250 micras de espesor mínimo puntual, incluso motor, mecanismo reductor AUMA, volante, juntas, tornillería de acero bicromatada, S/PPT, totalmente colocada y probada.

| Código | Ud | Descripción | Rendimiento | Precio | Importe |
|---|---|---|---|---|---|
| H2180 | UD. | Válvula de mariposa motorizada Ø 400 (material; 29/06/2013) | 1.0000 | 3958.51 | 3958.51 |
| A200 | H | Hora de oficial de primera | 4.0000 | 18.38 | 73.52 |
| A500 | H | Hora de Peón Ordinario. | 4.0000 | 15.17 | 60.68 |
| %COIQ | % | Costes indirectos. | 6 % | 4092.71 | 245.56 |
|  |  | Total |  |  | 4338.27 |

| Medición | Uds. | Parcial |
|---|---|---|
| Tomas | 2.000 | 2.000 |
| Total |  | 2.000 |

**43608383** Ud V. mariposa Ø 400 PN-16
2.000 Ud × 3254.51 = 6509.02

| Medición | Uds. | Parcial |
|---|---|---|
| Desague-aliviadero | 2.000 | 2.000 |
| Total |  | 2.000 |

**43608710** UD Válvula de retención Ø 250 mm. (29/06/2013, 04/02/2005)
3.000 UD × 1636.23 = 4908.69
Válvula de retención con clapeta basculante y by-pass Ø 250 mm. brida-brida PN-16 atm., conforme a la norma UNE EN-593 y UNE EN 1074(4), con revestimiento epoxi de 250 micras de espesor mínimo puntual, S/PPT, incluso juntas, tornillería de acero bicromatada, totalmente colocada y probada.

| Código | Ud | Descripción | Rendimiento | Precio | Importe |
|---|---|---|---|---|---|
| H3030 | UD. | Válvula de retención Ø 250 mm. PN-16 (material; 29/06/2013) | 1.0000 | 1459.73 | 1459.73 |
| A200 | H | Hora de oficial de primera | 2.5000 | 18.38 | 45.95 |
| A500 | H | Hora de Peón Ordinario. | 2.5000 | 15.17 | 37.93 |
| %COIQ | % | Costes indirectos. | 6 % | 1543.61 | 92.62 |
|  |  | Total |  |  | 1636.23 |

| Medición | Uds. | Parcial |
|---|---|---|
| impulsión | 3.000 | 3.000 |
| Total |  | 3.000 |

**436084311** Ud Filtro de alcachofa Ø 400 mm. brida PN-10 (29/06/2013, 05/2000)
2.000 Ud × 666.46 = 1332.92
Filtro de alcachofa Ø 400 mm. brida PN-10, malla y brida en acero inoxidable, s/PPT, incluso juntas y tornillería de acero inoxidable, colocado y probado.

| Código | Ud | Descripción | Rendimiento | Precio | Importe |
|---|---|---|---|---|---|
| I8110 | UD | Filtro alcachofa Ø 400 mm. (material; 29/06/2013) | 1.0000 | 593.01 | 593.01 |
| B060 | H | Camión grúa con brazo telescopico | 0.1000 | 40.00 | 4.00 |
| A200 | H | Hora de oficial de primera | 0.4000 | 18.38 | 7.35 |
| A500 | H | Hora de Peón Ordinario. | 0.4000 | 15.17 | 6.07 |
| %FUAB2 | % | Pruebas | 3 % | 610.43 | 18.31 |
| %COIQ | % | Costes indirectos. | 6 % | 628.74 | 37.72 |
|  |  | Total |  |  | 666.46 |

| Medición | Uds. | Parcial |
|---|---|---|
| Toma dentro depósito | 2.000 | 2.000 |
| Total |  | 2.000 |

**43608711** UD Válvula retención Ø 200 mm. saneamiento (01/07/2013, 04/02/2005)
1.000 UD × 938.15 = 938.15
Válvula de retención para salida drenaje Ø200 mm. con clapeta de extremidad para sección circular con brida universal, totalmente colocada y probada.

| Código | Ud | Descripción | Rendimiento | Precio | Importe |
|---|---|---|---|---|---|
| H3029 | UD | Válvula de retención Ø 200 saneamiento (material; 01/07/2013) | 1.0000 | 851.50 | 851.50 |
| A200 | H | Hora de oficial de primera | 1.0000 | 18.38 | 18.38 |
| A500 | H | Hora de Peón Ordinario. | 1.0000 | 15.17 | 15.17 |
| %COIQ | % | Costes indirectos. | 6 % | 885.05 | 53.10 |
|  |  | Total |  |  | 938.15 |

| Medición | Uds. | Parcial |
|---|---|---|
| A colocar en pozo salida drenaje, sobre hormigón | 1.000 | 1.000 |
| Total |  | 1.000 |

**42608648** UD Carrete desmontaje Ø 200 mm. (04/07/2013, 13/06/2005)
1.000 UD × 934.45 = 934.45
Carrete de desmontaje Ø 200 mm. PN-16, L=190-270 mm., en acero inoxidable AISI-304 (CF8), incluso 12 tornillos de extracción Ø 27 mm. de acero inoxidable, totalmente colocado y probado.

| Código | Ud | Descripción | Rendimiento | Precio | Importe |
|---|---|---|---|---|---|
| G36047 | UD. | Carrete de desmontaje A.I. Ø 200 mm. PN-16 (material; 04/07/2013) | 1.0000 | 831.23 | 831.23 |
| A200 | H | Hora de oficial de primera | 1.5000 | 18.38 | 27.57 |
| A500 | H | Hora de Peón Ordinario. | 1.5000 | 15.17 | 22.76 |
| %COIQ | % | Costes indirectos. | 6 % | 881.56 | 52.89 |
|  |  | Total |  |  | 934.45 |

| Medición | Uds. | Parcial |
|---|---|---|
| Antiariete | 1.000 | 1.000 |
| Total |  | 1.000 |

**42608650** UD Carrete desmontaje Ø 250 mm. (29/06/2013, 10/06/2005)
6.000 UD × 1615.57 = 9693.42
Carrete telescópico de desmontaje Ø 250 mm. PN-16, L=190-270 mm., en acero inoxidable AISI-304 (CF8), incluso 12 tornillos de extracción Ø 27 mm. de acero inoxidable, totalmente colocado y probado.

| Código | Ud | Descripción | Rendimiento | Precio | Importe |
|---|---|---|---|---|---|
| G36050 | UD. | Carrete de desmontaje A.I. Ø 250 mm. PN-16 (material) | 1.0000 | 1459.73 | 1459.73 |
| B060 | H | Camión grúa con brazo telescopico | 0.1000 | 40.00 | 4.00 |
| A200 | H | Hora de oficial de primera | 1.8000 | 18.38 | 33.08 |
| A500 | H | Hora de Peón Ordinario. | 1.8000 | 15.17 | 27.31 |
| %COIQ | % | Costes indirectos. | 6 % | 1524.12 | 91.45 |
|  |  | Total |  |  | 1615.57 |

| Medición | Uds. | Parcial |
|---|---|---|
| Aspiración | 3.000 | 3.000 |
| Impulsión | 3.000 | 3.000 |
| Total |  | 6.000 |

**42608653** UD Carrete desmontaje AI Ø 350 mm. PN-16 (18/06/2013, 11/06/2005)
4.000 UD × 2695.65 = 10782.60
Carrete de desmontaje Ø 350 mm. PN-16, L=190-270 mm., en acero inoxidable AISI-304 (CF8), incluso 16 tornillos de extracción Ø 27 mm. de acero inoxidable, totalmente colocado y probado.

| Código | Ud | Descripción | Rendimiento | Precio | Importe |
|---|---|---|---|---|---|
| G36072 | UD. | Carrete de desmontaje A.I. Ø 350 mm. PN-16 (material; 18/06/2013) | 1.0000 | 2377.12 | 2377.12 |
| B060 | H | Camión grúa con brazo telescopico | 0.2000 | 40.00 | 8.00 |
| A200 | H | Hora de oficial de primera | 2.5000 | 18.38 | 45.95 |
| A500 | H | Hora de Peón Ordinario. | 2.5000 | 15.17 | 37.93 |
| %FUAB2 | % | Pruebas | 3 % | 2469.00 | 74.07 |
| %COIQ | % | Costes indirectos. | 6 % | 2543.07 | 152.58 |
|  |  | Total |  |  | 2695.65 |

| Medición | Uds. | Parcial |
|---|---|---|
| Salida colector impulsión | 1.000 | 1.000 |
| Entrada general | 1.000 | 1.000 |
| Entradas depósitos | 2.000 | 2.000 |
| Total |  | 4.000 |

**42608655** UD Carrete desmontaje AI Ø 400 mm. PN-16 (18/06/2013, 10/06/2005)
4.000 UD × 3664.00 = 14656.00
Carrete de desmontaje Ø 400 mm. PN-16, L=190-270 mm., en acero inoxidable AISI-304 (CF8), incluso 16 tornillos de extracción Ø 30 mm. de acero inoxidable, totalmente colocado y probado.

| Código | Ud | Descripción | Rendimiento | Precio | Importe |
|---|---|---|---|---|---|
| G36075 | UD. | Carrete de desmontaje A.I. Ø 400 mm. PN-16 (material; 26/06/2013) | 1.0000 | 3253.98 | 3253.98 |
| B060 | H | Camión grúa con brazo telescopico | 0.2000 | 40.00 | 8.00 |
| A200 | H | Hora de oficial de primera | 2.8000 | 18.38 | 51.46 |
| A500 | H | Hora de Peón Ordinario. | 2.8000 | 15.17 | 42.48 |
| %FUAB2 | % | Pruebas | 3 % | 3355.92 | 100.68 |
| %COIQ | % | Costes indirectos. | 6 % | 3456.60 | 207.40 |
|  |  | Total |  |  | 3664.00 |

**42608672** UD Carrete AI Ø 200 mm L=1200 mm. (01/07/2013, 05/2000)
1.000 UD × 221.97 = 221.97
Carrete de acero inoxidable AISI-304 E=2 mm. Ø 200 BB PN-16 L=1200 mm., incluso tornillería de acero inoxidable, totalmente colocado probado.

| Código | Ud | Descripción | Rendimiento | Precio | Importe |
|---|---|---|---|---|---|
| G37053 | UD | Carrete A.I BB Ø 200 mm. L=1750 (material; 01/07/2013) | 1.0000 | 197.67 | 197.67 |
| A200 | H | Hora de oficial de primera | 0.3500 | 18.38 | 6.43 |
| A500 | H | Hora de Peón Ordinario. | 0.3500 | 15.17 | 5.31 |
| %COIQ | % | Costes indirectos. | 6 % | 209.41 | 12.56 |
|  |  | Total |  |  | 221.97 |

| Medición | Uds. | Parcial |
|---|---|---|
| Salida desague colector impulsión | 1.000 | 1.000 |
| Total |  | 1.000 |

**42608690** UD Carrete AI Ø 350 L=1.000 mm. (01/07/2013, 11/06/2005)
1.000 UD × 329.44 = 329.44
Carrete de acero inoxidable AISI-304 E=2 mm. Ø 350 BB PN-16 L=1.000 mm, incluso tornillería acero inoxidable, totalmente colocado probado.

| Código | Ud | Descripción | Rendimiento | Precio | Importe |
|---|---|---|---|---|---|
| G37073 | UD | Carrete A.I. AISI-304 BB Ø 350 mm. L=1.000 mm. (material; 01/07/2013) | 1.0000 | 299.05 | 299.05 |
| A200 | H | Hora de oficial de primera | 0.3500 | 18.38 | 6.43 |
| A500 | H | Hora de Peón Ordinario. | 0.3500 | 15.17 | 5.31 |
| %COIQ | % | Costes indirectos. | 6 % | 310.79 | 18.65 |
|  |  | Total |  |  | 329.44 |

| Medición | Uds. | Parcial |
|---|---|---|
| Salida col. impuilsión | 1.000 | 1.000 |
| Total |  | 1.000 |

**42608840** UD Pieza "cuello cisne" AI Ø 400 mm. aliviadero (29/06/2013, 11/06/2005)
2.000 UD × 1782.19 = 3564.38
Pieza "cuello cisne" para aliviadero, con tubería de acero inoxidable AISI-304 E=2 mm., formada por :
- Tramo recto Ø 400 L=1000 mm.
- Tramo recto Ø 400 L=1300 mm.
- Tramo recto Ø 400 L=1800 mm.
- Dos codos Ø 400 mm. 90º
- Cono de vertido Ø 1000-400 mm. y 800 mm. de altura
- Injerto en tubería horizontal
Según detalle de planos, incluso juntas y tornillería de acero inoxidable, pasamuros, totalmente colocado y probado.

| Código | Ud | Descripción | Rendimiento | Precio | Importe |
|---|---|---|---|---|---|
| G37150 | UD | Pieza cuello cine A.I. AISI-304 Ø 400 mm. aliviadero (material; 29/06/2013) | 1.0000 | 1480.01 | 1480.01 |
| A200 | H | Hora de oficial de primera | 6.0000 | 18.38 | 110.28 |
| A500 | H | Hora de Peón Ordinario. | 6.0000 | 15.17 | 91.02 |
| %COIQ | % | Costes indirectos. | 6 % | 1681.31 | 100.88 |
|  |  | Total |  |  | 1782.19 |

| Medición | Uds. | Parcial |
|---|---|---|
| Aliviaderos | 2.000 | 2.000 |
| Total |  | 2.000 |

**42608835** UD Pieza pantalón Ø 400-400 mm. desagüe fondo-aliviadero (29/06/2013, 11/06/2005)
1.000 UD × 3042.33 = 3042.33
Pieza pantalón para tubería desagüe fondo-aliviadero, con tuberías de acero inoxidable AISI-304 E=2 mm., formada por :
- Tramo recto Ø 400 L=9200 mm.
- Un injerto a 90º Ø 400 mm. L = 2350 mm. y brida PN-16 atm. acero inoxidable para colocar carrete desmontaje
- Codo 90º y tramo recto L=2000 mm. y brida PN-16 acero inoxidable PN-16 atm. para colocar carrete desmontaje
- Dos injertos para entrada de las tuberías bajantes de los aliviaderos
Según detalle de planos, incluso juntas y tornillería de acero inoxidable, totalmente colocado y probado.

| Código | Ud | Descripción | Rendimiento | Precio | Importe |
|---|---|---|---|---|---|
| G37145 | UD | Pieza pantalón A.I. AISI-304 Ø 400 mm. desagüe fondo-aliviadero (material; 29/06/2013) | 1.0000 | 2584.94 | 2584.94 |
| A200 | H | Hora de oficial de primera | 8.5000 | 18.38 | 156.23 |
| A500 | H | Hora de Peón Ordinario. | 8.5000 | 15.17 | 128.95 |
| %COIQ | % | Costes indirectos. | 6 % | 2870.12 | 172.21 |
|  |  | Total |  |  | 3042.33 |

**42608830** UD Pieza B-L Ø 400 mm.desagüe fondo (29/06/2013, 11/06/2005)
2.000 UD × 370.34 = 740.68
Pieza B-L para tubería salida depósito (desagüe fondo) con tubería de acero inoxidable AISI-304 E=2 mm., formada por :
- Tramo recto Ø 400 mm. L = 800 mm.
- Brida PN-16 acero inoxidable, para colocar válvula mariposa
Según detalle de planos, incluso juntas y tornillería de acero inoxidable, pasamuros, totalmente colocado y probado.

| Código | Ud | Descripción | Rendimiento | Precio | Importe |
|---|---|---|---|---|---|
| G37140 | UD | Pieza B-L A.I. AISI-304 BB Ø 400 mm. (material; 29/06/2013) | 1.0000 | 299.05 | 299.05 |
| A200 | H | Hora de oficial de primera | 1.5000 | 18.38 | 27.57 |
| A500 | H | Hora de Peón Ordinario. | 1.5000 | 15.17 | 22.76 |
| %COIQ | % | Costes indirectos. | 6 % | 349.38 | 20.96 |
|  |  | Total |  |  | 370.34 |

| Medición | Uds. | Parcial |
|---|---|---|
| Desagüe fondo, salusa depósito-pasamuros | 2.000 | 2.000 |
| Total |  | 2.000 |

**42608825** UD Pieza Ø 350 mm. entrada-depósito (29/06/2013, 11/06/2005)
2.000 UD × 1050.22 = 2100.44
Pieza vertical para tubería entrada a depósito con tuberías de acero inoxidable AISI-304 E=2 mm., formada por :
- Tramo recto Ø 350 mm. L = 3550 mm.
- Dos codos Ø 350 mm. 90º y brida PN-16 acero inoxidable, para colocar válvula mariposa
- Codos en plano horizontal, en interior depósito, para cambio alineación
- Brida acero inoxidable PN-16 atm.
Según detalle de planos, incluso juntas y tornillería de acero inoxidable, pasamuros, totalmente colocado y probado.

| Código | Ud | Descripción | Rendimiento | Precio | Importe |
|---|---|---|---|---|---|
| G37135 | UD | Pieza A.I. AISI-304 BB Ø 350 mm. entrada depósito (material; 29/06/2013) | 1.0000 | 856.57 | 856.57 |
| A200 | H | Hora de oficial de primera | 4.0000 | 18.38 | 73.52 |
| A500 | H | Hora de Peón Ordinario. | 4.0000 | 15.17 | 60.68 |
| %COIQ | % | Costes indirectos. | 6 % | 990.77 | 59.45 |
|  |  | Total |  |  | 1050.22 |

| Medición | Uds. | Parcial |
|---|---|---|
| Entrada, pieza vertical | 2.000 | 2.000 |
| Total |  | 2.000 |

**42608820** UD Pieza Ø 400 mm. toma-depósito (29/06/2013, 11/06/2005)
2.000 UD × 620.81 = 1241.62
Pieza para tubería toma con tuberías de acero inoxidable AISI-304 E=2 mm., formada por :
- Tramo recto Ø 400 mm. L = 800 mm., con codo 90º y brida PN-10 acero inoxidable, para colocar filtro alcachofa
- Brida PN-16 atm. acero inoxidable para colocar carrete desmontaje
Según detalle de planos, incluso juntas y tornillería de acero inoxidable, pasamuros, totalmente colocado y probado.

| Código | Ud | Descripción | Rendimiento | Precio | Importe |
|---|---|---|---|---|---|
| G37130 | UD | Pieza A.I. AISI-304 BB Ø 400 mm. toma depósito (material; 29/06/2013) | 1.0000 | 501.79 | 501.79 |
| A200 | H | Hora de oficial de primera | 2.5000 | 18.38 | 45.95 |
| A500 | H | Hora de Peón Ordinario. | 2.5000 | 15.17 | 37.93 |
| %COIQ | % | Costes indirectos. | 6 % | 585.67 | 35.14 |
|  |  | Total |  |  | 620.81 |

| Medición | Uds. | Parcial |
|---|---|---|
| Toma, depósito | 2.000 | 2.000 |
| Total |  | 2.000 |

**42608815** UD Pieza pantalón Ø 350-350 mm. entrada tramo horizontal (29/06/2013, 11/06/2005)
1.000 UD × 2338.89 = 2338.89
Pieza pantalón para tubería entrada, con tuberías de acero inoxidable AISI-304 E=2 mm., formada por :
- Tramo recto Ø 350 L=6200 mm.
- Un injerto a 90º Ø 350 mm. L = 650 mm. y brida PN-16atm. acero inoxidable para colocar carrete desmontaje
- Codo Ø 350 90º, tramo recto L=400 mm. y brida PN-16 acero inoxidable para colocar carrete desmontaje
Según detalle de planos, incluso juntas y tornillería de acero inoxidable, totalmente colocado y probado.

| Código | Ud | Descripción | Rendimiento | Precio | Importe |
|---|---|---|---|---|---|
| G37125 | UD | Pieza pantalón A.I. AISI-304 Ø 350-350 mm. (material; 29/06/2013) | 1.0000 | 1971.65 | 1971.65 |
| A200 | H | Hora de oficial de primera | 7.0000 | 18.38 | 128.66 |
| A500 | H | Hora de Peón Ordinario. | 7.0000 | 15.17 | 106.19 |
| %COIQ | % | Costes indirectos. | 6 % | 2206.50 | 132.39 |
|  |  | Total |  |  | 2338.89 |

| Medición | Uds. | Parcial |
|---|---|---|
| Entrada, tramo horizontal | 1.000 | 1.000 |
| Total |  | 1.000 |

**42608810** UD Pieza pantalón Ø 400-400-250 mm. aspiración (29/06/2013, 11/06/2005)
1.000 UD × 3485.82 = 3485.82
Pieza pantalón para colector aspiración, con tuberías de acero inoxidable AISI-304 E=2 mm., formada por :
- Tramo recto Ø 400 L=7200 mm.
- Dos injertos a 90º Ø 400 mm. L = 3500 mm. con bridas PN-16 atm. acero inoxidable, para colocar carretes desmontaje
- Tres injertos a 90 º Ø 250 BL PN-16 L=300 mm. y bridas PN-16 atm. acero inoxidable, para colocar carretes desmontaje de válvulas mariposas
- Un injerto a 90º Ø 100 L=500 mm. con brida PN-16 en acero inoxidable para colocación de compuerta y ventosa.
- Dos cierres de colector Ø 400 mm. con chapa AISI-304 E= 2 mm.
Según detalle de planos, incluso juntas y tornillería de acero inoxidable, totalmente colocado y probado.

| Código | Ud | Descripción | Rendimiento | Precio | Importe |
|---|---|---|---|---|---|
| G37120 | UD | Pieza pantalón A.I. AISI-304 Ø 400-400-250 mm. (material; 29/06/2013) | 1.0000 | 2919.46 | 2919.46 |
| A200 | H | Hora de oficial de primera | 11.0000 | 18.38 | 202.18 |
| A500 | H | Hora de Peón Ordinario. | 11.0000 | 15.17 | 166.87 |
| %COIQ | % | Costes indirectos. | 6 % | 3288.51 | 197.31 |
|  |  | Total |  |  | 3485.82 |

**42608800** UD Pieza pantalón Ø 300-250 mm. impulsión (29/06/2013, 11/06/2005)
1.000 UD × 2683.25 = 2683.25
Pieza pantalón para colector impulsión, con tuberías de acero inoxidable AISI-304 E=2 mm., formada por :
- Tramo recto Ø 350 L=8600 mm., con brida de acero inoxidable PN-16 para colocación de caudalímetro
- Reducción Ø 250-200 mm., codo Ø 200 mm. 45º, pieza en "T" Ø 200-200 mm. con dos bridas en acero inoxidable PN-16 atm. para insertar válvula de desagüe y antiarite.
- Tres injertos a 120 º Ø 250 mm. L=1000 mm. y codos Ø 250 mm. 45º terminado en brida en acero inoxidable PN-16 atm. para insertar válvula de mariposa motorizada
Según detalle de planos, incluso juntas y tornillería de acero inoxidable, totalmente colocado y probado.

| Código | Ud | Descripción | Rendimiento | Precio | Importe |
|---|---|---|---|---|---|
| G37100 | UD | Pieza pantalón impulsión A.I. AISI-304 Ø 350-250 mm. (material; 29/06/2013) | 1.0000 | 2128.77 | 2128.77 |
| A200 | H | Hora de oficial de primera | 12.0000 | 18.38 | 220.56 |
| A500 | H | Hora de Peón Ordinario. | 12.0000 | 15.17 | 182.04 |
| %COIQ | % | Costes indirectos. | 6 % | 2531.37 | 151.88 |
|  |  | Total |  |  | 2683.25 |

**426082731** UD C.R. f.d BB Ø 400/350
1.000 UD × 628.10 = 628.10

| Medición | Uds. | Parcial |
|---|---|---|
| Entrada | 1.000 | 1.000 |
| Total |  | 1.000 |

**42608631** UD Cono Red. a.i. Ø 250/200 mm. (01/07/2013, 11/06/2005)
3.000 UD × 220.19 = 660.57
Cono de reducción de acero inoxidable excéntrico, AISI-304, e=2 mm. Ø 250/200 BB. PN-16, incluso tornillería de acero inoxidable, totalmente colocado y probado.

| Código | Ud | Descripción | Rendimiento | Precio | Importe |
|---|---|---|---|---|---|
| G32105 | UD | Cono de reducción A.I. 250/200 (material; 01/07/2013) | 1.0000 | 197.67 | 197.67 |
| A200 | H | Hora de oficial de primera | 0.3000 | 18.38 | 5.51 |
| A500 | H | Hora de Peón Ordinario. | 0.3000 | 15.17 | 4.55 |
| %COIQ | % | Costes indirectos. | 6 % | 207.73 | 12.46 |
|  |  | Total |  |  | 220.19 |

| Medición | Uds. | Parcial |
|---|---|---|
| Aspiración a bombas | 3.000 | 3.000 |
| Total |  | 3.000 |

**42608628** UD Cono Red. a.i. Ø 250/125 mm. (01/07/2013, 11/06/2005)
3.000 UD × 187.96 = 563.88
Cono de reducción de acero inoxidable AISI-304, e=2 mm. Ø 250/125 BB. PN-16, incluso tornillería de acero inoxidable, totalmente colocado y probado.

| Código | Ud | Descripción | Rendimiento | Precio | Importe |
|---|---|---|---|---|---|
| G32095 | UD | Cono de reducción A.I. 250/125 (material; 01/07/2013) | 1.0000 | 167.26 | 167.26 |
| A200 | H | Hora de oficial de primera | 0.3000 | 18.38 | 5.51 |
| A500 | H | Hora de Peón Ordinario. | 0.3000 | 15.17 | 4.55 |
| %COIQ | % | Costes indirectos. | 6 % | 177.32 | 10.64 |
|  |  | Total |  |  | 187.96 |

| Medición | Uds. | Parcial |
|---|---|---|
| Impulsión bombas | 3.000 | 3.000 |
| Total |  | 3.000 |

**41608138** UD B-E f.d. Ø 200 PN-16 (17/06/2013, 05/2000)
1.000 UD × 160.57 = 160.57
Pieza B-E de fundición dúctil Ø 200 mm. PN-16 atm., s/ Norma UNE EN 545:2011, revestimiento exterior e interior mediante proceso de fosfatación de cinc y protección con pintura epoxy azul mediante cataforesis y espesor mínimo puntual de 70 µm., incluso pp. de juntas express con elastómero EPDM s/norma UNE-EN 681-1, tornillería de acero bicromatada, colocada y probada.

| Código | Ud | Descripción | Rendimiento | Precio | Importe |
|---|---|---|---|---|---|
| G15040 | UD | Pieza B-E Ø 200 mm. PN-16 atm. (material; 06/06/2013) | 1.0000 | 106.44 | 106.44 |
| G10000 | UD | Junta PVC | 1.0000 | 1.77 | 1.77 |
| G10002 | UD | Tornillo Ø 20 A.B. | 12.0000 | 1.98 | 23.76 |
| A200 | H | Hora de oficial de primera | 0.4500 | 18.38 | 8.27 |
| A500 | H | Hora de Peón Ordinario. | 0.4500 | 15.17 | 6.83 |
| %FUAB2 | % | Pruebas | 3 % | 147.07 | 4.41 |
| %COIQ | % | Costes indirectos. | 6 % | 151.48 | 9.09 |
|  |  | Total |  |  | 160.57 |

| Medición | Uds. | Parcial |
|---|---|---|
| Desagüe impulsión | 1.000 | 1.000 |
| Total |  | 1.000 |

**41608143** UD B-E f.d. Ø 350 PN-16
1.000 UD × 379.55 = 379.55

**41608144** UD B-E f.d. Ø 400 PN-16
2.000 UD × 478.57 = 957.14

| Medición | Uds. | Parcial |
|---|---|---|
| Entrada | 1.000 | 1.000 |
| Desague | 1.000 | 1.000 |
| Total |  | 2.000 |

**30608559** Ml Tubería de acero inoxidable Ø 400 mm. (26/06/2013, 11/06/2005)
6.000 Ml × 168.17 = 1009.02
Tubería de acero inoxidable AISI-304 e=2 mm. Ø 400 mm., incluso p.p. de bridas PN-10-16, totalmente colocada y probada.

| Código | Ud | Descripción | Rendimiento | Precio | Importe |
|---|---|---|---|---|---|
| F17090 | Ml | Tubería de A.I. AISI-304 Ø 400 mm. (material; 26/06/2013) | 1.0000 | 136.85 | 136.85 |
| A200 | H | Hora de oficial de primera | 0.2200 | 18.38 | 4.04 |
| A500 | H | Hora de Peón Ordinario. | 0.2200 | 15.17 | 3.34 |
| %BPR | % | Pruebas y p.p. de bridas y piezas. | 10 % | 144.23 | 14.42 |
| %COIQ | % | Costes indirectos. | 6 % | 158.65 | 9.52 |
|  |  | Total |  |  | 168.17 |

| Medición | Uds. | Largo | Parcial |
|---|---|---|---|
| Ajustes obra | 1.000 | 6.000 | 6.000 |
| Total |  |  | 6.000 |

**30608558** Ml Tubería de acero inoxidable Ø 350 mm. (26/06/2013, 11/06/2005)
106.200 Ml × 127.21 = 13509.70
Tubería de acero inoxidable AISI-304 e=2 mm. Ø 350 mm., incluso p.p. de bridas PN-10-16, totalmente colocada y probada.

| Código | Ud | Descripción | Rendimiento | Precio | Importe |
|---|---|---|---|---|---|
| F17088 | Ml | Tubería de A.I. AISI-304 Ø 350 mm. (material; 26/06/2013) | 1.0000 | 102.39 | 102.39 |
| A200 | H | Hora de oficial de primera | 0.2000 | 18.38 | 3.68 |
| A500 | H | Hora de Peón Ordinario. | 0.2000 | 15.17 | 3.03 |
| %BPR | % | Pruebas y p.p. de bridas y piezas. | 10 % | 109.10 | 10.91 |
| %COIQ | % | Costes indirectos. | 6 % | 120.01 | 7.20 |
|  |  | Total |  |  | 127.21 |

| Medición | Uds. | Largo | Parcial |
|---|---|---|---|
| Entrada interior depósito | 2.000 | 35.000 | 70.000 |
|  | 3.000 | 6.000 | 18.000 |
|  | 1.000 | 0.600 | 0.600 |
| Ajustes obra | 0.200 | 88.000 | 17.600 |
| Total |  |  | 106.200 |

**30508188** Ml Tubería de f.d. Ø 400 mm. C-30
22.000 Ml × 100.35 = 2207.70

| Medición | Uds. | Largo | Parcial |
|---|---|---|---|
| Salida Desagüe-aliviadero | 1.000 | 12.000 | 12.000 |
| Entrada, ajustes | 1.000 | 10.000 | 10.000 |
| Total |  |  | 22.000 |

**30608630** UD Brida acero inoxidable AISI-304 Ø 350 mm. PN-10 (26/06/2013, 11/06/2005)
6.000 UD × 151.58 = 909.48
Brida de acero inoxidable AISI-304 Ø 350 mm. PN-10 prensadas según norma DIN 2642, incluso p.p. de soldadura a tuberías, valonas y tornillería de acero inoxidable, colocada y probada.

| Código | Ud | Descripción | Rendimiento | Precio | Importe |
|---|---|---|---|---|---|
| F17131 | UD | Brida acero inoxidable AISI-304 Ø 350 mm. PN-16 (material; 26/06/2013) | 1.0000 | 116.58 | 116.58 |
| A200 | H | Hora de oficial de primera | 0.4000 | 18.38 | 7.35 |
| A500 | H | Hora de Peón Ordinario. | 0.4000 | 15.17 | 6.07 |
| %BPR | % | Pruebas y p.p. de bridas y piezas. | 10 % | 130.00 | 13.00 |
| %COIQ | % | Costes indirectos. | 6 % | 143.00 | 8.58 |
|  |  | Total |  |  | 151.58 |

**30608635** UD Brida acero inoxidable AISI-304 Ø 400 mm. PN-10 (26/06/2013, 11/06/2005)
12.000 UD × 171.26 = 2055.12
Brida de acero inoxidable AISI-304 Ø 400 mm. PN-10 prensadas según norma DIN 2642, incluso p.p. de soldadura a tuberías, valonas y tornillería de acero inoxidable, colocada y probada.

| Código | Ud | Descripción | Rendimiento | Precio | Importe |
|---|---|---|---|---|---|
| F17136 | UD | Brida acero inoxidable AISI-304 Ø 400 mm. PN-10 (material; 26/06/2013) | 1.0000 | 131.78 | 131.78 |
| A200 | H | Hora de oficial de primera | 0.4500 | 18.38 | 8.27 |
| A500 | H | Hora de Peón Ordinario. | 0.4500 | 15.17 | 6.83 |
| %BPR | % | Pruebas y p.p. de bridas y piezas. | 10 % | 146.88 | 14.69 |
| %COIQ | % | Costes indirectos. | 6 % | 161.57 | 9.69 |
|  |  | Total |  |  | 171.26 |

**30608730** UD Codo acero inoxidable AISI-304 e=2 mm. Ø 350 mm (26/06/2013, 11/06/2005)
7.000 UD × 241.46 = 1690.22
Codo de acero inoxidable AISI-304 e=2 mm. Ø 350 mm., incluso soldaduras a tubería principal, totalmente colocado y probado.

| Código | Ud | Descripción | Rendimiento | Precio | Importe |
|---|---|---|---|---|---|
| F17185 | u | Codo acero inoxidable AISI-304 e=2 mm. Ø 350 mm (material; 26/06/2013) | 1.0000 | 198.69 | 198.69 |
| A200 | H | Hora de oficial de primera | 0.2500 | 18.38 | 4.60 |
| A500 | H | Hora de Peón Ordinario. | 0.2500 | 15.17 | 3.79 |
| %BPR | % | Pruebas y p.p. de bridas y piezas. | 10 % | 207.08 | 20.71 |
| %COIQ | % | Costes indirectos. | 6 % | 227.79 | 13.67 |
|  |  | Total |  |  | 241.46 |

**30608735** UD Codo acero inoxidable AISI-304 e=2 mm. Ø 400 mm (26/06/2013, 11/06/2005)
2.000 UD × 277.67 = 555.34
Codo de acero inoxidable AISI-304 e=2 mm. Ø 400 mm., incluso soldaduras a tubería principal, totalmente colocado y probado.

| Código | Ud | Descripción | Rendimiento | Precio | Importe |
|---|---|---|---|---|---|
| F17190 | u | Codo acero inoxidable AISI-304 e=2 mm. Ø 400 mm (material; 26/06/2013) | 1.0000 | 228.08 | 228.08 |
| A200 | H | Hora de oficial de primera | 0.3000 | 18.38 | 5.51 |
| A500 | H | Hora de Peón Ordinario. | 0.3000 | 15.17 | 4.55 |
| %BPR | % | Pruebas y p.p. de bridas y piezas. | 10 % | 238.14 | 23.81 |
| %COIQ | % | Costes indirectos. | 6 % | 261.95 | 15.72 |
|  |  | Total |  |  | 277.67 |

**42608228** UD Codo f.d. 11-90º EE Ø 400 mm.
1.000 UD × 416.29 = 416.29

| Medición | Uds. | Parcial |
|---|---|---|
| Salida D+A | 1.000 | 1.000 |
| Total |  | 1.000 |

**43612300** UD Apoyo-anclaje para tubería de impulsión Ø 350 mm.
4.000 UD × 541.70 = 2166.80

| Medición | Uds. | Parcial |
|---|---|---|
| Ø 350 | 3.000 | 3.000 |
| Ø 200 | 1.000 | 1.000 |
| Total |  | 4.000 |

**43612310** UD Apoyo-anclaje para tubería de aspiración Ø 350-400 mm. (04/07/2013, 11/03/2004)
10.000 UD × 241.09 = 2410.90
Apoyo-anclaje para tubería Ø 350-400 mm., consistente en:
- Perfiles metálicos laminados y chapa de acero S 275 JR, incluso soldadura, pintado por sus caras con imprimación Sayoepoxy 40 micras, imprimación intermedia capa gruesa 100 micras, acabado poliuretano 40 micras, según detalle de planos:
- Chapa 500x100x15 mm.
- Ø 90-3 mm. L= 500 mm.
- UPN-120 L= 550 mm.
- 1 Pletina-abrazadera 1350x100x4 mm.
- 2 Pletinas 200x100x4 mm.
- 2 anclajes a solera M-18 galvanizados en caliente
- 2 tornillos y tuercas M-14 galvanizados en caliente
- Lámina de neopreno 1350x50 mm. e= 5 mm.
Totalmente colocado y probado

| Código | Ud | Descripción | Rendimiento | Precio | Importe |
|---|---|---|---|---|---|
| E6025 | KG | Acero S 275 JR en chapa y perfiles | 20.0000 | 2.99 | 59.80 |
| G10001 | UD | Tornillo Ø 16 A.B. | 2.0000 | 1.47 | 2.94 |
| P25023 | UD | Perno M-18 | 2.0000 | 4.21 | 8.42 |
| V3027 | DM3 | Neopreno zunchado | 0.3000 | 20.27 | 6.08 |
| A200 | H | Hora de oficial de primera | 4.0000 | 18.38 | 73.52 |
| A500 | H | Hora de Peón Ordinario. | 4.0000 | 15.17 | 60.68 |
| B060 | H | Camión grúa con brazo telescopico | 0.4000 | 40.00 | 16.00 |
| %COIQ | % | Costes indirectos. | 6 % | 227.44 | 13.65 |
|  |  | Total |  |  | 241.09 |

### 5.3 INSTALACION ELECTRICA DE BAJA TENSION, ALUMBRADO Y EMERGENCIA
Importe: 65312.80

#### 5.3.1 Acometida a CT
Importe: 5047.70

**E22ILM040** ML LIN. REPARTIDORA 3(2X150)+1(1X150) (11/07/2013, 12/07/2013)
35.000 ML × 144.22 = 5047.70
Línea repartidora, formada por cable de cobre de 3 (2x150) mm2 para las fases y de 1 (1x150) mm2 para el neutro,(1X150) mm2 con aislamiento RZ1-K (AS) 0,6/1 KV (No propagador de incendio y con emisión de humos y opacidad reducida), instalada en canalización subterránea. Totalmente instalada y conexionada, incluyendo terminales y pequeño material.

| Código | Ud | Descripción | Rendimiento | Precio | Importe |
|---|---|---|---|---|---|
| A200 | H | Hora de oficial de primera | 0.3000 | 18.38 | 5.51 |
| A500 | H | Hora de Peón Ordinario. | 0.3000 | 15.17 | 4.55 |
| P21CG110 | m | Cond. ais. 0,6-1KV 1x150 Cu (material; 11/07/2013, 12/07/2013) | 7.0000 | 18.00 | 126.00 |
| %COIQ | % | Costes indirectos. | 6 % | 136.06 | 8.16 |
|  |  | Total |  |  | 144.22 |

| Medición | Uds. | Largo | Parcial |
|---|---|---|---|
| Trafo-C.G.P. | 1.000 | 35.000 | 35.000 |
| Total |  |  | 35.000 |

#### 5.3.2 Cuadro general de protección y secundarios
Importe: 37245.16

**E22EPC025** ud CUADRO G. PROTECCIÓN (12/07/2013, 23/05/2000)
1.000 ud × 36027.83 = 36027.83
Cuadro General de Protección, formado por armario metálico IP55, con puertas transparentes, zócalo 100 mm de altura, Paneles laterales, kit de montaje, embarrado formado por 3F+N, con pletina de cobre aislada para una intensidad de 630A, completamente montado con accesorios, capaz de alojar los elementos del esquema unifilar y una reserva del 20% de ampliaciones posteriores, con alumbrado interior y extractores conteniendo:
1 Ud interruptor automático general NS630H, con relés de sobreintensidad regulables tipo ST-CM, bobina a emisión de tensión, señalización de defecto, contactos auxiliares y mando motorizado
4 Ud Transformadores de intensidad de relación 600/5A, clase 0.5 UNE 21.088, aislamiento clase B, tensión de prueba 3 KV
1 Ud Analizador digital de redes tipo CVN, con posibilidad de medición de hasta nueve parámetros (intensidad, tensión,...)
4 Ud interruptor automático magnetotérmico de 3x250 A, con relés de sobreintensidad regulables tipo ST-CM, bobina a emisión de tensión, señalización de defecto, contactos auxiliares y mando motorizado
4 Ud Relé diferencial de IF=regulable hasta 0,3 A y regulación tiempo apertura asociado a toroidal de 70 mm de diámetro
3 Ud Contactores para accionamiento arranque directo, tipo LC1F185M5 (225A) o equivalente, asociado a relé térmico diferencial y bloque de relés auxiliares
3 Ud Arrancador-relentizador progresivo tipo ATS-46C21N o equivalente, para motor asíncrono trifásico de 90 KW
3 Ud Bloque antiparasitario
9 Ud interruptor automático magnetotérmico de 16 A, 3P, bobina de emisión a tensión, disparo por IF de defecto, contactos auxiliares y mando manual
9 Ud Relé diferencial de IF=regulable hasta 0,3 A y regulación tiempo apertura asociado a toroidal de 35 mm de diámetro
8 Ud Inversores para accionamiento de válvulas motorizadas, con regulación térmica 2,5/4A
1 Ud Arrancador para accionamiento de bomba de achique, con regulación térmica
9 Ud Conjunto de pilotos de señalización, pulsadores paro marcha, selector de funcionamiento aut.-man.
1 Ud interruptor automático magnetotérmico de 63 A,4P, bobina de emisión a tensión, disparo por IF de defecto, contactos auxiliares y mando manual, para cuadro secundario
1 Ud interruptor automático magnetotérmico de 63 A,3P, bobina de emisión a tensión, disparo por IF de defecto, contactos auxiliares y mando manual para bateria cond.
1 Ud interruptor automático magnetotérmico de 50 A,3P, bobina de emisión a tensión, disparo por IF de defecto, contactos auxiliares y mando manual para cond. trafo
1 Ud interruptor automático magnetotérmico de 40 A,4P, para bateria sobretensiones de cabecera
4 Ud sobretensiones cabecera Clase II 40 KA
1 Ud. Interruptor automático magnetoérmico 6A, 4P para analizador de redes
3 Ud Interruptores diferenciales 40/2/30
6 Ud Interruptores automáticos magnetotérmicos de 6-10A, 2P
1 Ud, controlador de nivel ultrasónico con indicador digital, para el conjunto del bombeo
1 Ud, sensores de nivel en tuberías colectoras de aspiración
1 Ud, transformador II 400/48 V para alimentación a mando
1 Ud convertidor de señales de 4-20 mA
1 Ud Autómata programable TSX-47 J o equivalente, bus de comunicación, bloque de captadores de señales
1 Ud de programación de funcionamiento de autómata, conforme a los criterios de la Dirección de Obra
Totalmente instalado, incluyendo cableado, conexionado y rotulación de circuitos

| Código | Ud | Descripción | Rendimiento | Precio |
|---|---|---|---|---|
| A200 | H | Hora de oficial de primera | 28.0000 | 18.38 |
| A500 | H | Hora de Peón Ordinario. | 28.0000 | 15.17 |
| P21PC021 | ud | Armario IS, completo (material; 12/07/2013) | 1.0000 | 3497.27 |
| P21PC022 | ud | Embarrado 630A, completo (material; 12/07/2013) | 1.0000 | 517.86 |
| U30KC011 | ud | Extractores trascuadro (material; 18/10/2005, 12/07/2013) | 2.0000 | 68.58 |
| P21ME220 | ud | Interr. aut. general NS630H, completo (material; 12/07/2013) | 1.0000 | 3259.45 |
| P21ME230 | ud | Trafo pasante 600/5A (material; 12/07/2013) | 4.0000 | 81.25 |
| P21PM185 | ud | Analizador digital de redes CVN (material; 12/07/2013) | 1.0000 | 425.75 |
| P21PM187 | ud | Interr. aut. mag. 3x250 A, completo (material; 12/07/2013) | 4.0000 | 1256.99 |
| P21ME160 | ud | Relé diferencial asociado a toroidal 70 mm (incluido) (material; 12/07/2013) | 4.0000 | 258.82 |
| P21ME170 | ud | Contactores LC1F185M5 (225A) (material; 12/07/2013) | 3.0000 | 489.82 |
| P21PM186 | ud | Arranc.-relentizador progresivo ATS-46C21N (material; 12/07/2013) | 3.0000 | 3223.57 |
| P21ME180 | ud | Bloque antiparasitario (material; 12/07/2013) | 3.0000 | 22.61 |
| P21ME200 | ud | Int. aut. magn. 16 A, 3P completo (material; 12/07/2013) | 9.0000 | 30.52 |
| P21ME190 | ud | Relé diferencial asociado a toroidal 35 mm (incluido) (material; 12/07/2013) | 9.0000 | 87.24 |
| P21ME210 | ud | Invers. con regulación térmica 2,5/4A (material; 12/07/2013) | 8.0000 | 329.71 |
| P21MC070 | ud | Arrancador motor con regulación térmica2,5/4A (material; 12/07/2013) | 1.0000 | 66.03 |
| P21DM220 | ud | 4 Pilotos señalización, pulsadores paro marcha, selector de funcionamiento aut.-man. (material; 11/07/2013, 12/07/2013) | 9.0000 | 16.22 |
| P21PM050 | ud | Int. Aut. Magnet. 25-63A 4P completo (material; 12/07/2013) | 2.0000 | 56.47 |
| P21MC010 | ud | Int. Aut. Magnet. 25-63A 3P completo (material; 12/07/2013) | 1.0000 | 48.89 |
| U30IM195 | ud | protecciones sobretensiones 40 KA (material; 12/07/2013) | 4.0000 | 55.75 |
| P21MC040 | ud | Diferencial 40/2/30 (material; 11/07/2013, 12/07/2013) | 3.0000 | 33.60 |
| P21PM010 | ud | Int. Aut. Magnet. 10-16-20-25 A. (I+N) (material; 11/07/2013, 12/07/2013) | 6.0000 | 22.85 |
| P21BC020 | ud | Controlador de nivel ultrasónico (material; 12/07/2013) | 1.0000 | 937.67 |
| P21BC040 | ud | Int. Aut. Magnet. 6A 4P completo (material; 12/07/2013) | 1.0000 | 35.80 |
| P21BC060 | ud | Sensor de nivel en tuberias (material; 12/07/2013) | 1.0000 | 92.55 |
| P21BC100 | ud | Contactor tripolar 250A A-185-30-11 (material; 06/10/2000, 12/07/2013) | 2.0000 | 332.03 |
| P21BC130 | ud | Transformador II 400/48 V (material; 12/07/2013) | 1.0000 | 39.61 |
| P21DM100 | ud | Convertidor de señales 4-20 mA (material; 12/07/2013) | 1.0000 | 249.05 |
| P21DM130 |  | ELEMENTO NO DEFINIDO (mano de obra) | 1.0000 |  |
| P21DM210 | ud | Programación autómata (material; 12/07/2013) | 1.0000 | 1064.39 |
| %COIQ | % | Costes indirectos. | 6 % |  |

| Medición | Uds. | Parcial |
|---|---|---|
| Cuadro general Protección | 1.000 | 1.000 |
| Total |  | 1.000 |

**E22ECP037** Ud. CUADROS SECUNDARIO (11/07/2013, 12/07/2013)
1.000 Ud. × 1217.33 = 1217.33
Cuadro protección , formado por caja de doble aislamiento IDE, con capacidad para 60 módulos, perfil omega, embarrado de protección, conteniendo:
1 Ud Interruptor Automático Magnetotérmico General 4P 63A
1 Ud Interruptor diferencial 40/4/300
4 Ud Interruptores diferenciales 40/2/30
2 Ud Interruptores automáticos magetotérmicos de 16-25A 4P
8 Ud Interruptores automáticos magnetotérmicos de 6-10A 2P
4 Ud Guardamotores Regulación 1/1,6 - 1,6/2,5 A
4 Ud Contactores 16A 2P
4 Ud Conjunto de pilotos de señalización, pulsadores paro marcha, selector de funcionamiento aut.-man.
2 Ud Relojes temporizadores 16A 2P
Todo totalmente instalado, incluyendo cableado, conexionado y rotulación de circuitos

| Código | Ud | Descripción | Rendimiento | Precio | Importe |
|---|---|---|---|---|---|
| A200 | H | Hora de oficial de primera | 6.0000 | 18.38 | 110.28 |
| A500 | H | Hora de Peón Ordinario. | 6.0000 | 15.17 | 91.02 |
| P21PC010 | ud | Arm. IDE, con capacidad 60 módulos (material; 11/07/2013, 12/07/2013) | 1.0000 | 86.49 | 86.49 |
| P21PM050 | ud | Int. Aut. Magnet. 25-63A 4P completo | 1.0000 | 56.47 | 56.47 |
| U30IA020 | ud | Diferencial 40/4/300 (material; 11/07/2013, 12/07/2013) | 1.0000 | 48.00 | 48.00 |
| P21PM025 | ud | Interruptor A.M. 16-25A 4P (material; 11/07/2013, 12/07/2013) | 2.0000 | 36.33 | 72.66 |
| P21MC040 | ud | Diferencial 40/2/30 | 4.0000 | 33.60 | 134.40 |
| P21PM010 | ud | Int. Aut. Magnet. 10-16-20-25 A. (I+N) | 8.0000 | 22.85 | 182.80 |
| P21DM140 | ud | Contactor 16A 2P (material; 11/07/2013, 12/07/2013) | 4.0000 | 25.56 | 102.24 |
| P21BC010 | ud | Guardamotor Reg 1/1,6-1,6/2,5A MS 225 (material; 01/10/2000, 12/07/2013) | 4.0000 | 31.37 | 125.48 |
| P21DM220 | ud | 4 Pilotos señalización, pulsadores paro marcha, selector de funcionamiento aut.-man. | 4.0000 | 16.22 | 64.88 |
| U30IG501 | ud | Reloj-temporizadoror.15A/220V reser.cuerd. (material; 11/07/2013, 12/07/2013) | 2.0000 | 36.85 | 73.70 |
| %COIQ | % | Costes indirectos. | 6 % | 1148.42 | 68.91 |
|  |  | Total |  |  | 1217.33 |

| Medición | Uds. | Parcial |
|---|---|---|
| Cuadro Secundario | 1.000 | 1.000 |
| Total |  | 1.000 |

#### 5.3.3 Alumbrado y emergencias
Importe: 2508.63

**E23ISE050** Ud. LUMINARIA ESTANCA 2 X 36 W (01/07/2013, 18/10/2005, 11/01/2006)
8.000 Ud. × 63.85 = 510.80
Luminaria estanca, en material plástico de 2x36 W con protección IP65 clase I, cuerpo de poliéster reforzado con fibra de vidrio, difusor de policarbonato de 2 mm. de espesor, con abatimiento lateral, equipo eléctrico formado por reactancias, condensador, portalámparas, cebadores, lámparas fluorescentes estándar, y bornas de conexión, incluso replanteo, accesorios de anclaje y conexionado, totalmente instalado.

| Código | Ud | Descripción | Rendimiento | Precio | Importe |
|---|---|---|---|---|---|
| A200 | H | Hora de oficial de primera | 0.3500 | 18.38 | 6.43 |
| A500 | H | Hora de Peón Ordinario. | 0.3500 | 15.17 | 5.31 |
| P22SE050 | ud | Luminaria estanca 2x36 W AF (material; 01/07/2013, 18/12/2002) | 1.0000 | 40.70 | 40.70 |
| P22LF080 | ud | Tubo fluorescente 36 W (material; 01/07/2013, 18/12/2002) | 2.0000 | 3.90 | 7.80 |
| %COIN | % | Costes indirectos. | 6 % | 60.24 | 3.61 |
|  |  | Total |  |  | 63.85 |

| Medición | Uds. | Parcial |
|---|---|---|
| Centro Transformación | 2.000 | 2.000 |
| Sala Máquinas | 6.000 | 6.000 |
| Total |  | 8.000 |

**D28EA301** ud PROYECTOR EX. DESCARGA 70/150 W. (11/07/2013, 12/07/2013)
5.000 ud × 177.49 = 887.45
Proyector exterior descarga 70/150 w., mod. MX de CARANDINI ó equivalente, carcasa en fundición de aluminio pintado con posibilidad de rejilla o visera, cristal de seguridad resistente a la temperatura en vidrio templado enmarcado con junta de silicona, grado de protección IP 55/CLASE I, lira en acero galvanizado para fijación y reglaje, óptica en aluminio martelé pulido, caja de conexión, precableado, portalámparas, i/ lámpara halogenuros de 70/150 w./220 v. replanteo, fijación, pequeño material y conexionado.

| Código | Ud | Descripción | Rendimiento | Precio | Importe |
|---|---|---|---|---|---|
| A200 | H | Hora de oficial de primera | 0.7500 | 18.38 | 13.79 |
| A500 | H | Hora de Peón Ordinario. | 0.7500 | 15.17 | 11.38 |
| U31EA301 | Ud | Pr.ext.i/l.vapor merc. 70/150 W (material; 06/02/2007, 12/07/2013) | 1.0000 | 142.27 | 142.27 |
| %COIQ | % | Costes indirectos. | 6 % | 167.44 | 10.05 |
|  |  | Total |  |  | 177.49 |

| Medición | Uds. | Parcial |
|---|---|---|
| Exteriores | 5.000 | 5.000 |
| Total |  | 5.000 |

**D28AG850** Ud FOCO EMP. HALÓG. BAJA L. 70-150 W. F. (06/02/2007, 12/07/2013)
5.000 Ud × 129.40 = 647.00
Foco Proyector de superficie para interiores con halogenuro 70-150 w fijo, con protección IP 44/ CLASE I, toma de tierra CLASE I, cuerpo cerrado, reflector en luna en aluminio purisimo de alta rendimiento color a elegir, con lámpara halogenuro 70-150 w fijo, i/reactancia, replanteo, sistema de fijación, pequeño material y conexionado.

| Código | Ud | Descripción | Rendimiento | Precio | Importe |
|---|---|---|---|---|---|
| A200 | H | Hora de oficial de primera | 0.7500 | 18.38 | 13.79 |
| A500 | H | Hora de Peón Ordinario. | 0.7500 | 15.17 | 11.38 |
| U31AG670 | Ud | Foco E.i/Hal.baja l.70-150w F (material; 06/02/2007, 12/07/2013) | 1.0000 | 96.91 | 96.91 |
| %COIQ | % | Costes indirectos. | 6 % | 122.08 | 7.32 |
|  |  | Total |  |  | 129.40 |

| Medición | Uds. | Parcial |
|---|---|---|
| Sala de Máquinas | 5.000 | 5.000 |
| Total |  | 5.000 |

**D28AO015** Ud EMERGEN. DAISALUX NOVA N3 150 LÚM. (06/02/2007, 12/07/2013)
3.000 Ud × 67.87 = 203.61
Bloque autónomo de emergencia IP44 IK 04, modelo DAISALUX serie Nova N3, de superficie o empotrado, de 150 Lúm. con lámpara de emergencia FL. 8W, con caja de empotrar blanca o negra, o estanca (IP66 IK08), con difusor biplano opal o transparente. Piloto testigo de carga LED blanco. Autonomía 1 hora. Equipado con batería Ni-Cd estanca de alta temperatura. Base y difusor construidos en policarbonato resistente a la prueba del hilo incandescente 850ºC. Opción de telemando. Construido según normas UNE 20-392-93 y UNE-EN 60598-2-22. Etiqueta de señalización, replanteo, montaje, pequeño material y conexionado.

| Código | Ud | Descripción | Rendimiento | Precio | Importe |
|---|---|---|---|---|---|
| A200 | H | Hora de oficial de primera | 0.3000 | 18.38 | 5.51 |
| A500 | H | Hora de Peón Ordinario. | 0.3000 | 15.17 | 4.55 |
| U31AO015 | Ud | Bloq.aut.emer. DAISALUX NOVA N3 (material; 06/02/2007, 12/07/2013) | 1.0000 | 50.57 | 50.57 |
| U31AO050 | Ud | Cjto. etiquetas y peg.material (material; 01/07/2013, 29/01/2004) | 1.0000 | 3.40 | 3.40 |
| %COIQ | % | Costes indirectos. | 6 % | 64.03 | 3.84 |
|  |  | Total |  |  | 67.87 |

| Medición | Uds. | Parcial |
|---|---|---|
| Sala Máquinas | 3.000 | 3.000 |
| Total |  | 3.000 |

**D28AO025** Ud EMERGEN. DAISALUX NOVA N6 320 LÚM. (06/02/2007, 12/07/2013)
3.000 Ud × 86.59 = 259.77
Bloque autónomo de emergencia IP44 IK 04, modelo DAISALUX serie Nova N6, de superficie o empotrado, de 320 Lúm. con lámpara de emergencia FL. 8W, con caja de empotrar blanca o negra, o estanca (IP66 IK08), con difusor biplano opal o transparente. Piloto testigo de carga LED blanco. Autonomía 1 hora. Equipado con batería Ni-Cd estanca de alta temperatura. Base y difusor construidos en policarbonato resistente a la prueba del hilo incandescente 850ºC. Opción de telemando. Construido según normas UNE 20-392-93 y UNE-EN 60598-2-22. Etiqueta de señalización, replanteo, montaje, pequeño material y conexionado.

| Código | Ud | Descripción | Rendimiento | Precio | Importe |
|---|---|---|---|---|---|
| A200 | H | Hora de oficial de primera | 0.3000 | 18.38 | 5.51 |
| A500 | H | Hora de Peón Ordinario. | 0.3000 | 15.17 | 4.55 |
| U31AO025 | Ud | Bloq.aut.emer. DAISALUX NOVA N6 (material; 06/02/2007, 12/07/2013) | 1.0000 | 68.23 | 68.23 |
| U31AO050 | Ud | Cjto. etiquetas y peg.material | 1.0000 | 3.40 | 3.40 |
| %COIQ | % | Costes indirectos. | 6 % | 81.69 | 4.90 |
|  |  | Total |  |  | 86.59 |

| Medición | Uds. | Parcial |
|---|---|---|
| Sala Máquinas | 3.000 | 3.000 |
| Total |  | 3.000 |

#### 5.3.4 Distribución
Importe: 12471.08

**E22IWA020** ML CANALIZACION BANDEJA 400X62 (11/07/2013, 12/07/2013)
35.000 ML × 34.47 = 1206.45
Canalización formada por bandeja de alambre de acero galvanizado en caliente de 62*400 mm, con consola de acero galvanizado en caliente para bandeja de 400 mm., colocado cada 0,5 m, incluso p.p. de uniones y conexiones entre rejillas, tornillería, etc, totalmente terminada.

| Código | Ud | Descripción | Rendimiento | Precio | Importe |
|---|---|---|---|---|---|
| A200 | H | Hora de oficial de primera | 0.3000 | 18.38 | 5.51 |
| A500 | H | Hora de Peón Ordinario. | 0.3000 | 15.17 | 4.55 |
| P21TE400 | m. | Rejiban 400x62 (material; 11/07/2013, 12/07/2013) | 1.0000 | 12.52 | 12.52 |
| P21TE450 | ud | Soportes a pared 400 mm (material; 12/07/2013) | 2.0000 | 4.97 | 9.94 |
| %COIQ | % | Costes indirectos. | 6 % | 32.52 | 1.95 |
|  |  | Total |  |  | 34.47 |

| Medición | Uds. | Parcial |
|---|---|---|
| Canalización | 35.000 | 35.000 |
| Total |  | 35.000 |

**E22IWA010** ML CANALIZACION BANDEJA 160X62 (11/07/2013, 12/07/2013)
35.000 ML × 16.55 = 579.25
Canalización formada por bandeja de alambre de acero galvanizado en caliente de 62*160 mm, con consola de acero galvanizado en caliente para bandeja de 160 mm, colocado cada 0,5 m, incluso p.p. de uniones y conexiones entre rejillas, tornillería, etc, totalmente terminada.

| Código | Ud | Descripción | Rendimiento | Precio | Importe |
|---|---|---|---|---|---|
| A200 | H | Hora de oficial de primera | 0.2500 | 18.38 | 4.60 |
| A500 | H | Hora de Peón Ordinario. | 0.2500 | 15.17 | 3.79 |
| P21TE500 | ud | Rejiband 160x62 (material; 11/07/2013, 12/07/2013) | 1.0000 | 4.46 | 4.46 |
| P21TE550 | ud | Soportes a pared 120 mm (material; 11/07/2013, 12/07/2013) | 2.0000 | 1.38 | 2.76 |
| %COIQ | % | Costes indirectos. | 6 % | 15.61 | 0.94 |
|  |  | Total |  |  | 16.55 |

| Medición | Uds. | Parcial |
|---|---|---|
| Canalización | 35.000 | 35.000 |
| Total |  | 35.000 |

**E22ILM080** ML LINEA DISTRIBUCION 3(1x120)+TT EN BANDEJA (11/07/2013, 12/07/2013)
9.000 ML × 66.86 = 601.74
Línea distribución formada por cable de cobre de 3(1X120)+TT mm2, con aislamiento RV-K de 0.6 /1KV, incluidos terminales de conexión, totalmente instalada y conexionada.

| Código | Ud | Descripción | Rendimiento | Precio | Importe |
|---|---|---|---|---|---|
| A200 | H | Hora de oficial de primera | 0.3000 | 18.38 | 5.51 |
| A500 | H | Hora de Peón Ordinario. | 0.3000 | 15.17 | 4.55 |
| P21CG100 | m | Cond.aisl. 0,6-1KV 120 mm2 Cu (material; 11/07/2013, 12/07/2013) | 3.0000 | 16.30 | 48.90 |
| P21CC060 | m. | Cond.aisla. 0,6-1Kv 50 mm2 Cu (material; 11/07/2013, 12/07/2013) | 1.0000 | 4.12 | 4.12 |
| %COIQ | % | Costes indirectos. | 6 % | 63.08 | 3.78 |
|  |  | Total |  |  | 66.86 |

| Medición | Uds. | Largo | Parcial |
|---|---|---|---|
| Batería Aut. Condens. | 1.000 | 9.000 | 9.000 |
| Total |  |  | 9.000 |

**E22ILM070** ML LINEA DISTRIBUCION 3(1x95)+ TT EN BANDEJA (11/07/2013, 12/07/2013)
83.000 ML × 49.79 = 4132.57
Línea distribución, formada por cable de cobre de 3(1x95)+ TT mm2, con aislamiento de DN-0.6 /1KV, en montaje sobre bandeja metálica, incluidos terminales de conexión, totalmente instalada y conexionada.

| Código | Ud | Descripción | Rendimiento | Precio | Importe |
|---|---|---|---|---|---|
| A200 | H | Hora de oficial de primera | 0.3000 | 18.38 | 5.51 |
| A500 | H | Hora de Peón Ordinario. | 0.3000 | 15.17 | 4.55 |
| P21CC080 | m. | Cond.aisla. 0,6-1Kv 95 mm2 Cu (material; 11/07/2013, 12/07/2013) | 3.0000 | 10.93 | 32.79 |
| P21CC060 | m. | Cond.aisla. 0,6-1Kv 50 mm2 Cu | 1.0000 | 4.12 | 4.12 |
| %COIQ | % | Costes indirectos. | 6 % | 46.97 | 2.82 |
|  |  | Total |  |  | 49.79 |

| Medición | Uds. | Largo | Parcial |
|---|---|---|---|
| Bomba Nº 1 | 1.000 | 25.000 | 25.000 |
| Bomba Nº 2 | 1.000 | 28.000 | 28.000 |
| Bomba nº 3 | 1.000 | 30.000 | 30.000 |
| Total |  |  | 83.000 |

**E22ILM060** ML LINEA DISTRIBUCION 3 (1x25)+TT EN BANDEJA (11/07/2013, 12/07/2013)
10.000 ML × 26.44 = 264.40
Línea distribución, formada por cable de cobre de 3 (1x25)+TT mm2, con aislamiento de RV-0.6 /1KV, en montaje sobre bandeja metálica. incluidos terminales de conexión. Totalmente instalada y conexionada.

| Código | Ud | Descripción | Rendimiento | Precio | Importe |
|---|---|---|---|---|---|
| A200 | H | Hora de oficial de primera | 0.3000 | 18.38 | 5.51 |
| A500 | H | Hora de Peón Ordinario. | 0.3000 | 15.17 | 4.55 |
| P21CD050 | m | Cond.aisla. 0,6-1Kv 25 mm2 Cu (material; 11/07/2013, 12/07/2013) | 3.0000 | 2.29 | 6.87 |
| P21CA060 | m. | Cond.aisla. 0,6-1Kv 5x16 mm2 Cu (material; 11/07/2013, 12/07/2013) | 1.0000 | 8.01 | 8.01 |
| %COIQ | % | Costes indirectos. | 6 % | 24.94 | 1.50 |
|  |  | Total |  |  | 26.44 |

| Medición | Uds. | Largo | Parcial |
|---|---|---|---|
| Cond. fijo Trafo | 1.000 | 10.000 | 10.000 |
| Total |  |  | 10.000 |

**D27EJ005** ML LINEA DISTRIBUCION 5x16 EN BANDEJA (11/07/2013, 12/07/2013)
10.000 ML × 19.15 = 191.50
Línea distribución, formada por cable de cobre de 5x16 mm2, con aislamiento de RV-K de 0.6 /1KV, en montaje sobre bandeja metálica, incluidos terminales de conexión, totalmente instalada y conexionada.

| Código | Ud | Descripción | Rendimiento | Precio | Importe |
|---|---|---|---|---|---|
| A200 | H | Hora de oficial de primera | 0.3000 | 18.38 | 5.51 |
| A500 | H | Hora de Peón Ordinario. | 0.3000 | 15.17 | 4.55 |
| P21CA060 | m. | Cond.aisla. 0,6-1Kv 5x16 mm2 Cu | 1.0000 | 8.01 | 8.01 |
| %COIQ | % | Costes indirectos. | 6 % | 18.07 | 1.08 |
|  |  | Total |  |  | 19.15 |

| Medición | Uds. | Largo | Parcial |
|---|---|---|---|
| A Cuadro Auxiliar | 1.000 | 10.000 | 10.000 |
| Total |  |  | 10.000 |

**E22ILM010** ML LINEA DISTRIBUCION 5x6 EN BANDEJA (11/07/2013, 12/07/2013)
20.000 ML × 8.42 = 168.40
Línea distribución, formada por cable de cobre de 5x6 mm2, con aislamiento de RV-K de 0.6 /1KV, en montaje sobre bandeja metálica, incluidos terminales de conexión, totalmente instalada y conexionada.

| Código | Ud | Descripción | Rendimiento | Precio | Importe |
|---|---|---|---|---|---|
| A200 | H | Hora de oficial de primera | 0.1000 | 18.38 | 1.84 |
| A500 | H | Hora de Peón Ordinario. | 0.1000 | 15.17 | 1.52 |
| P21CG090 | m. | Cond.aisla. 0,6-1Kv 5x6 mm2 Cu (material; 11/07/2013, 12/07/2013) | 1.0000 | 4.58 | 4.58 |
| %COIQ | % | Costes indirectos. | 6 % | 7.94 | 0.48 |
|  |  | Total |  |  | 8.42 |

| Medición | Uds. | Largo | Parcial |
|---|---|---|---|
| Puente Grúa | 1.000 | 20.000 | 20.000 |
| Total |  |  | 20.000 |

**D38KD090** ML LÍN. DISTRIBUCIÓN 5x2.5 BANDEJA (11/07/2013, 12/07/2013)
30.000 ML × 8.42 = 252.60
Línea distribución, formada por cable de cobre de 5x2,5 mm2, con aislamiento de RV-K de 0.6 /1KV, en montaje sobre bandeja metálica, incluidos terminales de conexión, totalmente instalada y conexionada.

| Código | Ud | Descripción | Rendimiento | Precio | Importe |
|---|---|---|---|---|---|
| A200 | H | Hora de oficial de primera | 0.1000 | 18.38 | 1.84 |
| A500 | H | Hora de Peón Ordinario. | 0.1000 | 15.17 | 1.52 |
| P21CG090 | m. | Cond.aisla. 0,6-1Kv 5x6 mm2 Cu | 1.0000 | 4.58 | 4.58 |
| %COIQ | % | Costes indirectos. | 6 % | 7.94 | 0.48 |
|  |  | Total |  |  | 8.42 |

| Medición | Uds. | Largo | Parcial |
|---|---|---|---|
| TTCC 3P+N+TT | 1.000 | 30.000 | 30.000 |
| Total |  |  | 30.000 |

**D38KD080** Ml. LÍN. DISTRIBUCIÓN 4x2.5 mm² (01/07/2013, 18/10/2005, 24/01/2006)
13.000 Ml. × 9.81 = 127.53
Línea distribución, formada por cable de cobre de 4x2,5 mm2, con aislamiento de DN-0.6 /1KV, en montaje sobre bandeja metálica, incluidos terminales de conexión, totalmente instalada y conexionada.

| Código | Ud | Descripción | Rendimiento | Precio | Importe |
|---|---|---|---|---|---|
| A200 | H | Hora de oficial de primera | 0.2000 | 18.38 | 3.68 |
| A300 | H | Hora de oficial de Segunda | 0.2000 | 17.10 | 3.42 |
| U39TA008 |  | CON AISLANTE 4X2,5 (mano de obra; 12/07/2013) | 1.0000 | 2.15 | 2.15 |
| %COIN | % | Costes indirectos. | 6 % | 9.25 | 0.56 |
|  |  | Total |  |  | 9.81 |

| Medición | Uds. | Parcial |
|---|---|---|
| Bomba Achique | 13.000 | 13.000 |
| Total |  | 13.000 |

**E22ILM005** ML LINEA DISTRIBUCION 4x1,5 EN BANDEJA (11/07/2013, 12/07/2013)
180.000 ML × 8.56 = 1540.80
Línea distribución, formada por cable de cobre de 4x1,5 mm2, con aislamiento de DN-0.6 /1KV, en montaje sobre bandeja metálica, incluidos terminales de conexión, totalmente instalada y conexionada.

| Código | Ud | Descripción | Rendimiento | Precio | Importe |
|---|---|---|---|---|---|
| A200 | H | Hora de oficial de primera | 0.2000 | 18.38 | 3.68 |
| A500 | H | Hora de Peón Ordinario. | 0.2000 | 15.17 | 3.03 |
| P21CG080 | m | Cond.aisla. 0,6-1Kv 4x1,5 mm2 Cu (material; 11/07/2013, 12/07/2013) | 1.0000 | 1.37 | 1.37 |
| %COIQ | % | Costes indirectos. | 6 % | 8.08 | 0.48 |
|  |  | Total |  |  | 8.56 |

| Medición | Uds. | Largo | Parcial |
|---|---|---|---|
| Válvulas motorizadas | 9.000 | 20.000 | 180.000 |
| Total |  |  | 180.000 |

**E22ECI020** ML LINEA DISTRIBUCION 3x2,5 EN BANDEJA (11/07/2013, 12/07/2013)
95.000 ML × 5.22 = 495.90
Línea distribución, formada por cable de cobre de 3x2,5 mm2, con aislamiento de RV-K de 0.6 /1KV, en montaje sobre bandeja metálica, incluidos terminales de conexión, totalmente instalada y conexionada.

| Código | Ud | Descripción | Rendimiento | Precio | Importe |
|---|---|---|---|---|---|
| A200 | H | Hora de oficial de primera | 0.1000 | 18.38 | 1.84 |
| A500 | H | Hora de Peón Ordinario. | 0.1000 | 15.17 | 1.52 |
| P21CA020 | m. | Cond.aisla. 0,6-1Kv 3x2,5 mm2 Cu (material; 11/07/2013, 12/07/2013) | 1.0000 | 1.56 | 1.56 |
| %COIQ | % | Costes indirectos. | 6 % | 4.92 | 0.30 |
|  |  | Total |  |  | 5.22 |

| Medición | Uds. | Largo | Parcial |
|---|---|---|---|
| TTCC 2P+N+TT | 1.000 | 50.000 | 50.000 |
| Extractores | 1.000 | 10.000 | 10.000 |
|  | 1.000 | 15.000 | 15.000 |
|  | 1.000 | 20.000 | 20.000 |
| Total |  |  | 95.000 |

**E22ECI010** Ml. LINEA DISTRIBUCION 3x1,5 EN BANDEJA (01/07/2013, 04/03/2004, 11/01/2006)
100.000 Ml. × 4.73 = 473.00
Línea distribución, formada por cable de cobre de 3x1,5 mm2, con aislamiento de RV-K de 0.6 /1KV, en montaje sobre bandeja metálica, incluidos terminales de conexión, totalmente instalada y conexionada.

| Código | Ud | Descripción | Rendimiento | Precio | Importe |
|---|---|---|---|---|---|
| A200 | H | Hora de oficial de primera | 0.1000 | 18.38 | 1.84 |
| A500 | H | Hora de Peón Ordinario. | 0.1000 | 15.17 | 1.52 |
| P21CA010 |  | Conductor 3x1,5 (mano de obra; 12/07/2013) | 1.0000 | 1.10 | 1.10 |
| %COIN | % | Costes indirectos. | 6 % | 4.46 | 0.27 |
|  |  | Total |  |  | 4.73 |

| Medición | Uds. | Largo | Parcial |
|---|---|---|---|
| Mando y control | 1.000 | 100.000 | 100.000 |
| Total |  |  | 100.000 |

**E22EPS013** UD Base de enchufe con toma de tierra lateral (11/07/2013, 12/07/2013)
6.000 UD × 44.33 = 265.98
Base de enchufe con toma de tierra lateral (fase, neutro y tierra), incluyendo caja de registro, caja de mecanismo universal con tornillos, base de enchufe sistema schuco 16 A (II+T.) Ticino Idrobox IP55, totalmente instalada.

| Código | Ud | Descripción | Rendimiento | Precio | Importe |
|---|---|---|---|---|---|
| A200 | H | Hora de oficial de primera | 1.0000 | 18.38 | 18.38 |
| A500 | H | Hora de Peón Ordinario. | 1.0000 | 15.17 | 15.17 |
| P21MS012 | ud | Caja y Toma Idrobox (material; 11/07/2013, 12/07/2013) | 1.0000 | 8.27 | 8.27 |
| %COIQ | % | Costes indirectos. | 6 % | 41.82 | 2.51 |
|  |  | Total |  |  | 44.33 |

| Medición | Uds. | Parcial |
|---|---|---|
| TTCC 2P+TT | 6.000 | 6.000 |
| Total |  | 6.000 |

**D27OD815** UD Base enchufe estanca de superficie JUNG-621 W con toma tierra lateral (11/07/2013, 12/07/2013)
4.000 UD × 48.77 = 195.08
Base enchufe estanca de superficie JUNG-621 W con toma tierra lateral de 16A(III+T.T), incluido caja de registro, toma de corriente superficial y regletas de conexión, totalmente montado e instalado.

| Código | Ud | Descripción | Rendimiento | Precio | Importe |
|---|---|---|---|---|---|
| A200 | H | Hora de oficial de primera | 0.4000 | 18.38 | 7.35 |
| A500 | H | Hora de Peón Ordinario. | 0.4000 | 15.17 | 6.07 |
| U30OC510 | ud | Base enchufe superf. 16A III+N (material; 11/07/2013, 12/07/2013) | 1.0000 | 32.59 | 32.59 |
| %COIQ | % | Costes indirectos. | 6 % | 46.01 | 2.76 |
|  |  | Total |  |  | 48.77 |

| Medición | Uds. | Parcial |
|---|---|---|
| TTCC 3P+TT | 4.000 | 4.000 |
| Total |  | 4.000 |

**E22EPS017** UD Punto de Alumbrado de emergencia (11/07/2013, 12/07/2013)
6.000 UD × 54.79 = 328.74
Punto de Alumbrado de emergencia realizado con tubo acero galvanizado PG16/gp5 y conductor rígido de 1.5 mm2 de Cu, y aislamiento VV 750 V, incluyendo caja de registro, totalmente instalado.

| Código | Ud | Descripción | Rendimiento | Precio | Importe |
|---|---|---|---|---|---|
| A200 | H | Hora de oficial de primera | 0.2500 | 18.38 | 4.60 |
| A500 | H | Hora de Peón Ordinario. | 0.2500 | 15.17 | 3.79 |
| U30JW120 | Ml | Tubo PVC corrug. D=16/20 ext. (material; 01/07/2013, 04/02/2005) | 10.0000 | 3.40 | 34.00 |
| U30JW003 | Ml | Conductor rígido 750V; 1,5 (Cu) (material; 01/07/2013, 18/10/2005) | 30.0000 | 0.31 | 9.30 |
| %COIQ | % | Costes indirectos. | 6 % | 51.69 | 3.10 |
|  |  | Total |  |  | 54.79 |

| Medición | Uds. | Parcial |
|---|---|---|
| Alumbrado Emergencia | 6.000 | 6.000 |
| Total |  | 6.000 |

**E22ECI030** UD Punto de luz multiple 1 (11/07/2013, 12/07/2013)
2.000 UD × 107.29 = 214.58
Punto de luz múltiple (encendido hasta 3 puntos de luz) realizado con tubo acero galvanizado PG21/gp5 y conductor rígido de 4 mm2 de Cu, y aislamiento VV 750 V, incluyendo caja de registro, caja de mecanismo universal con tornillos, interruptor unipolar con caja Ticino Idrobox IP55, totalmente instalado.

| Código | Ud | Descripción | Rendimiento | Precio | Importe |
|---|---|---|---|---|---|
| A200 | H | Hora de oficial de primera | 0.4000 | 18.38 | 7.35 |
| A500 | H | Hora de Peón Ordinario. | 0.4000 | 15.17 | 6.07 |
| U30JW120 | Ml | Tubo PVC corrug. D=16/20 ext. | 15.0000 | 3.40 | 51.00 |
| P21CA030 | m | Conductor rígido 750V; 4 (Cu) (material; 12/07/2013) | 45.0000 | 0.55 | 24.75 |
| P21MS014 | ud | Caja superficie Ticino (material; 18/10/2005) | 1.0000 | 6.57 | 6.57 |
| P21MS011 | ud | Interruptor Ticino (material; 18/10/2005) | 1.0000 | 5.48 | 5.48 |
| %COIQ | % | Costes indirectos. | 6 % | 101.22 | 6.07 |
|  |  | Total |  |  | 107.29 |

| Medición | Uds. | Parcial |
|---|---|---|
| Alumbrado Exterior | 2.000 | 2.000 |
| Total |  | 2.000 |

**E22EPS016** Ud. Punto de luz multiple 2 (01/07/2013, 18/10/2005, 11/01/2006)
4.000 Ud. × 95.85 = 383.40
Punto de luz múltiple (encendido hasta 3 puntos de luz) realizado con tubo PVC rígido de D=16/gp5 y conductor rígido de 1.5 mm² de Cu, y aislamiento VV 750 V, incluyendo caja de registro, caja de mecanismo universal con tornillos, interruptor unipolar con caja Ticino Idrobox IP55, totalmente instalado.

| Código | Ud | Descripción | Rendimiento | Precio | Importe |
|---|---|---|---|---|---|
| A200 | H | Hora de oficial de primera | 0.4000 | 18.38 | 7.35 |
| A500 | H | Hora de Peón Ordinario. | 0.4000 | 15.17 | 6.07 |
| U30JW120 | Ml | Tubo PVC corrug. D=16/20 ext. | 15.0000 | 3.40 | 51.00 |
| U30JW003 | Ml | Conductor rígido 750V; 1,5 (Cu) | 45.0000 | 0.31 | 13.95 |
| P21MS014 | ud | Caja superficie Ticino | 1.0000 | 6.57 | 6.57 |
| P21MS011 | ud | Interruptor Ticino | 1.0000 | 5.48 | 5.48 |
| %COIN | % | Costes indirectos. | 6 % | 90.42 | 5.43 |
|  |  | Total |  |  | 95.85 |

| Medición | Uds. | Parcial |
|---|---|---|
| Alumbrado Normal | 4.000 | 4.000 |
| Total |  | 4.000 |

**D31GB005** Ud. EXTRACTOR HELICOIDAL 8.100 M3/H (09/07/2013, 18/10/2005, 11/01/2006)
3.000 Ud. × 341.81 = 1025.43
Extractor helicoidal blindado mural Serie Compact HBT/2-325N, persiana de sobrepresión metálica y defensa, para un caudal de 8.100 m³/h y una potencia de 0,5 Kw, de acero lacado y con hélices de aluminio fundido y motor integrado en el soporte de aislamiento clase B, totalmente colocado, i/ recibido del mismo, medios y material de montaje.

| Código | Ud | Descripción | Rendimiento | Precio | Importe |
|---|---|---|---|---|---|
| A200 | H | Hora de oficial de primera | 1.0000 | 18.38 | 18.38 |
| A500 | H | Hora de Peón Ordinario. | 1.0000 | 15.17 | 15.17 |
| P22SB090 | ud | EXTRACTOR HELICOIDAL (material; 09/07/2013, 18/10/2005) | 1.0000 | 288.91 | 288.91 |
| %COIN | % | Costes indirectos. | 6 % | 322.46 | 19.35 |
|  |  | Total |  |  | 341.81 |

| Medición | Uds. | Parcial |
|---|---|---|
| Sala Máquinas | 2.000 | 2.000 |
| CCM | 1.000 | 1.000 |
| Total |  | 3.000 |

**E26ERT010** Ud. TERMOSTATO AMBIENTE (18/10/2005, 11/01/2006)
1.000 Ud. × 23.73 = 23.73
Termostato ambiente desde 8ºC a 40ºC, totalmente instalado.

| Código | Ud | Descripción | Rendimiento | Precio | Importe |
|---|---|---|---|---|---|
| A200 | H | Hora de oficial de primera | 0.0500 | 18.38 | 0.92 |
| A500 | H | Hora de Peón Ordinario. | 0.0500 | 15.17 | 0.76 |
| P28WT040 | ud | Termostato ambiente (material; 06/10/2000) | 1.0000 | 20.71 | 20.71 |
| %COIN | % | Costes indirectos. | 6 % | 22.39 | 1.34 |
|  |  | Total |  |  | 23.73 |

| Medición | Uds. | Parcial |
|---|---|---|
| Sala Máquinas | 1.000 | 1.000 |
| Total |  | 1.000 |

#### 5.3.5 Compensación energía reactiva
Importe: 4232.51

**E23IAD070** ud BATERÍA COND. 20 KVAR. (25/11/2013, 05/10/2000, 12/07/2013)
1.000 ud × 553.03 = 553.03
Equipo formado por batería de condensadores de 20 KVAr, y disyuntor de protección, montado sobre cofret a 400/230V, tipo Variplus ó similar de M.G., para compensación fija, conectada al secundario del transformador, totalmente instalada y conexionada

| Código | Ud | Descripción | Rendimiento | Precio | Importe |
|---|---|---|---|---|---|
| A200 | H | Hora de oficial de primera | 0.8000 | 18.38 | 14.70 |
| A500 | H | Hora de Peón Ordinario. | 0.8000 | 15.17 | 12.14 |
| P22AG070 | ud | Batería 20KVAr (material; 11/07/2013, 12/07/2013) | 1.0000 | 494.89 | 494.89 |
| %COIQ | % | Costes indirectos. | 6 % | 521.73 | 31.30 |
|  |  | Total |  |  | 553.03 |

| Medición | Uds. | Parcial |
|---|---|---|
| Batería | 1.000 | 1.000 |
| Total |  | 1.000 |

**E23IAD200** ud BATERÍA AUTOMAT. COND. 112,5 KVAR (12/07/2013)
1.000 ud × 3679.48 = 3679.48
Equipo formado por batería automática de condensadores de 112,5 KVAr,(12,5+4x25), con protección interna, resistencias de preinserción, contactores, fusibles APR y regulador, 1 Transformador de intensidad 400/5, 5VA, montado sobre armario a 400/230V, tipo Prisma ó similar de M.G., totalmente instalada y conexionada

| Código | Ud | Descripción | Rendimiento | Precio | Importe |
|---|---|---|---|---|---|
| A200 | H | Hora de oficial de primera | 3.0000 | 18.38 | 55.14 |
| A500 | H | Hora de Peón Ordinario. | 3.0000 | 15.17 | 45.51 |
| P22AG200 | ud | Batería Automática 112,5 KVAr (material; 12/07/2013) | 1.0000 | 3370.56 | 3370.56 |
| %COIQ | % | Costes indirectos. | 6 % | 3471.21 | 208.27 |
|  |  | Total |  |  | 3679.48 |

| Medición | Uds. | Parcial |
|---|---|---|
| Batería Automática | 1.000 | 1.000 |
| Total |  | 1.000 |

#### 5.3.6 Toma de tierra
Importe: 3807.72

**E22ITT020** ud TOMA DE TIERRA INDEP. CON PICA (12/07/2013, 17/02/2000)
1.000 ud × 180.76 = 180.76
Toma de tierra independiente formada por 10 picas de acero cobrizado de D= 14.3 mm y 2 m. de longitud, y 25 m de cable de cobre de 50 mm2, incluyendo 1 caja de seccionamiento a tierra Uriarte CST-50. Todo totalmente instalado.

| Código | Ud | Descripción | Rendimiento | Precio | Importe |
|---|---|---|---|---|---|
| A200 | H | Hora de oficial de primera | 1.5000 | 18.38 | 27.57 |
| A500 | H | Hora de Peón Ordinario. | 1.5000 | 15.17 | 22.76 |
| P21OE010 | ud | Pica de tierra 200/14,3 fe+cu (material; 18/02/2000, 12/07/2013) | 10.0000 | 4.45 | 44.50 |
| P21OC010 | m. | Conductor cobre desnudo 50 mm2. (material; 11/07/2013, 12/07/2013) | 25.0000 | 2.13 | 53.25 |
| P21OA010 | ud | Caja secc. tierra Uriarte CST-50 (material; 11/07/2013, 12/07/2013) | 1.0000 | 22.45 | 22.45 |
| %COIQ | % | Costes indirectos. | 6 % | 170.53 | 10.23 |
|  |  | Total |  |  | 180.76 |

| Medición | Uds. | Parcial |
|---|---|---|
| Toma Tierra | 1.000 | 1.000 |
| Total |  | 1.000 |

**D33CC010** ud PARARRAYOS PDC RP32m NIVEL1 (11/07/2013, 12/07/2013)
1.000 ud × 3626.96 = 3626.96
Suministro e instalación del sistema externo de protección contra el rayo formado por pararrayos con dispositivo de cebado electropulsante, modelo DAT CONTROLER PLUS (Ref: AT-1515) de APLICACIONES TECNOLÓGICAS, con Certificación de Producto AENOR, tiempo de avance en el cebado de 15 µs y radio de protección de 32 metros para un nivel de protección 1, según CTE DB-SU-8 y UNE 21186. Colocado sobre mástil de acero galvanizado de 6 m de altura; incluso pieza de adaptación, soportes de anclaje, pletina conductora de cobre estañado, fijaciones, vías de chispas, contador de impactos de rayo, tubo de protección de la bajada y toma de tierra registrable con resistencia inferior a 10 ohmios, para 1 bajada. Totalmente montado, instalado, conexionado y comprobado según CTE DB-SU-8 y UNE 21186. Sin incluir ayudas de albañilería ni elementos de elevación.

| Código | Ud | Descripción | Rendimiento | Precio | Importe |
|---|---|---|---|---|---|
| A200 | H | Hora de oficial de primera | 14.0000 | 18.38 | 257.32 |
| A500 | H | Hora de Peón Ordinario. | 14.0000 | 15.17 | 212.38 |
| U34CC010 | Ud | Pararr.PDC D.C.Plus RP-32m AT1515 (material; 06/02/2007, 12/07/2013) | 1.0000 | 885.41 | 885.41 |
| U34CC250 | Ud | Pieza adapt.cabeza-mástil AT11A (material; 06/02/2007, 12/07/2013) | 1.0000 | 41.04 | 41.04 |
| U34CC230 | Ud | Mástil a.galva. Ø1½" L6m AT56A (material; 06/02/2007, 12/07/2013) | 1.0000 | 140.62 | 140.62 |
| U34CC275 | Ud | Anclaje U galva L30cm e=8mm 2soportes (material; 06/02/2007, 12/07/2013) | 1.0000 | 65.68 | 65.68 |
| U34CC311 | Ml | Pletina cobre 30x2mm (material; 06/02/2007, 12/07/2013) | 40.0000 | 10.60 | 424.00 |
| U34CC285 | Ud | Soporte cónico fijación grapa superficie (material; 06/02/2007, 12/07/2013) | 5.0000 | 4.66 | 23.30 |
| U34CC297 | Ud | Grapa latón L25mm fijación de pletina (material; 06/02/2007, 12/07/2013) | 30.0000 | 6.89 | 206.70 |
| U34CC313 | Ud | Tubo protección L=2m 35x13mm (material; 06/02/2007, 12/07/2013) | 1.0000 | 29.19 | 29.19 |
| U34CC312 | Ud | Seccionador 75x50x15mm latón (material; 06/02/2007, 12/07/2013) | 1.0000 | 20.51 | 20.51 |
| U34CC460 | Ud | Contador rayos 8/20=500A 10/350=100kA (material; 06/02/2007, 12/07/2013) | 1.0000 | 282.21 | 282.21 |
| U34CC314 | Ud | Protector vía chispas mástil (material; 06/02/2007, 12/07/2013) | 1.0000 | 115.64 | 115.64 |
| U34CC316 | Ud | Manguito latón 55X55mm conex.múltiple (material; 06/02/2007, 12/07/2013) | 4.0000 | 15.85 | 63.40 |
| U34CC381 | Ud | Arqueta registro 250x250x250mm (material; 06/02/2007, 12/07/2013) | 3.0000 | 70.88 | 212.64 |
| U34CC411 | Ud | Puente de comprobación (material; 06/02/2007, 12/07/2013) | 3.0000 | 36.49 | 109.47 |
| U34CC412 | Ud | Electrodo ac.cobrizado Ø1mm L2m (material; 06/02/2007, 12/07/2013) | 3.0000 | 21.08 | 63.24 |
| U34CC413 | Ud | Mejorador conduct. Conductiver Plus (material; 06/02/2007, 12/07/2013) | 3.0000 | 51.09 | 153.27 |
| U34CC315 | Ud | Protector vía chispas unión tomas tierra (material; 06/02/2007, 12/07/2013) | 1.0000 | 115.64 | 115.64 |
| %COIQ | % | Costes indirectos. | 6 % | 3421.66 | 205.30 |
|  |  | Total |  |  | 3626.96 |

| Medición | Uds. | Parcial |
|---|---|---|
| Pararrayos | 1.000 | 1.000 |
| Total |  | 1.000 |

## 6 LINEA ELECTRICA M.T. 13,2 KV Y CT. 250 KVA
Importe: 66992.61

### 6.1 Línea aérea MT
Importe: 26592.22

**MIGGA07** ud Conexión de circuito LA-56 con LA-56 a realizar por ENDESA (26/06/2013)
1.000 ud × 7422.30 = 7422.30
Conexión de circuito LA-56 con LA-56, a realizar por ENDESA, y sustitución de apoyo, consistente en:
- Torre metálica MT C-2000, de 12 m.
- Cruceta bóveda 3 m.
- Complemento para aislamiento fase central LA-56
- Amarre 1 lado aislamiento vidrio con cable LA-56
- Señalización de apoyo metálico ERZ
- Electrodo para apoyo metálico zona normal
- Desmontaje poste de hormigón hasta 0,40 m. profundidad
- Retensar vanos existentes en MT
- Colocación aislador MT y cadenas suspensión en apoyo existente
- Forrado de conductor desnudo
- Forrado grapas
- Maniobras aéreas MT y creación zona protegida para realizar trabajos
- Conexión derivación directa
- Aisladores tipo caperuza/vástago U70B
- Cimentación
Incluso camión-grúa con cesta elevadora, totalmente colocada y probada

**MIGGA02** UD Apoyo FL C3000-10 T0 XS (11/07/2013, 12/07/2013, 26/06/2013)
1.000 UD × 4411.12 = 4411.12
Instalación de apoyo fin de línea para poder acometer a subterráneo, consistente en torre metálica UNESA C-3000, de 10 m., con armado metálico RC2-15/5 de 1,50 m. de separación entre fases, con los siguientes elementos:
- 6 Cadenas de amarre, formadas cada una por: horquilla de bola, aislador de composite CS70YB20, rótula y grapa de amarre (D>700mm.).
- Conjunto tripolar de cortocircuitos fusibles seccionadores de expulsión (XS) 100A y curva k, sujetos con herrajes galvanizados, tornillería y terminales.
- Conjunto de antiescalos de chapa de acero galvanizada de 1 mm. de espesor y 2,50 de largo, sujeta a torre metálica con abrazaderas.
- 1 Toma de tierra formada por 4 picas de acero-cobreado de 1,5 m. de larga y 14,5 mm. de diámetro unidas a anillo de conductor de cobre desnudo de 50 mm2, enterrado 1 m., mediante grapas de conexión cincadas. Además, se ejecutará una acera equipotencial de 1,20x1,20 m. y espesor 15/20cm. con mallazo 20x20x5, unido mediante grapas de conexión.
- Excavación en cimiento en cualquier tipo de terreno, según detalle de planos
- 5,25 m³. de hormigón HA-30/P/20/IIb fabricado con cemento CEM II 42,5 SR, con 20 cm. de encofrado sobre el nivel del terreno.
- 1 Placa normalizada indicadora de Peligro Alta Tensión.
Totalmente instalado, incluso cimentación, conexionado y listo para funcionamiento.

| Código | Ud | Descripción | Rendimiento | Precio | Importe |
|---|---|---|---|---|---|
| A200 | H | Hora de oficial de primera | 3.0000 | 18.38 | 55.14 |
| A300 | H | Hora de oficial de Segunda | 3.0000 | 17.10 | 51.30 |
| MGGA08 | ud | Torre C3000-10 (material; 25/06/2013, 26/06/2013) | 1.0000 | 956.93 | 956.93 |
| MGGA02 | ud | Armado RC2-15/5 (material; 25/06/2013, 26/06/2013) | 1.0000 | 85.15 | 85.15 |
| MGGA07 | ud | Cortocircuitos fusible seccionador de expulsión (XS) 100A ck (material; 25/06/2013, 26/06/2013) | 3.0000 | 288.91 | 866.73 |
| P15AH320 | ud | Bastidor met. galvanizado XS (material; 21/02/2007, 26/06/2013) | 1.0000 | 61.02 | 61.02 |
| MGGA03 | ud | Horquilla de bola (material; 25/06/2013, 26/06/2013) | 6.0000 | 35.48 | 212.88 |
| MGGA04 | ud | Aislador composite CS70YB20 (material; 25/06/2013, 26/06/2013) | 6.0000 | 121.65 | 729.90 |
| MGGA05 | ud | Rótula (material; 25/06/2013, 26/06/2013) | 6.0000 | 41.56 | 249.36 |
| NGGA06 | ud | Grapa de amarre (material; 25/06/2013, 26/06/2013) | 6.0000 | 25.34 | 152.04 |
| P15AH300 | ud | Prot.antiescalo p.apoyo metál.tipo C (material; 21/02/2007, 26/06/2013) | 1.0000 | 203.42 | 203.42 |
| P15AC086 | kg | Cable Cu desnudo de 50 mm2. (material; 21/02/2007, 26/06/2013) | 26.0000 | 6.16 | 160.16 |
| P15EA030 | ud | Electrodo toma de tierra 1,5 m. (material; 21/02/2007, 26/06/2013) | 4.0000 | 9.30 | 37.20 |
| 01101016 | M3 | Excavación cimientos o.f. | 1.9000 | 4.70 | 8.93 |
| E7044 | M3 | Hormigón HA-30/P/20/IIb planta con cemento CEM II/A 42.5/SR | 5.2500 | 50.68 | 266.07 |
| B060 | H | Camión grúa con brazo telescopico | 1.5000 | 40.00 | 60.00 |
| MGGA13 | ud | Placa pelilgro AT (material; 25/06/2013, 26/06/2013) | 1.0000 | 4.26 | 4.26 |
| E6015 | KG | Acero B-500-S. | 1.4000 | 0.67 | 0.94 |
| %COIQ | % | Costes indirectos. | 6 % | 4161.43 | 249.69 |
|  |  | Total |  |  | 4411.12 |

| Medición | Uds. | Parcial |
|---|---|---|
| Apoyo Nº1 | 1.000 | 1.000 |
| Total |  | 1.000 |

**MIGGA01** UD Apoyo FL C3000-16 T2 autoválvulas/seccionador (11/07/2013, 12/07/2013, 26/06/2013)
1.000 UD × 6557.14 = 6557.14
Instalación de apoyo fin de línea para poder conectar mediante tense flojo a línea de compañía distribuidora, consistente en torre metálica UNESA C-3000, de 16 m., con armado metálico RC2-15/5 de 1,50 m. de separación entre fases, con los siguientes elementos:
- 3 Cadenas de amarre, formadas cada una por: horquilla de bola, aislador de composite CS70YB20, rótula y grapa de amarre (D>700mm).
- 3 Autoválvulas de carburo de Silicio de 10 KA, para protección de sobretensiones de origen atmosféricos, equipadas con herrajes galvanizados, tornillería y terminales.
- Conjunto tripolar de seccionadores de pértiga 24kV 400A, sujetos con herrajes galvanizados, tornillería y terminales.
- 1 Kit de terminación exterior para conductor 24kV 1*240 mm2 Al, con herrajes galvanizados, tornillería y terminales.
- 1 Protección de cable en subida de torre, con tubo de acero galvanizado de 5" de diámetro y hasta 3 m. y de resto de PVC de 125 mm. de diámetro, incluso flejado de tubos, según normativa.
- Conjunto de antiescalos de chapa de acero galvanizada de 1 mm. de espesor y 2,50 de largo, sujeta a torre metálica con abrazaderas.
- 1 Toma de tierra de apoyo frecuentado formada por 4 picas de acero-cobreado de 1,5 m. de larga y 14,5 mm. de diámetro unidas a anillo de conductor de cobre desnudo de 50 mm2, enterrado 1 m., mediante grapas de conexión cincadas. Además, se ejecutará una acera equipotencial de 1,20x1,20m. y espesor 15/20 cm. con mallazo 20x20x5, unido mediante grapas de conexión.
- Excavación en cimiento en cualquier tipo de terreno, según detalle de pla-nos
- 6,65 m³. de hormigón HA-30/P/20/IIb fabricado con cemento CEM II 42,5 SR, con 20 cm. de encofrado sobre el nivel del terreno.
- 1 Placa normalizada indicadora de Peligro Alta Tensión.
Totalmente instalado, incluso cimentación, conexionado y listo para funcionamiento.

| Código | Ud | Descripción | Rendimiento | Precio | Importe |
|---|---|---|---|---|---|
| A200 | H | Hora de oficial de primera | 3.0000 | 18.38 | 55.14 |
| A300 | H | Hora de oficial de Segunda | 3.0000 | 17.10 | 51.30 |
| MGGA01 | ud | Torre C3000-16 (material; 25/06/2013, 26/06/2013) | 1.0000 | 1302.61 | 1302.61 |
| MGGA02 | ud | Armado RC2-15/5 | 1.0000 | 85.15 | 85.15 |
| MGGA03 | ud | Horquilla de bola | 6.0000 | 35.48 | 212.88 |
| MGGA04 | ud | Aislador composite CS70YB20 | 6.0000 | 121.65 | 729.90 |
| MGGA05 | ud | Rótula | 6.0000 | 41.56 | 249.36 |
| NGGA06 | ud | Grapa de amarre | 6.0000 | 25.34 | 152.04 |
| MGGA09 | ud | Autoválvula de carburo de Silicio de 10kA (material; 25/06/2013, 26/06/2013) | 3.0000 | 285.86 | 857.58 |
| MGGA11 | ud | Seccionador pértiga 24kV 400A (material; 25/06/2013, 26/06/2013) | 3.0000 | 446.03 | 1338.09 |
| MGGA12 | ud | Bastidor met. galvanizado seccionador (material; 25/06/2013, 26/06/2013) | 2.0000 | 61.02 | 122.04 |
| P15AH300 | ud | Prot.antiescalo p.apoyo metál.tipo C | 1.0000 | 203.42 | 203.42 |
| P15AC086 | kg | Cable Cu desnudo de 50 mm2. | 26.0000 | 6.16 | 160.16 |
| P15EA030 | ud | Electrodo toma de tierra 1,5 m. | 4.0000 | 9.30 | 37.20 |
| 01101016 | M3 | Excavación cimientos o.f. | 3.2800 | 4.70 | 15.42 |
| E7044 | M3 | Hormigón HA-30/P/20/IIb planta con cemento CEM II/A 42.5/SR | 6.6300 | 50.68 | 336.01 |
| B060 | H | Camión grúa con brazo telescopico | 2.2000 | 40.00 | 88.00 |
| MGGA13 | ud | Placa pelilgro AT | 1.0000 | 4.26 | 4.26 |
| E6015 | KG | Acero B-500-S. | 1.4000 | 0.67 | 0.94 |
| MGGA14 | ud | Kit de terminación exterior para conductor 1x240mm2 Al (material; 25/06/2013, 26/06/2013) | 3.0000 | 36.49 | 109.47 |
| MGGA15 | ud | Protección de cable con tubo de acero y PVC (material; 25/06/2013, 26/06/2013) | 1.0000 | 75.01 | 75.01 |
| %COIQ | % | Costes indirectos. | 6 % | 6185.98 | 371.16 |
|  |  | Total |  |  | 6557.14 |

| Medición | Uds. | Parcial |
|---|---|---|
| Apoyo Nº4 | 1.000 | 1.000 |
| Total |  | 1.000 |

**MIGGA03** UD Apoyo AL C1000-12 B2 (11/07/2013, 12/07/2013, 26/06/2013)
2.000 UD × 2347.96 = 4695.92
Instalación de apoyo de alineación, consistente en torre metálica UNESA C-1000, de 12 m., con armado metálico BP225-2000 de 2,00 m. de separación entre fases, con los siguientes elementos:
- 3 Cadenas de suspensión, formadas cada una por: horquilla de bola, aislador de composite CS70YB20, rótula y grapa de suspensión (D>700mm.).
- 1 Toma de tierra de formada por 4 picas de acero-cobreado de 1,5 m. de larga y 14,6 mm. de espesor unidas a anillo de conductor de cobre desnudo de 50 mm2, mediante grapas de conexión cincadas.
- Excavación en cimiento en cualquier tipo de terreno, según detalle de planos
- 1,60 m³. de hormigón HA-30/P/20/IIb fabricado con cemento CEM II 42,5 SR, con 20 cm. de encofrado sobre el nivel del terreno.
- 1 Placa normalizada indicadora de Peligro Alta Tensión.
Totalmente instalado, incluso cimentación, conexionado y listo para funcionamiento.

| Código | Ud | Descripción | Rendimiento | Precio | Importe |
|---|---|---|---|---|---|
| A200 | H | Hora de oficial de primera | 3.2000 | 18.38 | 58.82 |
| A300 | H | Hora de oficial de Segunda | 3.2000 | 17.10 | 54.72 |
| MGGA16 | ud | Torre C-1000-12 (material; 25/06/2013, 26/06/2013) | 1.0000 | 620.38 | 620.38 |
| MGGA17 | ud | Armado BP225-2000 (material; 25/06/2013, 26/06/2013) | 1.0000 | 421.70 | 421.70 |
| MGGA03 | ud | Horquilla de bola | 3.0000 | 35.48 | 106.44 |
| MGGA04 | ud | Aislador composite CS70YB20 | 3.0000 | 121.65 | 364.95 |
| MGGA05 | ud | Rótula | 3.0000 | 41.56 | 124.68 |
| MGGA18 | ud | Grapa de suspension (material; 25/06/2013, 26/06/2013) | 3.0000 | 28.38 | 85.14 |
| P15AC086 | kg | Cable Cu desnudo de 50 mm2. | 26.0000 | 6.16 | 160.16 |
| P15EA030 | ud | Electrodo toma de tierra 1,5 m. | 4.0000 | 9.30 | 37.20 |
| 01101016 | M3 | Excavación cimientos o.f. | 1.6000 | 4.70 | 7.52 |
| E7044 | M3 | Hormigón HA-30/P/20/IIb planta con cemento CEM II/A 42.5/SR | 1.6000 | 50.68 | 81.09 |
| B060 | H | Camión grúa con brazo telescopico | 2.2000 | 40.00 | 88.00 |
| MGGA13 | ud | Placa pelilgro AT | 1.0000 | 4.26 | 4.26 |
| %COIQ | % | Costes indirectos. | 6 % | 2215.06 | 132.90 |
|  |  | Total |  |  | 2347.96 |

| Medición | Uds. | Parcial |
|---|---|---|
| Apoyo Nº2 y Nº3 | 2.000 | 2.000 |
| Total |  | 2.000 |

**MIGGA04** ML Cable LA-56 (11/07/2013, 12/07/2013, 26/06/2013)
1344.000 ML × 2.32 = 3118.08
Instalación de cable de aluminio-acero LA-56, incluso tendido, tensado y engrapado, listo para el funcionamiento. Medido según proyección horizontal.

| Código | Ud | Descripción | Rendimiento | Precio | Importe |
|---|---|---|---|---|---|
| MGGA19 | m | Conductor LA-56 (material; 26/06/2013) | 1.0000 | 1.12 | 1.12 |
| B060 | H | Camión grúa con brazo telescopico | 0.0100 | 40.00 | 0.40 |
| A200 | H | Hora de oficial de primera | 0.0200 | 18.38 | 0.37 |
| A500 | H | Hora de Peón Ordinario. | 0.0200 | 15.17 | 0.30 |
| %COIQ | % | Costes indirectos. | 6 % | 2.19 | 0.13 |
|  |  | Total |  |  | 2.32 |

| Medición | Uds. | Largo | Parcial |
|---|---|---|---|
| LAMT | 3.000 | 410.000 | 1230.000 |
| Conexión LAAT Endesa | 3.000 | 30.000 | 90.000 |
| Paso a subterráneo | 3.000 | 8.000 | 24.000 |
| Total |  |  | 1344.000 |

**MIGGA05** UD Instalación de cinta tipo OLITL para protección avifauna (11/07/2013, 12/07/2013, 26/06/2013)
6.000 UD × 64.61 = 387.66
Instalación de cinta tipo OLITL para protección avifauna, totalmente instalada

| Código | Ud | Descripción | Rendimiento | Precio | Importe |
|---|---|---|---|---|---|
| MGGA20 | ud | Encintado con cinta OLIT (material; 25/06/2013, 26/06/2013) | 1.0000 | 42.57 | 42.57 |
| A200 | H | Hora de oficial de primera | 1.0000 | 18.38 | 18.38 |
| %COIQ | % | Costes indirectos. | 6 % | 60.95 | 3.66 |
|  |  | Total |  |  | 64.61 |

| Medición | Uds. | Parcial |
|---|---|---|
| Apoyos | 6.000 | 6.000 |
| Total |  | 6.000 |

### 6.2 Línea subterránea MT
Importe: 8110.03

**MIGHAR01** ML Línea HEPRZ-1 12/20KV 3x240 mm2 Al. (11/07/2013, 12/07/2013, 26/06/2013)
44.000 ML × 69.03 = 3037.32
Línea subterránea de Media Tensión, con cable HEPRZ-1 12/20KV 3x240 mm2 Al., tendido en canalización subterránea bajo tubo, incluso transporte, acopio, devolución de bobinas y recortes de cables.

| Código | Ud | Descripción | Rendimiento | Precio | Importe |
|---|---|---|---|---|---|
| MIHAR01 | m | Cable HEPRZ1 12/20 KV 1x240 mm2 Al (material; 28/12/2006, 26/06/2013) | 3.0000 | 20.48 | 61.44 |
| A200 | H | Hora de oficial de primera | 0.2000 | 18.38 | 3.68 |
| %COIQ | % | Costes indirectos. | 6 % | 65.12 | 3.91 |
|  |  | Total |  |  | 69.03 |

| Medición | Uds. | Largo | Parcial |
|---|---|---|---|
| LSMT | 1.000 | 34.000 | 34.000 |
| Paso a subterráneo | 1.000 | 10.000 | 10.000 |
| Total |  |  | 44.000 |

**MIGHAR02** UD Terminación de interior unipola enchufable (11/07/2013, 12/07/2013, 26/06/2013)
3.000 UD × 256.68 = 770.04
Terminación de interior unipolar, enchufable atornillable "acodada", 24 KV 400A para cable seco 12/20 KV 240 mm2 AL, incluso transporte y acopio de materiales, confección de botellas, montaje y conexionado en las celdas SF&, puesta a tierra de malla metálica.

| Código | Ud | Descripción | Rendimiento | Precio | Importe |
|---|---|---|---|---|---|
| MGHAR02 | ud | Terminación unip. encufable ator. "acodado", 24KV 400A, 240mm2 (material; 02/01/2007, 26/06/2013) | 1.0000 | 188.85 | 188.85 |
| A200 | H | Hora de oficial de primera | 2.9000 | 18.38 | 53.30 |
| %COIQ | % | Costes indirectos. | 6 % | 242.15 | 14.53 |
|  |  | Total |  |  | 256.68 |

| Medición | Uds. | Parcial |
|---|---|---|
| CT | 3.000 | 3.000 |
| Total |  | 3.000 |

**MIGHAR03** UD Empalme unipolar 24KV para cable seco 12/20KV 240/240mm2 AL (11/07/2013, 12/07/2013, 26/06/2013)
3.000 UD × 249.16 = 747.48
Empalme unipolar premoldeado en frío, 24KV para cable seco 12/20KV 240/240mm2 AL, incluso transporte y acopio de materiales, confección de empalme, montaje y conexionado.

| Código | Ud | Descripción | Rendimiento | Precio | Importe |
|---|---|---|---|---|---|
| MGHAR34 | u | Empalme unipo premoldeado en frio, cable seco 12/20KV 240/240 Al (material; 18/07/2013, 26/06/2013) | 1.0000 | 153.27 | 153.27 |
| A200 | H | Hora de oficial de primera | 4.4500 | 18.38 | 81.79 |
| %COIQ | % | Costes indirectos. | 6 % | 235.06 | 14.10 |
|  |  | Total |  |  | 249.16 |

| Medición | Uds. | Parcial |
|---|---|---|
| Apoyo FL | 3.000 | 3.000 |
| Total |  | 3.000 |

**57510320** Ml Canaliz. 3 Ø 160 mm.
47.000 Ml × 29.04 = 1364.88
Canalización 3 Ø 160 mm. con tubería PE-AD doble pared, corrugada exterior y lisa interior según norma UNE- EN 50086.2.4, incluso excavación, hormigón HM-20/B/20/I de solera y refuerzo fabricado con cemento CEM II/A 42.5/SR., según detalle de planos, relleno de suelo seleccionado CBR>20, separadores, cinta de cobertura de aviso y paso de cuerdas guía, recibida por Iberdrola, totalmente terminada.

| Código | Ud | Descripción | Rendimiento | Precio | Importe |
|---|---|---|---|---|---|
| 01101008 | M3 | Excavación zanja | 0.600 | 3.30 | 1.98 |
| 02101060 | M3 | Relleno zanja s. selecc. CBR>20 | 0.350 | 9.39 | 3.29 |
| 081030091 | M3 | HM-20/B/20/I cama y rell. tub. SR | 0.170 | 62.11 | 10.56 |
| 32509010 | Ml | Tub. PE/AD Ø 160 mm. (19/03/2007) | 3.000 | 4.09 | 12.27 |
| 57510001 | Ml | Cinta de cobertura de aviso (03/02/2005) | 1.000 | 0.28 | 0.28 |
| 57510007 | Ml | Adquisición y colocación de Cuerda guía (22/01/2005) | 3.000 | 0.22 | 0.66 |
|  |  | Total |  |  | 29.04 |

| Medición | Uds. | Largo | Parcial |
|---|---|---|---|
|  | 1.000 | 21.000 | 21.000 |
|  | 1.000 | 4.000 | 4.000 |
|  | 1.000 | 22.000 | 22.000 |
| Total |  |  | 47.000 |

**57510330** Ml Canaliz. 4 Ø 160 mm.
8.000 Ml × 32.11 = 256.88
Canalización 4 Ø 160 mm. con tubería PE-AD doble pared, corrugada exterior y lisa interior según norma UNE- EN 50086.2.4, incluso excavación, hormigón HM-20/B/20/I de solera y refuerzo fabricado con cemento CEM II/A 42.5/SR., según detalle de planos, relleno de suelo seleccionado CBR>20, separadores, cinta de cobertura de aviso y paso de cuerdas guía, recibida por Iberdrola, totalmente terminada.

| Código | Ud | Descripción | Rendimiento | Precio | Importe |
|---|---|---|---|---|---|
| 01101008 | M3 | Excavación zanja | 0.600 | 3.30 | 1.98 |
| 02101060 | M3 | Relleno zanja s. selecc. CBR>20 | 0.350 | 9.39 | 3.29 |
| 081030091 | M3 | HM-20/B/20/I cama y rell. tub. SR | 0.150 | 62.11 | 9.32 |
| 32509010 | Ml | Tub. PE/AD Ø 160 mm. | 4.000 | 4.09 | 16.36 |
| 57510001 | Ml | Cinta de cobertura de aviso | 1.000 | 0.28 | 0.28 |
| 57510007 | Ml | Adquisición y colocación de Cuerda guía | 4.000 | 0.22 | 0.88 |
|  |  | Total |  |  | 32.11 |

**57610008** Ud Arqueta prefabricada Iberdrola-gravilla M2-T2 (27/06/2013, 31/05/2004)
4.000 Ud × 252.05 = 1008.20
Arqueta prefabricada de hormigón HA-30 fabricada con cemento CEM II/A 42.5/SR, tipo Iberdrola, de 1000x1000 mm. a 600x600 mm., formada por base de 1000x1000x600 mm., recrecido 1000x1000x200 mm. y cono de 350 mm. de altura, incluso excavación, base de gravilla, marco y tapa de fundición M2-T2 homologada por Iberdrola, totalmente colocada.

| Código | Ud | Descripción | Rendimiento | Precio | Importe |
|---|---|---|---|---|---|
| U6030 | UD | Tapa y marco 600x600 mm. M2-T2 (material) | 1.0000 | 81.09 | 81.09 |
| U6000 | UD | Base 1000x1000x600 mm.tegida. (material) | 1.0000 | 68.93 | 68.93 |
| U6020 | UD | Cono 1000x1000/600x600x350 mm. (material) | 1.0000 | 59.81 | 59.81 |
| C6200 | M3 | Gravillín 3-6 en obra | 0.4000 | 8.72 | 3.49 |
| B005 | H | Retroexcavadora s/ruedas | 0.3000 | 48.00 | 14.40 |
| A200 | H | Hora de oficial de primera | 0.3000 | 18.38 | 5.51 |
| A500 | H | Hora de Peón Ordinario. | 0.3000 | 15.17 | 4.55 |
| %COIQ | % | Costes indirectos. | 6 % | 237.78 | 14.27 |
|  |  | Total |  |  | 252.05 |

**57610011** Ud Arqueta prefabricada 1,50x1,00x1,20 m CT (27/06/2013, 31/05/2004)
1.000 Ud × 925.23 = 925.23
Arqueta prefabricada de hormigón HA-35 fabricada con cemento CEM II/A 42.5/SR.de acceso a CT, dimensiones exteriores 1,50x1,00x1,20 m., incluso tapa de registro 600x600 mm. M2-T2, excavación, presolera de hormigón HM-20 de cemento CEM II/A 42.5/SR., rellenos laterales, totalmente colocada y nivelada.

| Código | Ud | Descripción | Rendimiento | Precio | Importe |
|---|---|---|---|---|---|
| U5000 | UD | Arqueta CT 1500x1000x1200 mm. HA-35 cemento CEM II/A 42.5/SR (material; 27/06/2013) | 1.0000 | 694.39 | 694.39 |
| U6030 | UD | Tapa y marco 600x600 mm. M2-T2 | 1.0000 | 81.09 | 81.09 |
| E7028 | M3 | Hormigón HM-20/B/20/I planta con cemento CEM II/A 42.5/SR | 0.2000 | 45.61 | 9.12 |
| B005 | H | Retroexcavadora s/ruedas | 1.0000 | 48.00 | 48.00 |
| A200 | H | Hora de oficial de primera | 1.2000 | 18.38 | 22.06 |
| A500 | H | Hora de Peón Ordinario. | 1.2000 | 15.17 | 18.20 |
| %COIQ | % | Costes indirectos. | 6 % | 872.86 | 52.37 |
|  |  | Total |  |  | 925.23 |

### 6.3 Centro de Transformación
Importe: 32290.36

**01101016** M3 Excavación cimientos o.f.
14.438 M3 × 4.70 = 67.86

| Medición | Uds. | Largo | Ancho | Alto | Parcial |
|---|---|---|---|---|---|
|  | 1.000 | 5.500 | 3.500 | 0.750 | 14.438 |
| Total |  |  |  |  | 14.438 |

**02101080** M3 Relleno grava 3-6 mm.
4.813 M3 × 11.56 = 55.64

| Medición | Uds. | Largo | Ancho | Alto | Parcial |
|---|---|---|---|---|---|
|  | 1.000 | 5.500 | 3.500 | 0.250 | 4.813 |
| Total |  |  |  |  | 4.813 |

**081030091** M3 HM-20/B/20/I cama y rell. tub. SR
3.850 M3 × 62.11 = 239.12

| Medición | Uds. | Largo | Ancho | Alto | Parcial |
|---|---|---|---|---|---|
|  | 1.000 | 5.500 | 3.500 | 0.200 | 3.850 |
| Total |  |  |  |  | 3.850 |

**06202011** M2 Pavimento de acera HF-3.5 15 cm.
18.000 M2 × 15.86 = 285.48

| Medición | Uds. | Largo | Ancho | Parcial |
|---|---|---|---|---|
|  | 2.000 | 6.500 | 1.000 | 13.000 |
|  | 2.000 | 2.500 | 1.000 | 5.000 |
| Total |  |  |  | 18.000 |

**MIGGA16** UD Edificio prefabricado hormigón armado, 4460X2380X3045 mm (11/07/2013, 12/07/2013, 26/06/2013)
1.000 UD × 7107.52 = 7107.52
Edificio prefabricado constituido por una envolvente de estructura monobloque, de hormigón armado, de dimensiones generales aproximadas 4460 mm. de largo por 2380 mm. de fondo por 3045 mm. de alto. Incluye el edificio, cimentación con HA-30/P/20/IIb fabricado con cemento CEM II/A 42.5/SR, relleno, transporte de productos sobrantes a gestor autorizado y todos los elementos exteriores, según CEI 622171-202, transporte, montaje y accesorios.

| Código | Ud | Descripción | Rendimiento | Precio | Importe |
|---|---|---|---|---|---|
| MGGA22 | ud | Edificio prefabricado 4460x2380x3045 mm monobloque 24kV (material; 26/06/2013) | 1.0000 | 6328.54 | 6328.54 |
| B060 | H | Camión grúa con brazo telescopico | 1.0000 | 40.00 | 40.00 |
| PISMAT06 | ud | Material diverso (material; 12/12/2007, 26/06/2013) | 1.0000 | 269.57 | 269.57 |
| A200 | H | Hora de oficial de primera | 2.0000 | 18.38 | 36.76 |
| A500 | H | Hora de Peón Ordinario. | 2.0000 | 15.17 | 30.34 |
| %COIQ | % | Costes indirectos. | 6 % | 6705.21 | 402.31 |
|  |  | Total |  |  | 7107.52 |

| Medición | Uds. | Parcial |
|---|---|---|
| CT | 1.000 | 1.000 |
| Total |  | 1.000 |

**MIGHAR06** UD Celda enlazable de línea, SF6 24 KV (11/07/2013, 12/07/2013, 26/06/2013)
1.000 UD × 2903.63 = 2903.63
Módulo metálico de corte y aislamiento íntegro en gas, preparado para una eventual inmersión, tipo ORMAZÁBAL o equivalente, con las siguientes características:
- Un = 24 kV
- In = 400 A
- Icc = 16 kA / 40 kA
- Dimensiones: 365x735x1740 mm.
- Mando: motorizado tipo BM
Se incluyen el montaje y conexión

| Código | Ud | Descripción | Rendimiento | Precio | Importe |
|---|---|---|---|---|---|
| MGHAR06 | ud | Celda modular CGMcosmos-L 24KV (material; 26/06/2013) | 1.0000 | 2564.66 | 2564.66 |
| A200 | H | Hora de oficial de primera | 9.5000 | 18.38 | 174.61 |
| %COIQ | % | Costes indirectos. | 6 % | 2739.27 | 164.36 |
|  |  | Total |  |  | 2903.63 |

| Medición | Uds. | Parcial |
|---|---|---|
| Celda entrada | 1.000 | 1.000 |
| Total |  | 1.000 |

**MIGGA17** UD Protección General: CGMcosmos V-24 (11/07/2013, 12/07/2013, 26/06/2013)
1.000 UD × 3434.22 = 3434.22
Protección General: CGMcosmos-V Protección interruptor automático.
Módulo metálico de corte y aislamiento íntegro en gas, preparado para una eventual inmersión, fabricado por ORMAZABAL con las siguientes características:
Un = 24 kV
In = 400 A
Icc = 16 kA / 40 kA
Dimensiones: 480 mm / 850 mm / 1740 mm
Mando (automático): manual RAV
Relé de protección: ekorRPG-201A
Se incluyen el montaje y conexión.

| Código | Ud | Descripción | Rendimiento | Precio | Importe |
|---|---|---|---|---|---|
| PISMAT07 | ud | Celda modular, CGM cosmos V-24 (material; 26/06/2013) | 1.0000 | 2676.17 | 2676.17 |
| PISMAT02 | ud | Pasa tapas (material; 12/12/2007, 26/06/2013) | 3.0000 | 89.86 | 269.58 |
| A200 | H | Hora de oficial de primera | 16.0000 | 18.38 | 294.08 |
| %COIQ | % | Costes indirectos. | 6 % | 3239.83 | 194.39 |
|  |  | Total |  |  | 3434.22 |

| Medición | Uds. | Parcial |
|---|---|---|
| Celda protección | 1.000 | 1.000 |
| Total |  | 1.000 |

**PISCT03** ud Medida: CGMcosmos M-24 (26/06/2013)
1.000 ud × 5558.36 = 5558.36
Medida: CGMcosmos-M Medida.
Módulo metálico, conteniendo en su interior debidamente montados y conexionados los aparatos y materiales adecuados, fabricado por ORMAZABAL con las siguientes características:
- Un = 24 kV
- Dimensiones: 800 mm / 1025 mm / 1740 mm
Se incluyen en la celda tres (3) transformadores de tensión y tres (3) transformadores de intensidad, para la medición de la energía eléctrica consumida, con las características detalladas en la Memoria.
Se incluyen el montaje y conexión.

| Código | Ud | Descripción | Rendimiento | Precio | Importe |
|---|---|---|---|---|---|
| PISMAT08 | ud | Celda modular, CGM cosmos M-24 (material; 26/06/2013) | 1.0000 | 4363.98 | 4363.98 |
| PISMAT09 | ud | Transformador de Intensidad (material; 12/12/2007, 26/06/2013) | 3.0000 | 85.36 | 256.08 |
| PISMAT10 | ud | Transformador de Tensión (material; 12/12/2007, 26/06/2013) | 3.0000 | 85.36 | 256.08 |
| A200 | H | Hora de oficial de primera | 20.0000 | 18.38 | 367.60 |
| %COIQ | % | Costes indirectos. | 6 % | 5243.74 | 314.62 |
|  |  | Total |  |  | 5558.36 |

| Medición | Uds. | Parcial |
|---|---|---|
| Celda medida | 1.000 | 1.000 |
| Total |  | 1.000 |

**PISCT04** ud Puentes MT Transformador:Cables MT 12/20 kV (13/11/2006, 26/06/2013)
1.000 ud × 779.78 = 779.78
Puentes MT Transformador, formados por cables MT 12/20 kV del tipo DHZ1-H16, unipolares, con conductores de sección y material 1x50 Al empleando 3 de 10 m de longitud, y terminaciones ELASTIMOLD de 24 kV del tipo cono difusor y modelo OTK.
En el otro extremo son del tipo cono difusor y modelo OTK.

| Código | Ud | Descripción | Rendimiento | Precio | Importe |
|---|---|---|---|---|---|
| MGHAR11 | m | Cable HEPRZ1 12/50 1x50mm2 Al (material; 13/11/2006, 26/06/2013) | 30.0000 | 5.07 | 152.10 |
| MGHAR12 | ud | Terminación unipolar enchufable "acodada", 24KV 250A (material; 13/11/2006, 26/06/2013) | 3.0000 | 59.26 | 177.78 |
| MGHAR13 | ud | Terminación unipolar enchufable "recta", 24KV 250A (material; 13/11/2006, 26/06/2013) | 3.0000 | 55.45 | 166.35 |
| MGHAR14 | ud | Cepo para fijación de tres cables (material; 13/11/2006, 26/06/2013) | 1.0000 | 18.85 | 18.85 |
| A200 | H | Hora de oficial de primera | 12.0000 | 18.38 | 220.56 |
| %COIQ | % | Costes indirectos. | 6 % | 735.64 | 44.14 |
|  |  | Total |  |  | 779.78 |

| Medición | Uds. | Parcial |
|---|---|---|
| Puentes MT | 1.000 | 1.000 |
| Total |  | 1.000 |

**MIGGA19** UD Puentes MT entre celdas 12/20 kV (11/07/2013, 12/07/2013, 26/06/2013)
1.000 UD × 520.51 = 520.51
Puentes MT entre celdas, formados por cables MT 12/20 kV del tipo DHV, unipolares, con conductores de sección y material 1x50 Al empleando 3 de 2 m de longitud, y terminaciones ELASTIMOLD de 24 kV del tipo atornillable y modelo K430TB y del tipo cono difusor y modelo OTK 224.

| Código | Ud | Descripción | Rendimiento | Precio | Importe |
|---|---|---|---|---|---|
| MGGA27 | m | Cable DHV 12/20kV 1x50 mm2 Al (material; 26/06/2013) | 6.0000 | 4.87 | 29.22 |
| MGHAR13 | ud | Terminación unipolar enchufable "recta", 24KV 250A | 6.0000 | 55.45 | 332.70 |
| MGHAR14 | ud | Cepo para fijación de tres cables | 1.0000 | 18.85 | 18.85 |
| A200 | H | Hora de oficial de primera | 6.0000 | 18.38 | 110.28 |
| %COIQ | % | Costes indirectos. | 6 % | 491.05 | 29.46 |
|  |  | Total |  |  | 520.51 |

| Medición | Uds. | Parcial |
|---|---|---|
| Puentes MT celdas | 1.000 | 1.000 |
| Total |  | 1.000 |

**MIGGA18** UD Transformador aceite 24kV 250 kVA (11/07/2013, 12/07/2013, 26/06/2013)
1.000 UD × 4693.07 = 4693.07
Transformador trifásico reductor de tensión, según las normas citadas en la Memoria con neutro accesible en el secundario, de potencia 250 kVA y refrigeración natural aceite, de tensión primaria 15 - 20 kV y tensión secundaria 420 V en vacío (B2), grupo de conexión Dyn11, de tensión de cortocircuito de 4% y regulación primaria de +2,5%, + 5%, + 7,5%, + 10 %. Se incluye también una protección con Termómetro.

| Código | Ud | Descripción | Rendimiento | Precio | Importe |
|---|---|---|---|---|---|
| MGGA23 | ud | Transformador 250kVA 15/20kV aceite (material; 26/06/2013) | 1.0000 | 4206.86 | 4206.86 |
| A200 | H | Hora de oficial de primera | 12.0000 | 18.38 | 220.56 |
| %COIQ | % | Costes indirectos. | 6 % | 4427.42 | 265.65 |
|  |  | Total |  |  | 4693.07 |

| Medición | Uds. | Parcial |
|---|---|---|
| Transformador 250 kVA | 1.000 | 1.000 |
| Total |  | 1.000 |

**PISCT07** ud Puentes BT-B2 Transformador (25/11/2013, 26/06/2013)
1.000 ud × 334.76 = 334.76
Juego de puentes de cables de BT, con cables unipolares XZ1 Al (S) 0,61kV del 2x240mm2 para las fases y 1x240mm2 para el neutro, de 3 m. de longitud, terminales bimetálicos M-12x240mm2 y tornillería de acero inoxidable. Transporte, acopio, colocación de terminales y conexionado.

| Código | Ud | Descripción | Rendimiento | Precio | Importe |
|---|---|---|---|---|---|
| MGGA26 | m | Cable XZ1 Al (S) 0,61kV 1x240mm2 (material; 26/06/2013) | 21.0000 | 2.93 | 61.53 |
| MGHAR16 | ud | Terminal bimetálico de un taladro M-12x240mm2 (material; 13/11/2006, 26/06/2013) | 14.0000 | 7.66 | 107.24 |
| A200 | H | Hora de oficial de primera | 8.0000 | 18.38 | 147.04 |
| %COIQ | % | Costes indirectos. | 6 % | 315.81 | 18.95 |
|  |  | Total |  |  | 334.76 |

| Medición | Uds. | Parcial |
|---|---|---|
| Puentes BT | 1.000 | 1.000 |
| Total |  | 1.000 |

**PISCT06** ud Cuadros BT-B" Transformador 1: Interruptor en carga + Fusibles (25/11/2013, 26/06/2013)
1.000 ud × 2753.49 = 2753.49
Cuadro de BT especialmente diseñado para esta aplicación con las siguientes características:
Interruptor automático de 400 A.
Salidas formadas por bases portafusibles de 400 A: 4 Salidas
Interruptor automático 2x25A, Pc=6kA, curva C.
Interruptor diferencial bipolar de 40 A, 30 mA.
Interruptor automático 2x16A, Pc=6kA, curva C para tomas de corriente.
Interruptor automático 2x10A, Pc=6kA, curva C para alumbrado CT.
Base enchufe bipolar con toma de tierra de 16 A/ 250 V.
Bornas (alimentación a alumbrado) y pequeño material.
Tensión nominal: 440 V
Nivel de aislamiento
Frecuencia industrial (1 min)
a tierra y entre fases: 10 kV
entre fases: 2,5 kV
Dimensiones:
Alto: 1820 mm
Ancho: 58 0mm
Fondo: 300 mm

| Código | Ud | Descripción | Rendimiento | Precio | Importe |
|---|---|---|---|---|---|
| MGFUE07 | ud | Cuadro de acometida de B.T. aut. 400A 4 salidas de fusibles 400A (material; 26/06/2013) | 1.0000 | 2483.57 | 2483.57 |
| MGHAR10 | ud | Fusible de cuchillas NH-2 500V, 250A (material; 13/11/2006, 26/06/2013) | 12.0000 | 4.91 | 58.92 |
| A200 | H | Hora de oficial de primera | 3.0000 | 18.38 | 55.14 |
| %COIQ | % | Costes indirectos. | 6 % | 2597.63 | 155.86 |
|  |  | Total |  |  | 2753.49 |

| Medición | Uds. | Parcial |
|---|---|---|
| Cuadro BT | 1.000 | 1.000 |
| Total |  | 1.000 |

**MIGGA20** UD Armario de medida ART-75-AT-ID (11/07/2013, 12/07/2013, 26/06/2013)
1.000 UD × 657.24 = 657.24
Armario para medida individual en Alta Tensión ART-75-AT-ID, de medidas 500x750x300 mm. Totalmente instalado

| Código | Ud | Descripción | Rendimiento | Precio | Importe |
|---|---|---|---|---|---|
| MGGA28 | ud | Armario ART-75-AT-ID (material; 26/06/2013) | 1.0000 | 583.28 | 583.28 |
| A200 | H | Hora de oficial de primera | 2.0000 | 18.38 | 36.76 |
| %COIQ | % | Costes indirectos. | 6 % | 620.04 | 37.20 |
|  |  | Total |  |  | 657.24 |

| Medición | Uds. | Parcial |
|---|---|---|
| Armario medida | 1.000 | 1.000 |
| Total |  | 1.000 |

**PISCT09** ud Tierras Exteriores Prot Transformación: Anillo rectangular (26/06/2013)
1.000 ud × 922.42 = 922.42
Instalación exterior de puesta a tierra de protección en el edificio de transformación, debidamente montada y conexionada, empleando conductor de cobre desnudo, unido a picas de acero cobreado de 14 mm de diámetro, y de las siguientes características:
- Geometría: Anillo rectangular
- Profundidad: 0,8 m
- Número de picas: ocho
- Longitud de picas: 8 metros
- Dimensiones del rectángulo: 7.0x3.5 m

| Código | Ud | Descripción | Rendimiento | Precio | Importe |
|---|---|---|---|---|---|
| MGHAR27 | m | Cable desnudo de cobre de 50 mm2 (material; 13/11/2006, 26/06/2013) | 24.0000 | 1.78 | 42.72 |
| MGHAR28 | ud | Pica de 1,5 m. y 14 mm. de diámetro acero cobrizado (material; 13/11/2006, 26/06/2013) | 8.0000 | 5.47 | 43.76 |
| MGHAR29 | ud | Grapa para pica de latón (material; 13/11/2006, 26/06/2013) | 8.0000 | 0.97 | 7.76 |
| MGHAR30 | ud | Caja de comprobación y medición de tierras (material; 13/11/2006, 26/06/2013) | 1.0000 | 25.85 | 25.85 |
| MGHAR31 | ud | Grapa simple de latón, de enlace a tierra (material; 13/11/2006, 26/06/2013) | 2.0000 | 2.59 | 5.18 |
| MGHAR32 | ud | Grapa doble de latón, de enlace a tierra (material; 13/11/2006, 26/06/2013) | 2.0000 | 4.87 | 9.74 |
| A200 | H | Hora de oficial de primera | 40.0000 | 18.38 | 735.20 |
| %COIQ | % | Costes indirectos. | 6 % | 870.21 | 52.21 |
|  |  | Total |  |  | 922.42 |

| Medición | Uds. | Parcial |
|---|---|---|
| Tierras exteriores protección | 1.000 | 1.000 |
| Total |  | 1.000 |

**PISCT10** ud Tierras Exteriores sev Tranformación: Picas alineadas (13/11/2006, 26/06/2013)
1.000 ud × 575.85 = 575.85
Tierra de servicio o neutro del transformador. Instalación exterior realizada con cobre aislado con el mismo tipo de materiales que las tierras de protección.
Características:
- Geometría: Picas alineadas
- Profundidad: 0,5 m
- Número de picas: siete
- Longitud de picas: 2 metros
- Distancia entre picas: 4 metros

| Código | Ud | Descripción | Rendimiento | Precio | Importe |
|---|---|---|---|---|---|
| MGHAR27 | m | Cable desnudo de cobre de 50 mm2 | 24.0000 | 1.78 | 42.72 |
| MGHAR28 | ud | Pica de 1,5 m. y 14 mm. de diámetro acero cobrizado | 7.0000 | 5.47 | 38.29 |
| MGHAR29 | ud | Grapa para pica de latón | 7.0000 | 0.97 | 6.79 |
| MGHAR30 | ud | Caja de comprobación y medición de tierras | 1.0000 | 25.85 | 25.85 |
| MGHAR33 | m | Cable RV 0,6/1 KV 1x50mm2 Cu (material; 13/11/2006, 26/06/2013) | 25.0000 | 2.48 | 62.00 |
| A200 | H | Hora de oficial de primera | 20.0000 | 18.38 | 367.60 |
| %COIQ | % | Costes indirectos. | 6 % | 543.25 | 32.60 |
|  |  | Total |  |  | 575.85 |

| Medición | Uds. | Parcial |
|---|---|---|
| Tierras exteriores serviciio | 1.000 | 1.000 |
| Total |  | 1.000 |

**PISCT12** ud Tierras Interiores Servicio Transformación (26/06/2013)
1.000 ud × 229.35 = 229.35
Instalación de puesta a tierra de servicio en el edificio de transformación, con el conductor de cobre aislado, grapado a la pared, y conectado al neutro de BT, así como una caja general de tierra de servicio según las normas de la compañía suministradora.

| Código | Ud | Descripción | Rendimiento | Precio | Importe |
|---|---|---|---|---|---|
| MGHAR33 | m | Cable RV 0,6/1 KV 1x50mm2 Cu | 10.0000 | 2.48 | 24.80 |
| MGHAR31 | ud | Grapa simple de latón, de enlace a tierra | 3.0000 | 2.59 | 7.77 |
| A200 | H | Hora de oficial de primera | 10.0000 | 18.38 | 183.80 |
| %COIQ | % | Costes indirectos. | 6 % | 216.37 | 12.98 |
|  |  | Total |  |  | 229.35 |

| Medición | Uds. | Parcial |
|---|---|---|
| Tierras interiores servicio | 1.000 | 1.000 |
| Total |  | 1.000 |

**PISCM04** ud Tierras Interiores Prot Transformación (26/06/2013)
1.000 ud × 230.37 = 230.37
Instalación de puesta a tierra de protección en el edificio de seccionamiento, con el conductor de cobre desnudo de 50 mm2, grapado a la pared, y conectado a los equipos de MT y demás aparamenta de este edificio, así como una caja general de tierra de protección según las normas de la compañía suministradora, incluso transporte, acopio e instalación.

| Código | Ud | Descripción | Rendimiento | Precio | Importe |
|---|---|---|---|---|---|
| MGHAR27 | m | Cable desnudo de cobre de 50 mm2 | 9.0000 | 1.78 | 16.02 |
| MGHAR31 | ud | Grapa simple de latón, de enlace a tierra | 3.0000 | 2.59 | 7.77 |
| MGHAR32 | ud | Grapa doble de latón, de enlace a tierra | 2.0000 | 4.87 | 9.74 |
| A200 | H | Hora de oficial de primera | 10.0000 | 18.38 | 183.80 |
| %COIQ | % | Costes indirectos. | 6 % | 217.33 | 13.04 |
|  |  | Total |  |  | 230.37 |

| Medición | Uds. | Parcial |
|---|---|---|
| Tierras interiores protección | 1.000 | 1.000 |
| Total |  | 1.000 |

**PISCT13** ud Defensa del transformador (26/06/2013)
1.000 ud × 341.93 = 341.93
Protección metálica para defensa del transformador con cerradura.

| Código | Ud | Descripción | Rendimiento | Precio | Importe |
|---|---|---|---|---|---|
| PISMAT15 | ud | Protección metálica para defensa del transformador (material; 12/12/2007, 26/06/2013) | 1.0000 | 283.06 | 283.06 |
| A200 | H | Hora de oficial de primera | 2.1500 | 18.38 | 39.52 |
| %COIQ | % | Costes indirectos. | 6 % | 322.58 | 19.35 |
|  |  | Total |  |  | 341.93 |

| Medición | Uds. | Parcial |
|---|---|---|
| Defensa trafo | 1.000 | 1.000 |
| Total |  | 1.000 |

**PISCT14** ud Iluminación Edificio de transformación: equipo de iluminación (26/06/2013)
1.000 ud × 263.08 = 263.08
Equipo de iluminación compuesto de:
- Equipo de alumbrado que permita la suficiente visibilidad para ejecutar las maniobras y revisiones necesarias en los equipos de MT.
- Equipo autónomo de alumbrado de emergencia y señalización de la salida del local.

| Código | Ud | Descripción | Rendimiento | Precio | Importe |
|---|---|---|---|---|---|
| MGHAR17 | ud | Hublot estanco, para lámpara incandescente 100W (material; 13/11/2006, 26/06/2013) | 2.0000 | 26.76 | 53.52 |
| MGHAR18 | ud | Lámpara incandescente estándar de 100W (material; 13/11/2006, 26/06/2013) | 2.0000 | 1.87 | 3.74 |
| MGGA29 | ud | Equipo de emergencia (material; 26/06/2013) | 2.0000 | 43.79 | 87.58 |
| MGHAR19 | ud | Interruptor estanco de superficie 10/16A (material; 13/11/2006, 26/06/2013) | 2.0000 | 5.47 | 10.94 |
| MGHAR20 | m | Tubo tipo "tergond" M-16, con fijaciones (material; 13/11/2006, 26/06/2013) | 10.0000 | 1.47 | 14.70 |
| MGHAR21 | ud | Caja de derivación de superficie de PVC 80x80 mm. (material; 13/11/2006, 26/06/2013) | 1.0000 | 1.98 | 1.98 |
| A200 | H | Hora de oficial de primera | 4.1200 | 18.38 | 75.73 |
| %COIQ | % | Costes indirectos. | 6 % | 248.19 | 14.89 |
|  |  | Total |  |  | 263.08 |

| Medición | Uds. | Parcial |
|---|---|---|
| Iluminación CT | 1.000 | 1.000 |
| Total |  | 1.000 |

**PISCT15** ud Maniobra de Transformación: Equipo de seguiridad y maniobra (26/06/2013)
1.000 ud × 336.68 = 336.68
Equipo de operación que permite tanto la realización de maniobras con aislamiento suficiente para proteger al personal durante la operación, tanto de maniobras como de mantenimiento, compuesto por:
- Banquillo aislante
- Una palanca de accionamiento
- Armario de primeros auxilios

| Código | Ud | Descripción | Rendimiento | Precio | Importe |
|---|---|---|---|---|---|
| MGHAR22 | ud | Banqueta aislante 45 KV (material; 13/11/2006, 26/06/2013) | 1.0000 | 73.49 | 73.49 |
| MGHAR23 | ud | Armario de primeros auxilios (material; 13/11/2006, 26/06/2013) | 1.0000 | 177.65 | 177.65 |
| MGHAR24 | ud | Cartel de primeros auxilios A3 (material; 13/11/2006, 26/06/2013) | 1.0000 | 4.57 | 4.57 |
| MGHAR25 | ud | Cartel de 5 reglas de oro A3 (material; 13/11/2006, 26/06/2013) | 1.0000 | 4.57 | 4.57 |
| MGHAR26 | ud | Placas de peligro de muerte (material; 13/11/2006, 26/06/2013) | 4.0000 | 1.47 | 5.88 |
| A200 | H | Hora de oficial de primera | 2.8000 | 18.38 | 51.46 |
| %COIQ | % | Costes indirectos. | 6 % | 317.62 | 19.06 |
|  |  | Total |  |  | 336.68 |

| Medición | Uds. | Parcial |
|---|---|---|
| CT | 1.000 | 1.000 |
| Total |  | 1.000 |

## 7 DEPOSITO DE DISTRIBUCION GALLEGO-1
Importe: 588342.85

### 7.1 URBANIZACION Y ACCESOS
Importe: 75885.34

#### 7.1.1 Movimiento de tierras
Importe: 5254.70

**01101002** M3 Excavación explanación
1431.887 M3 × 2.66 = 3808.82

| Medición | Uds. | Largo | Parcial |
|---|---|---|---|
| s/med auxiliar | 1.000 | 1301.787 | 1301.787 |
| saneos, cambios taludes, etcd | 0.100 | 1301.000 | 130.100 |
| Total |  |  | 1431.887 |

**011010041** M3 Excavación tierra vegetal
651.191 M3 × 1.21 = 787.94

| Medición | Uds. | Largo | Parcial |
|---|---|---|---|
| s/med auxiliar | 1.000 | 651.191 | 651.191 |
| 10 cm. bajo cota terreno natural |  |  |  |
| Total |  |  | 651.191 |

**02101029** M3 Terraplén suelo ADECUADO (CBR>5) excavación
490.998 M3 × 1.34 = 657.94

| Medición | Uds. | Largo | Parcial |
|---|---|---|---|
| s/med auxiliar | 1.000 | 360.898 | 360.898 |
| saneos, cambios taludes, etcd | 0.100 | 1301.000 | 130.100 |
| Total |  |  | 490.998 |

#### 7.1.2 Afirmado y pavimentación
Importe: 40684.26

**04102004** M3 Base zahorra artificial ZA-25
1110.643 M3 × 12.22 = 13572.06

| Medición | Uds. | Largo | Ancho | Alto | Parcial |
|---|---|---|---|---|---|
| s/med auxiliar |  |  |  |  |  |
| Camino | 1.000 | 258.000 | 5.500 | 0.350 | 496.650 |
| Explanación interior | 1.000 | 1410.700 |  | 0.350 | 493.745 |
| Bordillo jardín | 1.000 | 183.600 | 0.300 | 0.350 | 19.278 |
| Saneos, derrames, etc | 0.100 | 1009.700 |  |  | 100.970 |
| Total |  |  |  |  | 1110.643 |

**04302023** TM MBC AC 22 BASE 60/70 S SILICE (S-20 S/PG-3)
67.051 TM × 27.00 = 1810.38

| Medición | Uds. | Largo | Alto | Parcial |
|---|---|---|---|---|
| Plataforma, base en zona acceso-plataforma camiones | 2.500 | 510.850 | 0.050 | 63.856 |
| Encuentros, regularizaciones | 0.050 | 63.900 |  | 3.195 |
| Total |  |  |  | 67.051 |

**04302022** TM MBC AC 16 SURF 60/70 D SILICE (D-12 S/PG-3)
339.513 TM × 27.00 = 9166.85

| Medición | Uds. | Largo | Ancho | Alto | Parcial |
|---|---|---|---|---|---|
| Camino | 2.500 | 258.000 | 5.100 | 0.050 | 164.475 |
| Plataforma | 2.500 | 1271.100 |  | 0.050 | 158.888 |
| Encuentros, regularizaciones | 0.050 | 323.000 |  |  | 16.150 |
| Total |  |  |  |  | 339.513 |

**04302035** TM Ligante bituminoso B 60/70
22.160 TM × 482.94 = 10701.95

| Medición | Uds. | Largo | Parcial |
|---|---|---|---|
| D-12 | 0.055 | 339.510 | 18.673 |
| S-12 | 0.052 | 67.050 | 3.487 |
| Total |  |  | 22.160 |

**04302039** M2 Riego de imprimación ECI
2650.455 M2 × 0.55 = 1457.75

| Medición | Uds. | Largo | Ancho | Parcial |
|---|---|---|---|---|
| Camino | 1.000 | 258.000 | 5.100 | 1315.800 |
| Plataforma | 1.050 | 1271.100 |  | 1334.655 |
| Total |  |  |  | 2650.455 |

**04302041** M2 Riego de adherencia ECR-1
510.850 M2 × 0.33 = 168.58

| Medición | Uds. | Largo | Parcial |
|---|---|---|---|
| Plataforma, base en zona acceso-plataforma camiones | 1.000 | 510.850 | 510.850 |
| Total |  |  | 510.850 |

**06202011** M2 Pavimento de acera HF-3.5 15 cm.
135.600 M2 × 15.86 = 2150.62

| Medición | Uds. | Largo | Ancho | Parcial |
|---|---|---|---|---|
|  | 2.000 | 37.600 | 1.000 | 75.200 |
|  | 2.000 | 24.900 | 1.000 | 49.800 |
|  | 2.000 | 5.300 | 1.000 | 10.600 |
| Total |  |  |  | 135.600 |

**25502030** Ml Bordillo prefabricado 20 x 10
183.600 Ml × 9.02 = 1656.07

| Medición | Uds. | Largo | Parcial |
|---|---|---|---|
| Formación zona jardín | 1.000 | 183.600 | 183.600 |
| Total |  |  | 183.600 |

#### 7.1.3 Red de pluviales
Importe: 21537.40

**01101008** M3 Excavación zanja
517.213 M3 × 3.30 = 1706.80

| Medición | Uds. | Largo | Ancho | Alto | Parcial |
|---|---|---|---|---|---|
| Colectores | 2.000 | 32.000 | 1.200 | 1.750 | 134.400 |
|  | 1.000 | 20.000 | 1.250 | 2.340 | 58.500 |
| Desagüe y conexión depósito | 1.000 | 15.000 | 1.250 | 2.310 | 43.313 |
|  | 1.000 | 41.000 | 1.500 | 2.000 | 123.000 |
| Sumideros | 1.000 | 74.000 | 1.000 | 1.500 | 111.000 |
| saneos, regularizaciones, modificación taludes estabilidad | 0.100 | 470.000 |  |  | 47.000 |
| Total |  |  |  |  | 517.213 |

**02101080** M3 Relleno grava 3-6 mm.
95.821 M3 × 11.56 = 1107.69

| Medición | Uds. | Largo | Ancho | Alto | Parcial |
|---|---|---|---|---|---|
| Colectores | 2.000 | 32.000 | 0.850 | 0.550 | 29.920 |
|  | 1.000 | 20.000 | 0.850 | 0.550 | 9.350 |
|  | 1.000 | 15.000 | 0.850 | 0.550 | 7.013 |
|  | 1.000 | 41.000 | 1.000 | 0.610 | 25.010 |
| Sumideros | 1.000 | 74.000 | 0.750 | 0.450 | 24.975 |
| A deducir tuberías |  |  |  |  |  |
| Colectores | -2.000 | 32.000 | 3.140 | 0.015 | -3.014 |
|  | -1.000 | 20.000 | 3.140 | 0.015 | -0.942 |
|  | -1.000 | 15.000 | 3.140 | 0.015 | -0.707 |
|  | -1.000 | 41.000 | 3.140 | 0.024 | -3.090 |
| Sumideros | -1.000 | 74.000 | 3.140 | 0.006 | -1.394 |
| saneos, regularizaciones, modificación taludes estabilidad | 0.100 | 87.000 |  |  | 8.700 |
| Total |  |  |  |  | 95.821 |

**02101060** M3 Relleno zanja s. selecc. CBR>20
420.945 M3 × 9.39 = 3952.67

| Medición | Uds. | Largo | Ancho | Alto | Parcial |
|---|---|---|---|---|---|
| Excavación en zanja, s/med | 1.000 | 517.213 |  |  | 517.213 |
| A deducir prisma gravilla |  |  |  |  |  |
| Colectores | -2.000 | 32.000 | 0.850 | 0.550 | -29.920 |
|  | -1.000 | 20.000 | 0.850 | 0.550 | -9.350 |
|  | -1.000 | 15.000 | 0.850 | 0.550 | -7.013 |
|  | -1.000 | 41.000 | 1.000 | 0.610 | -25.010 |
| Sumideros | -1.000 | 74.000 | 0.750 | 0.450 | -24.975 |
| Total |  |  |  |  | 420.945 |

**02101078** M3 Piedra escollera colocada
20.000 M3 × 36.03 = 720.60

| Medición | Uds. | Largo | Ancho | Alto | Parcial |
|---|---|---|---|---|---|
| Refuerzo salida terreno natural | 1.000 | 10.000 | 2.500 | 0.800 | 20.000 |
| Total |  |  |  |  | 20.000 |

**32507012** Ml Tub. san. PVC Ø 160
64.000 Ml × 10.31 = 659.84

| Medición | Uds. | Largo | Parcial |
|---|---|---|---|
|  | 2.000 | 11.000 | 22.000 |
|  | 6.000 | 3.000 | 18.000 |
|  | 2.000 | 12.000 | 24.000 |
| Total |  |  | 64.000 |

**081030091** M3 HM-20/B/20/I cama y rell. tub. SR
33.040 M3 × 62.11 = 2052.11

| Medición | Uds. | Largo | Ancho | Alto | Parcial |
|---|---|---|---|---|---|
| Relleno escolleera | 0.100 | 64.000 |  |  | 6.400 |
| Sumideros y acometidas bajantes | 1.000 | 74.000 | 0.800 | 0.450 | 26.640 |
| Total |  |  |  |  | 33.040 |

**32507014** Ml Tub. san. PVC Ø 200
10.000 Ml × 9.06 = 90.60

**32507016** Ml Tub. san. PVC Ø 250
98.500 Ml × 21.53 = 2120.71

| Medición | Uds. | Largo | Parcial |
|---|---|---|---|
|  | 1.000 | 47.500 | 47.500 |
|  | 1.000 | 51.000 | 51.000 |
| Total |  |  | 98.500 |

**32507018** Ml Tub. san. PVC Ø 315 (15/2005)
41.000 Ml × 36.44 = 1494.04
Tubería de saneamiento PVC Ø 315 mm. PN-6 s/Norma UNE-EN-1456-1:2002 color gris, montado con embocadura estanca mediante junta homogénea de caucho EPDM, tipo delta bilabiada s/Norma UNE- EN 681-1, incluso pp. de cinta de señalización y pruebas de estanqueidad, colocada y nivelada.

| Código | Ud | Descripción | Rendimiento | Precio | Importe |
|---|---|---|---|---|---|
| F14280 | Ml | Tubería de saneamiento PVC Ø 315 mm. | 1.0000 | 27.37 | 27.37 |
| B005 | H | Retroexcavadora s/ruedas | 0.0720 | 48.00 | 3.46 |
| A200 | H | Hora de oficial de primera | 0.0720 | 18.38 | 1.32 |
| A500 | H | Hora de Peón Ordinario. | 0.0720 | 15.17 | 1.09 |
| F3500 | Ml | Cinta de señalización. | 1.0000 | 0.14 | 0.14 |
| %FUAB2 | % | Pruebas | 3 % | 33.38 | 1.00 |
| %COIQ | % | Costes indirectos. | 6 % | 34.38 | 2.06 |
|  |  | Total |  |  | 36.44 |

| Medición | Uds. | Largo | Parcial |
|---|---|---|---|
| Salida red | 1.000 | 41.000 | 41.000 |
| Total |  |  | 41.000 |

**32507010** Ml Inspección tubería
213.500 Ml × 2.83 = 604.21

| Medición | Uds. | Largo | Parcial |
|---|---|---|---|
|  | 1.000 | 74.000 | 74.000 |
|  | 1.000 | 98.500 | 98.500 |
|  | 1.000 | 41.000 | 41.000 |
| Total |  |  | 213.500 |

**45607124** Ud Acometida saneamiento PVC Ø 315
4.000 Ud × 178.18 = 712.72

| Medición | Uds. | Parcial |
|---|---|---|
| RECOGIDA BAJANTES | 4.000 | 4.000 |
| Total |  | 4.000 |

**45604022** UD Sumidero de 70 x 30 cm.
8.000 UD × 166.14 = 1329.12

**45606906** UD Pozo registro H=1,51-2,00 m. tapa rexel
4.000 UD × 611.56 = 2446.24

**45606907** UD Pozo registro H=2,01-2,50 m. tapa rexel
2.000 UD × 666.09 = 1332.18

**45606910** UD Pozo registro H=3,51-4,00 m. tapa rexel
1.000 UD × 968.79 = 968.79

**09604009** UD Embocadura caño Ø 300-400 mm.
1.000 UD × 239.08 = 239.08

| Medición | Uds. | Parcial |
|---|---|---|
| Salida | 1.000 | 1.000 |
| Total |  | 1.000 |

#### 7.1.4 Riego, jardinería y cerramientos
Importe: 8408.98

**70505045** Ml Cerr.tela acero 50/14 2 m.
195.000 Ml × 23.03 = 4490.85

**32527090** Ml Tubería PE/BD UNITECHLINE Ø 17 mm. 30 cm.
185.000 Ml × 1.47 = 271.95

**32508036** Ml Tub. PE/BD Ø 32 PS-10
35.000 Ml × 2.83 = 99.05

**43608901** UD Bomba de 0,50 l/s.. a 25 m.c.a.
1.000 UD × 412.93 = 412.93

**32527173** UD Electrovál. "P. HI-FLOW" Ø 1 1/2"
1.000 UD × 125.65 = 125.65

**32527276** UD Programador 2 estaciones
1.000 UD × 245.44 = 245.44

**90616508** UD Cupressocyparis Leylandii 75-100 cm.
370.000 UD × 5.93 = 2194.10

| Medición | Uds. | Largo | Parcial |
|---|---|---|---|
|  | 2.000 | 185.000 | 370.000 |
| Total |  |  | 370.000 |

**98601020** UD Mantenimiento de la instalación de riego por goteo
1.000 UD × 213.38 = 213.38

**90616680** UD Mantenimiento jardinería
1.000 UD × 355.63 = 355.63

### 7.2 DEPOSITO REGULADOR
Importe: 512457.51

#### 7.2.1 Obra civil
Importe: 385159.99

**01201003** M2 Rasanteado y comp. c/rodillo
596.160 M2 × 0.59 = 351.73

| Medición | Uds. | Largo | Ancho | Parcial |
|---|---|---|---|---|
| explanada solera depositos | 2.000 | 9.200 | 32.400 | 596.160 |
| Total |  |  |  | 596.160 |

**02101072** M3 Relleno localizado de balasto
369.150 M3 × 8.93 = 3296.51

| Medición | Uds. | Largo | Ancho | Alto | Parcial |
|---|---|---|---|---|---|
| trasdos muros | 2.000 | 35.600 | 1.500 | 2.000 | 213.600 |
|  | 1.000 | 24.900 | 1.500 | 2.000 | 74.700 |
|  | 1.000 | 16.000 | 1.500 | 2.000 | 48.000 |
| relleno trasdos caseta | 1.000 | 8.900 | 0.750 | 2.000 | 13.350 |
|  | 2.000 | 6.500 | 0.750 | 2.000 | 19.500 |
| Total |  |  |  |  | 369.150 |

**02101064** M3 Rell. local. trasdós o.f.
286.906 M3 × 3.95 = 1133.28

| Medición | Uds. | Largo | Ancho | Alto | Parcial |
|---|---|---|---|---|---|
| trasdos muros | 2.000 | 35.600 | 1.500 | 3.550 | 379.140 |
|  | 1.000 | 24.900 | 1.500 | 3.550 | 132.593 |
|  | 1.000 | 16.000 | 1.500 | 3.550 | 85.200 |
| relleno trasdos caseta | 1.000 | 9.600 | 0.750 | 3.550 | 25.560 |
|  | 2.000 | 6.500 | 0.750 | 3.550 | 34.613 |
| trasdos muros | -2.000 | 35.600 | 1.500 | 2.000 | -213.600 |
|  | -1.000 | 24.900 | 1.500 | 2.000 | -74.700 |
|  | -1.000 | 16.000 | 1.500 | 2.000 | -48.000 |
| relleno trasdos caseta | -1.000 | 9.600 | 0.750 | 2.000 | -14.400 |
|  | -2.000 | 6.500 | 0.750 | 2.000 | -19.500 |
| Total |  |  |  |  | 286.906 |

**02101080** M3 Relleno grava 3-6 mm.
41.936 M3 × 11.56 = 484.78

| Medición | Uds. | Largo | Ancho | Alto | Parcial |
|---|---|---|---|---|---|
| dren interior | 4.000 | 32.400 | 0.300 | 0.300 | 11.664 |
|  | 4.000 | 9.200 | 0.300 | 0.300 | 3.312 |
| dren exterior | 2.000 | 35.600 | 0.400 | 0.500 | 14.240 |
|  | 1.000 | 25.000 | 0.400 | 0.500 | 5.000 |
|  | 1.000 | 16.000 | 0.400 | 0.500 | 3.200 |
|  | 2.000 | 6.500 | 0.400 | 0.500 | 2.600 |
|  | 1.000 | 9.600 | 0.400 | 0.500 | 1.920 |
| Total |  |  |  |  | 41.936 |

**01101016** M3 Excavación cimientos o.f.
91.450 M3 × 4.70 = 429.82

| Medición | Uds. | Largo | Ancho | Alto | Parcial |
|---|---|---|---|---|---|
|  | 2.000 | 37.100 | 2.350 | 0.100 | 17.437 |
|  | 1.000 | 32.400 | 3.300 | 0.100 | 10.692 |
|  | 2.000 | 22.300 | 2.350 | 0.100 | 10.481 |
| solera caseta | 1.000 | 6.500 | 9.600 | 0.600 | 37.440 |
| saneos | 0.200 | 77.000 |  |  | 15.400 |
| Total |  |  |  |  | 91.450 |

**01101007** M3 Excavación apertura cajas depósitos
2997.845 M3 × 3.63 = 10882.18

| Medición | Uds. | Largo | Ancho | Alto | Parcial |
|---|---|---|---|---|---|
| deposito |  |  |  |  |  |
|  | 1.000 | 36.300 | 26.300 | 2.610 | 2491.741 |
| Foso caseta(talud 1/2) | 1.000 | 10.300 | 7.200 | 3.150 | 233.604 |
| Saneos | 0.100 | 2725.000 |  |  | 272.500 |
| Total |  |  |  |  | 2997.845 |

**08203012** M2 Encofrado fenólico, incluso apeos
2259.223 M2 × 19.33 = 43670.78

| Medición | Uds. | Largo | Ancho | Alto | Parcial |
|---|---|---|---|---|---|
| deposito |  |  |  |  |  |
| caras exterior | 2.000 |  | 35.600 | 5.850 | 416.520 |
|  | 1.000 |  | 24.900 | 5.780 | 143.922 |
|  | 2.000 |  | 9.430 | 5.920 | 111.651 |
| caras interior | 4.000 |  | 35.000 | 5.250 | 735.000 |
|  | 2.000 |  | 10.000 | 5.180 | 103.600 |
|  | 2.000 |  | 10.000 | 5.320 | 106.400 |
| cubeta | 2.000 |  | 4.550 | 0.300 | 2.730 |
|  | 4.000 |  | 1.300 | 0.300 | 1.560 |
| caseta |  |  |  |  |  |
| caras exterior | 1.000 |  | 8.900 | 9.250 | 82.325 |
|  | 2.000 |  | 6.500 | 9.250 | 120.250 |
| caras interior | 1.000 |  | 8.300 | 8.400 | 69.720 |
|  | 2.000 |  | 6.200 | 8.400 | 104.160 |
| caseta superior |  |  |  |  |  |
| caras exterior | 2.000 |  | 1.800 | 2.750 | 9.900 |
|  | 1.000 |  | 8.900 | 2.750 | 24.475 |
| cara interior | 2.000 |  | 1.500 | 2.750 | 8.250 |
|  | 1.000 |  | 8.300 | 2.100 | 17.430 |
| murete interior |  |  |  |  |  |
| deposito | 2.000 |  | 35.300 | 0.300 | 21.180 |
|  | 1.000 |  | 24.600 | 0.300 | 7.380 |
|  | 2.000 |  | 8.000 | 0.300 | 4.800 |
| caseta | 2.000 | 8.900 |  | 0.300 | 5.340 |
|  | 2.000 | 8.300 |  | 0.300 | 4.980 |
| varios | 0.075 | 2102.000 |  |  | 157.650 |
| Total |  |  |  |  | 2259.223 |

**08203001** M2 Encofrado plano, incluso apeos
257.290 M2 × 19.10 = 4914.24

| Medición | Uds. | Largo | Ancho | Alto | Parcial |
|---|---|---|---|---|---|
| exterior |  |  |  |  |  |
| depósitos | 2.000 |  | 37.100 | 0.500 | 37.100 |
|  | 1.000 |  | 26.400 | 0.500 | 13.200 |
|  | 1.000 |  | 18.850 | 0.500 | 9.425 |
| solera caseta | 2.000 |  | 8.900 | 0.500 | 8.900 |
|  | 2.000 |  | 6.500 | 0.500 | 6.500 |
| juntas | 8.000 |  | 2.350 | 0.500 | 9.400 |
|  | 2.000 |  | 3.300 | 0.500 | 3.300 |
| interior |  |  |  |  |  |
| depositos | 4.000 |  | 32.400 | 0.500 | 64.800 |
|  | 4.000 |  | 9.200 | 0.500 | 18.400 |
| escaloncillo cubeta | 2.000 |  | 5.900 | 0.500 | 5.900 |
| *formac. dren | 2.000 |  | 1.300 | 0.200 | 0.520 |
|  | 4.000 |  | 1.000 | 0.200 | 0.800 |
| interior | 4.000 |  | 32.400 | 0.300 | 38.880 |
|  | 4.000 |  | 9.200 | 0.300 | 11.040 |
| cierres | 0.025 | 229.000 |  |  | 5.725 |
| Varios | 0.100 | 234.000 |  |  | 23.400 |
| Total |  |  |  |  | 257.290 |

**08203002** M2 Encofrado plano en vigas y pilares
21.820 M2 × 40.85 = 891.35

| Medición | Uds. | Largo | Ancho | Alto | Parcial |
|---|---|---|---|---|---|
| vigas voladizo |  |  |  |  |  |
| apoyo forjado | 4.000 | 1.500 |  | 1.000 | 6.000 |
|  | 2.000 | 1.500 | 0.300 |  | 0.900 |
|  | 1.000 | 8.900 |  | 1.000 | 8.900 |
|  | 1.000 | 8.900 | 0.300 |  | 2.670 |
| mensulas | 2.000 | 1.500 |  | 0.300 | 0.900 |
|  | 2.000 | 1.500 | 0.150 |  | 0.450 |
| varios | 0.100 | 20.000 |  |  | 2.000 |
| Total |  |  |  |  | 21.820 |

**08103001** M3 HL-150/C/TM limpieza SR
172.581 M3 × 58.18 = 10040.76

| Medición | Uds. | Largo | Ancho | Alto | Parcial |
|---|---|---|---|---|---|
| Cimientos | 1.000 | 37.300 | 26.600 | 0.150 | 148.827 |
|  | 1.000 | 9.100 | 5.900 | 0.150 | 8.054 |
| Varios | 0.100 | 157.000 |  |  | 15.700 |
| Total |  |  |  |  | 172.581 |

**081030041** M3 HL-150/C/TM poroso SR
149.040 M3 × 58.77 = 8759.08

| Medición | Uds. | Largo | Ancho | Alto | Parcial |
|---|---|---|---|---|---|
| Base depósito | 2.000 | 32.400 | 9.200 | 0.250 | 149.040 |
| Total |  |  |  |  | 149.040 |

**08103035** M3 HA-30P/20/IIb+Qc cimientos-alzados depósitos SR
589.519 M3 × 75.80 = 44685.54

| Medición | Uds. | Largo | Ancho | Alto | Parcial |
|---|---|---|---|---|---|
| deposito |  |  |  |  |  |
| zapatas | 2.000 | 37.100 | 2.350 | 0.500 | 87.185 |
|  | 1.000 | 34.000 | 3.300 | 0.500 | 56.100 |
|  | 2.000 | 21.700 | 2.350 | 0.500 | 50.995 |
|  | -1.000 | 8.900 | 1.050 | 0.500 | -4.673 |
| relleno entre pozas | 1.000 | 5.900 | 1.300 | 0.500 | 3.835 |
| solera caseta | 1.000 | 8.900 | 6.500 | 0.500 | 28.925 |
| alzados |  |  |  |  |  |
| laterales | 2.000 | 35.600 | 0.300 | 5.320 | 113.635 |
|  | 2.000 | 12.000 | 0.300 | 5.320 | 38.304 |
|  | 2.000 | 8.000 | 0.300 | 5.320 | 25.536 |
|  | 1.000 | 8.900 | 0.300 | 5.820 | 15.539 |
| central | 1.000 | 35.600 | 0.300 | 5.320 | 56.818 |
| caseta de bombas |  |  |  |  |  |
| valvuleria | 1.000 | 8.900 | 0.300 | 8.450 | 22.562 |
|  | 2.000 | 6.500 | 0.300 | 8.450 | 32.955 |
| caseta superior | 1.000 | 8.900 | 0.300 | 2.100 | 5.607 |
|  | 2.000 | 1.500 | 0.300 | 2.100 | 1.890 |
| muretes |  |  |  |  |  |
| depositos | 2.000 | 35.600 | 0.150 | 0.600 | 6.408 |
|  | 1.000 | 24.300 | 0.150 | 0.600 | 2.187 |
|  | 2.000 | 8.000 | 0.150 | 0.600 | 1.440 |
| caseta | 2.000 | 8.900 | 0.150 | 0.600 | 1.602 |
|  | 2.000 | 8.300 | 0.150 | 0.600 | 1.494 |
| varios | 0.075 | 549.000 |  |  | 41.175 |
| Total |  |  |  |  | 589.519 |

**08103037** M3 HA-30/P/20/IIb pilares y vigas SR (19/06/2013, 03/02/2005)
4.185 M3 × 88.17 = 368.99
Hormigón para armar HA-30/P/20/IIb fabricado con cemento CEM II/A 42.5/SR, elaborado en central, en pilares y vigas, según detalles de planos, incluso transporte, vertido, extendido, vibrado y curado.

| Código | Ud | Descripción | Rendimiento | Precio | Importe |
|---|---|---|---|---|---|
| E7044 | M3 | Hormigón HA-30/P/20/IIb planta con cemento CEM II/A 42.5/SR | 1.0000 | 50.68 | 50.68 |
| B120 | H | Bomba de hormigón de 20 m3 | 0.1500 | 60.00 | 9.00 |
| B050 | H | Camión hormigonera de 6 m3 | 0.1500 | 48.00 | 7.20 |
| B100 | h | Vibrador de agujas tipo medio. | 0.1500 | 8.00 | 1.20 |
| A200 | H | Hora de oficial de primera | 0.4500 | 18.38 | 8.27 |
| A500 | H | Hora de Peón Ordinario. | 0.4500 | 15.17 | 6.83 |
| %COIQ | % | Costes indirectos. | 6 % | 83.18 | 4.99 |
|  |  | Total |  |  | 88.17 |

| Medición | Uds. | Largo | Ancho | Alto | Parcial |
|---|---|---|---|---|---|
| apoyo forjado | 2.000 | 1.500 | 0.300 | 1.000 | 0.900 |
|  | 1.000 | 8.900 | 0.300 | 1.000 | 2.670 |
| mensulas | 2.000 | 1.500 | 0.150 | 0.500 | 0.225 |
| varios | 0.100 | 3.900 |  |  | 0.390 |
| Total |  |  |  |  | 4.185 |

**08403004** Kg Acero B-500-S
75991.890 Kg × 1.03 = 78271.65

| Medición | Uds. | Largo | Alto | Parcial |
|---|---|---|---|---|
| zapatas |  |  |  |  |
| transversal | 636.000 | 2.750 | 0.890 | 1556.610 |
|  | 636.000 | 2.650 | 1.580 | 2662.932 |
|  | 235.000 | 3.250 | 0.890 | 679.738 |
|  | 235.000 | 3.550 | 1.580 | 1318.115 |
| longitudinal | 48.000 | 39.500 | 0.890 | 1687.440 |
|  | 96.000 | 9.650 | 0.890 | 824.496 |
|  | 34.000 | 39.500 | 0.890 | 1195.270 |
| esperas | 2420.000 | 1.500 | 1.580 | 5735.400 |
|  | 356.000 | 1.500 | 1.580 | 843.720 |
|  | 356.000 | 1.500 | 1.580 | 843.720 |
| alzados | 2420.000 | 5.520 | 1.580 | 21106.272 |
|  | 356.000 | 5.520 | 1.580 | 3104.890 |
|  | 356.000 | 5.520 | 1.580 | 3104.890 |
|  | 162.000 | 39.500 | 0.890 | 5695.110 |
|  | 108.000 | 28.800 | 0.890 | 2768.256 |
| ref coronacion | 12.000 | 35.600 | 1.580 | 674.976 |
|  | 4.000 | 26.400 | 1.580 | 166.848 |
|  | 4.000 | 26.400 | 1.580 | 166.848 |
| ref esquinas | 216.000 | 2.000 | 0.890 | 384.480 |
|  | 54.000 | 1.900 | 0.890 | 91.314 |
| ref ventanas | 30.000 | 2.200 | 1.580 | 104.280 |
|  | 12.000 | 3.200 | 1.580 | 60.672 |
| murete perimetral | 562.000 | 1.880 | 0.890 | 940.338 |
|  | 12.000 | 38.000 | 0.890 | 405.840 |
|  | 6.000 | 26.000 | 0.890 | 138.840 |
|  | 6.000 | 17.000 | 0.890 | 90.780 |
| ref poza | 23.000 | 1.900 | 0.890 | 38.893 |
|  | 4.000 | 4.550 | 0.890 | 16.198 |
|  | 5.000 | 4.550 | 0.890 | 20.248 |
|  | 23.000 | 1.300 | 0.890 | 26.611 |
| CASETA |  |  |  |  |
| solera | 90.000 | 6.900 | 0.890 | 552.690 |
|  | 66.000 | 9.300 | 0.890 | 546.282 |
| refuerzos solera | 110.000 | 3.000 | 0.890 | 293.700 |
| esperas | 220.000 | 1.500 | 1.580 | 521.400 |
|  | 110.000 | 1.500 | 0.890 | 146.850 |
| zona baja | 220.000 | 8.650 | 1.580 | 3006.740 |
|  | 110.000 | 8.650 | 0.890 | 846.835 |
|  | 172.000 | 6.800 | 0.890 | 1040.944 |
|  | 86.000 | 9.400 | 0.890 | 719.476 |
| zona alta | 120.000 | 2.700 | 0.890 | 288.360 |
|  | 28.000 | 9.400 | 0.890 | 234.248 |
| murete perimetral | 172.000 | 1.880 | 0.890 | 287.790 |
|  | 6.000 | 36.000 | 0.890 | 192.240 |
| ref esquinas | 168.000 | 2.000 | 0.890 | 299.040 |
|  | 56.000 | 2.000 | 0.890 | 99.680 |
| ref ventanas | 18.000 | 3.500 | 1.580 | 99.540 |
| viga 2 (B0-B2-B1) | 1.000 | 216.420 |  | 216.420 |
| viga 1 | 1.000 | 233.630 |  | 233.630 |
| *ajustes, RECORTES Y SOLAPES | 0.150 | 66080.000 |  | 9912.000 |
| Total |  |  |  | 75991.890 |

**08403042** Kg Acero S 275 JR en perfiles laminados y chapa,
2007.394 Kg × 4.75 = 9535.12

| Medición | Uds. | Largo | Alto | Parcial |
|---|---|---|---|---|
| escaleras |  |  |  |  |
| UPN-180 | 2.000 | 6.200 | 22.000 | 272.800 |
|  | 3.000 | 2.400 | 22.000 | 158.400 |
|  | 1.000 | 2.400 | 22.000 | 52.800 |
| UPN-160 | 2.000 | 4.500 | 18.800 | 169.200 |
|  | 2.000 | 0.900 | 18.800 | 33.840 |
|  | 2.000 | 3.900 | 18.800 | 146.640 |
|  | 2.000 | 1.500 | 18.800 | 56.400 |
|  | 2.000 | 4.900 | 18.800 | 184.240 |
|  | 1.000 | 1.500 | 18.800 | 28.200 |
| UPN-100 | 3.000 | 1.300 | 10.600 | 41.340 |
|  | 2.000 | 1.500 | 10.600 | 31.800 |
|  | 2.000 | 1.200 | 10.600 | 25.440 |
| L 40.6 | 2.000 | 4.500 | 3.520 | 31.680 |
|  | 2.000 | 0.900 | 3.520 | 6.336 |
|  | 2.000 | 6.200 | 3.520 | 43.648 |
|  | 2.000 | 6.700 | 3.520 | 47.168 |
|  | 2.000 | 4.800 | 3.520 | 33.792 |
| IPN-180 | 1.000 | 8.300 | 21.900 | 181.770 |
| BASES APOYOS TUBERIA, ajustificar | 1.000 | 200.000 |  | 200.000 |
| ajustes | 0.150 | 1746.000 |  | 261.900 |
| Total |  |  |  | 2007.394 |

**08203041** M2 ME 20x20 A Ø 8-8 B-500-T 5x2
1251.970 M2 × 3.21 = 4018.82

| Medición | Uds. | Largo | Ancho | Parcial |
|---|---|---|---|---|
|  | 4.000 | 9.200 | 32.400 | 1192.320 |
| ajustes | 0.050 | 1193.000 |  | 59.650 |
| Total |  |  |  | 1251.970 |

**55211020** M2 Forjado con placa prefabricada 25+5
65.758 M2 × 53.85 = 3541.07

| Medición | Uds. | Largo | Ancho | Parcial |
|---|---|---|---|---|
|  | 6.000 | 8.540 | 1.200 | 61.488 |
|  | 1.000 | 8.540 | 0.500 | 4.270 |
| Total |  |  |  | 65.758 |

**552110171** M2 Forjado con placa prefabricada 30+10
843.390 M2 × 61.83 = 52146.80

| Medición | Uds. | Largo | Ancho | Parcial |
|---|---|---|---|---|
| deposito | 54.000 | 12.240 | 1.200 | 793.152 |
|  | 2.000 | 12.240 | 1.100 | 26.928 |
|  | 4.000 | 7.770 | 0.750 | 23.310 |
| Total |  |  |  | 843.390 |

**55206105** M2 Solera interior de depósito HA-30 20 cm.
596.160 M2 × 16.04 = 9562.41

| Medición | Uds. | Largo | Ancho | Parcial |
|---|---|---|---|---|
| Base depósito | 2.000 | 32.400 | 9.200 | 596.160 |
| Total |  |  |  | 596.160 |

**08200500** M2 Impermeabilización de paramentos
367.015 M2 × 8.60 = 3156.33

| Medición | Uds. | Largo | Alto | Parcial |
|---|---|---|---|---|
| depositos | 2.000 | 35.600 | 2.600 | 185.120 |
|  | 1.000 | 24.900 | 2.600 | 64.740 |
|  | 2.000 | 8.000 | 2.600 | 41.600 |
| caseta | 2.000 | 6.500 | 3.450 | 44.850 |
|  | 1.000 | 8.900 | 3.450 | 30.705 |
| Total |  |  |  | 367.015 |

**55206502** M2 Tratamiento impermeabilización DISOCRET-SL
2752.340 M2 × 8.81 = 24248.12

| Medición | Uds. | Largo | Ancho | Alto | Parcial |
|---|---|---|---|---|---|
| Suelos | 2.000 | 35.000 | 12.000 |  | 840.000 |
| Muros | 4.000 | 35.000 | 5.250 |  | 735.000 |
|  | 4.000 | 12.000 | 5.250 |  | 252.000 |
| vigas | 2.000 | 8.900 |  | 0.500 | 8.900 |
|  | 2.000 | 1.800 |  | 0.500 | 1.800 |
|  | 2.000 | 8.900 | 0.350 |  | 6.230 |
|  | 2.000 | 1.800 | 0.350 |  | 1.260 |
| placas | 2.000 | 35.000 | 12.000 |  | 840.000 |
| varios | 0.025 | 2686.000 |  |  | 67.150 |
| Total |  |  |  |  | 2752.340 |

**55206505** M2 Impermeabilización de cubierta
1004.260 M2 × 17.68 = 17755.32

| Medición | Uds. | Largo | Ancho | Alto | Parcial |
|---|---|---|---|---|---|
| Depósitos | 1.000 | 35.600 | 24.900 |  | 886.440 |
| Caseta | 1.000 | 8.900 | 8.300 |  | 73.870 |
| recubrimiento muretes | 2.000 | 35.600 |  | 0.300 | 21.360 |
|  | 2.000 | 24.900 |  | 0.300 | 14.940 |
|  | 2.000 | 8.300 |  | 0.300 | 4.980 |
|  | 1.000 | 8.900 |  | 0.300 | 2.670 |
| Total |  |  |  |  | 1004.260 |

**55206215** M2 Placa aislamiento poliestireno extrusionado
960.310 M2 × 9.30 = 8930.88

| Medición | Uds. | Largo | Ancho | Parcial |
|---|---|---|---|---|
| Depósitos | 1.000 | 35.600 | 24.900 | 886.440 |
| Caseta | 1.000 | 8.900 | 8.300 | 73.870 |
| Total |  |  |  | 960.310 |

**55206440** M2 Pavimento de gres antideslizante
51.460 M2 × 29.27 = 1506.23

| Medición | Uds. | Largo | Ancho | Parcial |
|---|---|---|---|---|
| Caseta solera | 1.000 | 6.200 | 8.300 | 51.460 |
| Total |  |  |  | 51.460 |

**55206450** M2 Alicatado de azulejo color
87.000 M2 × 26.47 = 2302.89

| Medición | Uds. | Largo | Ancho | Parcial |
|---|---|---|---|---|
|  | 2.000 | 6.200 | 3.000 | 37.200 |
|  | 2.000 | 8.300 | 3.000 | 49.800 |
| Total |  |  |  | 87.000 |

**55206300** M2 Carpintería metálica en puertas
4.770 M2 × 125.60 = 599.11

| Medición | Uds. | Largo | Alto | Parcial |
|---|---|---|---|---|
| puerta acceso | 1.000 | 1.350 | 2.200 | 2.970 |
| puerta en cubierta | 1.000 | 0.900 | 2.000 | 1.800 |
| Total |  |  |  | 4.770 |

**55203060** M2 Aplicación de cotegrán
166.150 M2 × 32.67 = 5428.12

| Medición | Uds. | Largo | Alto | Parcial |
|---|---|---|---|---|
|  | 1.000 | 8.900 | 6.000 | 53.400 |
|  | 2.000 | 6.500 | 6.000 | 78.000 |
|  | 1.000 | 8.900 | 2.780 | 24.742 |
|  | 2.000 | 1.800 | 2.780 | 10.008 |
| Total |  |  |  | 166.150 |

**55206360** M2 Muro de cristal-pavés
6.760 M2 × 99.77 = 674.45

| Medición | Uds. | Largo | Ancho | Parcial |
|---|---|---|---|---|
|  | 4.000 | 1.300 | 1.300 | 6.760 |
| Total |  |  |  | 6.760 |

**55606210** M2 Cierre huecos ventilación con chapa perforada
7.090 M2 × 496.53 = 3520.40

| Medición | Uds. | Largo | Ancho | Parcial |
|---|---|---|---|---|
| depósito |  |  |  |  |
| laterales | 10.000 | 1.000 | 0.300 | 3.000 |
| frontales | 4.000 | 2.000 | 0.300 | 2.400 |
| caseta |  |  |  |  |
|  | 2.000 | 1.300 | 0.650 | 1.690 |
| Total |  |  |  | 7.090 |

**55211032** M2 Rejilla lamas ventilación
0.910 M2 × 145.12 = 132.06

| Medición | Uds. | Largo | Alto | Parcial |
|---|---|---|---|---|
| caseta |  |  |  |  |
| puertas | 1.000 | 1.300 | 0.700 | 0.910 |
| Total |  |  |  | 0.910 |

**55211056** M2 Piso de Trámex30x30 mm. 500 kg/m²
30.003 M2 × 81.58 = 2447.64

| Medición | Uds. | Largo | Ancho | Parcial |
|---|---|---|---|---|
| canaleta | 1.000 | 6.200 | 0.200 | 1.240 |
| escaleras |  |  |  |  |
| escalones | 40.000 | 1.100 | 0.300 | 13.200 |
| compensados | 2.000 | 1.100 | 1.100 | 2.420 |
|  | 1.000 | 1.500 | 1.200 | 1.800 |
| pasarela | 1.000 | 2.400 | 2.400 | 5.760 |
|  | 1.000 | 3.850 | 1.450 | 5.583 |
| Total |  |  |  | 30.003 |

**26503023** Ml Albardilla prefabricada tipo R-25 de NORTEN
130.500 Ml × 19.36 = 2526.48

| Medición | Uds. | Largo | Parcial |
|---|---|---|---|
|  | 2.000 | 35.600 | 71.200 |
|  | 1.000 | 24.900 | 24.900 |
|  | 2.000 | 8.900 | 17.800 |
|  | 2.000 | 8.300 | 16.600 |
| Total |  |  | 130.500 |

**55206495** ML Banda elástica MASTERFLEX-3000
401.440 ML × 21.14 = 8486.44

| Medición | Uds. | Largo | Parcial |
|---|---|---|---|
| Solera depositos | 4.000 | 32.400 | 129.600 |
|  | 4.000 | 9.200 | 36.800 |
| Muros junta horizontal | 3.000 | 35.600 | 106.800 |
|  | 4.000 | 12.000 | 48.000 |
| juntas | 8.000 | 1.300 | 10.400 |
|  | 4.000 | 1.500 | 6.000 |
| Verticales | 12.000 | 5.320 | 63.840 |
| Total |  |  | 401.440 |

**26403003** Ml Junta impermeabilización Masterflex 2000 TI-24
401.440 Ml × 15.92 = 6390.92

| Medición | Uds. | Largo | Parcial |
|---|---|---|---|
| Solera depositos | 4.000 | 32.400 | 129.600 |
|  | 4.000 | 9.200 | 36.800 |
| Muros junta horizontal | 3.000 | 35.600 | 106.800 |
|  | 4.000 | 12.000 | 48.000 |
| juntas | 8.000 | 1.300 | 10.400 |
|  | 4.000 | 1.500 | 6.000 |
| Verticales | 12.000 | 5.320 | 63.840 |
| Total |  |  | 401.440 |

**55506220** Ml Canaleta de desagüe
6.200 Ml × 23.49 = 145.64

**32504092** Ml Tubería de drenaje Ø 110
306.100 Ml × 3.79 = 1160.12

| Medición | Uds. | Largo | Parcial |
|---|---|---|---|
| Interior | 4.000 | 32.400 | 129.600 |
|  | 4.000 | 9.200 | 36.800 |
|  | 2.000 | 1.300 | 2.600 |
|  | 2.000 | 1.500 | 3.000 |
| dren exterior | 2.000 | 35.600 | 71.200 |
|  | 1.000 | 25.000 | 25.000 |
|  | 1.000 | 16.000 | 16.000 |
|  | 2.000 | 6.500 | 13.000 |
|  | 1.000 | 8.900 | 8.900 |
| Total |  |  | 306.100 |

**32507014** Ml Tub. san. PVC Ø 200
8.000 Ml × 9.06 = 72.48

| Medición | Uds. | Largo | Parcial |
|---|---|---|---|
| dren interior | 2.000 | 4.000 | 8.000 |
| Total |  |  | 8.000 |

**55206513** ML Colocación remate cubierta con lámina Glasdan 40 GP
146.500 ML × 10.08 = 1476.72

| Medición | Uds. | Largo | Parcial |
|---|---|---|---|
|  | 2.000 | 35.600 | 71.200 |
|  | 1.000 | 24.900 | 24.900 |
|  | 2.000 | 8.000 | 16.000 |
|  | 2.000 | 8.900 | 17.800 |
|  | 2.000 | 8.300 | 16.600 |
| Total |  |  | 146.500 |

**55206514** ML Remate chapa plegada aluminio
146.500 ML × 16.14 = 2364.51

| Medición | Uds. | Largo | Parcial |
|---|---|---|---|
|  | 2.000 | 35.600 | 71.200 |
|  | 1.000 | 24.900 | 24.900 |
|  | 2.000 | 8.000 | 16.000 |
|  | 2.000 | 8.900 | 17.800 |
|  | 2.000 | 8.300 | 16.600 |
| Total |  |  | 146.500 |

**55606300** UD Trampilla acceso a depósitos (09/07/2014, 05/2000, 03/02/2005)
2.000 UD × 74.61 = 149.22
Trampilla de acceso a depósitos mediante placa enrejillada tipo trámex con pletina de 40 mm. de 1x1 m., marco angular empotrado en losa, accesorios y montaje.

| Código | Ud | Descripción | Rendimiento | Precio | Importe |
|---|---|---|---|---|---|
| MA562 | UD | Trampilla placa enrejillada tramex con pletina 40 mm., 1x1 m. (material; 09/07/2014) | 1.0000 | 62.00 | 62.00 |
| A500 | H | Hora de Peón Ordinario. | 0.2500 | 15.17 | 3.79 |
| A200 | H | Hora de oficial de primera | 0.2500 | 18.38 | 4.60 |
| %COIQ | % | Costes indirectos. | 6 % | 70.39 | 4.22 |
|  |  | Total |  |  | 74.61 |

**55606110** ML Escalera de acero inoxidable
10.600 ML × 87.50 = 927.50

| Medición | Uds. | Largo | Parcial |
|---|---|---|---|
|  | 2.000 | 5.300 | 10.600 |
| Total |  |  | 10.600 |

**55506300** Ml Barandilla metálica
34.320 Ml × 68.84 = 2362.59

| Medición | Uds. | Largo | Ancho | Parcial |
|---|---|---|---|---|
|  | 1.000 | 7.200 |  | 7.200 |
|  | 1.000 | 4.400 | 1.200 | 5.280 |
|  | 1.000 | 5.100 |  | 5.100 |
|  | 1.000 | 4.900 | 1.200 | 5.880 |
|  | 1.000 | 5.700 |  | 5.700 |
|  | 1.000 | 4.300 | 1.200 | 5.160 |
| Total |  |  |  | 34.320 |

**55511020** Ml Vierteaguas prefabricado hormigón
9.000 Ml × 25.81 = 232.29

| Medición | Uds. | Largo | Parcial |
|---|---|---|---|
|  | 6.000 | 1.500 | 9.000 |
| Total |  |  | 9.000 |

**55606400** UD Ayuda de albañilería
1.000 UD × 459.70 = 459.70

| Medición | Uds. | Parcial |
|---|---|---|
|  | 1.000 | 1.000 |
| fórmula: 0*0*0*0 |  | 0.000 |
| Total |  | 1.000 |

**55606050** UD Bajante de aguas pluviales con cazoleta
6.000 UD × 119.82 = 718.92

#### 7.2.2 Calderería y valvulería
Importe: 113279.15

**30608557** Ml Tubería de acero inoxidable Ø 300 mm (26/06/2013, 11/06/2005)
40.200 Ml × 96.88 = 3894.58
Tubería de acero inoxidable AISI-304 e=2 mm. Ø 300 mm., incluso p.p. de valonas y bridas de acero inoxidable PN-10-16, piezas especiales no valoradas especialmente como codos, reducciones, injertos, etc, totalmente colocada y probada.

| Código | Ud | Descripción | Rendimiento | Precio | Importe |
|---|---|---|---|---|---|
| F17085 | Ml | Tubería de A.I. AISI-304 Ø 300 mm. (material; 26/06/2013) | 1.0000 | 78.05 | 78.05 |
| A200 | H | Hora de oficial de primera | 0.1500 | 18.38 | 2.76 |
| A500 | H | Hora de Peón Ordinario. | 0.1500 | 15.17 | 2.28 |
| %BPR | % | Pruebas y p.p. de bridas y piezas. | 10 % | 83.09 | 8.31 |
| %COIQ | % | Costes indirectos. | 6 % | 91.40 | 5.48 |
|  |  | Total |  |  | 96.88 |

| Medición | Uds. | Largo | Parcial |
|---|---|---|---|
|  | 1.000 | 15.400 | 15.400 |
|  | 2.000 | 6.000 | 12.000 |
| Conversión conos vertido | 2.000 | 3.000 | 6.000 |
| Ajustes obra | 0.200 | 34.000 | 6.800 |
| Total |  |  | 40.200 |

**30608558** Ml Tubería de acero inoxidable Ø 350 mm.
107.500 Ml × 127.21 = 13675.08

| Medición | Uds. | Largo | Parcial |
|---|---|---|---|
| Entrada interior depósito | 2.000 | 35.000 | 70.000 |
|  | 2.000 | 5.000 | 10.000 |
|  | 1.000 | 2.500 | 2.500 |
|  | 1.000 | 7.000 | 7.000 |
| Ajustes obra | 0.200 | 90.000 | 18.000 |
| Total |  |  | 107.500 |

**30608559** Ml Tubería de acero inoxidable Ø 400 mm.
14.500 Ml × 168.17 = 2438.47

| Medición | Uds. | Largo | Parcial |
|---|---|---|---|
|  | 2.000 | 1.700 | 3.400 |
|  | 1.000 | 3.500 | 3.500 |
|  | 1.000 | 1.000 | 1.000 |
|  | 1.000 | 4.000 | 4.000 |
| Ajustes obra | 0.200 | 13.000 | 2.600 |
| Total |  |  | 14.500 |

**30608625** UD Brida acero inoxidable AISI-304 Ø 300 mm. PN-16 (26/06/2013, 11/06/2005)
6.000 UD × 104.70 = 628.20
Brida de acero inoxidable AISI-304 Ø 300 mm. PN-16 prensadas según norma DIN 2642, incluso p.p. de soldadura a tuberías, valonas y tornillería de acero inoxidable, colocada y probada.

| Código | Ud | Descripción | Rendimiento | Precio | Importe |
|---|---|---|---|---|---|
| F17125 | u | Brida acero inoxidable AISI-304 Ø 300 mm. PN-16 (material; 12/07/2010) | 1.0000 | 78.05 | 78.05 |
| A200 | H | Hora de oficial de primera | 0.3500 | 18.38 | 6.43 |
| A500 | H | Hora de Peón Ordinario. | 0.3500 | 15.17 | 5.31 |
| %BPR | % | Pruebas y p.p. de bridas y piezas. | 10 % | 89.79 | 8.98 |
| %COIQ | % | Costes indirectos. | 6 % | 98.77 | 5.93 |
|  |  | Total |  |  | 104.70 |

**30608630** UD Brida acero inoxidable AISI-304 Ø 350 mm. PN-10
6.000 UD × 151.58 = 909.48

**30608635** UD Brida acero inoxidable AISI-304 Ø 400 mm. PN-10
12.000 UD × 171.26 = 2055.12

**30608725** UD Codo acero inoxidable AISI-304 e=2 mm. Ø 300 mm (26/06/2013, 11/06/2005)
6.000 UD × 208.76 = 1252.56
Codo de acero inoxidable AISI-304 e=2 mm. Ø 300 mm., incluso soldaduras a tubería principal, totalmente colocado y probado.

| Código | Ud | Descripción | Rendimiento | Precio | Importe |
|---|---|---|---|---|---|
| F17180 | u | Codo acero inoxidable AISI-304 e=2 mm. Ø 300 mm (material; 12/07/2010) | 1.0000 | 172.33 | 172.33 |
| A200 | H | Hora de oficial de primera | 0.2000 | 18.38 | 3.68 |
| A500 | H | Hora de Peón Ordinario. | 0.2000 | 15.17 | 3.03 |
| %BPR | % | Pruebas y p.p. de bridas y piezas. | 10 % | 179.04 | 17.90 |
| %COIQ | % | Costes indirectos. | 6 % | 196.94 | 11.82 |
|  |  | Total |  |  | 208.76 |

**30608730** UD Codo acero inoxidable AISI-304 e=2 mm. Ø 350 mm
9.000 UD × 241.46 = 2173.14

**30608735** UD Codo acero inoxidable AISI-304 e=2 mm. Ø 400 mm
2.000 UD × 277.67 = 555.34

**42608651** UD Carrete desmontaje Ø 300 mm. (29/06/2013, 11/06/2005)
2.000 UD × 2154.48 = 4308.96
Carrete telescópico de desmontaje Ø 300 mm. PN-16, L=190-270 mm., en acero inoxidable AISI-304 (CF8), incluso 12 tornillos de extracción Ø 27 mm. de acero inoxidable, totalmente colocado y probado.

| Código | Ud | Descripción | Rendimiento | Precio | Importe |
|---|---|---|---|---|---|
| G36070 | UD. | Carrete de desmontaje A.I. Ø 300 mm. PN-16 (material; 26/06/2013) | 1.0000 | 1951.37 | 1951.37 |
| B060 | H | Camión grúa con brazo telescopico | 0.1000 | 40.00 | 4.00 |
| A200 | H | Hora de oficial de primera | 2.3000 | 18.38 | 42.27 |
| A500 | H | Hora de Peón Ordinario. | 2.3000 | 15.17 | 34.89 |
| %COIQ | % | Costes indirectos. | 6 % | 2032.53 | 121.95 |
|  |  | Total |  |  | 2154.48 |

**42608653** UD Carrete desmontaje AI Ø 350 mm. PN-16
3.000 UD × 2695.65 = 8086.95

| Medición | Uds. | Parcial |
|---|---|---|
| Entradas vasos | 2.000 | 2.000 |
| Entrada general | 1.000 | 1.000 |
| Total |  | 3.000 |

**42608655** UD Carrete desmontaje AI Ø 400 mm. PN-16
3.000 UD × 3664.00 = 10992.00

**41608142** UD B-E f.d. Ø 300 PN-16 (17/06/2013, 23/04/2006)
1.000 UD × 287.36 = 287.36
Pieza B-E de fundición dúctil Ø 300 mm. PN-16 atm., s/ Norma UNE EN 545:2011, revestimiento exterior e interior mediante proceso de fosfatación de cinc y protección con pintura epoxy azul mediante cataforesis y espesor mínimo puntual de 70 µm., incluso pp. de juntas express con elastómero EPDM s/norma UNE-EN 681-1, tornillería de acero bicromatada, colocada y probada.

| Código | Ud | Descripción | Rendimiento | Precio | Importe |
|---|---|---|---|---|---|
| G15050 | UD | Pieza B-E Ø 300 mm. PN-16 atm. (material; 06/06/2013) | 1.0000 | 212.88 | 212.88 |
| G10000 | UD | Junta PVC | 1.0000 | 1.77 | 1.77 |
| G10003 | UD | Tornillo Ø 24 A.B. | 12.0000 | 1.98 | 23.76 |
| B060 | H | Camión grúa con brazo telescopico | 0.2000 | 40.00 | 8.00 |
| A200 | H | Hora de oficial de primera | 0.5000 | 18.38 | 9.19 |
| A500 | H | Hora de Peón Ordinario. | 0.5000 | 15.17 | 7.59 |
| %FUAB2 | % | Pruebas | 3 % | 263.19 | 7.90 |
| %COIQ | % | Costes indirectos. | 6 % | 271.09 | 16.27 |
|  |  | Total |  |  | 287.36 |

**41608143** UD B-E f.d. Ø 350 PN-16
1.000 UD × 379.55 = 379.55

**41608144** UD B-E f.d. Ø 400 PN-16
1.000 UD × 478.57 = 478.57

**43608381** Ud V. mariposa Ø 300 PN-16 (17/06/2013, 10/06/2005)
2.000 Ud × 1927.32 = 3854.64
Válvula de mariposa motorizable brida-brida Ø 300 mm. PN-16 atm., cuerpo y obturador en fundición dúctil, doble excentricidad y sistema de estanquidad automático con sentido de flujo bidireccional, conforme a la norma UNE EN-593 y UNE EN 1074(1-2), con revestimiento epoxi de 250 micras de espesor mínimo puntual, incluso mecanismo reductor AUMA, volante, juntas, tornillería de acero bicromatada, S/PPT, totalmente colocada y probada.

| Código | Ud | Descripción | Rendimiento | Precio | Importe |
|---|---|---|---|---|---|
| H2025 | UD | Válvula de mariposa Ø 300 mm., PN-16 atm. (material; 17/06/2013) | 1.0000 | 1692.88 | 1692.88 |
| B060 | H | Camión grúa con brazo telescopico | 0.3000 | 40.00 | 12.00 |
| A200 | H | Hora de oficial de primera | 1.8000 | 18.38 | 33.08 |
| A500 | H | Hora de Peón Ordinario. | 1.8000 | 15.17 | 27.31 |
| %FUAB2 | % | Pruebas | 3 % | 1765.27 | 52.96 |
| %COIQ | % | Costes indirectos. | 6 % | 1818.23 | 109.09 |
|  |  | Total |  |  | 1927.32 |

**43608382** Ud V. mariposa Ø 350 PN-16
3.000 Ud × 2481.32 = 7443.96

| Medición | Uds. | Parcial |
|---|---|---|
| Entradas vaso | 2.000 | 2.000 |
| Entrada general | 1.000 | 1.000 |
| Total |  | 3.000 |

**43608383** Ud V. mariposa Ø 400 PN-16
3.000 Ud × 3254.51 = 9763.53

**43608355** UD V.F.P. Ø 350 PN-16 ROSS VALVE 45 FWR y reductor presión 23 FWR
1.000 UD × 8787.41 = 8787.41

**43608365** UD Válvula contra-inundaciones Ø 400 PN-10 atm., SECURAM RAMUS (22/06/2013, 05/2007)
1.000 UD × 22060.34 = 22060.34
Válvula de seguridad contra-inundaciones Ø 400 entre bridas PN-10 atm., modelo SECURAM de RAMUS tipo S1V1 o equivalente, con contrapeso y cierre hidráulico por aumento de velocidad, dotada de cierre dos velocidades, telemando para desenclavamiento remoto, dispositivo de sensor hidráulico Ø 150 mm. PN-16 atm., incluso bridas, juntas, tornillería de acero inoxidable, colocada y probada.

| Código | Ud | Descripción | Rendimiento | Precio | Importe |
|---|---|---|---|---|---|
| H9100 | UD | Válvula contra-inundaciones Ø 400 PN-10 atm., SECURAM de RAMUS (material; 22/06/2013) | 1.0000 | 20071.28 | 20071.28 |
| A200 | H | Hora de oficial de primera | 4.0000 | 18.38 | 73.52 |
| A500 | H | Hora de Peón Ordinario. | 4.0000 | 15.17 | 60.68 |
| %FUAB2 | % | Pruebas | 3 % | 20205.48 | 606.16 |
| %COIQ | % | Costes indirectos. | 6 % | 20811.64 | 1248.70 |
|  |  | Total |  |  | 22060.34 |

**43608765** UD Medidor electromagnético Ø 400 mm. PN-10, ENDRESS+HAUSER PROMAG
1.000 UD × 3555.14 = 3555.14

**43612200** UD Polipasto de cadenas hasta 500 kg. (26/06/2013, 11/03/2004)
1.000 UD × 1841.33 = 1841.33
Polipasto de cadenas hasta 500 kg. de carga y 10 m. de altura de elevación, versión con carro manual, incluso adaptación a perfil IPN-200, s/PPT, totalmente colocado, alineado y probado.

| Código | Ud | Descripción | Rendimiento | Precio | Importe |
|---|---|---|---|---|---|
| IA110 | UD | Polipasto 500 kg. con carro manual (material; 26/06/2013) | 1.0000 | 1650.00 | 1650.00 |
| A200 | H | Hora de oficial de primera | 2.0000 | 18.38 | 36.76 |
| A500 | H | Hora de Peón Ordinario. | 2.0000 | 15.17 | 30.34 |
| B060 | H | Camión grúa con brazo telescopico | 0.5000 | 40.00 | 20.00 |
| %COIQ | % | Costes indirectos. | 6 % | 1737.10 | 104.23 |
|  |  | Total |  |  | 1841.33 |

**43612310** UD Apoyo-anclaje para tubería de aspiración Ø 350-400 mm.
16.000 UD × 241.09 = 3857.44

| Medición | Uds. | Parcial |
|---|---|---|
| Entrada Ø 350 | 5.000 | 5.000 |
| Incremento alturas a 1,2 | 1.000 | 1.000 |
| Desagüe. h 0,2 | 5.000 | 5.000 |
| Salida h 0,65 | 5.000 | 5.000 |
| Total |  | 16.000 |

#### 7.2.3 Instalación eléctrica y de alumbrado
Importe: 14018.37

**D27EH501** ML Línea distribución 0,6/1 Kv. 3x50+1x25+T mm². (11/07/2013, 12/07/2013, 11/01/2006)
30.000 ML × 29.70 = 891.00
Línea distribución aislada 0,6/1 Kv. de 3x50+1x25+T mm². de conductor de cobre, tendido en bandeja PVC, con sus terminales correspondientes.

| Código | Ud | Descripción | Rendimiento | Precio | Importe |
|---|---|---|---|---|---|
| A200 | H | Hora de oficial de primera | 0.2000 | 18.38 | 3.68 |
| A500 | H | Hora de Peón Ordinario. | 0.2000 | 15.17 | 3.03 |
| U3125 | m | Conductor RV 0,6/1 kv 1x50 Cu. (material; 01/07/2013, 10/02/1994) | 3.0000 | 4.97 | 14.91 |
| U3115 | m | Conductor RV 0,6/1 kv 1x25 Cu. (material; 01/07/2013, 10/02/1994) | 2.0000 | 3.20 | 6.40 |
| %COIN | % | Costes indirectos. | 6 % | 28.02 | 1.68 |
|  |  | Total |  |  | 29.70 |

**D38KD080** Ml. LÍN. DISTRIBUCIÓN 4x2.5 mm²
125.000 Ml. × 9.81 = 1226.25

| Medición | Uds. | Largo | Parcial |
|---|---|---|---|
| EXTRACTORES | 2.000 | 15.000 | 30.000 |
| TOMAS DE CORRIENTE | 4.000 | 20.000 | 80.000 |
| MEDIDOR | 1.000 | 15.000 | 15.000 |
| Total |  |  | 125.000 |

**E22ECI010** Ml. LINEA DISTRIBUCION 3x1,5 EN BANDEJA
40.000 Ml. × 4.73 = 189.20

| Medición | Uds. | Largo | Parcial |
|---|---|---|---|
| CASETA DEPÓSITOS | 1.000 | 40.000 | 40.000 |
| Total |  |  | 40.000 |

**E23ISE050** Ud. LUMINARIA ESTANCA 2 X 36 W
6.000 Ud. × 63.85 = 383.10

| Medición | Uds. | Parcial |
|---|---|---|
| CASETA DEPÓSITOS | 6.000 | 6.000 |
| Total |  | 6.000 |

**D28AO110** Ud. EMERG.200LM/40M2 (01/07/2013, 18/10/2005, 11/01/2006)
3.000 Ud. × 85.18 = 255.54
Aparato de emergencia fluorescente de superficie de 200 lm., superficie máxima que cubre 40m² (con nivel 5 lux.), grado de protección IP323, con base antichoque y difusor de metacrilato, señalización permanente (aparato en tensión), con autonomía superior a 1 hora con baterías herméticas recargables, alimentación a 220v. construidos según norma UNE 20-392-93 y EN 60 598-2-22, dimensiones 330x145x82mm., incluso lámpara fluorescente FL.8W, etiqueta de señalización replanteo, montaje, pequeño material y conexionado.

| Código | Ud | Descripción | Rendimiento | Precio | Importe |
|---|---|---|---|---|---|
| A200 | H | Hora de oficial de primera | 0.3000 | 18.38 | 5.51 |
| A500 | H | Hora de Peón Ordinario. | 0.3000 | 15.17 | 4.55 |
| U31AO110 | Ud | Emerg.200LM DAISALUX AN 6S (material; 01/07/2013, 29/01/2004) | 1.0000 | 66.90 | 66.90 |
| U31AO050 | Ud | Cjto. etiquetas y peg.material | 1.0000 | 3.40 | 3.40 |
| %COIQ | % | Costes indirectos. | 6 % | 80.36 | 4.82 |
|  |  | Total |  |  | 85.18 |

| Medición | Uds. | Parcial |
|---|---|---|
| CASETA DEPÓSITOS | 3.000 | 3.000 |
| Total |  | 3.000 |

**E22EPS016** Ud. Punto de luz multiple 2
5.000 Ud. × 95.85 = 479.25

| Medición | Uds. | Parcial |
|---|---|---|
| CASETA DEPÓSITOS | 5.000 | 5.000 |
| Total |  | 5.000 |

**D27OC246** Ud. BASE ENCHUFE "SCHUKO" TICINO (18/10/2005, 11/01/2006)
3.000 Ud. × 52.05 = 156.15
Base enchufe con toma de tierra lateral realizado en tubo PVC corrugado de D=13/gp.5 y conductor de cobre unipolar, aislados para una tensión nominal de 750 V. y sección 2,5 mm²., (activo, neutro y protección), incluído caja de registro, caja mecanismo universal con tornillo, base enchufe 10/16 A (II+T.T.), sistema "Schuko" TICINO LIGHT, así como marco respectivo, totalmente montado e instalado.

| Código | Ud | Descripción | Rendimiento | Precio | Importe |
|---|---|---|---|---|---|
| A200 | H | Hora de oficial de primera | 0.3000 | 18.38 | 5.51 |
| A500 | H | Hora de Peón Ordinario. | 0.3000 | 15.17 | 4.55 |
| F15150 | Ml | tubo PVC rígido de D=13/gp5 (material; 01/07/2013) | 6.0000 | 0.86 | 5.16 |
| U30JW002 | Ml | Conductor rígido 750V;2,5(Cu) (material; 01/07/2013, 19/06/2003) | 24.0000 | 0.86 | 20.64 |
| P21MS014 | ud | Caja superficie Ticino | 1.0000 | 6.57 | 6.57 |
| U30OC540 | ud | B.ench."Schuko" Ticino (material; 18/10/2005) | 1.0000 | 6.67 | 6.67 |
| %COIN | % | Costes indirectos. | 6 % | 49.10 | 2.95 |
|  |  | Total |  |  | 52.05 |

| Medición | Uds. | Parcial |
|---|---|---|
| CASETA DEPÓSITOS | 3.000 | 3.000 |
| Total |  | 3.000 |

**57610187** UD Toma tierra neutro T., s/norma Iberdrola (04/02/2005)
1.000 UD × 561.05 = 561.05
Toma de tierra de neutro de CT , de acuerdo a normativa Iberdrola formada por:
- Conductor de cobre 0,6/1 KV de aislamiento los 35 primeros metros y conductor de cobre desnudo de 50 mm². en hilera, tendido bajo tubería PE-AD corrugada Ø 50 mm.
- 6 Picas de acero cobreado de 2 m. Ø 14,6 mm., con soldadura aluminotécnica
- arqueta de registo de 50x40x40 cm., con tapa de fundición de 38x38 cm.
- Caja de registro de seccionamiento a tierra Uriarte CST-50
- Grapas de derivación protegidas con cinta vulcanizada
Totalmente instalado y conexionado en dos puntos opuestos a mallazo de armado de acera perimetral.

| Código | Ud | Descripción | Rendimiento | Precio | Importe |
|---|---|---|---|---|---|
| P21OE010 | ud | Pica de tierra 200/14,3 fe+cu | 6.0000 | 4.45 | 26.70 |
| EAL139 | ML | Conductor 35mm.² desnudo. | 40.0000 | 2.19 | 87.60 |
| A200 | H | Hora de oficial de primera | 5.8000 | 18.38 | 106.60 |
| A500 | H | Hora de Peón Ordinario. | 5.8000 | 15.17 | 87.99 |
| B007 | H | Retroexcavadora-mixta | 5.8000 | 38.00 | 220.40 |
| %COIN | % | Costes indirectos. | 6 % | 529.29 | 31.76 |
|  |  | Total |  |  | 561.05 |

| Medición | Uds. | Parcial |
|---|---|---|
| CASETA BOMBEO | 1.000 | 1.000 |
| Total |  | 1.000 |

**57610188** UD Toma tierra herraje Ct, s/norma Iberdrola (09/07/2014, 04/02/2005)
1.000 UD × 356.58 = 356.58
Toma de tierra de herrajes de CT , de acuerdo a normativa Iberdrola formada por:
- Anillo de conductor de cobre 0,6/1 KV de aislamiento los 20 primeros metros y conductor de cobre desnudo de 50 mm². formando un rectángulo de 7x3,5 m.
- 8 Picas de acero cobreado de 2 m. Ø 14,6 mm., con soldadura aluminotécnica
- Caja de registro de seccionamiento a tierra Uriarte CST-50
- Grapas de derivación protegidas con cinta vulcanizable
Totalmente instalado y conexionado en dos puntos opuestos a mallazo de armado de acera perimetral.

| Código | Ud | Descripción | Rendimiento | Precio | Importe |
|---|---|---|---|---|---|
| P21OE010 | ud | Pica de tierra 200/14,3 fe+cu | 8.0000 | 4.45 | 35.60 |
| EAL139 | ML | Conductor 35mm.² desnudo. | 23.0000 | 2.19 | 50.37 |
| A200 | H | Hora de oficial de primera | 3.5000 | 18.38 | 64.33 |
| A500 | H | Hora de Peón Ordinario. | 3.5000 | 15.17 | 53.10 |
| B007 | H | Retroexcavadora-mixta | 3.5000 | 38.00 | 133.00 |
| %COIN | % | Costes indirectos. | 6 % | 336.40 | 20.18 |
|  |  | Total |  |  | 356.58 |

| Medición | Uds. | Parcial |
|---|---|---|
| CASETA DEPOSITO | 1.000 | 1.000 |
| Total |  | 1.000 |

**58609500** UD Instalación fotovoltaica aislada para 1,5 kwp. (26/06/2013, 17/07/2006)
1.000 UD × 8762.81 = 8762.81
Instalación fotovoltaica aislada para 1,5 kwp., formada por:
- 6 ud. paneles fotovoltaicos Renesola o equivalente de 240 Wp
- 1 ud. Estructura metálica para montaje sobre losa de hormigón-forjado
- 1 ud. Gestor de batería con seguimiento de MPPT
- 1 ud. Inversor Victron Phoenix 24/800
- 5 ud. Batería Deka 8C6V, 6V, 413Ah(C100)
- 1 ud. Cuadro de conexión y protección
Totalmente instalada, puesta en servicio y probada

| Código | Ud | Descripción | Rendimiento | Precio | Importe |
|---|---|---|---|---|---|
| EAL153 | UD | Instalación fotovoltaica aislada para 1,5 kwp (material; 09/07/2014) | 1.0000 | 7610.00 | 7610.00 |
| B060 | H | Camión grúa con brazo telescopico | 3.0000 | 40.00 | 120.00 |
| A200 | H | Hora de oficial de primera | 16.0000 | 18.38 | 294.08 |
| A500 | H | Hora de Peón Ordinario. | 16.0000 | 15.17 | 242.72 |
| %COIQ | % | Costes indirectos. | 6 % | 8266.80 | 496.01 |
|  |  | Total |  |  | 8762.81 |

**58609080** UD Proyector 125 w. (05/07/2013, 03/02/2005)
3.000 UD × 252.48 = 757.44
Proyector orientable equipado con lámpara de vapor de sodio de 1x 125 W., incluso parte proporcional de tubo flexible en PVC para llegada a receptor.

| Código | Ud | Descripción | Rendimiento | Precio | Importe |
|---|---|---|---|---|---|
| EAL152 | UD | Proyector orientable equipado lámpara vapor sodio 1x 125 W. (material; 09/07/2014) | 1.0000 | 208.00 | 208.00 |
| A200 | H | Hora de oficial de primera | 0.9000 | 18.38 | 16.54 |
| A500 | H | Hora de Peón Ordinario. | 0.9000 | 15.17 | 13.65 |
| %COIN | % | Costes indirectos. | 6 % | 238.19 | 14.29 |
|  |  | Total |  |  | 252.48 |

## 8 TELECONTROL GENERAL
Importe: 25975.24

**89100000** UD Telecontrol para estación de bombeo y depósito regulador Gállego-1 (09/07/2014, 19/06/2013)
1.000 UD × 5549.52 = 5549.52
Conjunto de elementos de telecontrol para estación de bombeo y depósito regulador Gállego-1, compuesto por:
- Estación remota S550 o equivalente, de las siguientes características:
- Dimensiones: 125x111x250 mm.
- Rack modular 7 emplazamientos para tarjetas Comunicación Entradas/Salidas, gestión 1.000 informaciones, hasta 20 módulos ampliación E/S.
- Pantalla Gráfica Interactiva, interfaces navegador Internet para PC, servidor SMS
- Funciones de telegestión: traslado de alarmas, archivo, cálculo de balances, fórmulas matemáticas y de automatismo, comunicación con autómatas, reguladores, etc.
- Software configuración SOFTOOLS (requiere de PC con S.O. Windows XP Pro SP3, Windows Vista Pro SP1 "32 bits" o Windows 7 "32/64"
- Alimentación a red.
- AUTOMATISMO programable para S550
- Tarjeta módem GSM/GPRS-2 con antena bibanda 0 dB y cable de 4 m
- 2 Tarjeta 8 DI (8 Entradas Digitales)
- 2 Tarjeta 4 AI (4 Entradas Analógicas Multiestándar)
- 2 Tarjeta 4 DO + WDG (4 Salidas Digitales + 1 Salida Perro Guardián)
- Alimentación con cargador para batería 12V-5A para módulos I/O S550
- 3 Módulo 16 DI (16 Entradas Digitales)
- 3 Módulo 6 DO (6 Salidas digitales)
- 2 Batería 12Vcc-12Ah plomo gelificado
- Protección contra sobrecargas de RED 220 V
- Captador de nivel CNPI para 6 m de agua + 9 m de cable, piezo-resistivo sumergido de membrana de acero inoxidable de alta calidad para agua limpia, de las siguientes características:
- Dimensiones: Ø 27 mm - L 125 mm
- Salida 4-20 mA 2 hilo
- Alimentación de 7 a 30 VDC
- Temperatura de -10°C a +70°C
- Cable PUR con capilar, protegido contra las infiltraciones de agua
- Precisión < ± 0,35% FSO según IEC 60770
- Protección contra sobretensiones integrada
Completamente colocado y probado

| Código | Ud | Descripción | Rendimiento | Precio | Importe |
|---|---|---|---|---|---|
| EAL156 | UD | Conjunto telecontrol bombeo-depósito regulador Gállego-1 (material; 09/07/2014) | 1.0000 | 3385.00 | 3385.00 |
| B060 | H | Camión grúa con brazo telescopico | 6.0000 | 40.00 | 240.00 |
| A200 | H | Hora de oficial de primera | 48.0000 | 18.38 | 882.24 |
| A500 | H | Hora de Peón Ordinario. | 48.0000 | 15.17 | 728.16 |
| %COIQ | % | Costes indirectos. | 6 % | 5235.40 | 314.12 |
|  |  | Total |  |  | 5549.52 |

**89100010** UD Telecontrol para depósito distribución Gállego-1 (19/06/2013)
1.000 UD × 2790.24 = 2790.24
Conjunto de elementos de telecontrol para depósito de distribución Gállego-1, compuesto por:
- Estación remota S550 o equivalente, de las siguientes características:
- Dimensiones: 125x111x250 mm.
- Rack modular 7 emplazamientos para tarjetas Comunicación Entradas/Salidas, gestión 1.000 informaciones, hasta 20 módulos ampliación E/S.
- Pantalla Gráfica Interactiva, interfaces navegador Internet para PC, servidor SMS
- Funciones de telegestión: traslado de alarmas, archivo, cálculo de balances, fórmulas matemáticas y de automatismo, comunicación con autómatas, reguladores, etc.
- Software configuración SOFTOOLS ( requiere de PC con S.O. Windows XP Pro SP3, Windows Vista Pro SP1 "32 bits" o Windows 7 "32/64"
- Alimentación a red.
- AUTOMATISMO programable para S550
- Tarjeta módem GSM/GPRS-2 con antena bibanda 0 dB y cable de 4 m
- 1 Tarjeta 8 DI (8 Entradas Digitales)
- 3 Tarjeta 4 AI (4 Entradas Analógicas Multiestándar)
- Alimentación con cargador para batería 12V-5A para módulos I/O S550
- Batería 12Vcc-12Ah plomo gelificado
- Protección contra sobrecargas de RED 220 V
- Captador de nivel CNPI para 6 m de agua + 9 m de cable, piezo-resistivo sumergido de membrana de acero inoxidable de alta calidad para agua limpia, de las siguientes características:
- Dimensiones: Ø 27 mm - L 125 mm
- Salida 4-20 mA 2 hilo
- Alimentación de 7 a 30 VDC
- Temperatura de -10°C a +70°C
- Cable PUR con capilar, protegido contra las infifltraciones de agua
- Precisión < ± 0,35% FSO según IEC 60770
- Protección contra sobretensiones integrada
Completamente colocado y probado

| Código | Ud | Descripción | Rendimiento | Precio | Importe |
|---|---|---|---|---|---|
| EAL157 | UD | Conjunto elementos de telecontrol depósito distribución Gállego-1 (material; 09/07/2014) | 1.0000 | 1640.00 | 1640.00 |
| B060 | H | Camión grúa con brazo telescopico | 3.0000 | 40.00 | 120.00 |
| A200 | H | Hora de oficial de primera | 26.0000 | 18.38 | 477.88 |
| A500 | H | Hora de Peón Ordinario. | 26.0000 | 15.17 | 394.42 |
| %COIQ | % | Costes indirectos. | 6 % | 2632.30 | 157.94 |
|  |  | Total |  |  | 2790.24 |

**89100020** UD Telecontrol para control arqueta derivación (19/06/2013)
2.000 UD × 2857.76 = 5715.52
Conjunto de elementos de telecontrol para arqueta derivación, compuesto por Dataloggers LS42 o equivalente, de las siguientes características:
- Dimensiones: 261x155x176 (mm)
- 4 entradas Digitales (DI)
- Estanqueidad IP68
- Pila interna estándar "934" de larga duración (5 años)
- Antena GSM/GPRS de alto rendimiento integrada
- Apertura y cierre directamente por el usuario para cambio de pila y acceso a tarjeta SIM, sin pérdida de estanqueidad
- Comunicación por Bluetooth para facilitar la puesta en servicio (configuración, diagnóstico, etc.)
- Herramientas de diagnóstico: Test de búsqueda de mejor operador (en condiciones reales y en diferido), test de cobertura, test de posición de equipo y de comunicación con PC
Totalmente colocado y probado

| Código | Ud | Descripción | Rendimiento | Precio | Importe |
|---|---|---|---|---|---|
| EAL158 | UD | Conjunto de elementos de telecontrol para arqueta derivación-1 (material; 09/07/2014) | 1.0000 | 1985.00 | 1985.00 |
| B060 | H | Camión grúa con brazo telescopico | 1.0000 | 40.00 | 40.00 |
| A200 | H | Hora de oficial de primera | 20.0000 | 18.38 | 367.60 |
| A500 | H | Hora de Peón Ordinario. | 20.0000 | 15.17 | 303.40 |
| %COIQ | % | Costes indirectos. | 6 % | 2696.00 | 161.76 |
|  |  | Total |  |  | 2857.76 |

| Medición | Uds. | Parcial |
|---|---|---|
| Villamayor | 1.000 | 1.000 |
| Villanueva G | 1.000 | 1.000 |
| Total |  | 2.000 |

**89100050** UD Telecontrol para control arqueta derivación (19/06/2013)
3.000 UD × 1003.08 = 3009.24
Conjunto de elementos de telecontrol para arqueta derivación, compuesto por Dataloggers LS42 o equivalente, de las siguientes características:
- Dimensiones: 261x155x176 (mm)
- 4 entradas Digitales (DI)
- Estanqueidad IP68
- Pila interna estándar "934" de larga duración (5 años)
- Antena GSM/GPRS de alto rendimiento integrada
- Apertura y cierre directamente por el usuario para cambio de pila y acceso a tarjeta SIM, sin pérdida de estanqueidad
- Comunicación por Bluetooth para facilitar la puesta en servicio (configuración, diagnóstico, etc.)
- Herramientas de diagnóstico: Test de búsqueda de mejor operador (en condiciones reales y en diferido), test de cobertura, test de posición de equipo y de comunicación con PC
Totalmente colocado y probado

| Código | Ud | Descripción | Rendimiento | Precio | Importe |
|---|---|---|---|---|---|
| EAL159 | UD | Conjunto elementos telecontrol para arqueta derivación-2 (material; 09/07/2014) | 1.0000 | 705.00 | 705.00 |
| B060 | H | Camión grúa con brazo telescopico | 1.0000 | 40.00 | 40.00 |
| A200 | H | Hora de oficial de primera | 6.0000 | 18.38 | 110.28 |
| A500 | H | Hora de Peón Ordinario. | 6.0000 | 15.17 | 91.02 |
| %COIQ | % | Costes indirectos. | 6 % | 946.30 | 56.78 |
|  |  | Total |  |  | 1003.08 |

| Medición | Uds. | Parcial |
|---|---|---|
| Control salida Malpica | 1.000 | 1.000 |
| Derivaciones intermedias | 2.000 | 2.000 |
| Total |  | 3.000 |

**89100100** UD Puesta en marcha del Telecontrol completo del sistema (19/06/2013)
1.000 UD × 8910.72 = 8910.72
Puesta en marcha del telecontrol de todo el sistema proyectado, CONFIGURACIÓN DE LAS ESTACIONES REMOTAS, comprendiendo:
- Programación de 7 estaciones remotas según condiciones de funcionamiento
- Verificación del valor de las señales cableadas a la remota
- Realización de automatismos locales de funcionamiento y verificación de los mismos
- Configuración del traslado de alarmas
- Comprobación de las comunicaciones INTEGRACIÓN EN PUESTO CENTRAL EXISTENTE
- Configuración de 7 estaciones remotas
- Inclusión en sinóptico de inicio y diseño de 7, uno específico para cada estación (con las informaciones más relevantes)
- Inclusión en Informes Excel: Informe de históricos, Informe de Balances Diarios, Informe de consumos diarios, ...
- Inclusión en curvas
- Comprobación de las comunicaciones
- Formación a nivel de usuario del sistema suministrado
Completamente terminado y probado.

| Código | Ud | Descripción | Rendimiento | Precio | Importe |
|---|---|---|---|---|---|
| A015 | H | Hora de Informático (mano de obra; 09/07/2014) | 194.0000 | 36.00 | 6984.00 |
| A100 | H | Hora de Capataz. | 38.0000 | 19.05 | 723.90 |
| A200 | H | Hora de oficial de primera | 38.0000 | 18.38 | 698.44 |
| %COIQ | % | Costes indirectos. | 6 % | 8406.34 | 504.38 |
|  |  | Total |  |  | 8910.72 |

## 9 RECUPERACION AMBIENTAL
Importe: 25977.88

**90616558** UD Olea Europea C50 en maceta
64.000 UD × 92.04 = 5890.56

| Medición | Uds. | Parcial |
|---|---|---|
| Eje 3: |  |  |
| PK 2+040 a 2+280, olivos | 17.000 | 17.000 |
| PK 4+400 a 4+440, olivos | 4.000 | 4.000 |
| PK 4.520 a 4+600. olivos | 12.000 | 12.000 |
| PK 4+910 a 4+960, olivos | 8.000 | 8.000 |
| PK 7+630 a 7+680, olivos | 8.000 | 8.000 |
| Otras zonas | 15.000 | 15.000 |
| Total |  | 64.000 |

**90616541** UD Acer campestris 8/10 (09/07/2014, 03/02/2005)
14.000 UD × 41.85 = 585.90
Plantación de Acer campestris 8/10 en maceta, cultivares fastigiados, flechados, formados a una guía sin despuntar, sin ramas codominantes, ni ramificaciones anómalas, con tutor de madera tratada de 3 m. de alto y 6-8 cm. de diámetro con ataduras elásticas, incluyendo la apertura de hoyo un mes antes de la plantación, como mínimo, de dimensiones 0,80x0,80x0,80 m., así como el almacenamiento y traslado de la planta hasta su último emplazamiento, el aporte de una mezcla homogénea de 10 kg. de enmienda orgánica (compost) con tierra vegetal justo antes de la plantación, plantación, sujeción y poda si fuese necesario, relleno de hoyo en tongadas, construyendo un alcorque para facilitar el riego, riego de plantación y un período de garantía de 1 año, comprendiendo labores culturales de mantenimiento, como son riegos, podas, aplicación de abono y tratamientos fitosanitarios, mantenimiento de una buena estructura del suelo, reposición de marras, etc.

| Código | Ud | Descripción | Rendimiento | Precio | Importe |
|---|---|---|---|---|---|
| R3066 | UD | Plantación de Acer campestris 8/10 en maceta (material; 09/07/2014) | 1.0000 | 26.00 | 26.00 |
| B005 | H | Retroexcavadora s/ruedas | 0.1000 | 48.00 | 4.80 |
| A200 | H | Hora de oficial de primera | 0.1000 | 18.38 | 1.84 |
| A500 | H | Hora de Peón Ordinario. | 0.1000 | 15.17 | 1.52 |
| R4000 | UD | Abono y agua. | 1.0000 | 1.91 | 1.91 |
| R4002 | UD | Fertilizante y riego. | 1.0000 | 0.22 | 0.22 |
| R4005 | M3 | Tierra vegetal. | 0.2000 | 3.97 | 0.79 |
| R4008 | UD | Tutor 3 m.. Ø 6-8 (material) | 1.0000 | 2.40 | 2.40 |
| %COIQ | % | Costes indirectos. | 6 % | 39.48 | 2.37 |
|  |  | Total |  |  | 41.85 |

| Medición | Uds. | Largo | Parcial |
|---|---|---|---|
| Eje 3: |  |  |  |
| PK 11+760 a 11+880, márgenes río Gállego | 2.000 | 4.000 | 8.000 |
| Otras zonas | 6.000 |  | 6.000 |
| Total |  |  | 14.000 |

**90616554** UD Fraxinus angustifolia 8/10 (04/07/2013, 03/02/2005)
15.000 UD × 37.61 = 564.15
Plantación de Fraxinus angustifolia 8/10 en maceta, cultivares fastigiados, flechados, formados a una guía sin despuntar, sin ramas codominantes, ni ramificaciones anómalas, con tutor de madera tratada de 3 m. de alto y 6-8 cm. de diámetro con ataduras elásticas, incluyendo la apertura de hoyo un mes antes de la plantación, como mínimo, de dimensiones 0,80x0,80x0,80 m., así como el almacenamiento y traslado de la planta hasta su último emplazamiento, el aporte de una mezcla homogénea de 10 kg. de enmienda orgánica (compost) con tierra vegetal justo antes de la plantación, plantación, sujeción y poda si fuese necesario, relleno de hoyo en tongadas, construyendo un alcorque para facilitar el riego, riego de plantación y un período de garantía de 1 año, comprendiendo labores culturales de mantenimiento, como son riegos, podas, aplicación de abono y tratamientos fitosanitarios, mantenimiento de una buena estructura del suelo, reposición de marras, etc.

| Código | Ud | Descripción | Rendimiento | Precio | Importe |
|---|---|---|---|---|---|
| R3068 | UD | Plantación de Fraxinus angustifolia 8/10 en maceta (material; 09/07/2014) | 1.0000 | 22.00 | 22.00 |
| B005 | H | Retroexcavadora s/ruedas | 0.1000 | 48.00 | 4.80 |
| A200 | H | Hora de oficial de primera | 0.1000 | 18.38 | 1.84 |
| A500 | H | Hora de Peón Ordinario. | 0.1000 | 15.17 | 1.52 |
| R4000 | UD | Abono y agua. | 1.0000 | 1.91 | 1.91 |
| R4002 | UD | Fertilizante y riego. | 1.0000 | 0.22 | 0.22 |
| R4005 | M3 | Tierra vegetal. | 0.2000 | 3.97 | 0.79 |
| R4008 | UD | Tutor 3 m.. Ø 6-8 | 1.0000 | 2.40 | 2.40 |
| %COIQ | % | Costes indirectos. | 6 % | 35.48 | 2.13 |
|  |  | Total |  |  | 37.61 |

| Medición | Uds. | Largo | Parcial |
|---|---|---|---|
| Eje 3: |  |  |  |
| PK 11+760 a 11+880, márgenes río Gállego | 2.000 | 5.000 | 10.000 |
| Otras zonas | 5.000 |  | 5.000 |
| Total |  |  | 15.000 |

**90616570** UD Ulmus resista 8/10 (04/07/2013, 03/02/2005)
15.000 UD × 40.11 = 601.65
Plantación de Ulmus resista "Saporo Gold" 8/10 en maceta, incluyendo la apertura de hoyo un mes antes de la plantación, como mínimo, de dimensiones 0,8x0,8x0,8 m., así como el almacenamiento y traslado de la planta hasta su último emplazamiento, el aporte de una mezcla homogénea de 10 kg. de enmienda orgánica (compost) con tierra vegetal justo antes de la plantación, plantación, sujeción y poda si fuese necesario, relleno de hoyo en tongadas, construyendo un alcorque para facilitar el riego, riego de plantación y un período de garantía de 1 año, comprendiendo labores culturales de mantenimiento, como son riegos, podas, colocación de tubo protector y tutores si fuese necesario, siegas, aplicación de abono y tratamientos fitosanitarios, mantenimiento de una buena estructura del suelo, reposición de marras, etc..

| Código | Ud | Descripción | Rendimiento | Precio | Importe |
|---|---|---|---|---|---|
| R3064 | UD | Ulmus resista "Saporo Gold" 8/10 en maceta (material; 09/07/2014) | 1.0000 | 26.00 | 26.00 |
| B005 | H | Retroexcavadora s/ruedas | 0.1000 | 48.00 | 4.80 |
| A200 | H | Hora de oficial de primera | 0.1000 | 18.38 | 1.84 |
| A500 | H | Hora de Peón Ordinario. | 0.1000 | 15.17 | 1.52 |
| R4000 | UD | Abono y agua. | 0.5000 | 1.91 | 0.96 |
| R4002 | UD | Fertilizante y riego. | 0.5000 | 0.22 | 0.11 |
| R4005 | M3 | Tierra vegetal. | 0.2000 | 3.97 | 0.79 |
| R4010 | UD | Tutor1.5-2 m.. | 1.0000 | 1.82 | 1.82 |
| %COIQ | % | Costes indirectos. | 6 % | 37.84 | 2.27 |
|  |  | Total |  |  | 40.11 |

| Medición | Uds. | Largo | Parcial |
|---|---|---|---|
| Eje 3: |  |  |  |
| PK 11+760 a 11+880, márgenes río Gállego | 2.000 | 5.000 | 10.000 |
| Otras zonas | 5.000 |  | 5.000 |
| Total |  |  | 15.000 |

**90616522** UD Populus alba 10/12 (09/07/2014, 03/02/2005)
30.000 UD × 47.87 = 1436.10
Plantación de Populus alba 10/12, en maceta, cultivares fastigiados, flechados, formados a una guía sin despuntar, sin ramas codominantes, ni ramificaciones anómalas, con tutor de madera tratada de 3 m. de alto y 6-8 cm. de diámetro con ataduras elásticas, incluyendo la apertura de hoyo un mes antes de la plantación, como mínimo, de dimensiones 0,80x0,80x0,80 m., así como el almacenamiento y traslado de la planta hasta su último emplazamiento, el aporte de una mezcla homogénea de 10 kg. de enmienda orgánica (compost) con tierra vegetal justo antes de la plantación, plantación, sujeción y poda si fuese necesario, relleno de hoyo en tongadas, construyendo un alcorque para facilitar el riego, riego de plantación y un período de garantía de 1 año, comprendiendo labores culturales de mantenimiento, como son riegos, podas, aplicación de abono y tratamientos fitosanitarios, mantenimiento de una buena estructura del suelo, reposición de marras, etc.

| Código | Ud | Descripción | Rendimiento | Precio | Importe |
|---|---|---|---|---|---|
| R3070 | UD | Populus alba 10/12, en maceta (material; 09/07/2014) | 1.0000 | 30.00 | 30.00 |
| B005 | H | Retroexcavadora s/ruedas | 0.1000 | 48.00 | 4.80 |
| A200 | H | Hora de oficial de primera | 0.1500 | 18.38 | 2.76 |
| A500 | H | Hora de Peón Ordinario. | 0.1500 | 15.17 | 2.28 |
| R4000 | UD | Abono y agua. | 1.0000 | 1.91 | 1.91 |
| R4002 | UD | Fertilizante y riego. | 1.0000 | 0.22 | 0.22 |
| R4005 | M3 | Tierra vegetal. | 0.2000 | 3.97 | 0.79 |
| R4008 | UD | Tutor 3 m.. Ø 6-8 | 1.0000 | 2.40 | 2.40 |
| %COIQ | % | Costes indirectos. | 6 % | 45.16 | 2.71 |
|  |  | Total |  |  | 47.87 |

| Medición | Uds. | Largo | Parcial |
|---|---|---|---|
| Eje 3: |  |  |  |
| PK 11+760 a 11+880, márgenes río Gállego | 2.000 | 10.000 | 20.000 |
| Otras zonas | 10.000 |  | 10.000 |
| Total |  |  | 30.000 |

**90616523** UD Tamarix gallica 2/3 años (04/07/2013, 03/02/2005)
26.000 UD × 14.48 = 376.48
Plantación de Tamarix gallica de 2/3 años, en maceta, incluyendo la apertura de hoyo un mes antes de la plantación, como mínimo, de dimensiones 0,4x0,4x0,4 m., así como el almacenamiento y traslado de la planta hasta su último emplazamiento, el aporte de una mezcla homogénea de 5 kg. de enmienda orgánica (compost) con tierra vegetal justo antes de la plantación, plantación, colocación de protector y tutor, sujeción y poda si fuese necesario, relleno de hoyo en tongadas, construyendo un alcorque para facilitar el riego, riego de plantación y un período de garantía de 1 año, comprendiendo labores culturales de mantenimiento, como son riegos, podas, colocación de tubo protector y tutores si fuese necesario, siegas, aplicación de abono y tratamientos fitosanitarios, mantenimiento de una buena estructura del suelo y reposición de marras.

| Código | Ud | Descripción | Rendimiento | Precio | Importe |
|---|---|---|---|---|---|
| R3069 | UD | Tamarix gallica de 2/3 años, en maceta (material; 09/07/2014) | 1.0000 | 8.50 | 8.50 |
| B005 | H | Retroexcavadora s/ruedas | 0.0100 | 48.00 | 0.48 |
| A200 | H | Hora de oficial de primera | 0.1000 | 18.38 | 1.84 |
| A500 | H | Hora de Peón Ordinario. | 0.1000 | 15.17 | 1.52 |
| R4000 | UD | Abono y agua. | 0.2000 | 1.91 | 0.38 |
| R4002 | UD | Fertilizante y riego. | 0.2000 | 0.22 | 0.04 |
| R4005 | M3 | Tierra vegetal. | 0.1000 | 3.97 | 0.40 |
| R4015 | UD | Tutor 0.5-1 m.. | 1.0000 | 0.50 | 0.50 |
| %COIQ | % | Costes indirectos. | 6 % | 13.66 | 0.82 |
|  |  | Total |  |  | 14.48 |

| Medición | Uds. | Largo | Parcial |
|---|---|---|---|
| Eje 3: |  |  |  |
| PK 11+760 a 11+880, márgenes río Gállego | 4.000 | 4.000 | 16.000 |
| Otras zonas, taludes afectados | 10.000 |  | 10.000 |
| Total |  |  | 26.000 |

**90616513** UD Pinus Halepensis 1.5/2 m. con tutor (04/07/2013, 03/02/2005)
36.000 UD × 46.98 = 1691.28
Plantación de Pinus Halepensis 1.5/2 m. de altura, en maceta, con perfecta formación, incluyendo la apertura de hoyo un mes antes de la plantación, como mínimo, de dimensiones 0,8x0,8x0,8 m., así como el almacenamiento y traslado de la planta hasta su último emplazamiento, el aporte de una mezcla homogénea de 10 kg. de enmienda orgánica (compost) con tierra vegetal justo antes de la plantación, plantación, sujeción y poda si fuese necesario, relleno de hoyo en tongadas, construyendo un alcorque para facilitar el riego, riego de plantación y un período de garantía de 1 año, comprendiendo labores culturales de mantenimiento, como son riegos, podas, colocación de tutor de madera tratada de 1.5 m. de alto y 4-6 cm. de diámetro con ataduras elásticas, siegas, aplicación de abono y tratamientos fitosanitarios, mantenimiento de una buena estructura del suelo, reposición de marras, etc..

| Código | Ud | Descripción | Rendimiento | Precio | Importe |
|---|---|---|---|---|---|
| R3094 | UD | Planta "Pinus Halepensis 1.5/2 m." (material) | 1.0000 | 29.55 | 29.55 |
| A200 | H | Hora de oficial de primera | 0.2500 | 18.38 | 4.60 |
| A500 | H | Hora de Peón Ordinario. | 0.2500 | 15.17 | 3.79 |
| R4000 | UD | Abono y agua. | 1.0000 | 1.91 | 1.91 |
| R4002 | UD | Fertilizante y riego. | 3.0000 | 0.22 | 0.66 |
| R4005 | M3 | Tierra vegetal. | 0.5000 | 3.97 | 1.99 |
| R4010 | UD | Tutor1.5-2 m.. | 1.0000 | 1.82 | 1.82 |
| %COIQ | % | Costes indirectos. | 6 % | 44.32 | 2.66 |
|  |  | Total |  |  | 46.98 |

| Medición | Uds. | Parcial |
|---|---|---|
| Eje 3 |  |  |
| PK 2+040 a 2+280, pinos | 3.000 | 3.000 |
| PK 13+250, pinos | 3.000 | 3.000 |
| Otras zonas | 30.000 | 30.000 |
| Total |  | 36.000 |

**90616510** UD Cupresus sempervirens H = 2 m. (04/07/2013, 03/02/2005)
10.000 UD × 57.38 = 573.80
Plantación de Cupresus sempervirens de 2 m. de altura, en contenedor, formados a una guía sin despuntar, sin ramas codominantes, ni ramificaciones anómalas, con tutor de madera tratada de 3 m. de alto y 6-8 cm. de diámetro con ataduras elásticas, incluyendo la apertura de hoyo un mes antes de la plantación, como mínimo, de dimensiones 0,80x0,80x0,80 m., así como el almacenamiento y traslado de la planta hasta su último emplazamiento, el aporte de una mezcla homogénea de 10 kg. de enmienda orgánica (compost) con tierra vegetal justo antes de la plantación, plantación, sujeción y poda si fuese necesario, relleno de hoyo en tongadas, construyendo un alcorque para facilitar el riego, riego de plantación y un período de garantía de 1 año, comprendiendo labores culturales de mantenimiento, como son riegos, podas, aplicación de abono y tratamientos fitosanitarios, mantenimiento de una buena estructura del suelo, reposición de marras, etc.

| Código | Ud | Descripción | Rendimiento | Precio | Importe |
|---|---|---|---|---|---|
| R3065 | UD | Cupresus sempervirens de 2 m. de altura, en contenedor, (material; 09/07/2014) | 1.0000 | 36.50 | 36.50 |
| B005 | H | Retroexcavadora s/ruedas | 0.1000 | 48.00 | 4.80 |
| A200 | H | Hora de oficial de primera | 0.2000 | 18.38 | 3.68 |
| A500 | H | Hora de Peón Ordinario. | 0.2000 | 15.17 | 3.03 |
| R4000 | UD | Abono y agua. | 1.0000 | 1.91 | 1.91 |
| R4002 | UD | Fertilizante y riego. | 1.0000 | 0.22 | 0.22 |
| R4005 | M3 | Tierra vegetal. | 0.4000 | 3.97 | 1.59 |
| R4008 | UD | Tutor 3 m.. Ø 6-8 | 1.0000 | 2.40 | 2.40 |
| %COIQ | % | Costes indirectos. | 6 % | 54.13 | 3.25 |
|  |  | Total |  |  | 57.38 |

| Medición | Uds. | Parcial |
|---|---|---|
| Eje 3: |  |  |
| PK 1+244, Cº cementerio, cipreses | 10.000 | 10.000 |
| Total |  | 10.000 |

**90215011** M2 Hidrosiembra taludes zona árida (10/07/2013, 03/02/2005)
4404.000 M2 × 2.09 = 9204.36
Hidrosiembra en taludes de desmontes o terraplenes, en dos pasadas, con la mezcla y dosis siguiente (30 g/m²)
- Mezcla se semillas herbáceas (25 g/m²):
* Agropyrum cristatum 10%
* Agropyrum desertorum 15%
* Lolium westerwoldicum 30%
* Vicia sativa 10%
* Onobrychis viciifolia 15%
* Medicago sativa 10%
* Melilotus officinalis 10%
- Mezcla autóctonas (5 g/m²)
*Moricandia arvensis 15%
*Piptatherum milliaceum 15%
*Lavandula latifolia std 25%
*Genista scorpius 10%
*Colutea arborescens 10%
*Retama sphaerocarpa 25%
Primera fase:
Proyección de sustrato en 2 ó 3 pasadas (turba, estabilizante Stable Plus, Mulch Hortifibra y abono mineral 15-15-15) a razón de 25 l/m² de sustrato, 230 gr/m² de mulch de madera de fibra corta, 125 gr/m² de estabilizante y 375 gr de abono orgánico.
Segunda fase:
Hidrosiembra propiamente dicha en simple pasada (100 gr/m² Mulch Hortifibra, 10 gr/m² estabilizante orgánico Stable Plus, 10 cc/m² ácidos húmicos/fúlvicos Umia, 20 gr/m2 abono 15-15-15 y 30 gr/m² semilla Revegetacion)
Incluso tres riegos de mantenimiento.

| Código | Ud | Descripción | Rendimiento | Precio | Importe |
|---|---|---|---|---|---|
| R1001 | UD | Semilla hidrosiembra, mulch y abono (material; 09/07/2014) | 1.0000 | 1.31 | 1.31 |
| A200 | H | Hora de oficial de primera | 0.0100 | 18.38 | 0.18 |
| B041 | H | Camión cisterna de 10 m3 con lanzadera (maquinaria; 09/07/2014) | 0.0100 | 48.00 | 0.48 |
| %COIQ | % | Costes indirectos. | 6 % | 1.97 | 0.12 |
|  |  | Total |  |  | 2.09 |

| Medición | Uds. | Largo | Ancho | Parcial |
|---|---|---|---|---|
| Zonas Depósitos | 2.000 | 1200.000 |  | 2400.000 |
| Zonas afecciones Río Gállego1 | 1.000 | 504.000 |  | 504.000 |
| Taludes, lindes de parcelas afectados, H>2 m. | 30.000 | 10.000 | 5.000 | 1500.000 |
| Total |  |  |  | 4404.000 |

**01101036** M3 Extendido y nivelación t.v
1799.370 M3 × 1.25 = 2249.21

| Medición | Uds. | Largo | Parcial |
|---|---|---|---|
| s/med auxiliar, urbanización Bombeo | 1.000 | 1148.170 | 1148.170 |
| s/med auxiliar, urbanización dep. distribución | 1.000 | 651.200 | 651.200 |
| Total |  |  | 1799.370 |

**90616002** M2 Colocación de tela antihierba (10/07/2013, 03/02/2005)
685.000 M2 × 2.00 = 1370.00
Adquisición y colocación de tela antihierba grotextil permeable al agua, densidad 120 g/m², que permita el paso de la humedad, el aire y los nutrientes líquidos, impidiendo el crecimiento de malas hierbas, químicamente inerte, tipo Floretex o equivalente, totalmente colocado.

| Código | Ud | Descripción | Rendimiento | Precio | Importe |
|---|---|---|---|---|---|
| R1002 | UD | tela antihierba grotextil permeable al agua de 120 g/m² (material; 09/07/2014) | 1.0000 | 1.56 | 1.56 |
| A200 | H | Hora de oficial de primera | 0.0100 | 18.38 | 0.18 |
| A500 | H | Hora de Peón Ordinario. | 0.0100 | 15.17 | 0.15 |
| %COIQ | % | Costes indirectos. | 6 % | 1.89 | 0.11 |
|  |  | Total |  |  | 2.00 |

| Medición | Uds. | Largo | Ancho | Parcial |
|---|---|---|---|---|
| Urbanización zona bombeo | 1.000 | 500.000 |  | 500.000 |
| Urbanización zona depósito distribución | 1.000 | 185.000 | 1.000 | 185.000 |
| Total |  |  |  | 685.000 |

**02101077** M3 Relleno de grava caliza en terrizos (10/07/2013, 29/04/2004)
68.500 M3 × 20.94 = 1434.39
Relleno de grava caliza blanca 12-18 mm. en interior de terrizos, incluso extendido y nivelación.

| Código | Ud | Descripción | Rendimiento | Precio | Importe |
|---|---|---|---|---|---|
| D1020 | M3 | Arido grueso calizo. | 1.0100 | 17.23 | 17.40 |
| B005 | H | Retroexcavadora s/ruedas | 0.0300 | 48.00 | 1.44 |
| A500 | H | Hora de Peón Ordinario. | 0.0600 | 15.17 | 0.91 |
| %COIQ | % | Costes indirectos. | 6 % | 19.75 | 1.19 |
|  |  | Total |  |  | 20.94 |

| Medición | Uds. | Largo | Ancho | Alto | Parcial |
|---|---|---|---|---|---|
| Urbanización zona bombeo | 1.000 | 500.000 |  | 0.100 | 50.000 |
| Urbanización zona depósito distribución | 1.000 | 185.000 | 1.000 | 0.100 | 18.500 |
| Total |  |  |  |  | 68.500 |

## 10 GESTION DE RESIDUOS DE LA CONSTRUCCION Y DEMOLICION
Importe: 24749.72

**98601004** UD Gestión de los residuos de la construcción, según presupuesto anejo proyecto (25/11/2013, 03/02/2005)
1.000 UD × 24749.72 = 24749.72

## 11 SEGURIDAD Y SALUD LABORAL
Importe: 67646.68

**98601002** UD Seguridad y salud laboral, según presupuesto anejo proyecto (25/11/2013, 03/02/2005)
1.000 UD × 67646.68 = 67646.68

| Código | Ud | Descripción | Precio |
|---|---|---|---|
| %0200002 | % | Medios auxiliares...(s/total | 2.00 |

**%BI** % Beneficio Industrial
Precio: 6.00
Benficio Industrial

| Código | Ud | Descripción | Precio |
|---|---|---|---|
| %CC | % | Control Calidad | 0.00 |
| %CI | % | Costes Indirectos | 6.00 |
| %GG | % | Gastos Generales | 13.00 |
| %HN | % | Honorarios | 0 |

**%IVA** % tipo IVA
Precio: 21.00
tipo Impuesto Valor Añadido

| Código | Ud | Descripción | Precio |
|---|---|---|---|
| %VAR | % | Porcentaje varios | 0.00 |
| A020 | H | Hora de Topógrafo (mano de obra; 25/11/2013) | 24.61 |
| A025 | H | Hora de Encargado (mano de obra; 25/11/2013) | 21.75 |
| A600 |  | Cuadrilla A (mano de obra; 25/11/2013) | 37.76 |
| B021 | H | Tractor bulldozer tipo D-9 (maquinaria; 05/05/2007, 14/05/1981) | 120.00 |

**B025** H Mototrailla autocargable (maquinaria)
Precio: 120.00
Mototrailla autocargable 20 m3.

| Código | Ud | Descripción | Precio |
|---|---|---|---|
| B058 | H | Camión basculante de 40 tn. (maquinaria) | 80.00 |
| B220 | H | Carro perforador 50 C.V. (maquinaria) | 66.00 |
| B221 | Kg | Explosivo plástico y nagolita. (material) | 5.50 |
| B222 | UD | P.p. de detonador y mecha detonante. (material) | 0.30 |

**D5015** Ml Bordillo tipo isleta 25x14x9 (material; 06/07/2013)
Precio: 6.45
Bordillo prefabricado de hormigón tipo isleta.

| Código | Ud | Descripción | Precio |
|---|---|---|---|
| E6058 | KG | Alambre galvanizado de espino y platificado (material) | 1.95 |

**E7020** M3 Hormigón HL-150/B/20/I planta (material; 03/02/2011, 05/2000)
Precio: 40.00
Hormigón HL-150/B/20/I de planta.

**E7043** M3 Hormigón HA-30/P/20/IIa planta (material; 19/06/2013)
Precio: 46.00
Hormigón HA-30/P/20/IIa de planta.

**F13065** Ml Tubería de f.d. Ø 450 mm. C-30 (material; 03/06/2013)
Precio: 109.30
Tubería de fundición dúctil Ø 450 mm. C-30

**F16025** Ml Tubería acero galv. Ø 150 (material)
Precio: 20.12
Tubería de acero galvanizado Ø 150 mm.

| Código | Ud | Descripción | Precio |
|---|---|---|---|
| F28055 | UD | Reducciones-ampliaciones PVC Ø 110-160-200 mm. (material) | 6.50 |

**G10005** UD Tornillo Ø 30 A.B. (material)
Precio: 2.95
Tornillo Ø 30 mm. acero bicromatado

| Código | Ud | Descripción | Precio |
|---|---|---|---|
| G11735 | UD | "T" EEB. Ø 450/100 mm. PN-16 atm. (material; 17/06/2013) | 695.00 |

**G12081** UD Cono red. BB Ø 450/400 (material; 06/06/2013)
Precio: 757.00
Cono de reducción BB. Ø 450/400 mm. PN-16 atm.

**G12085** UD Cono red. BB Ø 600/500 (material; 06/06/2013)
Precio: 1038.00
Cono de reducción BB. Ø 600/500 mm. PN-16 atm.

**G13162** UD Codo 90º BB. Ø 450 mm. (material; 18/06/2013)
Precio: 1520.00
Codo 90º BB. Ø 450 mm. PN-16 atm.

| Código | Ud | Descripción | Precio |
|---|---|---|---|
| G13740 | Ud | Codo EE Ø 450 11-90º (material; 17/06/2013) | 635.00 |
| G15062 | UD | Pieza B-E Ø 450 mm. PN-16 atm. (material; 17/06/2013) | 440.00 |

**G16070** UD Carrete BB Ø 450 L=500 (material; 17/06/2013)
Precio: 945.00
Carrete B-B Ø 450 mm. L= 500 mm.

**G18044** UD Brida universal Ø 400 (material)
Precio: 449.89
Brida universal Ø 400 mm.

**G36087** UD. Carrete de desmontaje Ø 450 mm. acro alcarbono (material; 18/06/2013)
Precio: 895.00
Carrete de desmontaje Ø 450 mm. PN-16 acero al carbono

| Código | Ud | Descripción | Precio |
|---|---|---|---|
| G48500 | Ud | Junta tipo "click". (material) | 22.25 |

**H1046** UD Válvula compuerta Ø 300 mm. (material)
Precio: 1041.55
Válvula de compuerta de bridas Ø 300 mm. PN-16 atm.

**H2000** UD Válvula de mariposa Ø 250 (material; 29/06/2013)
Precio: 1480.01
Válvula de mariposa motorizable brida-brida Ø 250 mm. PN-16 atm.

**H2029** UD Válvula de mariposa Ø 450 (material; 06/06/2013)
Precio: 3410.00
Válvula de mariposa Ø 450 mm., para bridas PN-16 atm. cuerpo GGG-40 y disco acero inoxidable AISI-316

**H2160** UD. Válvula de mariposa Ø 150 (material)
Precio: 445.00
Válvula de mariposa Ø 150 mm.

**H3035** UD. Válvula retención Ø 250 mm. PN-16 CLASAR (material)
Precio: 1605.00
Válvula de retención Ø 250 mm. PN-16

**H8050** UD Ventosa automática trifuncional Ø 150 (material)
Precio: 1244.00
Ventosa automática Ø 150 mm., PN-16 atm.

| Código | Ud | Descripción | Precio |
|---|---|---|---|
| I1220 | Ud | Medidor de caudal Ø 300 mm. (material) | 2890.00 |
| I1235 | Ud | Medidor electromagnético Ø 450 mm. PN-16, ENDRESS+HAUSER PROMAG (material; 24/06/2013) | 3850.00 |

**I3060** UD. Antiariete a vejiga 750 l. 16 atm (material; 12/07/2010)
Precio: 5140.00
Antiariete a vejiga 750 l. PS-16 atm.

**I8030** UD Filtro colador Ø 200 mm. (material)
Precio: 445.00
Filtro colador Ø 200

**M02GE010** h. Grúa telescópica autoprop. 20 t. (maquinaria; 21/02/2007, 26/06/2013)
Precio: 49.75
Claves: telescópico, grúa

| Código | Ud | Descripción | Precio |
|---|---|---|---|
| MGHAR37 | h | Oficial primera electricista (mano de obra; 26/06/2013) | 17.80 |
| MGHAR38 | ud | Alquiler de equipos de verificación y medida (material; 18/07/2013, 26/06/2013) | 141.92 |
| MGMAQ02 | h | Retroexcavadora tipo Poclain 125P (maquinaria; 14/04/2005, 26/06/2013) | 42.11 |
| NUEVO_3 | Ud | Antiariete vejiga 300 L, PS 10atm (material) | 1795.50 |
| O01OA090 | h | Cuadrilla tipo A (mano de obra; 25/11/2013, 26/06/2013) | 37.76 |

**O01OB200** h. Oficial 1ª electricista (mano de obra; 26/06/2013)
Precio: 17.80
Claves: electricidad

**O01OB220** h. Ayudante electricista (mano de obra; 26/06/2013)
Precio: 16.50
Claves: electricidad, ayudante

**P03AC200** kg Acero corrugado B 500 S (material; 21/02/2007, 26/06/2013)
Precio: 0.69
Claves: acero, corrugado

**P22201** UD tapa de registro tipo Panrex seguridad Ø 610 mm. 40 tn., incluso marco (material; 19/06/2013)
Precio: 135.00
Tapa de registro tipo Panrex seguridad Ø 610 mm. 40 tn., incluso marco

| Código | Ud | Descripción | Precio |
|---|---|---|---|
| U01FY630 | H. | Oficial primera electricista (mano de obra; 11/07/2013, 12/07/2013) | 17.80 |
| U2100 | Ml | Tubería de PVC rígido Ø 63 mm. (material) | 0.97 |
| U34CC009 | Ud | Tramitaciones y tasas >100 KW. (mano de obra; 18/07/2013, 12/07/2013) | 3650.00 |
| U39TA009 | m | Cond. aisla. 0,6-1Kv 4x2,5 mm2 Cu (material; 11/07/2013, 12/07/2013) | 2.15 |

## Mediciones

**01101008** M3 Excavación zanja
0.600 M3 × 3.30

**02101060** M3 Relleno zanja s. selecc. CBR>20
0.350 M3 × 9.39

**081030091** M3 HM-20/B/20/I cama y rell. tub. SR
0.170 M3 × 62.11

**32509010** Ml Tub. PE/AD Ø 160 mm. (19/03/2007)
3.000 Ml × 4.09
Tubería de polietileno alta densidad Ø 160 mm., corrugada exterior y lisa interior, totalmente colocada.

| Código | Ud | Descripción | Rendimiento | Precio | Importe |
|---|---|---|---|---|---|
| F15130 | Ml | Tubería de PE/AD Ø 160 mm. (material; 15/07/2010) | 1.0000 | 2.18 | 2.18 |
| A200 | H | Hora de oficial de primera | 0.0500 | 18.38 | 0.92 |
| A500 | H | Hora de Peón Ordinario. | 0.0500 | 15.17 | 0.76 |
| %COIQ | % | Costes indirectos. | 6 % | 3.86 | 0.23 |
|  |  | Total |  |  | 4.09 |

**57510001** Ml Cinta de cobertura de aviso (03/02/2005)
1.000 Ml × 0.28
Cinta de cobertura de aviso, totalmente colocada.

| Código | Ud | Descripción | Rendimiento | Precio | Importe |
|---|---|---|---|---|---|
| U9010 | Ml | Cinta de cobertura de aviso. | 1.0000 | 0.17 | 0.17 |
| A500 | H | Hora de Peón Ordinario. | 0.0060 | 15.17 | 0.09 |
| %COIQ | % | Costes indirectos. | 6 % | 0.26 | 0.02 |
|  |  | Total |  |  | 0.28 |

**57510007** Ml Adquisición y colocación de Cuerda guía (22/01/2005)
3.000 Ml × 0.22
Adquisición y colocación de Cuerda guía en tuberías PVC-PE, totalmente colocada.

| Código | Ud | Descripción | Rendimiento | Precio | Importe |
|---|---|---|---|---|---|
| ACC05 | ML. | Cuerda 5 mm. | 1.0000 | 0.06 | 0.06 |
| A500 | H | Hora de Peón Ordinario. | 0.0100 | 15.17 | 0.15 |
| %COIQ | % | Costes indirectos. | 6 % | 0.21 | 0.01 |
|  |  | Total |  |  | 0.22 |

**01101008** M3 Excavación zanja
0.600 M3 × 3.30

**02101060** M3 Relleno zanja s. selecc. CBR>20
0.350 M3 × 9.39

**081030091** M3 HM-20/B/20/I cama y rell. tub. SR
0.150 M3 × 62.11

**32509010** Ml Tub. PE/AD Ø 160 mm.
4.000 Ml × 4.09

**57510001** Ml Cinta de cobertura de aviso
1.000 Ml × 0.28

**57510007** Ml Adquisición y colocación de Cuerda guía
4.000 Ml × 0.22

**01101016** M3 Excavación cimientos o.f.
75.768 M3 × 4.70

| Medición | Uds. | Largo | Ancho | Alto | Parcial |
|---|---|---|---|---|---|
|  | 1.000 | 5.600 | 4.100 | 3.300 | 75.768 |
| Total |  |  |  |  | 75.768 |

**02101064** M3 Rell. local. trasdós o.f.
40.590 M3 × 3.95

| Medición | Uds. | Largo | Ancho | Alto | Parcial |
|---|---|---|---|---|---|
|  | 1.000 | 5.600 | 4.100 | 3.300 | 75.768 |
|  | -1.000 | 4.100 | 2.600 | 3.300 | -35.178 |
| Total |  |  |  |  | 40.590 |

**02101080** M3 Relleno grava 3-6 mm.
0.500 M3 × 11.56

**08103033** M3 HA-30/P/20/IIb+Qc cimientos-alzados SR
14.407 M3 × 68.35

| Medición | Uds. | Largo | Ancho | Alto | Parcial |
|---|---|---|---|---|---|
|  | 1.000 | 4.100 | 2.600 | 3.550 | 37.843 |
|  | -1.000 | 3.600 | 2.100 | 3.100 | -23.436 |
| Total |  |  |  |  | 14.407 |

**08203001** M2 Encofrado plano, incluso apeos
90.470 M2 × 19.10

| Medición | Uds. | Largo | Ancho | Alto | Parcial |
|---|---|---|---|---|---|
|  | 2.000 | 4.100 |  | 3.550 | 29.110 |
|  | 2.000 | 2.600 |  | 3.550 | 18.460 |
|  | 2.000 | 2.100 |  | 3.100 | 13.020 |
|  | 2.000 | 3.600 |  | 3.100 | 22.320 |
|  | 1.000 | 2.100 | 3.600 |  | 7.560 |
| Total |  |  |  |  | 90.470 |

**08403004** Kg Acero B-500-S
1302.300 Kg × 1.03

| Medición | Uds. | Largo | Ancho | Parcial |
|---|---|---|---|---|
|  | 1.000 | 14.470 | 90.000 | 1302.300 |
| Total |  |  |  | 1302.300 |

**45603012** UD Tapa de registro en fundición nodular (07/07/2013, 25/2002)
1.000 UD × 76.96
Tapa de registro en fundición nodular Ø 60, incluso marco, para 40 tn.

| Código | Ud | Descripción | Rendimiento | Precio | Importe |
|---|---|---|---|---|---|
| P22200 | UD | Tapa de registro Ø 60 Rexel | 1.0000 | 65.89 | 65.89 |
| A200 | H | Hora de oficial de primera | 0.2000 | 18.38 | 3.68 |
| A500 | H | Hora de Peón Ordinario. | 0.2000 | 15.17 | 3.03 |
| %COIQ | % | Costes indirectos. | 6 % | 72.60 | 4.36 |
|  |  | Total |  |  | 76.96 |

**45607116** Ud Pate de polipropileno reforzado (07/07/2013, 03/02/2005)
7.000 Ud × 11.70
Pate de polipropileno reforzado con varilla interior de acero, de dimensiones 360x210 mm., totalmente colocado.

| Código | Ud | Descripción | Rendimiento | Precio | Importe |
|---|---|---|---|---|---|
| MA127 | UD | Pate de polipropileno. | 1.0000 | 8.01 | 8.01 |
| A500 | H | Hora de Peón Ordinario. | 0.2000 | 15.17 | 3.03 |
| %COIQ | % | Costes indirectos. | 6 % | 11.04 | 0.66 |
|  |  | Total |  |  | 11.70 |

**081030091** M3 HM-20/B/20/I cama y rell. tub. SR
0.874 M3 × 62.11

| Medición | Uds. | Largo | Ancho | Alto | Parcial |
|---|---|---|---|---|---|
|  | 1.000 | 3.800 | 2.300 | 0.100 | 0.874 |
| Total |  |  |  |  | 0.874 |

**45603015** UD Cierre antivandálico para tapa de arqueta e registro (07/07/2013, 25/2002)
1.000 UD × 40.06
Cierre antivandálico para tapa de arqueta de registro, incluso candado, totalmente colocado

| Código | Ud | Descripción | Rendimiento | Precio | Importe |
|---|---|---|---|---|---|
| P22202 | UD | Cierre antivandálico para tapa de arqueta de registro (material; 07/07/2013) | 1.0000 | 29.40 | 29.40 |
| A200 | H | Hora de oficial de primera | 0.2500 | 18.38 | 4.60 |
| A500 | H | Hora de Peón Ordinario. | 0.2500 | 15.17 | 3.79 |
| %COIQ | % | Costes indirectos. | 6 % | 37.79 | 2.27 |
|  |  | Total |  |  | 40.06 |

**01101016** M3 Excavación cimientos o.f.
18.496 M3 × 4.70

| Medición | Uds. | Largo | Ancho | Alto | Parcial |
|---|---|---|---|---|---|
|  | 1.000 | 3.400 | 3.400 | 1.600 | 18.496 |
| Total |  |  |  |  | 18.496 |

**02101064** M3 Rell. local. trasdós o.f.
15.136 M3 × 3.95

| Medición | Uds. | Largo | Ancho | Alto | Parcial |
|---|---|---|---|---|---|
|  | 1.000 | 3.400 | 3.400 | 1.600 | 18.496 |
|  | -1.000 | 1.400 | 1.500 | 1.600 | -3.360 |
| Total |  |  |  |  | 15.136 |

**02101080** M3 Relleno grava 3-6 mm.
0.018 M3 × 11.56

| Medición | Uds. | Largo | Ancho | Alto | Parcial |
|---|---|---|---|---|---|
|  | 1.000 | 0.300 | 0.300 | 0.200 | 0.018 |
| Total |  |  |  |  | 0.018 |

**45607150** Ud Arqueta prefabricada 1400x1400 mm., machiembrada de H=1,0 m., colocada (22/06/2013, 03/02/2005)
2.000 Ud × 211.76

| Código | Ud | Descripción | Rendimiento | Precio | Importe |
|---|---|---|---|---|---|
| P22350 | UD | Arqueta prefabricada 1400x1400 mm. machiembrada de H=1,0 m. (material; 07/07/2013) | 1.0000 | 187.53 | 187.53 |
| B005 | H | Retroexcavadora s/ruedas | 0.1500 | 48.00 | 7.20 |
| A200 | H | Hora de oficial de primera | 0.1500 | 18.38 | 2.76 |
| A500 | H | Hora de Peón Ordinario. | 0.1500 | 15.17 | 2.28 |
| %COIQ | % | Costes indirectos. | 6 % | 199.77 | 11.99 |
|  |  | Total |  |  | 211.76 |

**45607116** Ud Pate de polipropileno reforzado
4.000 Ud × 11.70

**08103033** M3 HA-30/P/20/IIb+Qc cimientos-alzados SR
0.580 M3 × 68.35

**08103001** M3 HL-150/C/TM limpieza SR
0.361 M3 × 58.18

| Medición | Uds. | Largo | Ancho | Alto | Parcial |
|---|---|---|---|---|---|
|  | 1.000 | 1.900 | 1.900 | 0.100 | 0.361 |
| Total |  |  |  |  | 0.361 |

**08203001** M2 Encofrado plano, incluso apeos
4.460 M2 × 19.10

| Medición | Uds. | Largo | Ancho | Parcial |
|---|---|---|---|---|
|  | 4.000 | 1.900 | 0.150 | 1.140 |
|  | 1.000 | 1.400 | 1.400 | 1.960 |
|  | 4.000 | 1.700 | 0.200 | 1.360 |
| Total |  |  |  | 4.460 |

**55606210** M2 Cierre huecos ventilación con chapa perforada
0.160 M2 × 496.53

| Medición | Uds. | Largo | Ancho | Parcial |
|---|---|---|---|---|
|  | 2.000 | 0.400 | 0.200 | 0.160 |
| Total |  |  |  | 0.160 |

**08403004** Kg Acero B-500-S
29.000 Kg × 1.03

| Medición | Uds. | Largo | Parcial |
|---|---|---|---|
|  | 0.580 | 50.000 | 29.000 |
| Total |  |  | 29.000 |

**45603012** UD Tapa de registro en fundición nodular
1.000 UD × 76.96

**45603015** UD Cierre antivandálico para tapa de arqueta e registro
1.000 UD × 40.06

**01101016** M3 Excavación cimientos o.f.
24.276 M3 × 4.70

| Medición | Uds. | Largo | Ancho | Alto | Parcial |
|---|---|---|---|---|---|
|  | 1.000 | 3.400 | 3.400 | 2.100 | 24.276 |
| Total |  |  |  |  | 24.276 |

**02101064** M3 Rell. local. trasdós o.f.
19.866 M3 × 3.95

| Medición | Uds. | Largo | Ancho | Alto | Parcial |
|---|---|---|---|---|---|
|  | 1.000 | 3.400 | 3.400 | 2.100 | 24.276 |
|  | -1.000 | 1.400 | 1.500 | 2.100 | -4.410 |
| Total |  |  |  |  | 19.866 |

**02101080** M3 Relleno grava 3-6 mm.
0.018 M3 × 11.56

| Medición | Uds. | Largo | Ancho | Alto | Parcial |
|---|---|---|---|---|---|
|  | 1.000 | 0.300 | 0.300 | 0.200 | 0.018 |
| Total |  |  |  |  | 0.018 |

**45607150** Ud Arqueta prefabricada 1400x1400 mm., machiembrada de H=1,0 m., colocada
2.500 Ud × 211.76

**45607116** Ud Pate de polipropileno reforzado
6.000 Ud × 11.70

**08103033** M3 HA-30/P/20/IIb+Qc cimientos-alzados SR
0.580 M3 × 68.35

**08103001** M3 HL-150/C/TM limpieza SR
0.361 M3 × 58.18

| Medición | Uds. | Largo | Ancho | Alto | Parcial |
|---|---|---|---|---|---|
|  | 1.000 | 1.900 | 1.900 | 0.100 | 0.361 |
| Total |  |  |  |  | 0.361 |

**08203001** M2 Encofrado plano, incluso apeos
4.460 M2 × 19.10

| Medición | Uds. | Largo | Ancho | Parcial |
|---|---|---|---|---|
|  | 4.000 | 1.900 | 0.150 | 1.140 |
|  | 1.000 | 1.400 | 1.400 | 1.960 |
|  | 4.000 | 1.700 | 0.200 | 1.360 |
| Total |  |  |  | 4.460 |

**55606210** M2 Cierre huecos ventilación con chapa perforada
0.160 M2 × 496.53

| Medición | Uds. | Largo | Ancho | Parcial |
|---|---|---|---|---|
|  | 2.000 | 0.400 | 0.200 | 0.160 |
| Total |  |  |  | 0.160 |

**08403004** Kg Acero B-500-S
29.000 Kg × 1.03

| Medición | Uds. | Largo | Parcial |
|---|---|---|---|
|  | 0.580 | 50.000 | 29.000 |
| Total |  |  | 29.000 |

**45603012** UD Tapa de registro en fundición nodular
1.000 UD × 76.96

**45603015** UD Cierre antivandálico para tapa de arqueta e registro
1.000 UD × 40.06

**01101016** M3 Excavación cimientos o.f.
28.125 M3 × 4.70

| Medición | Uds. | Largo | Ancho | Alto | Parcial |
|---|---|---|---|---|---|
|  | 1.000 | 4.500 | 2.500 | 2.500 | 28.125 |
| Total |  |  |  |  | 28.125 |

**02101064** M3 Rell. local. trasdós o.f.
19.675 M3 × 3.95

| Medición | Uds. | Largo | Ancho | Alto | Parcial |
|---|---|---|---|---|---|
|  | 1.000 | 4.500 | 2.500 | 2.500 | 28.125 |
|  | -2.000 | 1.300 | 1.300 | 2.500 | -8.450 |
| Total |  |  |  |  | 19.675 |

**02101080** M3 Relleno grava 3-6 mm.
0.125 M3 × 11.56

| Medición | Uds. | Largo | Ancho | Alto | Parcial |
|---|---|---|---|---|---|
| Drenaje | 1.000 | 0.500 | 0.500 | 0.500 | 0.125 |
| Total |  |  |  |  | 0.125 |

**45607155** Ud Base para arqueta prefabricada 1000x1000 mm. machiembrada de H=1,0 m., colocada (22/06/2013, 03/02/2005)
2.000 Ud × 190.27

| Código | Ud | Descripción | Rendimiento | Precio | Importe |
|---|---|---|---|---|---|
| P22360 | UD | Base para arqueta prefabricada 1000x1000 mm. machiembrada de H=1,0 m. (material; 07/07/2013) | 1.0000 | 167.26 | 167.26 |
| B005 | H | Retroexcavadora s/ruedas | 0.1500 | 48.00 | 7.20 |
| A200 | H | Hora de oficial de primera | 0.1500 | 18.38 | 2.76 |
| A500 | H | Hora de Peón Ordinario. | 0.1500 | 15.17 | 2.28 |
| %COIQ | % | Costes indirectos. | 6 % | 179.50 | 10.77 |
|  |  | Total |  |  | 190.27 |

**45607156** Ud Anillo para arqueta prefabricada 1000x1000 mm. machiembrada de H=1,0 m., colocado (22/06/2013, 03/02/2005)
4.000 Ud × 101.71

| Código | Ud | Descripción | Rendimiento | Precio | Importe |
|---|---|---|---|---|---|
| P22365 | UD | Anillo para arqueta prefabricada 1000x1000 mm. machiembrada de H=1,0 m. (material; 07/07/2013) | 1.0000 | 86.16 | 86.16 |
| B005 | H | Retroexcavadora s/ruedas | 0.1200 | 48.00 | 5.76 |
| A200 | H | Hora de oficial de primera | 0.1200 | 18.38 | 2.21 |
| A500 | H | Hora de Peón Ordinario. | 0.1200 | 15.17 | 1.82 |
| %COIQ | % | Costes indirectos. | 6 % | 95.95 | 5.76 |
|  |  | Total |  |  | 101.71 |

**45607116** Ud Pate de polipropileno reforzado
6.000 Ud × 11.70

**08103033** M3 HA-30/P/20/IIb+Qc cimientos-alzados SR
0.676 M3 × 68.35

| Medición | Uds. | Largo | Ancho | Alto | Parcial |
|---|---|---|---|---|---|
|  | 2.000 | 1.300 | 1.300 | 0.200 | 0.676 |
| Total |  |  |  |  | 0.676 |

**08103001** M3 HL-150/C/TM limpieza SR
0.115 M3 × 58.18

| Medición | Uds. | Largo | Ancho | Alto | Parcial |
|---|---|---|---|---|---|
|  | 1.000 | 1.500 | 0.510 | 0.150 | 0.115 |
| Total |  |  |  |  | 0.115 |

**08203001** M2 Encofrado plano, incluso apeos
3.560 M2 × 19.10

| Medición | Uds. | Largo | Ancho | Parcial |
|---|---|---|---|---|
|  | 2.000 | 1.000 | 1.000 | 2.000 |
|  | 2.000 | 2.600 | 0.200 | 1.040 |
|  | 2.000 | 1.300 | 0.200 | 0.520 |
| Total |  |  |  | 3.560 |

**08403004** Kg Acero B-500-S
33.800 Kg × 1.03

| Medición | Uds. | Largo | Parcial |
|---|---|---|---|
|  | 0.676 | 50.000 | 33.800 |
| Total |  |  | 33.800 |

**45603012** UD Tapa de registro en fundición nodular
2.000 UD × 76.96

**45603015** UD Cierre antivandálico para tapa de arqueta e registro
2.000 UD × 40.06

**01101016** M3 Excavación cimientos o.f.
39.375 M3 × 4.70

| Medición | Uds. | Largo | Ancho | Alto | Parcial |
|---|---|---|---|---|---|
|  | 1.000 | 4.500 | 2.500 | 3.500 | 39.375 |
| Total |  |  |  |  | 39.375 |

**02101064** M3 Rell. local. trasdós o.f.
27.545 M3 × 3.95

| Medición | Uds. | Largo | Ancho | Alto | Parcial |
|---|---|---|---|---|---|
|  | 1.000 | 4.500 | 2.500 | 3.500 | 39.375 |
|  | -2.000 | 1.300 | 1.300 | 3.500 | -11.830 |
| Total |  |  |  |  | 27.545 |

**02101080** M3 Relleno grava 3-6 mm.
0.125 M3 × 11.56

| Medición | Uds. | Largo | Ancho | Alto | Parcial |
|---|---|---|---|---|---|
| Drenaje | 1.000 | 0.500 | 0.500 | 0.500 | 0.125 |
| Total |  |  |  |  | 0.125 |

**45607155** Ud Base para arqueta prefabricada 1000x1000 mm. machiembrada de H=1,0 m., colocada
2.000 Ud × 190.27

**45607156** Ud Anillo para arqueta prefabricada 1000x1000 mm. machiembrada de H=1,0 m., colocado
6.000 Ud × 101.71

**45607116** Ud Pate de polipropileno reforzado
9.000 Ud × 11.70

**08103033** M3 HA-30/P/20/IIb+Qc cimientos-alzados SR
0.676 M3 × 68.35

| Medición | Uds. | Largo | Ancho | Alto | Parcial |
|---|---|---|---|---|---|
|  | 2.000 | 1.300 | 1.300 | 0.200 | 0.676 |
| Total |  |  |  |  | 0.676 |

**08103001** M3 HL-150/C/TM limpieza SR
0.115 M3 × 58.18

| Medición | Uds. | Largo | Ancho | Alto | Parcial |
|---|---|---|---|---|---|
|  | 1.000 | 1.500 | 0.510 | 0.150 | 0.115 |
| Total |  |  |  |  | 0.115 |

**08203001** M2 Encofrado plano, incluso apeos
3.560 M2 × 19.10

| Medición | Uds. | Largo | Ancho | Parcial |
|---|---|---|---|---|
|  | 2.000 | 1.000 | 1.000 | 2.000 |
|  | 2.000 | 2.600 | 0.200 | 1.040 |
|  | 2.000 | 1.300 | 0.200 | 0.520 |
| Total |  |  |  | 3.560 |

**08403004** Kg Acero B-500-S
33.800 Kg × 1.03

| Medición | Uds. | Largo | Parcial |
|---|---|---|---|
|  | 0.676 | 50.000 | 33.800 |
| Total |  |  | 33.800 |

**45603012** UD Tapa de registro en fundición nodular
2.000 UD × 76.96

**45603015** UD Cierre antivandálico para tapa de arqueta e registro
2.000 UD × 40.06

**01101016** M3 Excavación cimientos o.f.
50.625 M3 × 4.70

| Medición | Uds. | Largo | Ancho | Alto | Parcial |
|---|---|---|---|---|---|
|  | 1.000 | 4.500 | 2.500 | 4.500 | 50.625 |
| Total |  |  |  |  | 50.625 |

**02101064** M3 Rell. local. trasdós o.f.
35.415 M3 × 3.95

| Medición | Uds. | Largo | Ancho | Alto | Parcial |
|---|---|---|---|---|---|
|  | 1.000 | 4.500 | 2.500 | 4.500 | 50.625 |
|  | -2.000 | 1.300 | 1.300 | 4.500 | -15.210 |
| Total |  |  |  |  | 35.415 |

**02101080** M3 Relleno grava 3-6 mm.
0.125 M3 × 11.56

| Medición | Uds. | Largo | Ancho | Alto | Parcial |
|---|---|---|---|---|---|
| Drenaje | 1.000 | 0.500 | 0.500 | 0.500 | 0.125 |
| Total |  |  |  |  | 0.125 |

**45607155** Ud Base para arqueta prefabricada 1000x1000 mm. machiembrada de H=1,0 m., colocada
2.000 Ud × 190.27

**45607156** Ud Anillo para arqueta prefabricada 1000x1000 mm. machiembrada de H=1,0 m., colocado
8.000 Ud × 101.71

**45607116** Ud Pate de polipropileno reforzado
12.000 Ud × 11.70

**08103033** M3 HA-30/P/20/IIb+Qc cimientos-alzados SR
0.676 M3 × 68.35

| Medición | Uds. | Largo | Ancho | Alto | Parcial |
|---|---|---|---|---|---|
|  | 2.000 | 1.300 | 1.300 | 0.200 | 0.676 |
| Total |  |  |  |  | 0.676 |

**08103001** M3 HL-150/C/TM limpieza SR
0.115 M3 × 58.18

| Medición | Uds. | Largo | Ancho | Alto | Parcial |
|---|---|---|---|---|---|
|  | 1.000 | 1.500 | 0.510 | 0.150 | 0.115 |
| Total |  |  |  |  | 0.115 |

**08203001** M2 Encofrado plano, incluso apeos
3.560 M2 × 19.10

| Medición | Uds. | Largo | Ancho | Parcial |
|---|---|---|---|---|
|  | 2.000 | 1.000 | 1.000 | 2.000 |
|  | 2.000 | 2.600 | 0.200 | 1.040 |
|  | 2.000 | 1.300 | 0.200 | 0.520 |
| Total |  |  |  | 3.560 |

**08403004** Kg Acero B-500-S
33.800 Kg × 1.03

| Medición | Uds. | Largo | Parcial |
|---|---|---|---|
|  | 0.676 | 50.000 | 33.800 |
| Total |  |  | 33.800 |

**45603012** UD Tapa de registro en fundición nodular
2.000 UD × 76.96

**45603015** UD Cierre antivandálico para tapa de arqueta e registro
2.000 UD × 40.06

**01101016** M3 Excavación cimientos o.f.
31.680 M3 × 4.70

| Medición | Uds. | Largo | Ancho | Alto | Parcial |
|---|---|---|---|---|---|
|  | 1.000 | 3.200 | 3.000 | 3.300 | 31.680 |
| Total |  |  |  |  | 31.680 |

**02101064** M3 Rell. local. trasdós o.f.
23.265 M3 × 3.95

| Medición | Uds. | Largo | Ancho | Alto | Parcial |
|---|---|---|---|---|---|
|  | 1.000 | 3.200 | 3.000 | 3.300 | 31.680 |
|  | -1.000 | 1.700 | 1.500 | 3.300 | -8.415 |
| Total |  |  |  |  | 23.265 |

**02101080** M3 Relleno grava 3-6 mm.
0.500 M3 × 11.56

**08103033** M3 HA-30/P/20/IIb+Qc cimientos-alzados SR
5.333 M3 × 68.35

| Medición | Uds. | Largo | Ancho | Alto | Parcial |
|---|---|---|---|---|---|
|  | 1.000 | 1.700 | 1.500 | 3.550 | 9.053 |
|  | -1.000 | 1.200 | 1.000 | 3.100 | -3.720 |
| Total |  |  |  |  | 5.333 |

**081030091** M3 HM-20/B/20/I cama y rell. tub. SR
0.323 M3 × 62.11

| Medición | Uds. | Largo | Ancho | Alto | Parcial |
|---|---|---|---|---|---|
|  | 1.000 | 1.900 | 1.700 | 0.100 | 0.323 |
| Total |  |  |  |  | 0.323 |

**08203001** M2 Encofrado plano, incluso apeos
37.560 M2 × 19.10

| Medición | Uds. | Largo | Ancho | Alto | Parcial |
|---|---|---|---|---|---|
|  | 2.000 | 1.700 |  | 3.550 | 12.070 |
|  | 2.000 | 1.500 |  | 3.550 | 10.650 |
|  | 2.000 | 1.200 |  | 3.100 | 7.440 |
|  | 2.000 | 1.000 |  | 3.100 | 6.200 |
|  | 1.000 | 1.200 | 1.000 |  | 1.200 |
| Total |  |  |  |  | 37.560 |

**08403004** Kg Acero B-500-S
479.970 Kg × 1.03

| Medición | Uds. | Largo | Ancho | Parcial |
|---|---|---|---|---|
|  | 1.000 | 5.333 | 90.000 | 479.970 |
| Total |  |  |  | 479.970 |

**45603012** UD Tapa de registro en fundición nodular
1.000 UD × 76.96

**45607116** Ud Pate de polipropileno reforzado
7.000 Ud × 11.70

**45603015** UD Cierre antivandálico para tapa de arqueta e registro
1.000 UD × 40.06

**01101016** M3 Excavación cimientos o.f.
35.875 M3 × 4.70

| Medición | Uds. | Largo | Ancho | Alto | Parcial |
|---|---|---|---|---|---|
|  | 1.000 | 4.100 | 3.500 | 2.500 | 35.875 |
| Total |  |  |  |  | 35.875 |

**02101064** M3 Rell. local. trasdós o.f.
28.000 M3 × 3.95

| Medición | Uds. | Largo | Ancho | Alto | Parcial |
|---|---|---|---|---|---|
|  | 1.000 | 4.100 | 3.500 | 2.500 | 35.875 |
|  | -1.000 | 2.100 | 1.500 | 2.500 | -7.875 |
| Total |  |  |  |  | 28.000 |

**02101080** M3 Relleno grava 3-6 mm.
0.500 M3 × 11.56

**08103033** M3 HA-30/P/20/IIb+Qc cimientos-alzados SR
7.157 M3 × 68.35

| Medición | Uds. | Largo | Ancho | Alto | Parcial |
|---|---|---|---|---|---|
|  | 1.000 | 2.600 | 2.000 | 2.800 | 14.560 |
|  | -1.000 | 2.100 | 1.500 | 2.350 | -7.403 |
| Total |  |  |  |  | 7.157 |

**081030091** M3 HM-20/B/20/I cama y rell. tub. SR
0.616 M3 × 62.11

| Medición | Uds. | Largo | Ancho | Alto | Parcial |
|---|---|---|---|---|---|
|  | 1.000 | 2.800 | 2.200 | 0.100 | 0.616 |
| Total |  |  |  |  | 0.616 |

**08203001** M2 Encofrado plano, incluso apeos
45.830 M2 × 19.10

| Medición | Uds. | Largo | Ancho | Alto | Parcial |
|---|---|---|---|---|---|
|  | 2.000 | 2.600 |  | 2.800 | 14.560 |
|  | 2.000 | 2.000 |  | 2.800 | 11.200 |
|  | 2.000 | 2.100 |  | 2.350 | 9.870 |
|  | 2.000 | 1.500 |  | 2.350 | 7.050 |
|  | 1.000 | 2.100 | 1.500 |  | 3.150 |
| Total |  |  |  |  | 45.830 |

**08403004** Kg Acero B-500-S
644.130 Kg × 1.03

| Medición | Uds. | Largo | Ancho | Parcial |
|---|---|---|---|---|
|  | 1.000 | 7.157 | 90.000 | 644.130 |
| Total |  |  |  | 644.130 |

**45603012** UD Tapa de registro en fundición nodular
1.000 UD × 76.96

**45607116** Ud Pate de polipropileno reforzado
5.000 Ud × 11.70

**45603015** UD Cierre antivandálico para tapa de arqueta e registro
1.000 UD × 40.06

**01101016** M3 Excavación cimientos o.f.
42.400 M3 × 4.70

| Medición | Uds. | Largo | Ancho | Alto | Parcial |
|---|---|---|---|---|---|
|  | 1.000 | 5.300 | 3.200 | 2.500 | 42.400 |
| Total |  |  |  |  | 42.400 |

**02101064** M3 Rell. local. trasdós o.f.
24.125 M3 × 3.95

| Medición | Uds. | Largo | Ancho | Alto | Parcial |
|---|---|---|---|---|---|
|  | 1.000 | 5.300 | 3.200 | 2.500 | 42.400 |
|  | -1.000 | 4.300 | 1.700 | 2.500 | -18.275 |
| Total |  |  |  |  | 24.125 |

**02101080** M3 Relleno grava 3-6 mm.
0.500 M3 × 11.56

**08103033** M3 HA-30/P/20/IIb+Qc cimientos-alzados SR
10.880 M3 × 68.35

| Medición | Uds. | Largo | Ancho | Alto | Parcial |
|---|---|---|---|---|---|
|  | 1.000 | 4.300 | 1.700 | 2.800 | 20.468 |
|  | -2.000 | 1.200 | 1.200 | 2.350 | -6.768 |
|  | -1.000 | 1.200 | 1.000 | 2.350 | -2.820 |
| Total |  |  |  |  | 10.880 |

**081030091** M3 HM-20/B/20/I cama y rell. tub. SR
0.616 M3 × 62.11

| Medición | Uds. | Largo | Ancho | Alto | Parcial |
|---|---|---|---|---|---|
|  | 1.000 | 2.800 | 2.200 | 0.100 | 0.616 |
| Total |  |  |  |  | 0.616 |

**08203001** M2 Encofrado plano, incluso apeos
69.900 M2 × 19.10

| Medición | Uds. | Largo | Ancho | Alto | Parcial |
|---|---|---|---|---|---|
|  | 2.000 | 4.300 |  | 2.800 | 24.080 |
|  | 2.000 | 1.700 |  | 2.800 | 9.520 |
|  | 10.000 | 1.200 |  | 2.350 | 28.200 |
|  | 2.000 | 1.000 |  | 2.350 | 4.700 |
|  | 2.000 | 1.200 | 1.000 |  | 2.400 |
|  | 1.000 | 1.000 | 1.000 |  | 1.000 |
| Total |  |  |  |  | 69.900 |

**08403004** Kg Acero B-500-S
979.200 Kg × 1.03

| Medición | Uds. | Largo | Ancho | Parcial |
|---|---|---|---|---|
|  | 1.000 | 10.880 | 90.000 | 979.200 |
| Total |  |  |  | 979.200 |

**45603012** UD Tapa de registro en fundición nodular
3.000 UD × 76.96

**45607116** Ud Pate de polipropileno reforzado
15.000 Ud × 11.70

| Medición | Uds. | Largo | Parcial |
|---|---|---|---|
|  | 3.000 | 5.000 | 15.000 |
| Total |  |  | 15.000 |

**45603015** UD Cierre antivandálico para tapa de arqueta e registro
3.000 UD × 40.06

**01101016** M3 Excavación cimientos o.f.
39.463 M3 × 4.70

| Medición | Uds. | Largo | Ancho | Alto | Parcial |
|---|---|---|---|---|---|
|  | 1.000 | 4.100 | 3.500 | 2.750 | 39.463 |
| Total |  |  |  |  | 39.463 |

**02101064** M3 Rell. local. trasdós o.f.
30.800 M3 × 3.95

| Medición | Uds. | Largo | Ancho | Alto | Parcial |
|---|---|---|---|---|---|
|  | 1.000 | 4.100 | 3.500 | 2.750 | 39.463 |
|  | -1.000 | 2.100 | 1.500 | 2.750 | -8.663 |
| Total |  |  |  |  | 30.800 |

**02101080** M3 Relleno grava 3-6 mm.
0.500 M3 × 11.56

**08103033** M3 HA-30/P/20/IIb+Qc cimientos-alzados SR
7.670 M3 × 68.35

| Medición | Uds. | Largo | Ancho | Alto | Parcial |
|---|---|---|---|---|---|
|  | 1.000 | 2.600 | 2.000 | 3.050 | 15.860 |
|  | -1.000 | 2.100 | 1.500 | 2.600 | -8.190 |
| Total |  |  |  |  | 7.670 |

**081030091** M3 HM-20/B/20/I cama y rell. tub. SR
0.616 M3 × 62.11

| Medición | Uds. | Largo | Ancho | Alto | Parcial |
|---|---|---|---|---|---|
|  | 1.000 | 2.800 | 2.200 | 0.100 | 0.616 |
| Total |  |  |  |  | 0.616 |

**08203001** M2 Encofrado plano, incluso apeos
45.830 M2 × 19.10

| Medición | Uds. | Largo | Ancho | Alto | Parcial |
|---|---|---|---|---|---|
|  | 2.000 | 2.600 |  | 2.800 | 14.560 |
|  | 2.000 | 2.000 |  | 2.800 | 11.200 |
|  | 2.000 | 2.100 |  | 2.350 | 9.870 |
|  | 2.000 | 1.500 |  | 2.350 | 7.050 |
|  | 1.000 | 2.100 | 1.500 |  | 3.150 |
| Total |  |  |  |  | 45.830 |

**08403004** Kg Acero B-500-S
690.300 Kg × 1.03

| Medición | Uds. | Largo | Ancho | Parcial |
|---|---|---|---|---|
|  | 1.000 | 7.670 | 90.000 | 690.300 |
| Total |  |  |  | 690.300 |

**45603012** UD Tapa de registro en fundición nodular
1.000 UD × 76.96

**45607116** Ud Pate de polipropileno reforzado
6.000 Ud × 11.70

**45603015** UD Cierre antivandálico para tapa de arqueta e registro
1.000 UD × 40.06

**01101016** M3 Excavación cimientos o.f.
46.640 M3 × 4.70

| Medición | Uds. | Largo | Ancho | Alto | Parcial |
|---|---|---|---|---|---|
|  | 1.000 | 5.300 | 3.200 | 2.750 | 46.640 |
| Total |  |  |  |  | 46.640 |

**02101064** M3 Rell. local. trasdós o.f.
26.537 M3 × 3.95

| Medición | Uds. | Largo | Ancho | Alto | Parcial |
|---|---|---|---|---|---|
|  | 1.000 | 5.300 | 3.200 | 2.750 | 46.640 |
|  | -1.000 | 4.300 | 1.700 | 2.750 | -20.103 |
| Total |  |  |  |  | 26.537 |

**02101080** M3 Relleno grava 3-6 mm.
0.500 M3 × 11.56

**08103033** M3 HA-30/P/20/IIb+Qc cimientos-alzados SR
11.688 M3 × 68.35

| Medición | Uds. | Largo | Ancho | Alto | Parcial |
|---|---|---|---|---|---|
|  | 1.000 | 4.300 | 1.700 | 3.050 | 22.296 |
|  | -2.000 | 1.200 | 1.200 | 2.600 | -7.488 |
|  | -1.000 | 1.200 | 1.000 | 2.600 | -3.120 |
| Total |  |  |  |  | 11.688 |

**08103001** M3 HL-150/C/TM limpieza SR
0.616 M3 × 58.18

| Medición | Uds. | Largo | Ancho | Alto | Parcial |
|---|---|---|---|---|---|
|  | 1.000 | 2.800 | 2.200 | 0.100 | 0.616 |
| Total |  |  |  |  | 0.616 |

**08203001** M2 Encofrado plano, incluso apeos
76.400 M2 × 19.10

| Medición | Uds. | Largo | Ancho | Alto | Parcial |
|---|---|---|---|---|---|
|  | 2.000 | 4.300 |  | 3.050 | 26.230 |
|  | 2.000 | 1.700 |  | 3.050 | 10.370 |
|  | 10.000 | 1.200 |  | 2.600 | 31.200 |
|  | 2.000 | 1.000 |  | 2.600 | 5.200 |
|  | 2.000 | 1.200 | 1.000 |  | 2.400 |
|  | 1.000 | 1.000 | 1.000 |  | 1.000 |
| Total |  |  |  |  | 76.400 |

**08403004** Kg Acero B-500-S
1051.920 Kg × 1.03

| Medición | Uds. | Largo | Ancho | Parcial |
|---|---|---|---|---|
|  | 1.000 | 11.688 | 90.000 | 1051.920 |
| Total |  |  |  | 1051.920 |

**45603012** UD Tapa de registro en fundición nodular
3.000 UD × 76.96

**45607116** Ud Pate de polipropileno reforzado
18.000 Ud × 11.70

| Medición | Uds. | Largo | Parcial |
|---|---|---|---|
|  | 3.000 | 6.000 | 18.000 |
| Total |  |  | 18.000 |

**45603015** UD Cierre antivandálico para tapa de arqueta e registro
3.000 UD × 40.06

**01101016** M3 Excavación cimientos o.f.
39.488 M3 × 4.70

| Medición | Uds. | Largo | Ancho | Alto | Parcial |
|---|---|---|---|---|---|
|  | 1.000 | 4.500 | 3.900 | 2.250 | 39.488 |
| Total |  |  |  |  | 39.488 |

**02101064** M3 Rell. local. trasdós o.f.
23.288 M3 × 3.95

| Medición | Uds. | Largo | Ancho | Alto | Parcial |
|---|---|---|---|---|---|
|  | 1.000 | 4.500 | 3.900 | 2.250 | 39.488 |
|  | -1.000 | 3.000 | 2.400 | 2.250 | -16.200 |
| Total |  |  |  |  | 23.288 |

**02101080** M3 Relleno grava 3-6 mm.
0.500 M3 × 11.56

**08103033** M3 HA-30/P/20/IIb+Qc cimientos-alzados SR
8.385 M3 × 68.35

| Medición | Uds. | Largo | Ancho | Alto | Parcial |
|---|---|---|---|---|---|
|  | 1.000 | 3.000 | 2.400 | 2.550 | 18.360 |
|  | -1.000 | 2.500 | 1.900 | 2.100 | -9.975 |
| Total |  |  |  |  | 8.385 |

**08103001** M3 HL-150/C/TM limpieza SR
0.832 M3 × 58.18

| Medición | Uds. | Largo | Ancho | Alto | Parcial |
|---|---|---|---|---|---|
|  | 1.000 | 3.200 | 2.600 | 0.100 | 0.832 |
| Total |  |  |  |  | 0.832 |

**08203001** M2 Encofrado plano, incluso apeos
45.830 M2 × 19.10

| Medición | Uds. | Largo | Ancho | Alto | Parcial |
|---|---|---|---|---|---|
|  | 2.000 | 2.600 |  | 2.800 | 14.560 |
|  | 2.000 | 2.000 |  | 2.800 | 11.200 |
|  | 2.000 | 2.100 |  | 2.350 | 9.870 |
|  | 2.000 | 1.500 |  | 2.350 | 7.050 |
|  | 1.000 | 2.100 | 1.500 |  | 3.150 |
| Total |  |  |  |  | 45.830 |

**08403004** Kg Acero B-500-S
754.650 Kg × 1.03

| Medición | Uds. | Largo | Ancho | Parcial |
|---|---|---|---|---|
|  | 1.000 | 8.385 | 90.000 | 754.650 |
| Total |  |  |  | 754.650 |

**45603012** UD Tapa de registro en fundición nodular
1.000 UD × 76.96

**45607116** Ud Pate de polipropileno reforzado
6.000 Ud × 11.70

**45603015** UD Cierre antivandálico para tapa de arqueta e registro
1.000 UD × 40.06

**01101016** M3 Excavación cimientos o.f.
43.560 M3 × 4.70

| Medición | Uds. | Largo | Ancho | Alto | Parcial |
|---|---|---|---|---|---|
|  | 1.000 | 4.400 | 4.400 | 2.250 | 43.560 |
| Total |  |  |  |  | 43.560 |

**02101064** M3 Rell. local. trasdós o.f.
20.432 M3 × 3.95

| Medición | Uds. | Largo | Ancho | Alto | Parcial |
|---|---|---|---|---|---|
|  | 1.000 | 4.400 | 4.400 | 2.250 | 43.560 |
|  | -1.000 | 2.900 | 2.900 | 2.750 | -23.128 |
| Total |  |  |  |  | 20.432 |

**02101080** M3 Relleno grava 3-6 mm.
0.500 M3 × 11.56

**08103033** M3 HA-30/P/20/IIb+Qc cimientos-alzados SR
9.710 M3 × 68.35

| Medición | Uds. | Largo | Ancho | Alto | Parcial |
|---|---|---|---|---|---|
|  | 1.000 | 2.900 | 1.700 | 2.550 | 12.572 |
|  | 1.000 | 1.700 | 1.200 | 2.550 | 5.202 |
|  | -1.000 | 1.200 | 1.200 | 2.100 | -3.024 |
|  | -2.000 | 1.200 | 1.000 | 2.100 | -5.040 |
| Total |  |  |  |  | 9.710 |

**08103001** M3 HL-150/C/TM limpieza SR
0.616 M3 × 58.18

| Medición | Uds. | Largo | Ancho | Alto | Parcial |
|---|---|---|---|---|---|
|  | 1.000 | 2.800 | 2.200 | 0.100 | 0.616 |
| Total |  |  |  |  | 0.616 |

**08203001** M2 Encofrado plano, incluso apeos
66.315 M2 × 19.10

| Medición | Uds. | Largo | Ancho | Alto | Parcial |
|---|---|---|---|---|---|
|  | 2.000 | 2.900 |  | 2.550 | 14.790 |
|  | 2.000 | 1.700 |  | 2.550 | 8.670 |
|  | 1.000 | 1.700 |  | 2.550 | 4.335 |
|  | 2.000 | 1.200 |  | 2.550 | 6.120 |
|  | 4.000 | 1.000 |  | 2.100 | 8.400 |
|  | 8.000 | 1.200 |  | 2.100 | 20.160 |
|  | 2.000 | 1.200 | 1.000 |  | 2.400 |
|  | 1.000 | 1.200 | 1.200 |  | 1.440 |
| Total |  |  |  |  | 66.315 |

**08403004** Kg Acero B-500-S
873.900 Kg × 1.03

| Medición | Uds. | Largo | Ancho | Parcial |
|---|---|---|---|---|
|  | 1.000 | 9.710 | 90.000 | 873.900 |
| Total |  |  |  | 873.900 |

**45603012** UD Tapa de registro en fundición nodular
3.000 UD × 76.96

**45607116** Ud Pate de polipropileno reforzado
18.000 Ud × 11.70

| Medición | Uds. | Largo | Parcial |
|---|---|---|---|
|  | 3.000 | 6.000 | 18.000 |
| Total |  |  | 18.000 |

**45603015** UD Cierre antivandálico para tapa de arqueta e registro
3.000 UD × 40.06

**01101016** M3 Excavación cimientos o.f.
50.840 M3 × 4.70

| Medición | Uds. | Largo | Ancho | Alto | Parcial |
|---|---|---|---|---|---|
|  | 1.000 | 4.100 | 4.000 | 3.100 | 50.840 |
| Total |  |  |  |  | 50.840 |

**02101064** M3 Rell. local. trasdós o.f.
31.465 M3 × 3.95

| Medición | Uds. | Largo | Ancho | Alto | Parcial |
|---|---|---|---|---|---|
|  | 1.000 | 4.100 | 4.000 | 3.100 | 50.840 |
|  | -1.000 | 2.500 | 2.500 | 3.100 | -19.375 |
| Total |  |  |  |  | 31.465 |

**02101080** M3 Relleno grava 3-6 mm.
0.500 M3 × 11.56

**08103033** M3 HA-30/P/20/IIb+Qc cimientos-alzados SR
9.020 M3 × 68.35

| Medición | Uds. | Largo | Ancho | Alto | Parcial |
|---|---|---|---|---|---|
|  | 1.000 | 2.600 | 2.500 | 3.100 | 20.150 |
|  | -1.000 | 2.100 | 2.000 | 2.650 | -11.130 |
| Total |  |  |  |  | 9.020 |

**08103001** M3 HL-150/C/TM limpieza SR
0.756 M3 × 58.18

| Medición | Uds. | Largo | Ancho | Alto | Parcial |
|---|---|---|---|---|---|
|  | 1.000 | 2.800 | 2.700 | 0.100 | 0.756 |
| Total |  |  |  |  | 0.756 |

**08203001** M2 Encofrado plano, incluso apeos
57.550 M2 × 19.10

| Medición | Uds. | Largo | Ancho | Alto | Parcial |
|---|---|---|---|---|---|
|  | 2.000 | 2.600 |  | 3.100 | 16.120 |
|  | 2.000 | 2.500 |  | 3.100 | 15.500 |
|  | 2.000 | 2.100 |  | 2.650 | 11.130 |
|  | 2.000 | 2.000 |  | 2.650 | 10.600 |
|  | 1.000 | 2.100 | 2.000 |  | 4.200 |
| Total |  |  |  |  | 57.550 |

**08403004** Kg Acero B-500-S
811.800 Kg × 1.03

| Medición | Uds. | Largo | Ancho | Parcial |
|---|---|---|---|---|
|  | 1.000 | 9.020 | 90.000 | 811.800 |
| Total |  |  |  | 811.800 |

**45603012** UD Tapa de registro en fundición nodular
1.000 UD × 76.96

**45607116** Ud Pate de polipropileno reforzado
6.000 Ud × 11.70

**45603015** UD Cierre antivandálico para tapa de arqueta e registro
1.000 UD × 40.06

**01101016** M3 Excavación cimientos o.f.
36.704 M3 × 4.70

| Medición | Uds. | Largo | Ancho | Alto | Parcial |
|---|---|---|---|---|---|
|  | 1.000 | 3.700 | 3.200 | 3.100 | 36.704 |
| Total |  |  |  |  | 36.704 |

**02101064** M3 Rell. local. trasdós o.f.
23.002 M3 × 3.95

| Medición | Uds. | Largo | Ancho | Alto | Parcial |
|---|---|---|---|---|---|
|  | 1.000 | 3.700 | 3.200 | 3.100 | 36.704 |
|  | -1.000 | 2.600 | 1.700 | 3.100 | -13.702 |
| Total |  |  |  |  | 23.002 |

**02101080** M3 Relleno grava 3-6 mm.
0.500 M3 × 11.56

**08103033** M3 HA-30/P/20/IIb+Qc cimientos-alzados SR
7.869 M3 × 68.35

| Medición | Uds. | Largo | Ancho | Alto | Parcial |
|---|---|---|---|---|---|
|  | 1.000 | 2.700 | 1.700 | 3.100 | 14.229 |
|  | -2.000 | 1.200 | 1.000 | 2.650 | -6.360 |
| Total |  |  |  |  | 7.869 |

**08103001** M3 HL-150/C/TM limpieza SR
0.551 M3 × 58.18

| Medición | Uds. | Largo | Ancho | Alto | Parcial |
|---|---|---|---|---|---|
|  | 1.000 | 2.900 | 1.900 | 0.100 | 0.551 |
| Total |  |  |  |  | 0.551 |

**08203001** M2 Encofrado plano, incluso apeos
76.400 M2 × 19.10

| Medición | Uds. | Largo | Ancho | Alto | Parcial |
|---|---|---|---|---|---|
|  | 2.000 | 4.300 |  | 3.050 | 26.230 |
|  | 2.000 | 1.700 |  | 3.050 | 10.370 |
|  | 10.000 | 1.200 |  | 2.600 | 31.200 |
|  | 2.000 | 1.000 |  | 2.600 | 5.200 |
|  | 2.000 | 1.200 | 1.000 |  | 2.400 |
|  | 1.000 | 1.000 | 1.000 |  | 1.000 |
| Total |  |  |  |  | 76.400 |

**08403004** Kg Acero B-500-S
708.210 Kg × 1.03

| Medición | Uds. | Largo | Ancho | Parcial |
|---|---|---|---|---|
|  | 1.000 | 7.869 | 90.000 | 708.210 |
| Total |  |  |  | 708.210 |

**45603012** UD Tapa de registro en fundición nodular
2.000 UD × 76.96

**45607116** Ud Pate de polipropileno reforzado
12.000 Ud × 11.70

| Medición | Uds. | Largo | Parcial |
|---|---|---|---|
|  | 2.000 | 6.000 | 12.000 |
| Total |  |  | 12.000 |

**45603015** UD Cierre antivandálico para tapa de arqueta e registro
2.000 UD × 40.06

**01101016** M3 Excavación cimientos o.f.
43.890 M3 × 4.70

| Medición | Uds. | Largo | Ancho | Alto | Parcial |
|---|---|---|---|---|---|
|  | 1.000 | 3.800 | 3.500 | 3.300 | 43.890 |
| Total |  |  |  |  | 43.890 |

**02101064** M3 Rell. local. trasdós o.f.
28.710 M3 × 3.95

| Medición | Uds. | Largo | Ancho | Alto | Parcial |
|---|---|---|---|---|---|
|  | 1.000 | 3.800 | 3.500 | 3.300 | 43.890 |
|  | -1.000 | 2.300 | 2.000 | 3.300 | -15.180 |
| Total |  |  |  |  | 28.710 |

**02101080** M3 Relleno grava 3-6 mm.
0.500 M3 × 11.56

**08103033** M3 HA-30/P/20/IIb+Qc cimientos-alzados SR
7.295 M3 × 68.35

| Medición | Uds. | Largo | Ancho | Alto | Parcial |
|---|---|---|---|---|---|
|  | 1.000 | 2.300 | 2.000 | 3.200 | 14.720 |
|  | -1.000 | 1.800 | 1.500 | 2.750 | -7.425 |
| Total |  |  |  |  | 7.295 |

**08103001** M3 HL-150/C/TM limpieza SR
0.550 M3 × 58.18

| Medición | Uds. | Largo | Ancho | Alto | Parcial |
|---|---|---|---|---|---|
|  | 1.000 | 2.500 | 2.200 | 0.100 | 0.550 |
| Total |  |  |  |  | 0.550 |

**08203001** M2 Encofrado plano, incluso apeos
48.370 M2 × 19.10

| Medición | Uds. | Largo | Ancho | Alto | Parcial |
|---|---|---|---|---|---|
|  | 2.000 | 2.300 |  | 3.200 | 14.720 |
|  | 2.000 | 2.000 |  | 3.200 | 12.800 |
|  | 2.000 | 1.800 |  | 2.750 | 9.900 |
|  | 2.000 | 1.500 |  | 2.750 | 8.250 |
|  | 1.000 | 1.800 | 1.500 |  | 2.700 |
| Total |  |  |  |  | 48.370 |

**08403004** Kg Acero B-500-S
656.550 Kg × 1.03

| Medición | Uds. | Largo | Ancho | Parcial |
|---|---|---|---|---|
|  | 1.000 | 7.295 | 90.000 | 656.550 |
| Total |  |  |  | 656.550 |

**45603012** UD Tapa de registro en fundición nodular
1.000 UD × 76.96

**45607116** Ud Pate de polipropileno reforzado
6.000 Ud × 11.70

**45603015** UD Cierre antivandálico para tapa de arqueta e registro
1.000 UD × 40.06

**01101016** M3 Excavación cimientos o.f.
51.581 M3 × 4.70

| Medición | Uds. | Largo | Ancho | Alto | Parcial |
|---|---|---|---|---|---|
|  | 1.000 | 6.550 | 3.500 | 2.250 | 51.581 |
| Total |  |  |  |  | 51.581 |

**02101064** M3 Rell. local. trasdós o.f.
28.856 M3 × 3.95

| Medición | Uds. | Largo | Ancho | Alto | Parcial |
|---|---|---|---|---|---|
|  | 1.000 | 6.550 | 3.500 | 2.250 | 51.581 |
|  | -1.000 | 5.050 | 2.000 | 2.250 | -22.725 |
| Total |  |  |  |  | 28.856 |

**02101080** M3 Relleno grava 3-6 mm.
0.500 M3 × 11.56

**08103033** M3 HA-30/P/20/IIb+Qc cimientos-alzados SR
10.112 M3 × 68.35

| Medición | Uds. | Largo | Ancho | Alto | Parcial |
|---|---|---|---|---|---|
|  | 1.000 | 5.050 | 2.000 | 2.150 | 21.715 |
|  | -1.000 | 4.550 | 1.500 | 1.700 | -11.603 |
| Total |  |  |  |  | 10.112 |

**08103001** M3 HL-150/C/TM limpieza SR
1.155 M3 × 58.18

| Medición | Uds. | Largo | Ancho | Alto | Parcial |
|---|---|---|---|---|---|
|  | 1.000 | 5.250 | 2.200 | 0.100 | 1.155 |
| Total |  |  |  |  | 1.155 |

**08203001** M2 Encofrado plano, incluso apeos
57.710 M2 × 19.10

| Medición | Uds. | Largo | Ancho | Alto | Parcial |
|---|---|---|---|---|---|
|  | 2.000 | 5.050 |  | 2.150 | 21.715 |
|  | 2.000 | 2.000 |  | 2.150 | 8.600 |
|  | 2.000 | 4.550 |  | 1.700 | 15.470 |
|  | 2.000 | 1.500 |  | 1.700 | 5.100 |
|  | 1.000 | 4.550 | 1.500 |  | 6.825 |
| Total |  |  |  |  | 57.710 |

**08403004** Kg Acero B-500-S
910.080 Kg × 1.03

| Medición | Uds. | Largo | Ancho | Parcial |
|---|---|---|---|---|
|  | 1.000 | 10.112 | 90.000 | 910.080 |
| Total |  |  |  | 910.080 |

**45603012** UD Tapa de registro en fundición nodular
1.000 UD × 76.96

**45607116** Ud Pate de polipropileno reforzado
4.000 Ud × 11.70

**45603015** UD Cierre antivandálico para tapa de arqueta e registro
1.000 UD × 40.06

**01101016** M3 Excavación cimientos o.f.
44.400 M3 × 4.70

| Medición | Uds. | Largo | Ancho | Alto | Parcial |
|---|---|---|---|---|---|
|  | 1.000 | 5.550 | 3.200 | 2.500 | 44.400 |
| Total |  |  |  |  | 44.400 |

**02101064** M3 Rell. local. trasdós o.f.
27.187 M3 × 3.95

| Medición | Uds. | Largo | Ancho | Alto | Parcial |
|---|---|---|---|---|---|
|  | 1.000 | 5.550 | 3.200 | 2.500 | 44.400 |
|  | -1.000 | 4.050 | 1.700 | 2.500 | -17.213 |
| Total |  |  |  |  | 27.187 |

**02101080** M3 Relleno grava 3-6 mm.
0.500 M3 × 11.56

**08103033** M3 HA-30/P/20/IIb+Qc cimientos-alzados SR
8.480 M3 × 68.35

| Medición | Uds. | Largo | Ancho | Alto | Parcial |
|---|---|---|---|---|---|
|  | 1.000 | 4.050 | 1.700 | 2.500 | 17.213 |
|  | -1.000 | 3.550 | 1.200 | 2.050 | -8.733 |
| Total |  |  |  |  | 8.480 |

**08103001** M3 HL-150/C/TM limpieza SR
0.808 M3 × 58.18

| Medición | Uds. | Largo | Ancho | Alto | Parcial |
|---|---|---|---|---|---|
|  | 1.000 | 4.250 | 1.900 | 0.100 | 0.808 |
| Total |  |  |  |  | 0.808 |

**08203001** M2 Encofrado plano, incluso apeos
52.280 M2 × 19.10

| Medición | Uds. | Largo | Ancho | Alto | Parcial |
|---|---|---|---|---|---|
|  | 2.000 | 4.050 |  | 2.500 | 20.250 |
|  | 2.000 | 1.700 |  | 2.500 | 8.500 |
|  | 2.000 | 3.500 |  | 2.050 | 14.350 |
|  | 2.000 | 1.200 |  | 2.050 | 4.920 |
|  | 1.000 | 3.550 | 1.200 |  | 4.260 |
| Total |  |  |  |  | 52.280 |

**08403004** Kg Acero B-500-S
763.200 Kg × 1.03

| Medición | Uds. | Largo | Ancho | Parcial |
|---|---|---|---|---|
|  | 1.000 | 8.480 | 90.000 | 763.200 |
| Total |  |  |  | 763.200 |

**45603012** UD Tapa de registro en fundición nodular
1.000 UD × 76.96

**45607116** Ud Pate de polipropileno reforzado
5.000 Ud × 11.70

**45603015** UD Cierre antivandálico para tapa de arqueta e registro
1.000 UD × 40.06

## Recursos

**B060** H Camión grúa con brazo telescopico
Camión grúa con brazo telescópico.

**F13060** Ml Tubería de f.d. Ø 400 mm. C-30
Tubería de fundición dúctil Ø 400 mm. C-30

**PERF16** Ml Tubería de acero Ø 700 mm. e= 8 mm
Tubería de acero Ø 700 mm. e=8 mm.

**PERF20** UD Material para protección catódica tipo 1
Material para protección catódica consistente en:
- 45 ud. de ánodo de magnesio 17lb (c77) c/3 m.
- 2 ud. Caja 100x100x70 de aluminio, protección IP-65
- 2 ud. Teja de acero curvada al diámetro de la tubería, 80x80x4 mm.
- 2 Handy Cap
- 120 m. de cable RV 0,6/1 KV 1x6 mm²
- 45 ud. de petaca a compresión Cu 6/10

**G16025** UD Carrete BB Ø 100 L=250
Carrete B-B Ø 100 mm. L= 250 mm.

**G10001** UD Tornillo Ø 16 A.B
Tornillo Ø 16 mm. acero bicromatado

**G16026** UD Carrete BB Ø 100 L=500
Carrete B-B Ø 100 mm. L= 500 mm.

**G13200** UD Codo 11-90º BB Ø 100 mm
Codo 11-90º BB. Ø 100 mm. PN-16 atm.

**H1025** UD Válvula compuerta Ø 100
Válvula de compuerta de bridas Ø 100 mm. PN-16 atm.

**G12083** UD Cono red. BB Ø 500/400
Cono de reducción BB. Ø 500/400 mm. PN-16 atm.

**G16065** UD Carrete BB Ø 400 L=500
Carrete B-B Ø 400 mm. L= 500 mm.

**G10003** UD Tornillo Ø 24 A.B
Tornillo Ø 24 mm. acero bicromatado

**G36085** UD. Carrete de desmontaje Ø 400 mm. acero al carbono
Carrete de desmontaje Ø 400 mm. PN-16 acero al carbono

**E7044** M3 Hormigón HA-30/P/20/IIb planta con cemento CEM II/A 42.5/SR
Hormigón HA-30/P/20/IIb de planta con cemento CEM II/A 42.5/SR

**P25023** UD Perno M-18
Anclaje perno M-18

**B088** H Compactador vibratorio 18 t
Compactador vibratorio autopropulsado de 18 tn.

**E7052** M3 Hormigón vibrado HF-3,5
Hormigón vibrado para firme rígido HF-3,5

**E6044** M2 ME 15x15 Ø 8-8
Malla electrosoldable ME 20x20 A Ø 8-8 B-500-T 5x2 (UNE 3692.96)

**E7028** M3 Hormigón HM-20/B/20/I planta con cemento CEM II/A 42.5/SR
Hormigón HM-20/B/20/I de planta con cemento CEM II/A 42.5/SR

**EAL139** ML Conductor 35mm.² desnudo
Conductor 35 mm². desnudo

**F15126** Ml Tubería de PE/AD Ø 110 mm
Tubería de PE/AD corrugada exterior lisa interior Ø 110 mm.

**D5010** Ml Bordillo prefabricado 25x15x12
Bordillo prefabricado de hormigón 25/15/12 cm.

**E7030** M3 HM-20/B/20/I
Hormigón HM-20/B/20/I de planta.

**S6050** KG Esferas de vidrio para maquina
Esferas de vidrio para marcas viales.

**F13051** Ml Tubería de f.d. Ø 350 mm. C-30
Tubería de fundición dúctil Ø 350 mm.C-30

**PERF17** Ml Tubería de acero Ø 600 mm. e= 8 mm
Tubería de acero Ø 600 mm. e=8 mm.

**PERF22** UD Material para protección catódica tipo 2
Material para protección catódica consistente en:
- 30 ud. de ánodo de magnesio 17lb (c77) c/3 m. de 6 mm²
- 2 ud. Caja 100x100x70 de aluminio, protección IP-65
- 2 ud. Teja de acero curvada al diámetro de la tubería, 80x80x4 mm.
- 2 Handy Cap
- 90 m. de cable RV 0,6/1 KV 1x6 mm²
- 30 ud. de petaca a compresión Cu 6/10

**G10002** UD Tornillo Ø 20 A.B
Tornillo Ø 20 mm. acero bicromatado

**G16040** UD Carrete BB Ø 150 L=500
Carrete B-B Ø 150 mm. L= 500 mm.

**H1035** UD Válvula compuerta Ø 150
Válvula de compuerta de bridas Ø 150 mm. PN-16 atm.

**H1015** UD Válvula de compuerta Ø 60
Válvula de compuerta de bridas Ø 60 mm. PN-16 atm.

**H8015** UD Ventosa automática Ø 60
Ventosa automática de doble bola Ø 65 mm., PN-16 atm.

**G16066** UD Carrete BB Ø 400 L=1000
Carrete B-B Ø 400 mm. L= 1000 mm.

**G16055** UD Carrete BB Ø 250 L=500
Carrete B-B Ø 250 mm. L= 500 mm.

**H1045** UD Válvula compuerta Ø 250
Válvula de compuerta de bridas Ø 250 mm. PN-16 atm.

**G36086** UD. Carrete de desmontaje Ø 350 mm. acro alcarbono
Carrete de desmontaje Ø 350 mm. PN-16 acero al carbono

**G12055** UD Cono red. BB Ø 250/150
Cono de reducción BB. Ø 250/150 mm. PN-16 atm.

**G12072** UD Cono red. BB Ø 350/250
Cono de reducción BB. Ø 350/250 mm. PN-16 atm.

**H9095** UD Válvula flotador pilotada Ø 150 PN-16
Válvula de flotador pilotada Ø 150 PN-16.

**I8025** UD Filtro colador Ø 150 mm
Filtro colador Ø 150

**I1215** UD Medidor electromagnético caudal Ø 150 mm. PN-16
Medidor electromagnético de caudal Ø 150 mm. PN-16, tipo ENDRESS+HAUSER PROMAG

**G16047** UD Carrete BB Ø 150 L=250
Carrete B-B Ø 150 mm. L= 250 mm.

**E7025** M3 Hormigón HM-20/B/20/I planta
Hormigón HM-20/B/20/I de planta.

**F13035** Ml Tubería de f.d. Ø 150 mm. C-40
Tubería de fundición dúctil Ø 150 mm. C-40

**F13025** Ml Tubería de f.d. Ø 100 mm
Tubería de fundición dúctil Ø 100 mm.

**G13515** UD Codo 11-90º EE. Ø 100 mm
Codo11-90º EE. Ø 100 mm. PN-16 atm.

**G12040** UD Cono red. BB Ø 150/100
Cono de reducción BB. Ø 150/100 mm. PN-16 atm.

**I8020** UD Filtro colador Ø 100 mm
Filtro colador Ø 100

**I1213** UD Medidor electromagnético caudal Ø 100 mm. PN-16
Medidor electromagnético de caudal Ø 100 mm. PN-16, tipo ENDRESS+HAUSER PROMAG

**H9092** UD Válvula flotador pilotada Ø 100 PN-16
Válvula de flotador pilotada Ø 100 PN-16.

**D5020** Ml Bordillo prefabricado de 20 x 8 cm
Bordillo prefabricado de hormigón 20 x 8 cm.

**E7250** M3 HM-20/B/20/I cim.-alz. o.f
Hormigón en masa HM-20/B/20/I en cimientos y alzados de obras de fábrica, tamaño máximo arido 20 mm., colocado y vibrado.

**E7035** M3 Hormigón HA-25/P/20/IIb planta
Hormigón HA-25/P/20/IIb de planta.

**MA130** UD Rejilla de f.d. 750x300 mm
Rejilla de fundición dúctil 750 x 300 mm., incluso marco.

**P22270** UD Base Ø 1000 300-500 mm
Base Ø 1000 hasta Ø 500 mm., incluso juntas F-910.

**P22320** UD Cono prefabricado H=850
Cono Ø 1000/600 mm. H=850 mm., incluso juntas F-116.

**P22272** UD Anillo Ø 1000 H=250 mm
Anillo Ø 1000 mm. H=250 mm., incluso juntas F-116.

**P22200** UD Tapa de registro Ø 60 Rexel
Tapa de registro de fundición nodular Ø 60 para 40 Tn., incluso marco.

**P22274** UD Anillo Ø 1000 H=500 mm
Anillo Ø 1000 mm. H=500 mm., incluso juntas F-116.

**F11015** Ml Tubería de hormigón Ø 40 cm
Tubería de hormigón vibrocentrifugado Ø 40 cm.

**F15128** Ml Tubería de PE/AD Ø 125 mm
Tubería de PE/AD corrugada exterior lisa interior Ø 125 mm.

**I4005** UD. Bomba electromagnética 4,0 l/h . a 18 m.c.a
Bomba electromagnética de 0,5 KW a 1.450 r.p.m., para punto de funcionamiento: caudal de 4,0 l/h . a 18m.c.a.

**G17205** UD Collarín toma Ø 400-300/40 mm
Collarín de toma Ø 400-300/40 mm.

**R4010** UD Tutor1.5-2 m
Tutor 1.5-2 m..

**C4010** M3 Piedra silícea canto rodado en obra
Piedra silícea canto rodado tamaño medio 10 cm. en obra

**E7022** M3 Hormigón de planta HL-150/c/TM SR
Hormigón de planta HL-150/c/TM, fabricado con cemento con cemento CEM II/A 42.5/SR

**E7024** M3 Hormigón de planta HL-150/c/TM poroso, cemento CEM II/A 42.5/SR
Hormigón de planta HL-150/c/TM poroso con cemento CEM II/A 42.5/SR

**E6043** M2 ME 20x20 Ø 8-8
Malla electrosoldable ME 20x20 A Ø 8-8 B-500-T 5x2 (UNE 3692.96)

**E6052** M2 Mallazo 20x 30 x 5
Mallazo 20 x 30 x 5.

**E7042** M3 Hormigón HA-30/P/20/IIb planta
Hormigón HA-30/P/20/IIb de planta.

**E2045** M3 Cotegran
Cotegrán

**P25012** Ml Albardilla R-25
Albardilla prefabricada R-25 de Norten

**E9330** Ml Junta impermeabilización Masterflex 2000 TI-24
Junta de impermeabilización tipo Masterflex 2000 TI -24

**MA110** ML Lámina Glasdan 40 GP, elastómero GFV, gránulo pizarra
Lámina Glasdan 40 GP, elastómero tipo GFV, con armadura de fibra de vidrio tipo 50 y autoprotección de gránulo de pizarra

**MA120** ML Chapa plegada de aluminio tipo Firestone
Suministro de chapa plegada de aluminio tipo Firestone

**S1007** ML Escalera AISI-304,verticales perfil 40 mm. y transversales 30 mm
Escalera AISI-304, verticales perfil 40 mm. y transversales 30 mm.

**D7600** UD Cazoleta Ø 100 mm. EPDM + dutral G salida lateral
Cazoleta desagüe Ø 100 mm. EPDM y dutral tipo G salida lateral

**D7610** UD Tubo Ø 110 mm. L= 4 m. acero galvanizado + codo 90º
Tubo Ø 110 mm. L= 4 m. acero galvanizado con remate inferior en codo a 90º

**P25024** UD Perno M-12
Anclaje perno M-12

**E6024** KG Acero S 275 JR en chapa y perfiles, galvanizado
Acero S 275 JR en chapa y perfiles laminados en obra, galvanizado en calinte

**H9098** UD Válvula flotador pilotada Ø 350 PN-16
Válvula de flotador pilotada Ø 350 PN-16.

**H1040** UD Válvula compuerta Ø 200
Válvula de compuerta de bridas Ø 200 mm. PN-16 atm.

**H3029** UD Válvula de retención Ø 200 saneamiento
Válvula de retención Ø 200 mm. saneamiento

**G37053** UD Carrete A.I BB Ø 200 mm. L=1750
Carrete A.I. AISI-304 BB Ø 200 mm. PN-16. L=1750 mm.

**G37073** UD Carrete A.I. AISI-304 BB Ø 350 mm. L=1.000 mm
Carrete A.I. AISI-304 BB Ø 350 mm. PN-16.

**G37125** UD Pieza pantalón A.I. AISI-304 Ø 350-350 mm
Pieza pantalón A.I. AISI-304 BB Ø 350-350 mm.

**G37120** UD Pieza pantalón A.I. AISI-304 Ø 400-400-250 mm
Pieza pantalón A.I. AISI-304 BB Ø 400-400-250 mm.

**G32105** UD Cono de reducción A.I. 250/200
Cono de reducción A.I. AISI-304 Ø 250/200 mm. BB PN-16.

**G32095** UD Cono de reducción A.I. 250/125
Cono de reducción A.I. AISI-304 Ø 250/125 mm. BB PN-16.

**%BPR** % Pruebas y p.p. de bridas y piezas
Pruebas y p.p. de bridas.

**P15AH320** ud Bastidor met. galvanizado XS
Claves: metal, galvanizar, bastidor

**P15AH300** ud Prot.antiescalo p.apoyo metál.tipo C
Claves: apoyo, metal

**P15AC086** kg Cable Cu desnudo de 50 mm2
Claves: cable, desnudo

**P15EA030** ud Electrodo toma de tierra 1,5 m
Claves: tierra, toma, electrodo

**U6030** UD Tapa y marco 600x600 mm. M2-T2
Tapa y marco fundición 600x600 mm.

**U6000** UD Base 1000x1000x600 mm.tegida
Base 1000x1000x600 mm.

**U6020** UD Cono 1000x1000/600x600x350 mm
Cono 1000x1000/600x600 350 mm.

**MA562** UD Trampilla placa enrejillada tramex con pletina 40 mm., 1x1 m
Trampilla de placa enrejillada tipo tramex con pletina de 40 mm. de 1x1 m.

**EAL156** UD Conjunto telecontrol bombeo-depósito regulador Gállego-1
Conjunto elementos de telecontrol bombeo-depósito regulador Gállego-1

**F15130** Ml Tubería de PE/AD Ø 160 mm
Tubería de PE/AD corrugada exterior lisa interior Ø 160 mm.
